# IG Hermsdorf Ost III
Angebotsaufforderung (GAEB DA XML 3.3, DA83)
Projekt: 6-20-1033 IG Hermsdorf Ost III
Währung: EUR
Erstellt mit: CaliforniaX by G&W Software AG, CaliforniaX V25.2.07, 10.03.2026

## Deckblatt
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Erschließung Industriegebiet / „Hermsdorf - Ost III“ / / Leistungsverzeichnis / / Los 6 - Regenwasseranlagen Standort A, / Ingenieurbauwerke und Tiefbau / / Wasserversorgungsanlagen, Schmutzwasseranlagen, / Regenwasseranlagen
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März 2026

## Baubeschreibung
BAUBESCHREIBUNG

0.0  Allgemeine Informationen

Im Rahmen der Thüringer Großflächeninitiative ist die Erschließung einer neuen, südlich der BAB 4 gelegenen Industriegroßfläche in Hermsdorf vorgesehen. Das Erschließungsgebiet liegt im Geltungsbereich des Bebauungsplanes „Hermsdorf Industriegebiet Ost III“, östlich des Hermsdorfer Kreuzes unmittelbar an der BAB 4 und hat eine Größe von ca. 55 ha.
Das Planungsgebiet befindet sich im Südwesten der Stadt Hermsdorf, im Saale-Holzland-Kreis.
Nördlich des Standorts verläuft die Autobahn A4, östlich die Geraer Straße (L 1070). Im Süden und Westen wird das Gebiet durch die Südtangente Hermsdorf (L 1070) begrenzt.
Die Gesamtmaßnahme der Erschließung des geplanten Gewerbe- und Industriegebietes "Hermsdorf Ost III" umfasst die Herstellung der erforderlicher Ver- und Entsorgungsanlagen, die verkehrstechnische Erschließung mit Anbindung an die L1070 sowie die Landschaftsbauarbeiten sowohl innerhalb als auch außerhalb des Geltungsbereiches des B-Plans.

Die Stadt Hermsdorf als Vorhabensträger hat die Erschließung des Gewerbe- und Industriegebietes "Hermsdorf Ost III" an den Erschließungsträger Landesentwicklungsgesellschaft Thüringen (LEG) übertragen.
Die Finanzierung erfolgt mit Mitteln der GRW-Förderung des Freistaates Thüringen.
Der Zweckverband zur Wasserversorgung und Abwasserentsorgung der Gemeinden im Thüringer Holzland (ZWA) begleitet das Bauvorhaben gemäß Erschließungsvertrag und übernimmt und betreibt die wasserwirtschaftlichen Anlagen nach der Fertigstellung.

Die Tiefbauleistungen der Erschließung des Industriegebiets wurden hinsichtlich der Ausführung in 3 Lose unterteilt, deren Ausführung im Wesentlichen unabhängig voneinander erfolgen kann. Bei den Leistungen des Loses 6 handelt es sich um den westlichen Teil der Erschließungsmaßnahme, welcher neben den Regenwasseranlagen des Standorts A (Regenrückhaltebecken südlich der BAB A4, Regenklärbecken nördlich der BAB A4 außerhalb des Geltungsbereichs) auch die Unterquerung der BAB A4 und die äußere Anbindung von Ver- und Entsorgungsanlagen umfasst.

Die Leistungsbeschreibung des Loses 6 ist in folgende Teilobjekte (TO) gegliedert:

1 - Allgemeine Leistungen
2 - TO 4.2 – Regenwasseranlagen – Ingenieurbauwerke
3 - TO 4.5 – Regenwasseranlagen – Kanal und Einleitbauwerk
4 - TO 3.2 – Schmutzwasseranlagen
5 - TO 5.4 – Wasserversorgungsanlagen
6 - TO 7.1 - Leerrohrsystem

Bereits laufend werden im angrenzenden Baufeld folgende Leistungen im Rahmen der Maßnahme ausgeführt, die nicht Leistungsbestandteil der vorliegenden Ausschreibung sind:

Los 2 - Löschwasserbehälter 1 und 3 (Teilleistung Gewerk 3 - Wasserversorgungsanlagen)

Weiter werden zu einem späteren Zeitpunkt beginnend im angrenzenden Baufeld folgende Leistungen im Rahmen der Maßnahme zeitgleich ausgeführt, die nicht Leistungsbestandteil der vorliegenden Ausschreibung sind:

Los 3 – Innere Erschließung, Tiefbau
Los 4 – Straßenbeleuchtung, Technische Ausrüstung
Los 5 – Lichtsignalanlage, Technische Ausrüstung
Los 7 – Regenwasseranlagen Standort B, Ingenieurbauwerke und Tiefbau
Los 8 – Regenwasseranlagen, Standorte A und B, Technische Ausrüstung

Erschließungsträger und Auftraggeber:
LEG Landesentwicklungsgesellschaft Thüringen mbH
Mainzerhofstraße 12
99084 Erfurt
Telefon:  0361 5603-0
Fax:  0361 5603-335

Vorhabensträger:
Stadt Hermsdorf
Am Alten Versuchsfeld 1
07629 Hermsdorf
Telefon: 036601 577-0
Fax:  036601 577-50

Zweckverband:
ZWA - Zweckverband zur Wasserversorgung und Abwasserentsorgung der Gemeinden im Thüringer Holzland
Rodaer Straße 47
07629 Hermsdorf
Telefon:  036601 / 578-0

Planung/Bauoberleitung:
Lindschulte Ingenieurgesellschaft mbH
Hohenwindenstraße 14
99086 Erfurt
Telefon:  0361 7439-0
Fax:  0361 7439-100

Örtliche Bauüberwachung:
Setzpfandt Beratende Ingenieure GmbH & Co. KG
Buttelstedter Straße 90
99427 Weimar
Telefon:  03643 41578-0
Fax:  03643 41578-65
E-Mail:  mail@setz-ing.de

Die der Ausschreibung beigefügten Planunterlagen dokumentieren den derzeitigen Planungsstand.
Seitens des Auftraggebers wird die Ausführungsplanung zum Gesamtvorhaben in 2-facher Ausfertigung bereitgestellt.
Nach Übergabe der Unterlagen hat der Auftragnehmer die Ausführungsplanung zu prüfen und gegebenenfalls aufgetretene Widersprüche und Hinweise unverzüglich der Bauherrschaft bzw. der Bauleitung schriftlich mitzuteilen.

0.1.  Angaben zur Baustelle

0.1.1  Lage der Baustelle, Umgebungsbedingungen, Zufahrtsmöglichkeiten und Beschaffenheit der Zufahrt sowie etwaige Einschränkungen bei ihrer Benutzung

Das geplante Bauvorhaben umfasst den Kanal- und Leitungsbau entlang der L1070 (Ortsausgang Hermsdorf bis Reichenbacher Straße), die grabenlose Querung der BAB 4 mit 3 Durchörterungen, die Errichtung von Regenrückhalte- und Regenklärbecken mit den dazugehörigen Schachtbauwerken und Schächten sowie den Kanal- und Leitungsbau in den derzeit landwirtschaftlich genutzten Flächen nördlich und südlich der BAB 4.

Das Baufeld nördlich der BAB 4 kann über das örtliche Straßennetz über die L 1070 und die Reichenbacher Straße erreicht werden.
Das Baufeld südlich der BAB 4 ist ebenfalls über die L 1070 zu erreichen.
Auf derzeit unbefestigten Grünflächen sind im Zuge der Ausführung temporäre Verkehrswege (Baustraßen) herzustellen und nach Beendigung der Arbeiten wieder zu entfernen.

Grundstücke/Baufeld innerhalb des Geltungsbereichs des Bebauungsplans sowie der Standort des geplanten Regenklärbeckens (RKB) A befinden sich im Eigentum des Erschließungsträgers. Geplante Leitungstrassen nördlich der BAB A4 bis zur Reichenbacher Straße sind dinglich gesichert. Erforderliche bauzeitliche Inanspruchnahmen von privaten Grundstücken sind mit den betroffenen Eigentümern vorabgestimmt.
Leitungstrassen parallel zur L1070 liegen hauptsächlich im Bereich öffentlicher Grundstücke. Für deren Nutzung liegen Genehmigungen/vertragliche Vereinbarungen vor.

Die Lage der Maßnahme ist in den beiliegenden Planunterlagen detailliert dargestellt.

Verschmutzungen auf dem örtlichen und dem übergeordneten Straßennetz sind zu vermeiden bzw. durch den AN zu seinen Lasten im Rahmen der Leistungen der Baustelleneinrichtung regelmäßig zu beseitigen.

Darüber hinaus ist die Befahrung von Nebenanlagen und Vegetationsflächen zur Vermeidung von Beschädigungen unbedingt zu verhindern bzw. auf ein notwendiges Maß zu begrenzen.

Die Arbeiten finden teilweise im Nahbereich zur BAB 4 statt (Anbauverbots- /Anbaubeschränkungszone). Es ist auf ausreichenden Schutz des fließenden Verkehrs zu achten (z.B. Vermeidung von Sichteinschränkungen aufgrund Blendwirkung von bauzeitlichen Beleuchtungsanlagen und Staub).

Weiterhin plant die Autobahn GmbH die Herstellung eines Straßeneinbindung in die L1070 im Nahbereich des Standortes A. Hierdurch ist mit zusätzlichem Baustellenverkehr auf der L1070 zu rechnen.

0.1.2  Besondere Belastungen aus Immissionen sowie besondere klimatische oder betriebliche Bedingungen

- nicht relevant-

0.1.3  Art und Lage der baulichen Anlage

Gewerk 0 - Allgemeine Leistungen

In Vorbereitung der Erschließung im westlichen Bereich des Industriegebietes ist die Errichtung der Baustelleneinrichtungsfläche südlich der BAB 4 inkl. Herstellung der notwendigen Zufahrten und Flächen für Material- und Erdstoffablagerungen vorgesehen.

Vorgesehen ist eine Realisierung in 4 Teilabschnitten / Baubereichen:

- Kanal- und Leitungsbau entlang der L1070, Reichenbacher Str. und Einleitstelle Rauda
- Grabenlose Querung BAB 4 mit Schutzrohren für Kanal- und Leitungsbau zwischen BAB 4 und RKB A
- Herstellung Standort Regenklärbecken A (Standort RKB A)
- Herstellung Standort Regenrückhaltebecken A (Standort RRB A), IDM A und zugehörigem Kanal- und Leitungsbau

Im Ergebnis der Vorabstimmungen im Zuge der Planung werden für die Aufrechterhaltung des Fußgänger- und Radverkehrs entlang der L 1070 Leistungen für die Herstellung eines provisorischen Fuß- und Radweges in den südlichen Nebenanlagen der Landesstraße notwendig.

Zur Sicherstellung der Erreichbarkeit der Ortslage Hermsdorf bzw. der umliegenden Ortslagen und der BAB 4 ist eine halbseitige, abschnittsweise Sperrung der L 1070 geplant. Die hierfür erforderlichen Leistungen sind im Bereich der Verkehrssicherung enthalten und in den Ausführungsunterlagen entsprechend dargestellt.

Eine Übersicht der erforderlichen Leistungen, der Abgrenzung der Abschnitte und der geplanten und vorabgestimmten Verkehrsführungen ist den beiliegenden Lageplänen zur Bauzeitlichen Verkehrsführung / Baustelleneinrichtung zu entnehmen.

Im Leistungstitel 1 - Allgemeinen Leistungen wurden u. a. folgende Leistungen definiert:

- Baustelleneinrichtung der dem Los 6 zugeordneten Teilobjekte (TO) sowie allgemeine Leistungen
- abschnittsweise Verkehrssicherung und Verkehrsführung
- Baufeldfreimachung
- Hilfsleistungen und Stundenlohnarbeiten

TO 4.2 – Regenwasseranlagen – Ingenieurbauwerke

Das Regenwassermanagement im zukünftigen Gewerbe- und Industriegebiet beinhaltet die Zwischenspeicherung in Rückhaltebecken (RRB), die gedrosselte Abgabe (IDM) zur Reinigung im Regenklärbecken (RKB) und Einleitung in den vorhandenen Vorfluter (Einleitstelle).

Im vorliegenden Los 6 werden verschiedene Ingenieurbauwerke an 2 Stück, räumlich getrennten Betriebsstätten errichtet.

Standort A (südlich der BAB 4, Grünfläche) umfasst die Herstellung von:

Regenrückhaltebecken A (RRB A)
- offenes Stahlbetonbecken (ca. 85,0 x 50,0 x 3,3 m), Ortbetonbauweise
- profilierte Sohle (0,6m stark) und spaltplattenbelegte Trockenwetterrinne (20,0 x 0,5 m)
- Zufahrtsrampe zum Einfahren von Fahrzeugen
- 1x Zulaufkanal DN 1400, 2x Ablaufkanal DN300
- Zuganker für Fels im Raster von 3,5 x 3,5 m zur Auftriebssicherung

Bauwerk zur Abflussregulierung (IDM A)
- Unterirdisches Stahlbetonbauwerk (ca. 5,25 x 2,8 x 2,8 m), Ortbetonbauweise
- Profilierte Bauwerkssohle (ca. 0,6 m) mit Pumpensumpf (0,4 x 0,4 x 0,2 m)
- 1 St. Zugangsschacht
- ca. 8 St. Wanddurchgänge für Leitungen, Leerrohre

Geröllfang und R17
- offene Stahlbetonbauwerke (ca. 2,6 x 2,6 m bzw. 3,5 x 3,5 m), Fertigteile
- GFK-Gitterostabdeckung mit einzelnen herausnehmbaren Segmenten

Der Standort A wird weiterhin mit grundlegenden betrieblichen Einrichtungen ausgerüstet. Dies umfasst:
- Herstellung Oberflächen und Zufahrtsstraßen gemäß RStO in Asphaltbauweise
- Einfriedung (Stabmattenzaun, H = 2,0 m) mit Zugangstor
- Herstellen von Leerrohrsystemen zur Energieverteilung und Prozesssteuerung der technischen Aggregate
- Entwässerungsmuldensystem
- Geländeregulierung
- Unterflurhydrant

Standort RKB A (nördlich der BAB 4, Grünfläche) umfasst die Herstellung von

Regenklärbecken A (RKB A)
- Unterirdisches Stahlbetonbauwerk (ca. 12,0 x 3,35 x 2,5 m), Ortbetonbauweise
- Profilierte Sohle ca. 0,6 m mit Pumpensumpf (1,0 x 1,0 x 0,5 m)
- Deckel ca. 0,4 m
- Prallelement im Zulauf (Ortbetonbauweise, ca. 1,2 x 1,0x x0,2 m)
- Überlaufrinne (SB) mit Tauchwand (Edelstahl)
- 4 St. Zugangsschächte

Der Standort RKB A wird weiterhin mit grundlegenden betrieblichen Einrichtungen ausgerüstet. Dies umfasst:
- Herstellung Oberflächen und Zufahrtsstraßen gemäß RStO in Asphaltbauweise
- Einfriedung (Stabmattenzaun, H = 2,0 m) mit Zugangstor
- Herstellen von Leerrohrsystemen zur Energieverteilung und Prozesssteuerung der technischen Aggregate
- Entwässerungsrinnensystem
- Unterflurhydrant

TO 4.5 – Regenwasseranlagen – Kanal und Einleitbauwerk

Die Entwässerung erfolgt im Trennsystem. Als Vorflut dient das Gewässer Rauda in der Reichenbacher Straße. Hier ist ein Einleitstelle herzustellen.

Die Regenwasserableitung im Gebiet erfolgt generell durch einen in der Fahrbahn angeordneten Regenwasserkanal. Die geplanten Systeme (Gesamtlänge 1.260 m) in Bereichen mit asphaltierten Fahrbahnoberflächen haben eine Länge von ca. 600 m (L1070 und Reichenbacher Str.). Die Kanallänge in unbefestigten Bereichen beträgt ca. 140 m.
Im Bereich der Autobahnquerung wird auf einer Länge von ca. 85 m der RW-Kanal in ein Schutzrohr (Stahlbeton, DN 500) eingezogen. Die Verlegung des Schutzrohres erfolgt im grabenlosen Verfahren (Microtunneling).

Für die RW-Kanäle ist als Material Stahlbeton (DN1400) und Polypropylen SN 10 (DN300) vorgesehen.

Die geplante Tiefenlage des Kanals ergibt sich aus der Anschlusshöhe an die Regenbecken, Mindestüberdeckung im Bereich der Querung der BAB 4 und den Kreuzungen mit anderen Leitungssystemen.

Sämtliche Regenwasserkanäle werden als Freispiegelgefälleleitung verlegt.

Die geplante Einleitstelle befindet sich am Gewässer Rauda mit Zugang von der Reichenbacher Straße.
Hierbei wird das Regenwasser winklig neben einem bestehenden Durchlass/Überfahrt in das Gewässer eingeleitet.
Zur Lagesicherung wird das Böschungsstück in Beton C12/15 versetzt und die Gewässersohle mit in Beton verlegten Wasserbausteinen gegen Erosion geschützt.

RW-Hausanschlüsse
Es werden keine Hausanschlüsse hergestellt.

Straßenentwässerung
Die Wiederherstellung der bestehenden Straßenentwässerung erfolgt im Rahmen der Oberflächenwiederherstellung der L1070. In der Reichenbacher Straße erfolgt die Entwässerung über freien Rand.

TO 5.4 - Wasserversorgungsanlagen, Tiefbau

Leitung und Anbindungen
Im vorliegenden Los 6 wird nur ein Teil des Gewerkes Wasserversorgungsanlagen ausgeführt (Tief- und Leitungsbau).

Die Trinkwasserleitung wird als da 250 SDR 11 PE100 RC vom Anbindepunkt im Kreuzungsbereich Bachgasse – An der Rauda – L1070 (Verlegung im Geh-/Radweg), über den Betriebsstandort RKB A (Reichenbacher Str.), unter der BAB 4 hindurch (Grünflächen) bis zum nördlichen Ende des Baufeldes des Standortes A geführt (Station T37).

Da die gesamte Trinkwasserleitung und damit verbunden die vollständige Inbetriebnahme, erst mit den noch auszuführenden Losen fertiggestellt werden kann, ist am Übergangspunkt Los 6 und Los 3 (Innere Erschließung) eine bauzeitliche Spülung vorzusehen. Dafür ist in Abstimmung mit dem ZWA Thüringer Holzland ein Spülregime abzustimmen und auszuführen.
Die Fortführung des Leitungsbau erfolgt innerhalb seines separaten Auftrages.

Die Leitung ist auf der Strecke im Stumpfschweißverfahren zu erstellen. Lediglich im Bereich von Einbindepunkten/Schieberkreuzen sind Verbindungen mittels Schweißmuffen zulässig, Die Gesamtlänge beträgt ca. 1.320 m.
Die geplante Trinkwasserleitung wird weitgehend dem Höhenprofil der Straße/Gelände folgend mit einer Überdeckung (Scheitel) von min. 1,50 m verlegt. In Teilbereichen ergeben sich aufgrund Querungen mit Bestandsleitungen / Gewässern lokale Tiefpunkte (bis zu 4,30 m).
Für die Umbindearbeiten sind die Formteile vollständig vorzubereiten; die Versorgungsunterbrechung ist zeitlich zu minimieren. Sämtliche Eingriffe in den Netzbetrieb (z. B. im Zuge von Anschlussarbeiten an das bestehende Leitungsnetz) erfordern eine enge Abstimmung mit dem Betreiber ZWA und dessen jeweilige Zustimmung.

Die Druckprüfung hat nach den Vorgaben des ZWA zu erfolgen und muss rechtzeitig abgestimmt werden, so dass die Prüfung in Anwesenheit des ZWA erfolgt.

Armaturen
In den Knotenbereichen werden Absperrschieber und Unterflurhydranten (Form AD) in PN 16, Be- und Entlüftungsventile mit geflanschten GGG-Formteilen installiert. Die Übergänge zur PE-Leitung werden mit Vorschweißbunden mit Losflansch hergestellt.

Aus betrieblichen Zwecken und für die Erstbrandbekämpfung sind 2 St zusätzliche Unterflurhydranten vorgesehen, diese werden mit einem Guss T-Stück mit Flansch und Standfuß auf der Leitung installiert.

TW-Hausanschlüsse
Es werden keine Hausanschlüsse hergestellt.

Eine bauzeitliche Trinkwasserversorgung zur Anliegerversorgung ist nicht notwendig und nicht vorgesehen.
Mit abschnittsweiser Fertigstellung der Trinkwasserleitung besteht die Möglichkeit der bauzeitlichen Bereitstellung von Baustellenwasser. Die Nutzung der neu verlegten Leitung als bauzeitliche Wasserversorgung ist jedoch mit dem zuständigem ZWA Holzland abzustimmen.

TO 3.2 – Schmutzwasseranlagen, Tiefbau

Die Entwässerung erfolgt im Trennsystem. Als Vorflut dient der bestehende MW-Kanal ablaufseitig des bestehenden Regenüberlaufbeckens „RÜB II“ des ZWA – Anschluss an Haltung vor Schacht Nr. 01399S160M (DN 300, Stz).

Die Trasse des Schmutzwasserkanals folgt dem Geh-/Radweg parallel zur L1070, verschwenkt über den Betriebsstandort RKB A (Reichenbacher Str.), unter der BAB 4 hindurch (Grünflächen) wird bis zum nördlichen Ende des Baufeldes des Standortes A geführt (Schacht SW 16).
Am Bauende des Los 6 ist ein bauzeitlicher Verschluss vorgesehen.
Die Fortführung des Leitungsbau erfolgt innerhalb seines separaten Auftrages.

Die Schächte sind als Betonfertigteilschächte mit Kunststoffauskleidung vorzusehen. Bei erforderlichen Abstürzen sind außenliegende Abstürze zu verwenden.
Für die Kanäle ist Polypropylen SN 10 als Material mit Durchmesser von DN 200 vorgesehen.

Die geplante Tiefenlage des SW-Kanals ergibt sich aus der Anschlusshöhe den Kanalbestand, der Mindestüberdeckung im Bereich der Querung der BAB 4 und den Kreuzungen mit anderen Leitungen.

SW-Hausanschlüsse
Es werden keine Hausanschlüsse hergestellt.

TO 7.1 – TK-Leerrohrsystem

Das durch die Stadt Hermsdorf auf der Grundlage gesetzlicher Verpflichtungen neu zu errichtende Leerrohrnetz soll Telekommunikations-Versorgern für eine spätere Nutzung bereitgestellt werden und insbesondere nachträgliche Flächenaufbrüche der neu hergestellten Flächen nachhaltig vermeiden.
Dabei dient das Leerrohrsystem der Aufnahme von Glasfaserkabeln, die mittels Druckluft in die Leerrohre eingeblasen werden können.
Das neue Leerrohrsystem wird als zweizügiges LR-System auf der Südseite des Wirtschaftsweges / Zufahrtsstraße zum RRB A verlegt.
Für die Herstellung im Los 6 fallen jedoch nur geringfügige Leistungen an.
Die Fortführung des Leitungsbau erfolgt innerhalb seines separaten Auftrages.

Entsprechend den Vorgaben der Bauherrschaft werden für das Leerrohrsystem druckfeste PE-HD Kabelschutzrohre da 50×4,6 mm SDR 11 nach DIN 16876 eingesetzt. Die Leerrohre sind schwarz mit äußerem braunem Streifen und werden nach Verlegung auf Druckdichtigkeit bis 12 bar geprüft. Ein Kabelzugdraht ist nicht vorzusehen.

Kabelzugschächte sind nicht vorgesehen.

Die Leerrohre werden mit einer Mindestüberdeckung von 0,60 m bzw. gemäß Leitungskoordinierung in eine Rohrleitungszone aus Sand 0/2 eingebaut und weitgehend dem Höhenprofil der Straße folgen. Die Regelgrabenbreite beträgt 40 cm.

Über der Rohrumhüllung wird ein von der Stadt beigestelltes Trassenwarnband verlegt. Der hierfür erforderliche Aufwand ist in die Erdbaupositionen einzukalkulieren und wird nicht gesondert vergütet.

0.1.4  Verkehrsverhältnisse auf der Baustelle, insbesondere Verkehrsbeschränkungen

Die Ausführung der Maßnahme ist im Baufeld der öffentlichen Verkehrswege L1070 und Reichenbacher Str. grundsätzlich unter abschnittsweiser halbseitiger Sperrung des Fahrzeugverkehrs vorgesehen.
Die weiteren Baufelder (RKB A bis BAB 4 und Standort A) befinden sich auf landwirtschaftlichen Flächen. Für die Erreichbarkeit der Baufelder müssen bauzeitliche Zuwegungen hergestellt werden (Anschluss an die asphaltierten Flächen, Verrohrung von straßenbegleitenden Gräben, Baustraßen, Fahrbahnplatten etc.).

Durch den AN sind abschnittsweise die verkehrsrechtlichen Anordnungen für die Verkehrsraumeinschränkungen, die abschnittsweisen Sperrungen und die Sondernutzung als Baustellenzufahrt sowie die erforderliche Markierung und Beschilderung selbständig auf Grundlage der Vorabstimmung zu bearbeiten und einzuholen.
Anfallende Gebühren sind in die entsprechenden Positionen einzukalkulieren.

Die Erreichbarkeit mit Not- und Havariediensten ist während der gesamten Bauzeit uneingeschränkt zu allen Bauteilen zu gewährleisten. Während der Baumaßnahme ist eine Informationskette bei einem Not- und Havariediensteinsatz zwischen den Baupersonal und Einsatzzentrale zu gewährleisten, um ein schnellstmögliches Befahren des Einsatzweges zu gewährleisten.

Anliegerinformationen über bevorstehende Änderungen der abschnittsweisen Sperrungen sind durch den AN im Rahmen der beschriebenen Leistungspositionen rechtzeitig mit dem AG abzustimmen und umzusetzen.

0.1.5  Für den Verkehr freizuhaltende Flächen

Siehe 0.1.4.

0.1.6  Art, Lage, Maße und Nutzbarkeit von Transporteinrichtungen und Transportwegen

Siehe 0.1.4.

0.1.7  Lage, Art und Anschlusswert und Bedingungen für das Überlassen von Anschlüssen und für Wasser, Energie und Abwasser

Anschlüsse
Im Großteil des Baufeldes des Loses 6 sind keine Ver- und Entsorgungsleitungen vorhanden.
Im Leistungsverzeichnis sind daher autarke mobile Stromerzeuger für das Betreiben der Baustelleneinrichtung, der Wasserhaltung für Gräben und Baugruben und für das Betreiben der notwendigen Hebewerkzeuge und Kräne im Bereich der Beckenbaustellen vorgesehen.
Ggf. realisierbare weitere Anschlussmöglichkeiten sind mit den jeweiligen Betreibern abzustimmen.
Genehmigungen sind durch den AN einzuholen.
Die Entnahme bzw. Einleitungen erfolgen gegen durch den AN zu übernehmende Gebühren.
Hierfür erforderliche Aufwendungen sind in die Positionen der Baustelleneinrichtung einzukalkulieren.

Durch eine geeignete Bauabfolge kann durch abschnittweise Herstellung und Inbetriebnahme der Wasserversorgungsanlagen eine bauzeitliche Trinkwasserversorgung (insbesondere für die Ingenieurbauwerke Standort A und Standort RKBA) bereitgestellt werden. Hierzu ist der abgeschlossene TW-Leitungsbau parallel zur L1070 und die Einbindung in das Bestandsnetz im Kreuzungsbereich Bachgasse Grundlage.

Gleiches gilt für die Ableitung von bauzeitlichen Abwasserentsorgung. Durch abgeschlossenen RW-Kanalbau und RW-Einleitstelle bzw. SW-Kanalbau und Anschluss an den Kanalbestand am RÜB II, ergeben sich Möglichkeiten zur Entsorgung des Abwassers. Hierbei dürfen nur unverschmutzte bzw. vorgereinigte Abwässer eingeleitet werden (kein Sediment, keine Schadstoffe).

Nach Herstellung und Inbetriebnahme der Stromversorgung des Standortes RKB A (Elektro-erschließung aus Richtung RÜB II, L1070, parallel zu SW und TW), kann hierüber bauzeitlicher Strombedarf teilweise gedeckt werden.

Die angegebenen Versorgungsträger sind auch für die im Baufeld vorhandenen Kabel und Leitungsbestände zuständig.

Zuständigkeiten

Abwasser/Wasser  ZWA Thüringer Holzland
  Rodaer Str. 47
07629 Hermsdorf

Strom:  Stadtwerke Jena Netze GmbH
  Rudolstädter Straße 39
07745 Jena

Gas:  Thüringer Energie TEN
  Schwerborner Str. 30
99087 Erfurt

Straßenbeleuchtung:  VG Hermsdorf
  Am Alten Versuchsfeld 1
  07629 Hermsdorf

Fernmeldeanlagen:  Deutsche Telekom Technik GmbH
Technik Niederlassung Ost
  Mühlweg 16
  99091 Erfurt

0.1.8  Lage und Ausmaß der dem Auftragnehmer für die Ausführung seiner Leistungen zur Benutzung oder Mitbenutzung überlassenen Flächen, Räume.

Durch den Auftraggeber wurden ausgewiesene Flächen als Lager und Arbeitsplätze mit den privaten Grundstückseigentümern vorabgestimmt. Die Beschaffung und Herstellung darüber hinaus gehender Flächen ist Aufgabe des AN.
Einen Überblick über die bauzeitlich in Anspruch zu nehmenden Flächen, Baustelleneinrichtungs- und Lagerflächen und die notwendigen Zufahrten, gibt die Baustelleneinrichtungsplanung.

Vegetationsflächen sind vor Befahrung und Beschädigung sicher zu schützen.
Sämtliche Handlungen im Baufeld sind mit den Auftraggebern und der Bauleitung vorabzustimmen.

Nach Beendigung der Bauarbeiten hat der AN eine entsprechende Bescheinigung von Grundstückseigentümern der als Baustelleneinrichtung genutzten Flächen sowie der an die Baumaßnahme angrenzenden Grundstücke sowie der Wegeunterhaltspflichtigen vorzulegen, worin die Betroffenen erklären, dass der ursprüngliche Zustand wieder hergestellt ist und keine Beanstandungen bestehen (Freistellungsbescheinigung).
Die Vorlage der Erklärungen ist Voraussetzung zur VOB-Abnahme.

0.1.9  Bodenverhältnisse, Baugrund und seine Tragfähigkeit. Ergebnisse von Bodenuntersuchungen.

Durch das Baugrundbüro vgs InGeo GmbH wurde für das Planungsgebiet im Jahr 2019 ein Baugrundgutachten sowie ein Ergänzungsgutachten im Jahr 2020 erstellt.
Aufgrund geänderter Vorschriften (verbindliche Einführung der Ersatzbaustoffverordnung) und zur Nachverdichtung der Untersuchungsergebnisse wurde im Jahr 2025/2026 eine weitere Baugrunduntersuchung durchgeführt. Dabei wurden Doppeluntersuchungen (LAGA und EBV) durchgeführt. Hierfür liegt noch kein Abschlussbericht vor. Der Bericht wird nachgereicht so bald vorliegend.

Die vorliegenden Gutachten sind vollständig den Ausschreibungsunterlagen beigefügt.

Die genauen Baugrundschicht und die Schichtgrenzen sind dem beiliegenden Baugrundgutachten zu entnehmen. Die im Baugrundgutachten enthalten umfangreiche Festlegungen zur Ausführung Sämtlicher maßgeblicher Festlegungen des Gutachtens sind bei der Ausführung zu beachten.
Im Bereich des Planungsgebietes wurden Baugrundaufschlüsse mittels Rammkernsondierungen sowie Schwere Rammsondierungen durchgeführt. Hinsichtlich der Schwankungsbreiten der Kennwerte und Eigenschaften sowie der daraus abgeleiteten Empfehlungen für Homogenbereiche nach VOB, Teil C wird auf die Anlage 4 verwiesen.

Tendenziell handelt es sich bei dem anstehenden Untergrund um Asphaltschichten bzw. Oberboden, Auffüllungen, Lehm, Verwitterungssand und Festgestein.
Zur Abschätzung möglicher Kontamination des Baugrundes wurden Komplettuntersuchungen nach LAGA durchgeführt, deren Ergebnisse eine Einstufung des Aushubmaterials in die Verwertungsklasse Z 0 bis Z 1.1 ausweist. Der Aushub wurde als nicht gefährlicher Abfall eingestuft.

Die angetroffenen Bodenmaterialien sind empfindlich gegen Wasserzutritt und der Frostempfindlichkeitsklasse F1 - F3 zuzuordnen.

Die Bauwerks- und Rohrgrabensohlen liegen nahezu vollständig in Bereichen mit Festgestein. Dieses weist eine gute bis sehr gute Tragfähigkeit auf.
Beim Lösen des Festgesteins ist erhöhter Aufwand für den Aushub sowie geogen bedingter Mehraushub einzukalkulieren

Eine Wiederverwendung des Aushubmaterials ist nicht vorgesehen. Es wird daher für den Straßenbau und die Verfüllung von Baugruben und Rohrgräben grundsätzlich Austauschmaterial vorgesehen.

Für eine Separierung der Materialien sind die entsprechenden Aufwendungen separat nach Leistungstiteln im Leistungsverzeichnis beschrieben.

Das vollständige Baugrundgutachten mit den Ergebnissen der Umweltrelevanten Untersuchungen und den weiteren geologischen Untersuchungen sind den Unterlagen als Kalkulationsgrundlage digital beigelegt.

0.1.10  Hydrologische Werte von Grundwasser und Gewässern. Art, Lage, Abfluss, Abflussvermögen und Hochwasserverhältnisse von Vorflutern. Ergebnisse von Wasseranalysen.

Unter Bezug auf die erkundeten Wasserstände liegen die Sohlen der Rohrleitungsgräben und Baugruben der Bauwerke überwiegend unter dem zu erwartende Grundwasserspiegel, was zu aufwendigen Wasserhaltungsmaßnahmen im Zuge der Bauausführung führt.
Entsprechende Positionen sind im vorliegendem Leistungsverzeichnis enthalten.
Die zur Bemessung der Wasserhaltung notwendigen Angaben sind im beigefügten Baugrundgutachten enthalten und dienen als Kalkulationsgrundlage.
Genehmigungen für die Wasserhaltung (Absenkung Grundwasser, Einleitgenehmigungen etc.) sind auf Grundlage der Bemessung zur Wasserhaltung bei den zuständigen Behörden durch den AN einzuholen.

Details zu den Grundwasserständen und den hydrogeologischen Verhältnissen und die sich hieraus ergebenden Anforderungen an die Wasserhaltung sind den beiliegenden Baugrundgutachten detailliert zu entnehmen.

Gemäß Baugrundgutachten führen die für den Standort relevante chemische Zusammensetzung im Grundwasser zu einer Einstufung der Expositionsklasse XA2 nach DIN EN 206.
Auch wenn in den Leistungspositionen nicht explizit darauf hingewiesen wurde, sind sämtliche SB-Bauteile und Ortbeton, bis auf die Betonschichten unter den Bauwerken, der Expositionsklasse XA2 zuzuordnen. Entsprechende Aufwendungen sind in die Einheitspreise einzukalkulieren und werden nicht separat vergütet.

Parallel zur Reichenbacher Straße verläuft die Rauda (Gewässer zweiter Ordnung). Dieses dient nach Fertigstellung der Gesamterschließungsmaßnahme als Vorflut zum Einleiten des gesammelten Regenwassers.

Parallel zur L1070 verlaufen straßenbegleitende Entwässerungsgräben.

Die L1070 quert im Abschnitt Reichenbacher Straße bis Ortseingang Hermsdorf die Rauda sowie einen Nebenarm.

0.1.11  Besondere umweltrechtliche Vorschriften.

Bei den Erdbauleistungen sind die Belange der anliegenden Nutzer und Grundstückseigentümer und -nutzer unbedingt zu berücksichtigen.
Die Staubbelastung ist durch geeignete Maßnahmen auf ein Mindestmaß zu reduzieren. Die hierzu erforderlichen Leistungen sind durch den AN zu wählen und in die Positionen der Baustelleneinrichtung einzukalkulieren.

Es wird darauf hingewiesen, dass die Umsetzung der "Allgemeinen Verwaltungsvorschrift zum Schutz gegen Baulärm (AVV-Baulärm vom 1. August 1970)" im Verantwortungsbereich des Auftragnehmers liegt und Aufwendungen zu deren Einhaltung nicht separat vergütet werden.

Im nördlichen Bereich des Baufeldes (Reichenbacher Straße Richtung Ortslage) befindet sich eine Wasserschutzzone III (WSG Östlicher Zeitzgrund). Umweltrechtliche Bestimmungen aus der BBschV, der Ersatzbaustoffverordnung und Umgang mit wassergefährdenden Stoffen sind zu beachten.

0.1.12  Besondere Vorgaben für die Entsorgung, z. B. Beschränkungen für die Beseitigung von Abwasser und Abfall.

Schadstoffbelastungen im Bereich der Baustelle sind, über die im Baugrundgutachten beschriebenen und zur teilweisen Einstufung des Bodenmaterials in die LAGA-Verwertungsklasse bzw. Materialklasse nach Ersatzbaustoffverordnung beschrieben.
Baubegleitende Beprobungen des Aushubmaterials sind mit dem AG abzustimmen und festzulegen.

Der im Zuge der Baumaßnahme anfallende Erdaushub und Oberflächenabbruch geht, wenn in der entsprechenden Position nicht anders beschrieben, in das Eigentum des AN über und ist ordnungsgemäß zu beseitigen bzw. zu entsorgen. Eine Verschmutzung der an die Baustelle angrenzenden Straßen ist hierbei unbedingt zu vermeiden bzw.  durch den AN zu seinen Lasten unverzüglich zu beseitigen.

Bei grundsätzlichen Abweichungen von den beschriebenen Verhältnissen sind in jedem Fall der Auftraggeber und die Bauleitung zeitnah zu verständigen.

Der weitere Umgang ist wie folgt geregelt.

a) Ist in den Ausschreibungsunterlagen kontaminiertes Material ausgewiesen, wird gemäß den im Leistungsverzeichnis enthaltenen Vorbemerkungen und den Leistungspositionen sowie den ggf. zum Baubeginn vorliegenden konkreten Entsorgungswegen verfahren.

b) Bei einem unvorhergesehenen Antreffen von kontaminiertem (z. B. teerhaltigem) Material ist unverzüglich die Auftraggeber und die Bauleitung zu informieren, um gemeinsam die weiteren Schritte festzulegen mit dem Ziel, die Verwertung unter Kontrolle der zuständigen Behörde entsprechend den technischen Regeln der LAGA "Anforderung an die stoffliche Verwertung von mineralischen Kunststoffen/Abfällen" bzw. der EBV „Ersatzbaustoffverordnung“ anzustreben.

c) Die Entsorgung des kontaminierten Materials ist jeweils nach Anfall aufmaß- und abrechnungstechnisch getrennt den Gewerken zuzuordnen, in deren Aufbruch/Aushub es anfällt.

Einleitungen in Vorfluter aus bauzeitlicher Wasserhaltung dürfen keine Verunreinigungen enthalten (Sedimente, Schadstoffe). Es sind entsprechende Behandlungseinrichtungen einzukalkulieren.

0.1.13  Schutzgebiete oder Schutzzeiten im Bereich der Baustelle, z. B. wegen Forderungen des Gewässer-, Boden-, Natur-, Landschafts- oder Immissionsschutzes; vorliegende Fachgutachten oder dergleichen.

Das Plangebiet befindet sich teilweise im Trinkwasserschutzgebiet Typ III "östlicher Zeitzgrund".
Alle am Bau beteiligten Personen, besonders das Baustellenpersonal, sind durch den AN vor Beginn der Maßnahme über die Auflagen der Genehmigungsbehörden,- stellen nachweislich zu unterrichten.
Hierfür werden die vom AG die jeweiligen Genehmigungen und Erlaubnisse zum Baubeginn zur Verfügung gestellt.

0.1.14  Art und Umfang des Schutzes von Bäumen, Pflanzenbeständen, Vegetationsflächen, Verkehrsflächen, Bauteilen, Bauwerken, Grenzsteinen und dergleichen im Bereich der Baustelle.

Vor Beginn der Erdbauleistungen im Baufeld ist auf der Grundlage der vom AN einzuholenden Schachtscheine die tatsächliche Lage der Kabel, Gas-, Abwasser und Wasserleitungssysteme durch Suchschachtungen zu ermitteln und die Einmessung über die gesamte Bauzeit durch den AN zu sichern.

Grenzsteine sind unbedingt zu sichern und dürfen auf keinen Fall beschädigt oder gar entfernt werden. Werden Grenzsteine durch den AN unberechtigterweise entfernt, so hat er sie auf seine Kosten wiederherstellen zu lassen.

Schäden an Grundstücksabgrenzungen und Einfriedungen hat der AN auf seine Kosten wieder zu beheben.

Im Bereich der Baustelle befindliche Vegetationsflächen sind zu sichern.
Bäume, die nicht zur Fällung ausgewiesen sind, müssen während der Bauarbeiten durch entsprechende Maßnahmen und Sorgfalt bei der Bautätigkeit vor Beschädigung geschützt werden.
Eine Entfernung oder Beschädigung von Gehölzen, die nicht zur Fällung ausgewiesen sind, ist ebenso unzulässig wie die Befahrung der Wurzelbereiche.

0.1.15  Art und Umfang der Regelungen und Sicherung des öffentlichen Verkehrs

Siehe 0.1.4.

Der AN hat die Maßnahmen der Verkehrssicherung auf der Grundlage der vom AN einzuholenden verkehrsrechtlichen Anordnungen und der geltenden Gesetze und Bestimmungen und der im Leistungsverzeichnis vorgesehenen Leistungsbestandteile in Eigenregie in Abstimmung mit AG und zuständigen Verkehrsbehörden auszuführen.

Die für die Verkehrssicherung erforderlichen Maßnahmen (Markierung und Beschilderung, Einholung der verkehrsrechtlichen Erlaubnisse) sind Leistungsbestandteil.

Die entsprechenden Erschwernisse sind bei der Kalkulation der Leistungen und der der Kalkulation zu Grunde liegenden Bauablaufplanung zu berücksichtigen.

Es wird auf die Nähe der Arbeiten innerhalb des Anbauverbotsstreifen (40 m ab Böschungsfuß) bzw. Anbaubeschränkungszone (100 m ab Böschungsfuß) der BAB 4 hingewiesen. Der fließende Verkehr darf in seiner Sicht nicht gestört werden (z.B. Blendwirkung bauzeitlicher Beleuchtung, Staubentwicklung).

0.1.16  Im Baugelände vorhandene Anlagen, insbesondere Abwasser- und Versorgungsleitungen.

Der AN hat sich beim jeweiligen Versorgungsträger über den zur Zeit der Bauausführung aktuellen Leitungsbestand sowie über erforderliche Schutzmaßnahmen zu informieren und Schachtscheine selbständig rechtzeitig einzuholen.

Im Baufeld entlang der L1070 (nördlich der BAB 4) ist mit einem dichten Leitungsbestand zu rechnen. Soweit bekannt, sind die bestehenden Leitungen im koordinierten Leitungsplan eingetragen. Die angegebenen Leitungsbestände sind als Information zu betrachten. Eine Gewährleistung für die Lagegenauigkeit kann nicht übernommen werden.

Im Geh-/Radweg parallel zur L1070 verlaufen Kabelbestände der Straßenbeleuchtung, die im Zuge der Maßnahme gesichert oder teilweise umverlegt werden müssen. Die bestehenden Lampenmasten werden bauzeitlich rückgebaut, zwischengelagert und im Zuge der Oberflächenwiederherstellung neu aufgestellt.

Bei Querungen und Näherungen der Leitungen ist entsprechend der Anweisungen der Betreiber Erdbau nur in Handschachtung vorzunehmen.

Bestehende Trink- und Abwasseranlagen im Baufeld sind abschnittsweise und über den gesamten Bauablauf betriebsfähig zu erhalten bzw. durch geeignete, im Leistungsumfang enthaltene Provisorien zu ersetzen.

Schuldhafte Beschädigungen an Versorgungsleitungen durch den AN gehen zu seinen Lasten.

0.1.17  Bekannte oder vermutete Hindernisse im Bereich der Baustelle, z. B. Leitungen, Kabel, Dräne, Kanäle, Bauwerksreste und, soweit bekannt, deren Eigentümer.

Sämtliche zum Zeitpunkt der Planung bekannten Leitungssysteme im Bereich der Baustelle sind in den koordinierten Lageplänen dargestellt.

Bei der Verlegung der Kabel-, Kanal- und Leitungssysteme im Geh- und Radweg entlang der L 1070 werden 2 Stellen Gewässerdurchlässe der L1070 über das Gewässer Rauda gequert. Die Durchlässe (SB, DN800 und DN1000) sind bei der Verlegung der Leitungssysteme zu unterqueren und durch entsprechende Maßnahmen zu sichern.
Erschwernisse aus den genannten Positionen so weit nicht im LV erwähnt sind einzurechnen.

Im Baufeld des Standortes A befindet sich ein Flächendrainagesystem mit unbekanntem Verlauf. Eine Sammelleitung mit Betonschächten verläuft im Grundstück des Autobahnkontrollweg parallel zur BAB 4.

Bestehende Trink- und Abwasseranlagen im Baufeld sind abschnittsweise und über den gesamten Bauablauf betriebsfähig zu erhalten bzw. durch geeignete, im Leistungsumfang enthaltene Provisorien zu ersetzen.

0.1.18  Vermutete Kampfmittel im Bereich der Baustelle, Ergebnisse von Erkundung oder Beräumungsmaßnahmen.

Der Bereich des geplanten Erschließungsgebietes „Hermsdorf Ost III“ ist als potenziell kampfmittelgefährdet eingestuft, da im 2. Weltkrieg die Stadt Hermsdorf mehrfach von Luftangriffen betroffen war.

Luftbildauswertungen ergaben innerhalb des B-Plan-Gebietes 3 Verdachtsflächen. Diese liegen außerhalb des Baufeldes des Loses 6. Die Bereiche außerhalb des B-Plan-Gebietes (nördlich der BAB 4) sind nicht als Verdachtsflächen eingestuft.
Der Bericht zur Kampfmitteluntersuchung liegt der Ausschreibung als Anlage zur Information bei.

Sollten bei den Arbeiten im Baufeld nicht vermutete Kampfmittel aufgefunden werden, sind sofort die Arbeiten einzustellen, die Baustelle zu sichern und zu verlassen und der Auftraggeber, die Bauleitung und die zuständigen Behörden zu informieren.

Vor Baubeginn ist eine aktenkundige Belehrung aller im Baufeld tätigen Mitarbeiter und Subunternehmer durchzuführen. Diese ist fortlaufend zu aktualisieren, wenn neue Arbeitnehmer im Baufeld tätig werden.

Darüber hinaus sind ist den Anweisungen des SiGe-Koordinators Folge zu leisten (siehe auch 0.1.19).

0.1.19  Gegebenenfalls gemäß der Baustellenverordnung getroffene Maßnahmen.

Für die Baustelle wird durch den AG ein SiGe-Koordinator im Vorfeld separat beauftragt.
Den Weisungen und Festlegungen des SiGe-Koordinators sind unter Berücksichtigung der definierten Zuständigkeiten und eigenen Verpflichtungen des AN Folge zu leisten.

0.1.20  Besondere Anordnungen, Vorschriften und Maßnahmen der Eigentümer (oder der anderen Weisungsberechtigten) von Leitungen, Kabeln, Dränen, Kanälen, Straßen, Wegen, Gewässern, Gleisen, Zäunen und dergleichen im Bereich der Baustelle.

Die vom Bauherrn beauftragten Firmen müssen die für die Bauausführung erforderlichen Befähigungen besitzen.

Alle im Leistungsverzeichnis beschriebenen Leistungen sind grundsätzlich einschließlich Komplettlieferung und betriebsfertiger Montage anzubieten. Es wurde deshalb bei den einzelnen Positionen auf selbstverständliche Ausdrücke wie "Liefern", "Verlegen", "Installieren", "Montieren", "Beischalten" und "Betriebsfertiger Anschluss" soweit wie möglich verzichtet.
Sollten nur Einzelleistungen, wie z. B. nur "Liefern" oder nur "Montage" verlangt werden, so wird dies im Text ausdrücklich verlangt.

Alle Arbeiten sind in eigener Regie von qualifiziertem Personal durchzuführen. Behinderungen während den Arbeiten sind dem AG und der Bauleitung anzuzeigen.
Unter Einhaltung des Arbeitsablaufplanes sind Tagesberichte (Bautagebuch) fortlaufend zu erstellen und dem Auftraggeber bzw. der Bauüberwachung wöchentlich unaufgefordert vorzulegen. Das Bautagebuch beinhaltet Angaben zu:

- Verhältnissen auf der Baustelle
- Personaleinsatz
- Geräteeinsatz
- Materialeinsatz
- durchgeführte Arbeiten
- besondere Vorkommnisse und Vereinbarungen.

0.1.21  Art und Umfang von Schadstoffbelastungen, z. B. des Bodens, der Gewässer, der Luft, der Stoffe und Bauteile; vorliegende Fachgutachten oder dergleichen.

Siehe Punkt 0.1.9.

0.1.22  Art und Zeit der vom Auftraggeber veranlassten Vorarbeiten.

Die Maßnahme wurde hinsichtlich des Eingriffs in den Natur- und Landschaftraum untersucht und entsprechende Ausgleichs- und Ersatzmaßnahmen vorgesehen.

Die Baumaßnahme befindet sich zwar in der Nähe von archäologischem Relevanzgebieten, es wird seitens des Thüringer Landesamtes für Denkmalschutz und Archäologie (TLDA) aber nicht mit archäologischen Funden und Befunden im Baufeld gerechnet.
Eine denkmalpflegerischen Zielstellung und eine denkmalfachliche Begleitung der Erdarbeiten ist nicht erforderlich, je-doch wird das TLDA bzw. ein zuständiger Grabungstechniker die Baumaßnahme begleiten und ggf. im Zuge der Erdarbeiten das Planung und den Aushub nach dem Abtrag des Oberbodens begutachten.

Für die auf Privatgrundstücken geplanten Leistungen liegen entsprechende Bauerlaubnisvereinbarungen vor.

0.1.23  Arbeiten anderer Unternehmer auf der Baustelle.

Parallel zur Ausführung des Loses 6 werden in den angrenzenden Losen innerhalb des B-Plan-Gebietes separate Bauleistungen ausgeführt.

Es ist geplant, Arbeiten in den Schnittstellen der verschiedenen Lose so gering wie möglich zu halten. Die angrenzenden Lose erhalten, soweit räumlich trennbar separat ausgewiesene bauzeitliche Zuwegungen, Baustraßen Baustelleneinrichtungs- und Lagerflächen.
Koordinierungsaufwand für technische Schnittstellen des Kanal-/Leitungsbaus und für die Herstellung des Betriebsweges (ländlicher Wegebau) ist in die betroffenen Leistungen einzukalkulieren.

Infolge der Überschneidung der Baufelder und durch die abschnittsweise Ausführung ergibt sich grundsätzlich und insbesondere für den Baustellenverkehr aber auch für die Abstimmung der Leistungen an Ihren Schnittstellen ein erhöhter Koordinierungsaufwand für den AN. Dieser ist in die betreffenden Leistungen einzukalkulieren.

Grundsätzlich sind Leistungen anderer Auftragnehmer / Beteiligter (z.B. für Elektrotechnische Arbeiten, Nachauftragnehmer oder verbandseigene und städtische Mitarbeiter) bei der der Kalkulation der zu Grunde liegenden Ablaufplanung des AN zu berücksichtigen.
Eine entsprechende Vorhaltung von Kapazitäten für die erforderliche Koordinierung ist vorzunehmen.
Die Koordinierungsleistungen für die Abstimmungen mit allen Beteiligten ist in die Leistungen der Baustelleneinrichtung einzukalkulieren.

Zur Bereitstellung der Elektroversorgung des Standortes RKB A, soll das Elektrokabel im Rahmen der Herstellung der TW-Leitung und SW-Kanal im Fußweg parallel zur L1070 verlegt werden. Die Erdarbeiten für die Verlegung des Kabels (Oberflächenaufbruch /- wiederherstellung) werden durch den AN ausgeführt. Die Kabelverlegung erfolgt durch einen AN der Stadtwerke Jena Netze.

Weitere externe Arbeiten bzw. AN sind derzeit nicht geplant.

0.2  Angaben zur Ausführung

0.2.1  Vorgesehene Arbeitsabschnitte, Arbeitsunterbrechungen und -beschränkungen nach Art, Ort und Zeit sowie Abhängigkeit von Leistungen anderer.

Die Durchführung der Baumaßnahme obliegt dem AN. Dieser hat seine Leistungen auf der Grundlage der beiliegenden Rahmenterminplanung und der Planung der Abschnitte für die Sicherstellung der Bauzeitlichen Zuwegungen terminlich und technologisch zu planen und die Ergebnisse der Planung mit dem Auftraggeber und der Bauoberleitung/ÖBÜ abzustimmen.

Vorgesehen ist eine Realisierung in 4 Teilabschnitten / Baubereichen:

- Grabenlose Querung BAB 4 mit Schutzrohren für Kanal- und Leitungsbau zwischen BAB 4 und RKB A
- Kanal- und Leitungsbau entlang der L1070 (SW und TW) und Reichenbacher Str. (RW-Einleitstelle Rauda)
- Herstellung Standort RKB A und zugehörigem Kanal- und Leitungsbau
- Herstellung Standort A (RRB A, IDM A) und zugehörigem Kanal- und Leitungsbau

Die Zufahrt für Rettungsfahrzeuge muss jederzeit gewährleistet sein.
Die entsprechenden Behinderungen von Versorgungsunternehmen sind einzukalkulieren.

Auf Grundlage der Ergebnisse der hydrogeologischen Untersuchungen und der daraus resultierenden Wasserhaltungsmaßnahmen wurde eine Baugrubenplanung für die Herstellung der Bauwerke RRB A und RKB A erstellt. Diese ist Bestandteil der Ausführungsplanung.
Die Wasserhaltung für die Böschungsbereiche und Bauwerkssohlen erfolgt über die vorangehende Herstellung von Drainageleitungen und -gräben (Fräsarbeiten im Festgestein) die im Zuge des Baugrubenaushubs vorauseilend auf der Oberfläche des Festgesteinshorizonts herzustellen ist.
Hierfür ist eine abschnittsweise Schaffung von Arbeitsebenen bis zum anstehenden Festgestein vorgesehen, um das Eindringen von Schichten- und Kluftwasser zu kontrollieren.
Entsprechenden Positionen sind im Leistungsverzeichnis enthalten.

Aufgrund der Dauer der Arbeiten für die Herstellung der Schutzrohre im grabenlosen Verfahren (Micro-Tunneling) für die Querung der BAB 4, sind diese Arbeiten bereits mit Beginn der Bautätigkeit zu organisieren.

Durch die Verlegung des Regenwasserkanals unter der Autobahn in Richtung Auslaufbauwerk in die Rauda ist eine Bauzeitliche Vorflut für die Leistungen südlich der Autobahn sicherzustellen.

Durch die Herstellung und abschnittsweise Inbetriebnahme der TW-Leitung und Elektroversorgung aus Richtung Ortslage bis zur Reichenbacher Straße kann der AN sich bauzeitliche Versorgungsanschlüsse herstellen.

Innerhalb der vorgegebenen Ausführungsfristen werden weitere feste Arbeitsschritte nicht vorgegeben. Es bleibt dem AN überlassen, sich diese in Abstimmung mit dem AG entsprechend einzuteilen, wobei darauf zu achten ist, dass die Behinderungen auf den angrenzenden Straßen und Zufahrten zu den einzelnen Grundstücken so gering wie möglich gehalten werden und für die Abstimmung mit der Verkehrsbehörde Bearbeitungsfristen einzuhalten sind. Weiter sind die Belange der Notdienste und der Aufrechterhaltung der Ver- und Entsorgung zu berücksichtigen.

Spätestens 10 Werktage nach Auftragserteilung ist vom AN auf der Grundlage der beiliegenden Rahmenterminplanung ein detaillierter Bauablaufplan/Finanzierungsplan vorzulegen, dessen Einzelfristen nach Bestätigung durch den AG Vertragsbestandteil werden. Der Bauzeitenplan ist entsprechend dem Baufortschritt und dem Bautenstand fortzuschreiben.

0.2.2  Besondere Erschwernisse während der Ausführung, z. B. Arbeiten in Räumen, in denen der Betrieb weiterläuft, Arbeiten im Bereich von Verkehrswegen oder bei außergewöhnlichen äußeren Einflüssen.

Werden im Zuge der Erdarbeiten Kanäle, Rohrleitungen und Kabel freigelegt, ist vor der Wiederverfüllung unter Mitwirkung der betroffenen Versorgungsunternehmen am offenen Graben die weitere Verfahrensweise abzustimmen und festzulegen.
Suchschachtungen zur Leitungssuche sind in Abstimmung mit dem AG auszuführen.

0.2.3  Vorgaben die sich aus dem SiGe-Plan gemäß Baustellenverordnung ergeben

Für die Baustelle ist durch den AG ein SiGe-Koordinator bestellt.

TÜV Thüringen Anlagentechnik GmbH & Co. KG
Service-Center Ostthüringen
Ernst-Ruska-Ring 6
07745 Jena

Tel. +49 3641 39 97 31
Fax +49 3641 39 97 63
Mobil +49 151 2033 2258
Ken.Hauser@tuev-thueringen.de

Den Weisungen des SiGe-Koordinators ist unter Berücksichtigung der definierten Zuständigkeiten und eigenen Verpflichtungen des AN Folge zu leisten.

0.2.4  Art und Umfang von Leistungen zur Unfallverhütung und zum Gesundheitsschutz für Mitarbeiter anderer Unternehmen

Siehe Punkt 0.1.19 und 0.2.3

0.2.5  Besondere Anforderungen für Arbeiten in kontaminierten Bereichen, gegebenenfalls besondere Anordnungen für Schutz- und Sicherheitsmaßnahmen.

- nicht relevant –

0.2.6  Besondere Anforderungen an die Baustelleneinrichtung und Entsorgungseinrichtungen, z.B. Behälter für die getrennte Erfassung.

Es ist Aufgabe des AN, sich geeignete Lager- und Arbeitsplätze auf den zugewiesenen Lager- und Baustelleneinrichtungsflächen bzw. im Baufeld selbst zu schaffen.
Andere öffentlichen Flächen im Umfeld der Baustelle, können - soweit technologische und verkehrssicherungstechnische Aspekte bzw. die Interessen weiterer vertretener AN dem nicht entgegenstehen – nur nach Abstimmung mit den jeweiligen Eigentümern als Lager- und Arbeitsplätze genutzt werden.
Die Verbindlichkeiten sind zwischen AN und AG (als Eigentümer der öffentlichen Fläche) abzustimmen.

0.2.7  Besondere Anforderungen an das Auf- und Abbauen sowie Vorhalten von Gerüsten.

- nicht relevant –

0.2.8  Mitbenutzung fremder Gerüste, Hebezeuge, Aufzüge, Aufenthalts- und Lagerräume, Einrichtungen und dergleichen durch den Auftragnehmer.

- nicht relevant-

0.2.9  Wie lange, für welche Arbeiten und gegebenenfalls für welche Beanspruchung der Auftragnehmer Gerüste, Hebezeuge, Aufzüge, Aufenthalts- und Lagerräume, Einrichtungen und dergleichen für andere Unternehmer vorzuhalten hat.

-nicht relevant-

0.2.10  Verwendung oder Mitverwendung von wiederaufbereiteten (Recycling-)Stoffen.

Eine Verwendung oder Mitverwendung von Recyclingstoffen wird nur für Materialien zugelassen, wenn dies in den entsprechenden Leistungstexten der Positionen ausdrücklich erwähnt ist. Ansonsten ist nur die Verwendung neuer, ungebrauchter Stoffe, Mineralstoffe und Bauteile zulässig.
Die Verwendung von Recyclingstoffen erfordert vor einem Einbau in jedem Fall die schriftliche Zustimmung des Auftraggebers.

0.2.11  Anforderungen an wiederaufbereitete (Recycling-) Stoffe und an nicht genormte Stoffe und Bauteile.

-nicht relevant-

0.2.12  Besondere Anforderungen an Art, Güte und Umweltverträglichkeit der Stoffe und Bauteile, auch z. B. an die schnelle biologische Abbaubarkeit von Hilfsstoffen.

Alle Stoffe und Bauteile müssen frei von umweltbelastenden Stoffen sein.

0.2.13  Art und Umfang der vom Auftraggeber verlangten Eignungs- und Gütenachweise.

Alle zur Verwendung kommenden Materialien unterliegen einem Eignungs- und Gütenachweis. Die Eignungsnachweise sind der Bauleitung des AG rechtzeitig vor Beginn der Arbeiten zwecks Zustimmung vorzulegen.
Als Mineralstoffe für den Straßenbau sind für den entsprechenden Verwendungsbereich nur die gemäß der aktuellen "Liste der fremdüberwachten, in Thüringen zugelassenen Mineralstoffwerke für den Straßenbau" des Thüringer Landesamtes für Bau und Verkehr zulässig.
Für die einzubauenden Stoffe ist ein Gütenachweis vorzulegen; außerdem ist für alle zu liefernden Stoffe und Bauteile ein Liefernachweis vorzulegen.
Mit dem Angebot sind verbindlich folgende Nachweise zu erbringen:

Mineralstoffe im Straßenbau
Als Mineralstoffe für den Straßenbau sind für den entsprechenden Verwendungsbereich nur die gemäß der aktuellen "Liste der fremd überwachten, in Thüringen zugelassenen Mineralstoffwerke für den Straßenbau" des Landesamtes für Bau und Verkehr Thüringen zulässig. Die Eignung der zur Verwendung kommenden Mineralstoffe und die Eignung für die bituminösen Schichten ist rechtzeitig vor Einbau nachzuweisen. Auch hier dürfen nur zugelassene Materialien aus Lieferwerken gemäß der jeweils aktuellen Liste des Landesamtes für Bau und Verkehr Thüringen zum Einsatz kommen.
Werden Muschelkalksteingemische in Tragschichten ohne Bindemittel eingesetzt, muss Folgendes unbedingt beachtet werden:
Es darf nur ein Gemisch mit Natursand oder entfluortem Brechsand eingesetzt werden. Die entsprechende Eignungsbeurteilung des Landesamtes für Bau und Verkehr muss vorliegen.
Das aktuelle Prüfzeugnis der fremd überwachenden Prüfstelle muss das Gemisch mit Natursand oder entfluortem Brechsand genau benennen.
Auf den Lieferscheinen muss das Gemisch eindeutig bezeichnet sein. Lieferungen von Muschelkalksteingemischen ohne Naturstand oder entfluortem Brechsand werden abgelehnt.

Bettungsmaterial für Pflaster-, Fugen und Plattenbeläge
Das Material muss den TL Pflaster-StB 06 entsprechen.

Verfüllmaterial im Rohrgraben
Leitungszone:
Als Füllboden für die Leitungszone ist ein Material mit abgestufter Körnung gemäß DIN EN 1610 in den in den jeweiligen Positionen näher beschriebenen Nenngrößenbereichen zu verwenden.
Verfüllzone:
Als Füllboden für die Verfüllzone Bereich 0,50 m unter Planum bis OK Leitungszone ist Füllboden der Verdicht- barkeitsklasse V1 zu verwenden. Als Füllboden für die Verfüllzone im planumsnahen Bereich (Planum bis 0,50 m Tiefe) ist verdichtungsfähiges Mineralgemisch nach DIN EN 1610 der Verdichtbarkeitsklasse V1 zu verwenden.
Bei Einsatz von durch den AN geliefertem Material ist generell nur unbelastetes Material zu verwenden, was der LAGA-Verwertungsklasse Z 0 bzw. der Materialklasse BM-0, BM-0* oder BM-F0* nach EBV entspricht.

Besondere Nachweise zu den Abwasseranlagen
Bieter müssen mit Angebotsabgabe und während der Werkleistung die erforderliche Qualifikation (Fachkunde, Leistungsfähigkeit und Zuverlässigkeit) nachweisen. Die Anforderungen der vom Deutschen Institut für Gütesicherung und Kennzeichnung e. V. herausgegebenen Gütesicherung Kanalbau RAL-GZ 961 sind für die Beurteilungsgruppe AK 2 zu erfüllen:
Die Anforderungen sind erfüllt, wenn der Bieter die Qualifikation und Gütesicherung nach RAL-GZ 961 mit dem Besitz des entsprechenden RAL-Gütezeichens Kanalbau nachweist.
Die Anforderungen sind gleichfalls erfüllt, wenn der Bieter die Qualifikation des Unternehmens durch einen Prüfbericht entsprechend Güte- und Prüfbestimmungen Abschnitt 4.1 "Erstprüfung" nachweist und eine Verpflichtung vorlegt, dass der Bieter im Auftragsfall für die Dauer der Werkleistung einen Vertrag zur RAL-Gütesicherung GZ 961 abschließt und die zugehörige "Eigenüberwachung" durchführt.

Besondere Nachweise zu den Wasserversorgungsanlagen
Bieter müssen mit Angebotsabgabe und während der Werkleistung die erforderliche Qualifikation (Fachkunde, Leistungsfähigkeit und Zuverlässigkeit) nachweisen. Die Anforderungen des vom DVGW herausgegebenen DVGW-Regelwerkes sind mittels Zertifikat W3 pe nachzuweisen.

Besondere Nachweise zum Grabenlosen Verlegen von Leitungen und Kanälen
Bieter müssen mit Angebotsabgabe und während der Werkleistung die erforderliche Qualifikation (Fachkunde, Leistungsfähigkeit und Zuverlässigkeit) nachweisen. Die Anforderungen der vom Deutschen Institut für Gütesicherung und Kennzeichnung e. V. herausgegebenen Gütesicherung Kanalbau RAL-GZ 961 sind für die Beurteilungsgruppe VM zu erfüllen.

0.2.14  Unter welchen Bedingungen auf der Baustelle gewonnene Stoffe verwendet werden dürfen bzw. müssen oder einer anderen Verwertung zuzuführen sind.

Recyclingfähiger Abbruch, wie Beton, Mauerwerk, bitumenhaltiges Material usw. ist vorrangig einer Wiederverwertung zuzuführen. Über die Entsorgung und Verwertung der Stoffe sind Nachweise aufzubewahren und zur Prüfung vorzulegen.
Alle anfallenden Kosten sind vom AN zu übernehmen und sind in die Einheitspreise einzukalkulieren, einschließlich Transportkosten.

0.2.15  Art, Zusammensetzung und Menge der aus dem Bereich des Auftraggebers zu entsorgenden Böden, Stoffe und Bauteile; Art der Verwertung bzw. bei Abfall die Entsorgungsanlage; Anforderungen an die Nachweise über Transporte, Entsorgung und die vom Auftraggeber zu tragenden Entsorgungskosten.

Der AG übernimmt keine Entsorgungskosten. Die Eigenschaften der zu entsorgenden Materialien sind den Beschreibungen in den hierfür vorgesehenen Positionen zu entnehmen.
Alle anfallenden Kosten sind in die Einheitspreise einzukalkulieren.

Nachweise der Deponie sind erforderlich. Deponiekosten sind in die Einheitspreise einzukalkulieren.

0.2.16  Art, Menge, Masse der Stoffe und Bauteile, die vom Auftraggeber beigestellt werden, sowie Art, Ort (genaue Bezeichnung) und Zeit ihrer Übergabe.

- nicht relevant -

0.2.17  In welchem Umfang der Auftraggeber Abladen, Lagern und Transport von Stoffen und Bauteilen übernimmt oder dafür dem Auftragnehmer Geräte oder Arbeitskräfte zur Verfügung stellt.

- nicht relevant-

0.2.18  Leistungen für andere Unternehmer.

Siehe 0.1.23

0.2.19  Mitwirken beim Einstellen von Anlageteilen und bei der Inbetriebnahme von Anlagen im Zusammenwirken mit anderen Beteiligten, z. B. mit dem Auftragnehmer für die Gebäudeautomation.

- nicht relevant -

0.2.20  Benutzung von Teilen der Leistung vor der Abnahme.

Erfordernis der förmlichen Abnahme:
Infolge der Herstellung / Aufrechterhaltung der Vorflut und der ggf. schrittweise erfolgenden Verkehrsfreigabe ist eine teilweise Benutzung der Leistung vor Abnahme erforderlich. Hierfür werden technische Zwischenabnahmen im Sinne einer Zustandsfeststellung vorgesehen.

Eine VOB-Abnahme erfolgt in jedem Fall förmlich für alle Leistungen komplett mit Fertigstellung Los 6, sodass eine „schleichende“ Abnahme auszuschließen ist.

Sämtliche Anlagen und Anlagenteile sind vor Abnahme bzw. Übergabe an die Nutzer zu reinigen.

0.2.21  Übertragung der Wartung während der Dauer der Verjährungsfrist für die Mängelbeseitigungsansprüche für maschinelle und elektrotechnische/elektronische Anlagen oder Teile davon, bei denen die Wartung Einfluss auf die Sicherheit und die Funktionsfähigkeit hat (vergleiche VOB Teil B, § 13 Abs. 4 Nr. 2), durch einen besonderen Wartungsvertrag.

- nicht relevant -

0.2.22  Abrechnung nach bestimmten Zeichnungen oder Tabellen.

Die Abrechnung ist je im Leistungsverzeichnis enthaltenen Leistungstitel bzw. Teilobjekt (TO) aufmaß- und abrechnungstechnisch zu erstellen.

Die hierfür erforderlichen Aufwendungen und Leistungen für die getrennte Erstellung von Feldaufmaßen, Aufmaßen und Rechnungen sind einzukalkulieren und werden nicht separat vergütet.
Die bei der Abrechnung zu berücksichtigende Zuordnung der Mengenansätze im Leistungsverzeichnis ist vor der Rechnungslegung mit dem Auftraggeber bzw. der Örtlichen Bauleitung abzustimmen.

Vor der eigentlichen Rechnungslegung hat der AN die Aufmaße der örtlichen Bauüberwachung zur Prüfung vorzulegen. Erst nach Abschluss der Aufmaßprüfung erfolgt auf deren Grundlage die Rechnungslegung. Ungeprüfte Aufmaße in den Abschlags- oder Schlussrechnungen werden nicht anerkannt.
Der AN übergibt zur Aufmaßprüfung eine Datei im GAEB Format D 11 bzw. X 31

0.2.23  Sonstiges

Digitale Angebote sind in Verbindung mit Papierausdrucken im GAEB Format DA84 ausdrücklich erwünscht.

Erforderlicher Bodenaustausch bzw. Bodenverbesserung wegen Verlust der Standfestigkeit bzw. wegen Durchweichens des Erdplanums infolge Einwirkens von Oberflächenwasser liegt in der Verantwortung des AN und wird nicht vergütet.

0.2.24  Zusätzliche technische Vertragsbedingungen

Verbindliche Regelwerke
Es gelten die DIN- Normen, das ATV/DWA-Regelwerk und das DVGW-Regelwerk in ihrer jeweils aktuellen Fassung.

Verordnungen, Empfehlungen

Baustelleneinrichtung- Verkehrssicherung, Maschinen, Geräte Entsprechend dem "Merkblatt für die Wegweisung außerhalb von Autobahnen", Ausgabe 1980

KTW
Empfehlungen Gesundheitliche Beurteilung von Kunststoffen und anderen nichtmetallischen Werkstoffen im Rahmen des Lebensmittel- und Bedarfsgegenständegesetzes für den Trinkwasserbereich: Mitteilungen im Bundesgesundheitsblatt

UBA Postivliste
Empfehlung des Umweltbundesamtes zum Einsatz Trinkwasserhygienisch geeigneter metallischer Werkstoffe

RSA 21
Richtlinien für die Sicherung von Arbeitsstellen an Straßen, Ausgabe 2021
ZTV-SA 97
Zusätzliche Technische Vertragsbedingungen und Richtlinien für Sicherungsarbeiten an Arbeitsstellen an Straßen, Ausgabe 1997

Zusätzliche Technische Vertragsbedingungen - Wasserbau (ZTV-W) für Spundwände, Pfähle, Verankerungen; (Leistungsbereich 2014) Ausgabe 07/2024

TL-Leitbaken 97
Technische Lieferbedingungen für Leit- und Warnbaken,  Ausgabe 1997
TL- Absperrschranken 97
Technische Lieferbedingungen für Absperrschranken, Ausgabe 1997
TL- Absperrtafeln 97
Technische Lieferbedingungen für fahrbare Absperrtafeln, Ausgabe 1997
TL- Warnbänder 97
Technische Lieferbedingungen für Warnbänder bei Arbeitsstellen an Straßen, Ausgabe 1997
TL- Aufstellvorrichtungen 97
Technische Lieferbedingungen für Aufstellvorrichtungen für Schilder und
Verkehrseinrichtungen an Arbeitsstellen, Ausgabe 1997
TL- Vorübergehende Markierungen 97
Technische Lieferbedingungen für vorübergehende Markierungen, Ausgabe 1997
TL-Leitkegel
Technische Lieferbedingungen für vollretroreflektierende Leitkegel, Ausgabe 1994
TL Warnleuchten
Technische Lieferbedingungen für Warnleuchten,  Ausgabe 1991

Zusätzliche Technische Vertragsbedingungen: Straßenbau

ZTVE-StB 17
Zusätzl. Techn. Vertragsbedingungen u. Richtlinien für Erdarbeiten im Straßenbau

ZTV SoB-StB 20 (2020)
Zusätzl. Techn. Vertragsbedingungen u. Richtlinien für den Bau von Schichten ohne Bindemittel im Straßenbau
ZTVEw-StB 25
Zusätzl. Techn. Vertragsbedingungen u. Richtlinien für den Bau von Entwässerungseinrichtungen im Straßenbau
ZTV Asphalt-StB 07/13
Zusätzl. Techn. Vertragsbedingungen u. Richtlinien für den Bau von Fahrbahndecken aus Asphalt
ZTV BEA-StB 09

ZTV Pflaster- StB 20
Zusätzl. Techn. Vertragsbedingungen u. Richtlinien für die Herstellung von Pflasterdecken, Plattenbelägen u. Einfassungen

ZTVA-StB 12,
Zusätzl. Techn. Vertragsbedingungen u. Richtlinien für Aufgrabungen in Verkehrsflächen

ZTV Fug-StB 01
Zusätzl. Techn. Vertragsbedingungen u. Richtlinien für Fugen in Verkehrsflächen

ZTV La-StB 99
Zusätzl. Techn. Vertragsbedingungen u. Richtlinien für Landschaftsbauarbeiten im Straßenbau

ZTV Verm-StB 01
Zusätzl. Techn. Vertragsbedingungen u. Richtlinien für die Bauvermessung im Straßen- und Brückenbau

Technische Lieferbedingungen (TL) und Prüfvorschriften (TP)

TL-Sbit
Technische Lieferbedingungen für Porenfüllmassen und Regeneriermittel auf BitumenbasisAusg. 2001

TL Asphalt-StB 07/25
Technische Lieferbedingungen für Asphaltmischgut für den Bau von Verkehrsflächenbefestigungen

TL Bitumen-StB 25
Technische Lieferbedingungen für Straßenbaubitumen und gebrauchsfertige polymermodifizierte Bitumen
TLG BE-StB 02
Technische Lieferbedingungen für Bitumenemulsionen im Straßenbau
Teil: Güteüberwachung, Ausg. 2002
TLG SoB-StB 04
Technische Lieferbedingungen für Baustoffgemische und Böden zur Herstellung von Schichten ohne Bindemittel im Straßenbau;
- Güteüberwachung, Ausg. 2004
TL Geok E-StB 05
Technische Lieferbedingungen für Geokunststoffe im Erdbau des Straßenbaues
TL AG-StB 01
Technische Lieferbedingungen für Asphaltgranulat
TL Gestein-StB 04, Fass. 2007
Technische Lieferbedingungen für Gesteinskörnungen im Straßenbau
TL SoB-StB 04
Technische Lieferbedingungen für Baustoffgemische und Böden zur Herstellung von Schichten ohne Bindemittel im Straßenbau
TL Pflaster-StB 06
Technische Lieferbedingungen für Bauprodukte zur Herstellung von Pflasterdecken, Plattenbelägen und Einfassungen-
TP Gestein-StB, Fass. 2012
Technische Prüfvorschrift für Mineralstoffe im Straßenbau
TP BF-StB
Technische Prüfvorschrift für Boden und Fels im Straßenbau
TP HGT-StB 94
Technische Prüfvorschriften für hydraulisch gebundene Tragschichten
TP D-StB 12
Technische Prüfvorschriften zur Bestimmung der Dicken von Oberbauschichten im Straßenbau
TP Fug-StB 01
Technische Prüfvorschriften für Fugenfüllstoffe in Verkehrsflächen

Normen

Es gelten die DIN und EN-Normen im Bauvertrag mit deren jeweils dem neuesten Stand entsprechenden Bestimmungen.
Die in den vorgenannten ZTV, RV, Ergänzenden Festlegungen, TL und TP erfassten Normen werden nicht gesondert aufgeführt, sind jedoch Vertragsbestandteil.
Nummer  Ausgabe  Titel

2000  10.00  Zentrale Trinkwasserversorgung; Leitsätze für Anforderungen an Trinkwasser; Planung, Bau
  und Betrieb und Instandhaltung; Versorgungsanlagen – Technische Regeln des DVGW

1988-100  08.11  Technische Regeln für Trinkwasser-Installationen - Teil 100: Schutz des Trinkwassers,

  Erhaltung der Trinkwassergüte; Technische Regel des DVGW
1988-200  05.12  Technische Regeln für Trinkwasserinstallation - Teil 200: Installation Typ A (geschlossene
  Systeme); Planung Bauteile, Apparate, Werkstoffe; Technische Regel des DVGW

1988-300  05.12  Technische Regeln für Trinkwasserinstallation - Teil 300: Ermittlung des Rohrdurchmessers;
  Technische Regel des DVGW

1988-500  02.11  Technische Regeln für Trinkwasserinstallation - Teil 500: Druckerhöhungsanlagen mit
  Drehzahlgererelter Pumpe; Technische Regel des DVGW

1988-600  12.10  Technische Regeln für Trinkwasserinstallation in Verbindung mit Feuerlösch- und
  Brandschutzanlagen, Teil 600; Technische Regel des DVGW

4046  09.83  Wasserversorgung; Begriffe. Technische Regel des DVGW

4049-1  12.92  Hydrologie; Grundbegriffe (Ersatz für DIN 4049-101:1983-04) DIN 4049-1:1979-09

EN 805  03.00  Wasserversorgung -Anforderung an Wasserversorgungssysteme und deren Bauteile
  außerhalb von Gebäuden

4124  01.12  Baugruben und Gräben - Böschungen, Verbau, Arbeitsraumbreiten

18299  4.10  Allgemeine Regellungen für Bauarbeiten jeder Art

18920  Schutz von Bäumen, Pflanzenbeständen und Vegetationsflächen bei
  Baumaßnahmen

DIN 18319  Allgemeinen Technischen Vertragsbedingungen (ATV) für Rohrvortriebsarbeiten
DIN EN 14199  Ausführung von Arbeiten im Spezialtiefbau – Mikropfähle.

DIN SPEC 18539  Ergänzende Festlegungen zu DIN EN 14199 (Nationales deutsches Anwendungsdokument).

DIN EN 1997-1  Entwurf, Berechnung und Bemessung in der Geotechnik – Teil 1: Allgemeine Regeln.
(Eurocode 7)

DIN 1054:  Erkundung und Untersuchung des Baugrunds – Sicherheitsnachweise im Erd- und Grundbau (Ergänzung zum Eurocode 7)

DIN 18301 (VOB/C)  ATV-Bohrarbeiten
DWA-A 161 /

DVGW GW 312  Statische Berechnung von Vortriebsrohren (Regelwerk für den grabenlosen Einbau).

DIN EN 1537  Ausführung von Arbeiten im Spezialtiefbau – Verpressanker (oft technisch verwandt mit Mikropfählen).

Richtlinien

RStO 12/24
Richtlinien für die Standardisierung des Oberbaues von Verkehrsflächen in Verbindung mit RV 09/97 Mindestdicke des frostsicheren Straßenaufbaues - Konkretisierung der Frosteinwirkungszonen Thüringen

RAP Stra 10
Richtlinie für die Anerkennung von Prüfstellen für Baustoffe und Baustoffgemische im Straßenbau,
Ausg. 2010

Gemeinsamer Erlass des TMBV und des TMLNU zur Einführung der RuVA-StB 2001-
Richtlinien für die mweltverträgliche Verwertung von Ausbaustoffen mit teer-/pechtypischen Bestandsteilen und für die Verwertung von Ausbauasphalt im Straßenbau, Ausg. 2001- vom 30.09.2005

GWKR 2012
Gas- und Wasserleitungskreuzungsrichtlinien 2012 der DBAG/BGW

DAfStb- Richtlinie wasserundurchlässige Bauteile aus Beton - Beton mit hohem Wassereindringwiderstand und
erhöhter Dichtigkeit

DAfStb – Richtlinien

RAS-LP 4 - "Schutz von Bäumen, Vegetationsbeständen und Tieren bei Baumaßnahmen"

TRGS - Technischen Regeln für Gefahrstoffe

DWA-A 904-1, Ausgabe 2016
Richtlinien für den Ländlichen Wegebau (RLW)
Teil 1: Richtlinien für die Anlage und Dimensionierung Ländlicher Wege

DWA-A 125, Ausgabe: 12-2008
Rohrvortrieb und verwandte Verfahren

DWA-A 161, Oktober 2017
Arbeitsblatt für die statische Berechnung von Vortriebsrohren

Merkblätter

Die Merkblätter sind nur dann im Bauvertrag zu vereinbaren, wenn keine höherwertigen Richtlinien oder Vertragsbedingungen existieren bzw. wesentliche Aussagen des Merkblattes vereinbart werden sollen.

Merkblatt über geotechnische Untersuchungen und Berechnungen im Straßenbau - M GUB, Ausg. 2004

Merkblatt für die Verdichtung des Untergrundes und Unterbaues im Straßenbau, Ausg. 2003

Merkblatt über Straßenbau auf wenig tragfähigem Untergrund, Ausg. 1988

Merkblatt für die Verhütung von Frostschäden an Straßen, Ausg. 1991

Merkblatt über flächendeckende dynamische Verfahren zur Prüfung der Verdichtung im Erdbau, Ausg. 1993

Merkblatt für die Anwendung von Geokunststoffen im Erdbau des Straßenbaues - M Geok E, Ausg. 2005

Merkblatt für die Verwertung von Asphaltgranulat - M VAG, Ausg. 2000

Merkblatt für Eignungsprüfungen an Asphalt, Ausg. 1998

Merkblatt für das Verdichten von Asphalt - M VA, Ausg. 2005

Hinweise für das Schließen und die Sanierung von Rissen sowie schadhaften Nähten und Anschlüssen in Verkehrsflächen aus Asphalt - H SR, Ausg. 2003

Merkblatt für das Fräsen von Asphaltbefestigungen - MFA, Ausg. 2000

Merkblatt für Flächenbefestigungen mit Pflasterdecken und Plattenbelägen M FP 1, Ausg. 2003
Teil 1 Regelbauweise (ungeb. Ausführung)

Merkblatt über die Wiederverwertung von mineralischen Baustoffen als Recyclingbaustoffe im Straßenbau
- M RC - Ausg. 2002

Merkblatt für die Herstellung von Trag- und Deckschichten ohne Bindemittel, Ausg. 1995

Für Kanalarbeiten wird darüber hinaus besonders auf folgende Normen und Richtlinien hingewiesen:

DIN 18306

DIN EN 1610

DWA-A 127-1 (12/2024), Statische Berechnungen von Abwasserkanälen und -leitungen

Arbeitsblatt DWA-A 139 (03/2019, Einbau und Prüfung von Abwasserleitungen und -kanälen

DWA-A 157 (12/2020), Bauwerke der Kanalisation

Technische Regeln des DVGW

Nummer  Ausgabe  Titel

W 400-2  09.04  Technische Regeln Wasserverteilungsanlagen (TRWV), Teil 2: Bau und Prüfung

W 405  02.08  Bereitstellung von Löschwasser durch die öffentliche Trinkwasserversorgung

GW 315  05.79  Hinweise für Maßnahmen zum Schutz von Versorgungsanlagen bei Bauarbeiten

W 270  11.07  Vermehrung von Mikroorganismen auf Werkstoffen für den Trinkwasserbereich –
Prüfung und Bewertung

W 347  05.06  Hygienische Anforderungen an zementgebundene Werkstoffe im Trinkwasserbereich
– Prüfung und Bewertung

W 358  09.05  Leitungsschächte und Auslaufbauwerke

W 363  06.10  Absperrarmaturen, Rückflußverhinerer, Be-/Entlüftungsventile und Regelarmaturen
aus metallischen Werkstoffen für Trinwasserversorgungsanlagen

W 400-1  10.04  Technische Regeln Wasserverteilungsanlagen (TRWV)Teil 1: Planung

W 400-2  09.04  Technische Regeln Wasserverteilungsanlagen (TRWV), Teil 2: Bau und Prüfung

W 400-3  09.06  Technische Regeln Wasserverteilungsanlagen (TRWV), Teil 3: Betrieb und
Instandhaltung

W 621  10.93  Entfeuchtung, Lüftung, Heizung in Wasserwerken

W 1002  12.12  Sicherheit in der Trinkwasserversorgung – Organisation und Management im
Krisenfall

W 1050  04.2012  Objektschutz von Wasserversorgungsanlagen

GW 10  05.08  Kathodischer Korrosionsschutz (KKS) erdverlegter Lagerbehälter und Rohrleitungen
aus Stahl – Inbetriebnahme und Überwachung

GW 100  06.09  Tätigkeit der DVGW - Fachgremien und Ausarbeitung des DVGW-Regelwerks

GW 120  11.10  Netzdokumentation in Versorgungsunternehmen

GW 303  11.06  Berechnung von Gas- und Wasserrohrnetzen Teil1: Hydrauliche Grundlagen,
Netzmodellierung und Berechnung

GW 315  05.79  Hinweise für Maßnahmen zum Schutz von Versorgungsanlagen bei Bauarbeiten

GW 316  08.82  Orten von erdverlegten Rohrleitungen und Straßenkappen

GW 330  11.00  PE-Schweißer; Lehr- und Prüfplan

Sonstige

BGV
Berufsgenossenschaftliche Vorschriften der BG ETEM- Berufsgenossenschaft Energie Textil Elektro Medienerzeugnisse

GefStoffV – Gefahrstoffverordnung

Verordnung zur arbeitsmedizinischen Vorsorge

TRGS 519 Asbest: Abbruch-, Sanierungsoder Instandhaltungsarbeiten

BGV A1 / DGUV Vorschrift 1 Grundsätze der Prävention

DGUV-Regel 112-190 Benutzung von Atemschutzgeräten

DGUV-Information 201-012 Verfahren mit geringer Exposition gegenüber Asbest bei Abbruch-, Sanierungs-
und Instandhaltungsarbeiten

AfK 1, GW 20
Kathodisch geschützte Rohrleitungen im Kreuzungsbereich mit Verkehrswegen; Mantelrohre oder
Produktenrohre aus Stahl im Vortriebsverfahren.

AfK 2, GW 21
Beeinflussung von unterirdischen metallischen Anlagen durch kathodisch geschützte Rohrleitungen, Kabel und
Behälter.

AfK 3, GW 22
Maßnahmen beim Bau und Betrieb von Rohrleitungen im Einflussbereich von Hochspannungs-
Drehstromanlagen und Wechselstrom-Bahnanlagen.

AfK 4
Empfehlungen für die Verfahrensweise und Kostenverteilung bei Korrosionsschutzmaßnahmen an Kabeln und
Rohrleitungen gegen Streuströme aus Gleichstrombahn- und Obusanlagen.

AfK 5, GW 24
Kathodischer Korrosionsschutz in Verbindung mit explosionsgefährdeten Bereichen.

AfK 6
Errichtung von Fremdstromanlagen für den kathodischen Korrosionsschutz, Schutz gegen gefährliche
Körperströme.

AfK 8
Kathodischer Korrosionsschutz für Stahlrohre von Hochspannungskabeln.

AfK 10
GW 27 Verfahren zum Nachweis der Wirksamkeit des kathodischen Korrosionsschutzes an erdverlegten
Rohrleitungen.

AfK 11, GW 28
Wechselstromkorrosion - Beurteilung der Verhältnisse bei Stahlrohrleitungen und Schutzmaßnahmen.

## Los 6 - Standort A
Datum: 10.03.2026

### 1 Allgemeine Leistungen

#### 1.1 Baustelleneinrichtung

*Hinweis: Pauschale gilt für die gesamte Bauzeit*

**1.1.10 Baustelle einrichten**
Geräte, Werkzeuge und sonstige Betriebsmittel, die zur vertragsgemäßen Durchführung der Bauleistungen erforderlich sind, auf die Baustelle bringen, bereitstellen und, soweit der Geräteeinsatz nicht gesondert berechnet wird,  betriebsfertig aufstellen einschl. der dafür notwendigen Arbeiten. Die erforderlichen festen Anlagen herstellen.
Baubüros, Unterkünfte, Werkstätten, Lagerschuppen und dgl., soweit erforderlich, antransportieren, aufbauen und einrichten. Strom-, Wasser-, Fernsprechanschluss sowie Entsorgungseinrichtungen WC-Einrichtungen inkl. Hygiene-Maßnahmen wie die Bereitstellung von Desinfektionmitteln unter Beachtung der SARS-CoV-2-Arbeitschutzstandard für das Baugewerbe und dgl. für die Baustelle, soweit erforderlich, herstellen.
Bei Bedarf Zufahrtswege zur Baustelle sowie Lagerplätze, sonstige Platzbefestigungen und Wege im Baustellenbereich anlegen. Oberbodenarbeiten einschl. Beseitigen von Aufwuchs für die Baustelleneinrichtung, soweit erforderlich, ausführen.
Flächen beschaffen, sofern die vom AG zur Verfügung gestellten nicht ausreichen.
Kosten für Vorhalten, Unterhalten und Betreiben der Geräte, Anlagen und Einrichtungen einschl. Mieten, Pacht, Gebühren und dgl. werden nicht mit dieser Pauschale, sondern mit den Einheitspreisen der betreffenden Teilleistungen vergütet.
Menge: 1,000 psch

**1.1.20 Vorhalten Baustelle**
Vorhalten der Baustelleneinrichtung für sämtliche in der Leistungsbeschreibung aufgeführten Leistungen.
Die Position gilt für alle Leistungen Los 6.
Menge: 22,000 Mt

**1.1.30 Baustelle räumen**
Baustelle von allen Geräten, Anlagen, Einrichtungen und dgl. räumen.
Benutzte Flächen und Wege entsprechend dem ursprünglichen Zustand unter Wahrung der landschaftspflegerischen Belange ordnungsgemäß herrichten. Verunreinigungen beseitigen.
Die Pauschale gilt für alle Leistungen Los 6.
Menge: 1,000 psch

**1.1.40 Zulage für Wintersicherung der Baustelleneinrichtung**
Zulage zu den Positionen der Baustelleneinrichtung für die Sicherung und Betreibung während der Winterpause, einschl Schneeräumung und Frostschutz.
Die Pauschale gilt für alle Leistungen.
Menge: 1,000 psch

**1.1.50 Ergänzung Bauschild**
Ergänzung des Bauschildes
durch Ergänzung der Firmenanschrift des Auftragnehmers auf hierfür vorgesehenem Vorhaltebereich eines im Rahmen vorausgegangener Leistungen der Gesamtmaßnahme bereits aufgestellten Bauschildes in Anlehnung an die bestehende Gestaltung durch anerkanntes Druck- und Klebeverfahren.
Standort des Schildes im Baufeld: L 1070, gegenüber der Autobahnauffahrt Richtung Dresden.
Menge: 1,000 psch

**1.1.60 Wintersicherung**
Wintersicherung
Für den gefahrlosen Fahr- und Personenverkehr ist die erforderliche Wintersicherung in Absprache mit der Bauleitung des Auftraggebers durchzuführen. Die
erforderlichen Sicherungseinrichtungen sind zu liefern, aufzustellen und zu unterhalten.Gilft für den Zeitraum wenn die Baustelle nicht besetzt ist.
In diese Pauschale sind gleichzeitig alle Kosten einzurechnen, die sich aus der Winterunterbrechung ergeben, einschließlich der Beräumung und Wiedereinrichtung der Baustelle, sowie auch notwendige Schneeräumung einschließlich aller Nebenarbeiten.
Menge: 24,000 Wo

**1.1.70 Arbeitsplatz für die AG´s anfahren, aufbauen, abbauen**
Baubüro (Baracke oder Container) für den AG, doppelwandig, voll klimatisiert, mit einem Fenster je Arbeitsplatz, antransportieren und nach Unterlagen des AG aufbauen. Jeden Arbeitsplatz mit Schreibtisch, Stuhl, Aktenbock und Akten-/Kleiderschrank, jeden Raum zusätzlich mit Ablagetisch, zwei weiteren Stühlen (bzw. Sitzbank) und verschließbarem Aktenschrank ausstatten. Raum- und Arbeitsplatzbeleuchtung entsprechend den Vorschriften für die Beleuchtung von Arbeitsplätzen herstellen. Elektrische Beleuchtung, Waschgelegenheit mit fließend kaltem und warmen Wasser, Heizgelegenheit sowie Toilette einrichten, für Abwasserbeseitigung sorgen.

Baubüro mit allen Einrichtungen abbauen und abtransportieren nach Beendigung der Gesamtmaßnahme in 2027.
Benutzte Flächen entsprechend dem ursprünglichen Zustand herrichten.
70 v.H. der Pauschale werden nach Übernahme des Baubüros durch den AG in 2024 vergütet, der Rest wird nach Erfüllung der Leistung in 2027 vergütet.
Bürofläche ca. 30 m²; zusätzlich ausgestattet mit einem Farbkopierer mit dem Blattformat DIN A 3.
Ausstattung für Besprechungen
mind. 4 Tischen (0,80 x 1,60 m) und mind. 14 Stühlen sowie 1 Akten-Kleiderschrank im Baubüro aufstellen.
Aktenschrank
1 Akten-Kleiderschrank
Telefonanlage
einschl. Internetanschluss stellen und anschließen (mind.50 Mbit/s Download- und 10 Mbit/s Uploadgeschwindigkeit).
Fernsprechgebühren einschließlich Anschlussgebühr und monatlicher Grundgebühr werden vom AN getragen.
Vorhandenen Oberboden für die benötigten Flächen abheben und seitlich lagern, Aufwuchs beseitigen.
Zufahrt und Parkplatzbefestigung nach Wahl des AN ausführen.
Einstellplatz Zufahrt/ -gang, Aufstellplatz und einer Platzbefestigung für mindestens 5 PKW nach Wahl des AN ausführen.

Sanitäranlage
Nachfolgende Sanitär-Anlage
muss in ihrer Bauweise, Ausstattung und Ausführung etc. der ArbStättV § 47 und 48 bzw ASR z.B. 47/1-3,5 bzw. 48/1, 2 o.ä. entsprechen.
Vorhaltung während der gesamten Bauzeit für alle am Bau Beteiligten,
für die Arbeitnehmer des AN und alle Nachunternehmer.
Die Wartung, Reinigung etc. sowie die Verantwortung bei Schäden und deren
Beseitigung obliegt dem AN und ist in die EPs einzurechnen.
Aufstellung nach Angabe AG.
Sanitäranlage geheizt, aufstellen, vorhalten und abbauen
mit Sitztoilette und Handwaschbecken
(Warm- und Kaltwasseranschluss).
Die Ver- und Entsorgungsleitungen müssen so verlegt werden,
dass sie winterfest sind.
Die Entsorgung erfolgt in geschlossenen eingelassenen
Behälter, (ca. 3,00 x 1,50 x 1,50), der zu gegebener Zeit
durch den AN entleert werden muss.
Reinigung 2 x wöchentlich und zusätzlich nach Bedarf durch den AN.

Betrieb und Unterhaltung der Heizung
für die Bürobaracke/Container, WC,
für Dauer der Bauzeit.
Menge: 1,000 psch

**1.1.80 Baubüro für AG vorhalten**
Baubüro für den AG mit allen Einrichtungen vor- und unterhalten.
Ver- und Entsorgung sicherstellen.
Baubüroheizen.
2 mal wöchentlich reinigen.
Zufahrt und befestigte Plätze unterhalten.
Teilzeiten nach Tagen werden zu 1/30 des Einheitspreises vergütet.
Menge: 22,000 Mt

**1.1.90 Einholen von Plänen**
Einholen von Plänen von Versorgungsleitungen im öffentlichen Straßenbereich einschließlich aller dabei anfallender Genehmigungskosten zur Erlangung der Aufgrabegenehmigung des jeweiligen Versorgungsträgers.
Soweit nicht für bestimmte Leistungen gesonderte Positionen im Leistungsverzeichnis enthalten sind, gilt die Pauschale für alle Leistungen sämtlicher Abschnitte des Leistungsverzeichnisses.
Abrechnung erfolgt nach Baufortschritt.
Menge: 1,000 psch

**1.1.100 Einrichten von Turmdrehkranen**
Antransport, Montage und betriebsfertiges Aufstellen von Turmdrehkranen (TDK) nach Wahl des AN
Inkl. Erstellung der Kranfundamente/Stützplatten nach statischen Erfordernissen, Erdung, Abnahme durch Sachkundige und Bereitstellung der Prüfbücher. Kran-Kenndaten (Mindestanforderung):
Ausladung: nach Wahl des AN, min. 40 bis 50 m,
Tragkraft an der Spitze: gemäß Wahl des AN, min. 1,5 bis 2,5 t.
Menge: 3,000 St

**1.1.110 Vorhalten von Turmdrehkranen**
Vorhalten der unter v.g. Position beschriebenen Kräne in betriebsbereitem Zustand für die Dauer der Bauzeit. Inkl. regelmäßiger Prüfungen nach UVV, Wartung, Schmiermittel und Versicherungen. Abrechnung erfolgt nach tatsächlichen Vorhaltemonaten.
Menge: 15,000 Mt

**1.1.120 Räumen von Turmdrehkranen**
Abbau, Abtransport und Rückbau/Reinigung der Aufstellflächen nach Beendigung der Hebearbeiten.
Menge: 3,000 St

**1.1.130 Beton C20/25 für Kranstandplätze**
Beton C 20/25 für Aufstellflächen an den Kranstandorten,
Dicke gemäß statischen Erfordernissen, min. 20 cm,
Schalarbeiten sind die Position einzukalkulieren und werden nicht gesondert vergütet.
Abrechnung nach Einbauprofilen entsprechend Vorgabe und statischer Berechnungen
Menge: 65,000 m3

**1.1.140 Einrichtung der autarken Energiezentrale**
Planung, Anlieferung und betriebsfertige Installation einer mobilen Stromerzeugungsanlage.
Leistung: 200 kVA (Dauerleistung).
Inklusive Aufbau auf tragfähigem Untergrund, Erstellung einer vorschriftsmäßigen Erdungsanlage und Anschluss an den zentralen Baustromverteiler. Die Anlage muss schallgedämmt und für den 24h-Betrieb ausgelegt sein.
Menge: 1,000 psch

**1.1.150 Kraftstoff-Logistiksystem (WHG-konform)**
Lieferung und Installation eines doppelwandigen Lagerbehälters (z. B. Rietberg Quadra oder glw.) mit mind. 2.000 Litern Volumen zur Pufferung.
Inklusive zertifizierter Auffangwanne, Leckageüberwachung und Brandschutz-Zubehör gemäß Wasserhaushaltsgesetz (WHG).
Menge: 1,000 St

**1.1.160 Vorhaltung und technischer Bereitschaftsdienst**
Bereitstellung der Anlage inkl. aller Wartungsintervalle (Öl- und Filterwechsel vor Ort).
Inklusive 24/7 Notfall-Bereitschaft mit einer Reaktionszeit von max. 4 Stunden bei Aggregatausfall.
Menge: 22,000 Mt

**1.1.170 Betrieb inkl. Kraftstoffmanagement (HVO/Diesel)**
Betrieb des Aggregats unter Last.
Der Einheitspreis umfasst die komplette Kraftstofflogistik (Betankungs- und Kraftstoffservice), die Entsorgung von Betriebsstoffen sowie die monatliche Wirkleistungsmessung.
Menge: 16000,000 h

*Hinweis: Baustraßen und BE-Flächen*

**1.1.180 Bauzaun 1 m einricht.,räumen**
Bauzaun
'Untergrund teils befestigt,
teils unbefestigt',

Zaunoberkante über Oberfläche Gelände 1,00 m,
Bauzaun Rot/Weis
einschl. sämtlicher Verbindungselemente und Nebenleistungen
einrichten, für die Dauer der Bauzeit vorhalten, unterhalten, mehrfach in Einzelabschnitten umsetzen und räumen.
Menge: 1400,000 m

**1.1.190 Bauzaun 2 m einricht.,räumen**
Bauzaun
'Untergrund teils befestigt,
teils unbefestigt',

Zaunoberkante über Oberfläche Gelände 2,00 m,
Bauzaun oben und unten verschraubt
einschl. sämtlicher Verbindungselemente und Nebenleistungen
einrichten, für die Dauer der Bauzeit vorhalten, unterhalten, mehrfach in Einzelabschnitten umsetzen und räumen.
Menge: 1300,000 m

**1.1.200 Tor Bauzaun abschließbar Metallgitter B 4,75-5m H 1,75-2m einbauen, betreiben, ausbauen**
Behelfsmäßiges Tor, abschließbar, 2-flügelig, aus Metallgitter passend zum v.g. Bauzaun, vorgefertigt, mit Feststeller, im Bauzaun, Breite über 4,75 bis 5 m, Höhe über 1,75 bis 2 m, einbauen, betreiben, warten und ausbauen.
Menge: 2,000 St

**1.1.210 Baugelände abräumen**
Baugelände für bauzeitliche Zuwegungen, Flächen, Lagerflächen etc. abräumen.
Auf dem Baugelände vorhanden Busch-, Hecken- und  Baumbestand sowie sonstiger Aufwuchs bis zu 0,1 m Durchmesser, 1 m über dem Erdboden gemessen, einschließlich Wurzelwerk.
Wurzelstöcke anderweitig gefällter Bäume bis zu 0,1 m Durchmesser an der Schnittstelle.
Rasen / Grasfläche mähen, Mähgut entsorgen Astwerk gefällter Bäume, Holzreste, Abfälle, Steine, Betonreste, Mauerreste und abgängige Zäune.
Wurzelstöcke in Eigentum des AN übernehmen und von der Baustelle entfernen.
Schlagabraum in Eigentum des AN übernehmen und von der Baustelle entfernen.
Gesamtes Räumgut in Eigentum des AN übernehmen und von der Baustelle entfernen.
Menge: 17000,000 m2

**1.1.220 Oberboden abtragen und zwischenlagern**
Oberboden ggf. einschließlich Vegetationsdecke für Zuwegungen, Flächen, Lagerflächen etc. abtragen.
Unrat vorher und während der Arbeiten aussondern.
Unrat in Eigentum des AN übernehmen und von der Baustelle entfernen.
Ansaat und Mähen einer Decksaat werden gesondert vergütet.
Dicke des Abtrages 20 - 40 cm, mittlere Dicke des Abtrages  30 cm.
Oberboden seitlich der Abtragsflächen für die Wiederandeckung lagern.
Oberboden in regelmäßig geformten Mieten locker aufsetzen und vor Witterungseinfluss schützen.
Abgerechnet wird nach Abtragsprofilen.
Menge: 17000,000 m2

**1.1.230 Bauzeitliche Flächen, Schottertragschicht 0/32**
Bauzeitliche Zuwegungen (min. Breite = 4,50 m), Flächen, Lagerflächen etc. herstellen, vorhalten, betreiben und nach Beendigung der Bauleistungen rückbauen
Die genaue Lage ist vor der Herstellung mit dem AG bzw. der Bauleitung abzustimmen.

Leistung als Komplettleistung bestehend aus:
- Geländeregulierung bis +/- 50 cm
- Verlegung von Geotextil GRK 4 min 250 g/m2
- Schottertragschicht gemäß ZTV SoB-StB 04, Fass. 2007 liefern und herstellen, Körnung 0/32 mm,
- Dicke cm '30 cm',
- Instandhaltungsarbeiten normalem Umfangs ausführen
- Zuwegung nach Bauende rückbauen, Material aufnehmen, Material bleibt im Eigentum des AN und ist von der Baustelle zu entfernen und ordnungsgemäß zu verwerten

Durch den AN ist eine schriftliche Freistellungsbescheinigung des Grundstückseigentümers einzuholen.

Eine Überprüfungsberechnung anhand gemeinsam gemessener Schichtdicken ist vorzulegen (Umrechnungsfaktor  = 2,00 - 2,20 t/m3)
Menge: 13500,000 m2

**1.1.240 Bit. Tragdeckschicht 0/22 Behelfsbefestigung**
Bituminöse Tragdeckschicht 0/22 mm
für Anbindung von bauzeitlichen Zuwegungen ca.10 cm Dick,
heiß liefern und komplett fachgerecht gem.
ZTV-Asphalt-StB einbauen und abwalzen, nach Fertigstellung der Baumaßnahme rückbauen und in Eigentum des AN übernehmen.
Die Vorbemerkungen und allgemeinen Baubeschreibungen
sind zu beachten.
Bestimmung der Kornverteilung, Bindemittelgehalt,
Hohlraumgehalt. Verdichtungsgrad min 97%
Menge: 500,000 m2

**1.1.250 Bauzeitliche Zuwegung, bit. Tragdeckschicht 0/22 Behelfsbefestigung**
Bauzeitliche Zuwegungen min. Breite = 4,50 m herstellen, vorhalten, betreiben und nach Beendigung der Bauleistungen rückbauen
Die genaue Lage ist vor der Herstellung mit dem AG bzw. der Bauleitung abzustimmen.

Leistung als Komplettleistung bestehend aus:
- Geländeregulierung bis +/- 50 cm
- Verlegung von Geotextil GRK 4 min 250 g/m2
- Schottertragschicht gemäß ZTV SoB-StB 04, Fass. 2007 liefern und herstellen, Körnung 0/32 mm, Dicke cm '30 cm'
- Bituminöse Tragdeckschicht 0/22 mm ca.10 cm dick, heiß liefern und komplett fachgerecht gem. ZTV-Asphalt-StB einbauen und abwalzen, Verdichtungsgrad min 97%
- Instandhaltungsarbeiten normalem Umfangs ausführen
- Zuwegung nach Bauende rückbauen, Material aufnehmen, Material bleibt im Eigentum des AN und ist von der Baustelle zu entfernen und ordnungsgemäß zu verwerten

Durch den AN ist eine schriftliche Freistellungsbescheinigung des Grundstückseigentümers einzuholen.
Menge: 2500,000 m2

**1.1.260 Zulage für Handeinbau Tragdeckschicht**
Handeinbau als Zuschlag für die Einbaupositionen der
Tragdeckschicht in maschinell nicht erreichbaren
Teilflächen und Streifen
Menge: 250,000 m2

**1.1.270 Bauzeitlichen Durchlass DN 400 herstellen**
Bauzeitlichen Durchlass aus Stahlrohren oder Stahlbetonrohren in vorhandenem Graben im Bereich der Zufahrten zu den Baustellenflächen liefern, verlegen, verfüllen und nach Beendigung der Bauleistungen rückbauen.
Grabentiefe bis ca. 1,0 m.
Menge: 20,000 m

**1.1.280 Baugrund lockern Tiefe 20 cm**
Baugrund vor Auftrag der Vegetationstragschicht lockern
kreuzweise, durch 'Fräsen',

Tiefe 20 cm,
Steine ab 5 cm Durchmesser, Fremdkörper, und schwer verrottbare Pflanzenteile ablesen,
nach Stoffen getrennt 'in Eigentum des AN
 übernehmen und abfahren',

Homogenbereich 'gemäß Baugrundgutachten LB 1',

geschätzter Anteil der Bodengruppen in % '20'.
Menge: 3700,000 m2

**1.1.290 Oberboden andecken, 30 cm Auftrag**
Oberboden ca. 30 cm stark andecken,
aus Zwischenlager aufnehmen, verfahren, auf ehemaliger Baustraße ,Gelände, Feld usw. im Bereich der Baustelle/Bauzeitlichen Übergangslösungen nach Angabe des AG andecken, von Steinen, Grobstoffen und Wurzeln säubern, gärtnerisch bearbeiten und Feinplanum herstellen, für Rasenansaat vorbereiten Eingeschlossen ist das vorher durchzuführende Einplanieren und die evtl. Auflockerung des durch die Baudurchführung verfestigten Bodens.
Menge: 5500,000 m3

*Hinweis: Baustraßenbeleuchtung*

**1.1.300 Mobiles Lichtmast Beton Fundament - 1000kg montieren**
Mobiles Lichtmast Beton Fundament - 1000kg mit runder, durchgängiger Öffnung DRM 200mm zur Aufnahme eines Lichtmastes mit Erdstück und der Durchführung des Leuchtenkabels. Lichtpunktabstand bis maximal 25m
Fundament liefern und aufstellen.
Menge: 25,000 St

**1.1.310 Mobiles Lichtmast Beton Fundament - 1000kg vorhalten**
Mobiles Lichtmast Beton Fundament gemäß vorheriger Position vorhalten.
Abrechnung erfolgt nach Mietdauer, Monat/Stück
Eventuelle Reparaturarbeiten am Fundament sind hier einzukalkulieren.
Menge: 625,000 Mt

**1.1.320 Mobiles Lichtmast Beton Fundament - 1000kg demontieren**
Mobiles Lichtmast Beton Fundament, nach erfolgter Nutzung demontieren und Abtransportieren.
Menge: 25,000 St

**1.1.330 Lichtmast als Aufsatzmast LPH 4m montieren**
Lichtmast als Aufsatzmast Lichtpunkthöhe 4,0m in verzinkter Ausführung.
LPH 6,0mm, Zopfmaß 76mm, Erdstücklänge 1m,  Kabeleinführungsöffnung 150mm x 50mm, Wandstärke 3mm, Masttür mit den Maßen 400x140mm, innenliegend mit Türschloss 10mm Dreikant, C-Profil zur Befestigung des Kabelübergangskasten mit einer lichten Länge 400mm.
Liefern frei Baustelle und einschl. aller Nebenarbeiten (verkeilen des Mastes) fachgerecht im mobiles Hülsenfundament stellen.
Menge: 25,000 St

**1.1.340 Lichtmast als Aufsatzmast LPH 4m vorhalten**
Vorgenannten Lichtmast vorhalten. Die Abrechnung erfolgt nach Mast je Monat.
Menge: 625,000 Mt

**1.1.350 Lichtmast als Aufsatzmast LPH 4m demontieren**
Vorgenannten Lichtmast nach Nutzungsende demontieren und von der Baustelle entfernen.
Menge: 25,000 St

**1.1.360 Kabelübergangskasten für Baubeleuchtung montieren**
Erdkabel-Übergangskasten,  Art des Zubehörs Kabelübergangskasten, Werkstoff sonstige, Oberfläche kunststoffbeschichtet, Breite 83mm, Höhe 249mm, Tiefe 71mm, Gewicht 0,5kg, Erdkabelübergangskasten für den Betrieb in Deutschland, für Lichtmaste ab 82mm Innendurchmesser, Gehäusedeckel flach (Zeichn. 82023506), Sicherungssockel 2X D 01(E14) mit Schraubkappen,SK I, Kabeleinführungslasche und Ber.-Schutz,Farbe: fehgrau, 5-polig 3xL, N, PE einschl. Erdungsbrücke an den Lichtmast.
Liefern, fachgerecht montieren und betriebsfertig anschließen.
Menge: 1,000 St

**1.1.370 Kabelübergangskasten für Baubeleuchtung vorhalten**
Vorgenannten Kabelübergangskasten vorhalten, eventuelle Wartungs- oder Reparaturarbeiten sind hier einzukalkulieren.
Menge: 22,000 Mt

**1.1.380 Kabelübergangskasten für Baubeleuchtung demontieren**
Vorgenannten Kabelübergangskasten nach Nutzungsende demontieren und von der Baustelle entfernen.
Menge: 1,000 St

**1.1.390 Mastaufsatzleuchte montieren**
Mastaufsatzleuchte Zopfmaß 76mm, 10000lm, 100W, IP65, 4000K, SK I, einschl. Anschlussleitung bis zum Kabelübergangskasten liefern und montieren.
Menge: 25,000 St

**1.1.400 Mastaufsatzleuchte vorhalten**
Vorgenannte Mastaufsatzleuchten vorhalten.
Eventuell anfallende Reparatur-, Wartungs- und Prüfarbeiten sind in diesen Preis mit einzukalkulieren.
Menge: 25,000 St

**1.1.410 Mastaufsatzleuchte demontieren**
Vorgenannt Mastaufsatzleuchte nach Nutzungsende demontieren und von der Baustelle entfernen.
Menge: 25,000 St

**1.1.420 Gummischlauchleitung H07RN-F 5G16 verlegen**
Schwere Gummischlauchleitungen zur Verwendung bei
mittleren mechanischen Beanspruchungen in trockenen,
feuchten und nassen Räumen sowie im Freien, in landwirtschaftlichen Betriebsstätten und auf Baustellen.
Gummischlauchleitung H07RN-F nach
DIN VDE 0285-525-2-21, BS 7919
DIN EN 50525-2-21, IEC 60245-4
Verlegeart nach Wahl des Auftragnehmer.
Liefern und fachgerecht im Baufeld verlegen, die Sicherung des Kabels gegen Beschädigungen zum Beispiel durch Aufständern ist hier mit einzukalkulieren.
Menge: 260,000 m

**1.1.430 Gummischlauchleitung H07RN-F 5G16 vorhalten**
Menge: 260,000 m

**1.1.440 Gummischlauchleitung H07RN-F 5G16 demontieren**
Vorgenannte Gummischlauchleitung einschl. den gewählten Kabesicherungen nach Nutzungsende demontieren und von der Baustelle entfernen.
Menge: 260,000 m

**1.1.450 Anschluss an Stromnetz montieren**
Anschluss an Stromnetz der Baustelle herstellen, hierzu ist für die Bauzeit ein Lastabgang 3x35A herzustellen. Diese Position beinhaltet die Lieferung und Montage des Sicherungselementes einschl. der benötigten Klemmen und Verbindungsleitungen.
Menge: 1,000 St

**1.1.460 Anschluss an Stromnetz demontieren**
Vorgenannten Anschluss nach Ablauf der Nutzungsphase  demontieren und entsorgen.
Menge: 1,000 St

**1.1.470 Kabelverbindungsmuffe bis 5x16²**
Schrumpfmuffe für  NYY-O 4G16 oder ALCU-Kabel 4x25mm² mit  H07RN-F 5g16mm² einschl. Verbinder, 0,6/1 kV (1,2kV),  Aus hochwertigem vernetztem Polyofin, Schrumpfrate 3:1, Dauergebrauchstemperatur: -40°C bis +120°C, Nicht korrosiv und Cadmium-frei, Farbe: schwarz
liefern, fachgerecht montieren und prüfen
Menge: 5,000 St

**1.1.480 Mobiler Kabelverteiler zur Versorgung der provisorischen Straßenbeleuchtung**
Mobiler Kabelverteiler zur Versorgung der provisorischen Straßenbeleuchtung.
Der Verteiler dient der Versorgung der bauabschnittsweisen Versorgung der Baustellenbeleuchtung, der Verteiler muss folgende Schaltgeräte enthalten.
1x Hauptschalter 40A 4-polig
1x Fehlerstromschutzschalter 4x40A 30mmA
1x Astroschaltuhr zur Steuerung der Ein- und Ausschaltzeiten
2x Leitungsschutzschalter 4x16A
2x Installationsschütz 4x40A
1x interne Verkabelung des Kabelverteiler
1x benötigte Abgangsklemmen
Diese Position umfasst die Lieferung des Kabelverteiler frei Baustelle, das Aufstellen und die Inbetriebnahme und Programmierung.
Menge: 1,000 St

**1.1.490 Mobiler Kabelverteiler zur Versorgung der provisorischen Straßenbeleuchtung vorhalten**
Mobiler Kabelverteiler zur Versorgung der provisorischen Straßenbeleuchtung vorhalten einschl. der regelmäßigen Prüfung und Wartung der Anlage.
Menge: 22,000 Mt

**1.1.500 Mobiler Kabelverteiler zur Versorgung der provisorischen Straßenbeleuchtung demontieren**
Mobiler Kabelverteiler zur Versorgung der provisorischen Straßenbeleuchtung demontieren und entsorgen
Menge: 1,000 St

**1.1.510 Profilstaberder Stablänge 1000mm St/tZn**
Profilstaberder Stablänge 1000mm St/tZn
Profilstaberder zum Errichten von Erdungsanlagen z.B. für Antennen- oder
Baustromverteiler-Erdungen
Werkstoff: St/tZn
Länge: 1000 mm
Bohrungen Ø: [2x] 11 / [1x] 13 mm
liefern, einschlagen und betriebsfertig an provisorischen Kabelverteiler anschließen.
Menge: 1,000 St

**1.1.520 Profilstaberder demontieren**
Profilstaberder nach Ablauf des Nutzungszeitraum demontieren und entsorgen.
Menge: 1,000 St

**1.1.530 Inbetriebnahme Mobiler Kabelverteiler**
Inbetriebnahme Mobiler Kabelverteiler einschließlich Durchführung und Protokollierung der Inbetriebnahmemessung.
Menge: 1,000 St

**1.1.540 mobile Fahrstrasse**
mobile Fahrstraße nach Wahl des AN herstellen, vorhalten, räumen
aus Stahlplatten, Baggermattratzen, mobilen Elementen o.dgl.
Breite min. 4,50 m
An- und Abtransportieren, Auslegen und Aufnehmen, Reinigen und ggf. Richten
Untergrund vorbereiten durch Herstellung eines Sand-, Kiesauflagers
Menge: 1500,000 m2

**1.1.550 Geotextil als Trennschicht verlegen Vliesstoff GRK 4**
Geotextil als Trennschicht verlegen. Überlappung mind.
0,5 m. Charakteristische Öffnungsweite O 90 bei Vliesstoffen mind.0,06 mm und max. 0,16 mm, bei Folienbändchengeweben mind. 0,06 mm und max. 0,4 mm.
Überschüttung wird gesondert vergütet
Abgerechnet wird die überdeckte Fläche.
Material = Vliesstoff,
Geotextilrobustheitsklasse 4.
Verlegen unter Bauzeitlichen Zuwegungen und Flächen.

Geotextil wie vor beschreiben nach Abschluss der Arbeiten aufnehmen, von der Baustelle entfernen und einer Wiederverwertung zuführen.
Menge: 1500,000 m2

**1.1.560 Bauzeitlichen Durchlass DN 400 herstellen**
Bauzeitlichen Durchlass aus Stahlrohren oder Stahlbetonrohren in vorhandenem Graben im Bereich der Zufahrten zu den Baustellenflächen liefern, verlegen, verfüllen und nach Beendigung der Bauleistungen rückbauen.
Grabentiefe bis ca. 1,0 m.
Menge: 20,000 m

**1.1.570 Baugrund lockern Tiefe 20 cm**
Baugrund vor Auftrag der Vegetationstragschicht lockern
kreuzweise, durch 'Fräsen',

Tiefe 20 cm,
Steine ab 5 cm Durchmesser, Fremdkörper, und schwer verrottbare Pflanzenteile ablesen,
nach Stoffen getrennt 'in Eigentum des AN
 übernehmen und abfahren',

Homogenbereich 'gemäß Baugrundgutachten LB 1',

geschätzter Anteil der Bodengruppen in % '20'.
Menge: 3700,000 m2

**1.1.580 Oberboden andecken, 30 cm Auftrag**
Oberboden ca. 30 cm stark andecken,
aus Zwischenlager aufnehmen, verfahren, auf ehemaliger Baustraße ,Gelände, Feld usw. im Bereich der Baustelle/Bauzeitlichen Übergangslösungen nach Angabe des AG andecken, von Steinen, Grobstoffen und Wurzeln säubern, gärtnerisch bearbeiten und Feinplanum herstellen, für Rasenansaat vorbereiten Eingeschlossen ist das vorher durchzuführende Einplanieren und die evtl. Auflockerung des durch die Baudurchführung verfestigten Bodens.
Menge: 5500,000 m3

#### 1.2 Verkehrssicherung

*Hinweis: Hinweise zur Verkehrssicherung*
Es wurden noch keine Vorabstimmungen zum Beschilderungskonzept getroffen, daher liegen zum Zeitpunkt der Ausschreibung keine geprüften und bestätigten Verkehrszeichenpläne vor.
Die Ausführung der Verkehrssicherung hat in Abstimmung mit dem AG und der zuständigen Behörde zu erfolgen. Grundlage für die Kalkulation bilden StVO, RSA 21 sowie ZTV-SA in der jeweils gültigen Fassung. Bei der Baudurchführung ist auf die Sicherung der Arbeitsstellen und des Anliegerverkehrs besonders zu achten. Die Beschilderung hat grundsätzlich mit Verkehrszeichen in der Größe 2, Reflexfolie RA2 zu erfolgen.
Die Verkehrszeichen sind standsicher laut RSA aufzustellen.

Die verkehrsrechtlichen Anordnungen für die gesamte Baumaßnahme sind vor Baubeginn nach § 45 STVO zu beantragen.
Die Gebühren der Verkehrsrechtlichen Anordnungen sind mit einzukalkulieren.

*Hinweis: Baustellensicherung L1070 Phase 1*

**1.2.10 Verkehrssich. läng. Dauer aufbauen Arbeitsstelle*VZ-Plan des AG auß. Kraft setzen**
StL-Nr. 2110510511200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Menge: 1,000 psch

**1.2.20 Verkehrssich. läng. Dauer vorhalten wie Vorposition**
StL-Nr. 2110511010
Verkehrssicherung längerer Dauer vorhalten, warten, instand setzen und betreiben. Vorübergehende Verkehrssicherungsmaßnahmen durchführen. Die Kontrolle der Verkehrssicherung wird gesondert vergütet.
Verkehrssicherung wie in Vorposition beschrieben.
Menge: 70,000 d

**1.2.30 Verkehrssich. läng. Dauer abbauen VZ-Plan des AG*in Kraft setzen**
StL-Nr. 211051201200
Verkehrssicherung an Arbeitsstellen längerer Dauer abbauen. Vorübergehende Verkehrssicherungsmaßnahmen
durchführen. Vorübergehende Markierung entfernen,
transportable Lichtsignalanlage, bauliches Leitelement,
mobile Stauwarnanlage, LED-Anzeigetafel und transportable Schutzeinrichtung abbauen werden gesondert
vergütet.
Nach Verkehrszeichenplan des AG.
Vorhandene Verkehrsschilder nach Unterlagen des AG wieder in Kraft setzen.
Menge: 1,000 psch

**1.2.40 Längsmarkierung Typ I herstellen durchg. Fb.begr.*Breite 0,12 m Folie,Gew.o.Kunst*mind. P 5 grobstr. Decke*Markierung entf.**
StL-Nr. 2110532011303101
Längsmarkierung Typ I einschl. evtl. Sperrflächenumrandung als vorübergehende Markierung herstellen, warten
und instand setzen. Vormarkieren. Vorübergehende Verkehrssicherungsmaßnahmen durchführen. Abgerechnet wird
der markierte Strich, bei Doppelstrichen zwei Striche.
Durchgehend als Fahrbahnbegrenzung.
Strichbreite = 0,12 m.
Markierungssystem aus Folie, Gewebe- oder Kunststoffträger.
Verkehrsklasse mindestens P 5.
Markierung auf grobstrukturierter Asphaltdeckschicht.
Markierung entfernen. Abfall aufnehmen und nach Wahl
des AN verwerten.
Menge: 600,000 m

**1.2.50 Quermarkierung Typ I herstellen Haltlinie*Folie,Gew.o.Kunst mind. P 5*grobstr. Decke Deckenerneuerung**
StL-Nr. 21105322130312
Quermarkierung Typ I als vorübergehende Markierung herstellen, warten und instand setzen. Vormarkieren.
Vorübergehende Verkehrssicherungsmaßnahmen durchführen.
Abgerechnet wird der markierte Strich.
Markierung = Haltlinie.
Markierungssystem aus Folie, Gewebe- oder Kunststoffträger.
Verkehrsklasse mindestens P 5.
Markierung auf grobstrukturierter Asphaltdeckschicht.
Markierung entfernen für Deckenerneuerung. Abfall aufnehmen und nach Wahl des AN verwerten.
Menge: 7,000 m

**1.2.60 mobile Barriere / Schutzwand**
Verkehrssicherung gem. RSA zum Schutze der Fußgänger
mit geeigneten mobile Barriere / Schutzwand aufbauen,
warten und abbauen.
Vorhalten, Wartung, Instandsetzung und Betreiben werden
gesondert vergütet.
Menge: 500,000 m

**1.2.70 Absp.g.,Warneinr. vorhalten wie Vorposition**
Absperrgerät oder Warneinrichtung vorhalten, warten,
instand setzen und betreiben. Vorübergehende Verkehrssicherungsmaßnahmen durchführen. Die Kontrolle wird gesondert vergütet.
Verkehrssicherung wie in Vorposition beschrieben.
Menge: 70,000 d

**1.2.80 Quermarkierung Typ II herstellen Fußgängerfurt*Folie,Gew.o.Kunst mind. P 5*grobstr. Decke Deckenerneuerung**
StL-Nr. 21105334350112
Quermarkierung Typ II als vorübergehende Markierung
herstellen, warten und instand setzen. Vormarkieren.
Vorübergehende Verkehrssicherungsmaßnahmen durchführen.
Abgerechnet wird der markierte Strich.
Markierung = Fußgängerfurt.
Markierungssystem aus Folie, Gewebe- oder Kunststoffträger.
Verkehrsklasse mindestens P 5.
Markierung auf grobstrukturierter Asphaltdeckschicht.
Markierung entfernen für Deckenerneuerung. Abfall aufnehmen und nach Wahl des AN verwerten.
Menge: 14,000 m

**1.2.90 Transportable LSA Engstelle mit 1 Einmündung & 1 Fußgängerfurt Hermsdorf L1070 / Reichenbacher Straße**
Leitbeschreibung
mit Mikroprozessorsteuerung und Signalsicherung gemäß
RiLSA Ausgabe 2015 und DIN EN 50556 (VDE 0832 - 100)
Ausführungsreife Planung und vollständige Dokumentation
entsprechend den Vorgaben des AG
Erstellung der Programmversorgung, einschließlich
vollständigem Test der Signalprogramme mit allen
  geforderten Funktionen und der Signalsicherung.
Antransport des gesamten erforderlichen Materials und
betriebsfertiger Aufbau einschließlich erforderlicher
Energieversorgung.
Vollständiger Abbau und Abtransport des gesamten
Materiales
Die detaillierten Anforderungen sind der
Baubeschreibung / VTU des AG zu entnehmen.

Unterbeschreibung 01
LSA-Typ gemäß Technische Lieferbedingungen für
transportable Lichtsignalanlagen (TL transportable LSA)
Ausgabe 2023: D kabelgebundene Lichtsignalanlagen, die
für kreuzende Verkehrsströme mit Signalsicherungen der
feindlichen Verkehrsströme nach der nationalen Norm DIN
EN 50556
(VDE 0832 - 100) ausgestattet sind.
Unterbeschreibung 02  6 Stück
Anzahl Signalgruppen
Unterbeschreibung 03  6 Stück
Anzahl Signalgeber Nenndurchmesser 200 mm, 3-begriffig,
Farben der Leuchtfelder: Rot-Gelb-Grün,
ohne Symbole
Unterbeschreibung 04  4 Stück
Anzahl Signalgeber Nenndurchmesser 200 mm, 2-begriffig,
Farben der Leuchtfelder: Rot-Gelb,
ohne Symbole
Unterbeschreibung 05  2 Stück
Anzahl Signalgeber Nenndurchmesser 200 mm, 2-begriffig,
Farben der Leuchtfelder: Rot-Grün,
mit Symbolen Fußgänger stehend & Fußgänger gehend
Unterbeschreibung 06  3 Stück
Anzahl Fahrzeugdetektoren zur Zeitlückenmessung und /
oder Freigabeanforderung
Unterbeschreibung 07  8 Stück
Anzahl Signalmasten, ohne Ausleger, Höhe mindestens 6
m, einschließlich aller für die Montage von
Signalgebern, Detektoren, Unterverteilungen und
Leitungen erforderlichen Montageelemente, jedoch ohne
für die Umsetzung der Leitungsverbindungen
erforderlichen Hilfsmasten
Unterbeschreibung 08  1 Stück
Anzahl Signalprogramme
Unterbeschreibung 09
Signalprogrammauswahl und Nachtabschaltung: Keine
Unterbeschreibung 10
Energieversorgung: nach Wahl des AN
Menge: 1,000 psch

**1.2.100 Transportable LSA Engstelle mit 1 Einmündung & 1 Fußgängerfurt Hermsdorf L1070 / Reichenbacher Straße**
Vorhalten, warten und betreiben einschließlich aller
anfallenden Betriebs- und Energiekosten.
Behebung von Ausfällen und Fehlfunktionen
einschließlich der Beschaffung und Antransport von ggf.
erforderlichen Ersatzteilen auf Kosten des AN innerhalb
der festgelegten Reaktionszeiten.
Menge: 70,000 d

**1.2.110 Abnahme der Verkehrsabsicherung**
Abnahme der Verkehrsabsicherung mit den zuständigen
Behörden auf
Autobahn, Bundes-, Land- und Gemeindestraßen.
Menge: 1,000 St

**1.2.120 Kontrolle d. Verkehrss. an Arb.st.u. Uml.str. zwei bzw. einmal*elektron. Gerät**
Kontrolle der Verkehrssicherung an Arbeitsstelle
und Umleitungsstrecke. einschließlich temporärer
Verkehrsschilder,
vorübergehender Markierungen, transportabler Lichtsignalanlagen, baulicher Leitelemente und transportabler
Schutzeinrichtungen gemäß ZTV-SA durchführen. Die Kontrolle ist unmittelbar nach deren Durchführung zu erfassen und zu dokumentieren. Arbeits- und Hilfsmittel
sind vom AN zu stellen und dem AG jederzeit zugänglich
zu machen.
Kontrolle zweimal täglich, an arbeitsfreien Tagen einmal täglich.
Kontrolle mit elektronischem Erfassungsgerät nach Un-
terlagen des AG dokumentieren.
Menge: 70,000 d

*Hinweis: Baustellensicherung L1070 Phase 2*

**1.2.130 Verkehrssich. läng. Dauer aufbauen Arbeitsstelle*VZ-Plan des AG auß. Kraft setzen**
StL-Nr. 2110510511200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Menge: 1,000 psch

**1.2.140 Verkehrssich. läng. Dauer vorhalten wie Vorposition**
StL-Nr. 2110511010
Verkehrssicherung längerer Dauer vorhalten, warten, instand setzen und betreiben. Vorübergehende Verkehrssicherungsmaßnahmen durchführen. Die Kontrolle der Verkehrssicherung wird gesondert vergütet.
Verkehrssicherung wie in Vorposition beschrieben.
Menge: 63,000 d

**1.2.150 Verkehrssich. läng. Dauer abbauen VZ-Plan des AG*in Kraft setzen**
StL-Nr. 211051201200
Verkehrssicherung an Arbeitsstellen längerer Dauer abbauen. Vorübergehende Verkehrssicherungsmaßnahmen
durchführen. Vorübergehende Markierung entfernen,
transportable Lichtsignalanlage, bauliches Leitelement,
mobile Stauwarnanlage, LED-Anzeigetafel und transportable Schutzeinrichtung abbauen werden gesondert
vergütet.
Nach Verkehrszeichenplan des AG.
Vorhandene Verkehrsschilder nach Unterlagen des AG wieder in Kraft setzen.
Menge: 1,000 psch

**1.2.160 Längsmarkierung Typ I herstellen durchg. Fb.begr.*Breite 0,12 m Folie,Gew.o.Kunst*mind. P 5 grobstr. Decke*Markierung entf.**
StL-Nr. 2110532011303101
Längsmarkierung Typ I einschl. evtl. Sperrflächenumrandung als vorübergehende Markierung herstellen, warten
und instand setzen. Vormarkieren. Vorübergehende Verkehrssicherungsmaßnahmen durchführen. Abgerechnet wird
der markierte Strich, bei Doppelstrichen zwei Striche.
Durchgehend als Fahrbahnbegrenzung.
Strichbreite = 0,12 m.
Markierungssystem aus Folie, Gewebe- oder Kunststoffträger.
Verkehrsklasse mindestens P 5.
Markierung auf grobstrukturierter Asphaltdeckschicht.
Markierung entfernen. Abfall aufnehmen und nach Wahl
des AN verwerten.
Menge: 550,000 m

**1.2.170 Quermarkierung Typ I herstellen Haltlinie*Folie,Gew.o.Kunst mind. P 5*grobstr. Decke Deckenerneuerung**
StL-Nr. 21105322130312
Quermarkierung Typ I als vorübergehende Markierung herstellen, warten und instand setzen. Vormarkieren.
Vorübergehende Verkehrssicherungsmaßnahmen durchführen.
Abgerechnet wird der markierte Strich.
Markierung = Haltlinie.
Markierungssystem aus Folie, Gewebe- oder Kunststoffträger.
Verkehrsklasse mindestens P 5.
Markierung auf grobstrukturierter Asphaltdeckschicht.
Markierung entfernen für Deckenerneuerung. Abfall aufnehmen und nach Wahl des AN verwerten.
Menge: 7,000 m

**1.2.180 Quermarkierung Typ II herstellen Fußgängerfurt*Folie,Gew.o.Kunst mind. P 5*grobstr. Decke Deckenerneuerung**
StL-Nr. 21105334350112
Quermarkierung Typ II als vorübergehende Markierung
herstellen, warten und instand setzen. Vormarkieren.
Vorübergehende Verkehrssicherungsmaßnahmen durchführen.
Abgerechnet wird der markierte Strich.
Markierung = Fußgängerfurt.
Markierungssystem aus Folie, Gewebe- oder Kunststoffträger.
Verkehrsklasse mindestens P 5.
Markierung auf grobstrukturierter Asphaltdeckschicht.
Markierung entfernen für Deckenerneuerung. Abfall aufnehmen und nach Wahl des AN verwerten.
Menge: 28,000 m

**1.2.190 mobile Barriere / Schutzwand**
Verkehrssicherung gem. RSA zum Schutze der Fußgänger
mit geeigneten mobile Barriere / Schutzwand aufbauen,
warten und abbauen.
Vorhalten, Wartung, Instandsetzung und Betreiben werden
gesondert vergütet.
Menge: 500,000 m

**1.2.200 Absp.g.,Warneinr. vorhalten wie Vorposition**
Absperrgerät oder Warneinrichtung vorhalten, warten,
instand setzen und betreiben. Vorübergehende Verkehrssicherungsmaßnahmen durchführen. Die Kontrolle wird gesondert vergütet.
Verkehrssicherung wie in Vorposition beschrieben.
Menge: 63,000 d

**1.2.210 Transportable LSA Engstelle mit 2 Fußgängerfurten, Hermsdorf L1070**
Leitbeschreibung
mit Mikroprozessorsteuerung und Signalsicherung gemäß
RiLSA Ausgabe 2015 und DIN EN 50556 (VDE 0832 - 100)
Ausführungsreife Planung und vollständige Dokumentation
entsprechend den Vorgaben des AG
Erstellung der Programmversorgung, einschließlich
vollständigem Test der Signalprogramme mit allen
  geforderten Funktionen und der Signalsicherung.
Antransport des gesamten erforderlichen Materials und
betriebsfertiger Aufbau einschließlich erforderlicher
Energieversorgung.
Vollständiger Abbau und Abtransport des gesamten
Materiales
Die detaillierten Anforderungen sind der
Baubeschreibung / VTU des AG zu entnehmen.

Unterbeschreibung 01
LSA-Typ gemäß Technische Lieferbedingungen für
transportable Lichtsignalanlagen (TL transportable LSA)
Ausgabe 2023: D kabelgebundene Lichtsignalanlagen, die
für kreuzende Verkehrsströme mit Signalsicherungen der
feindlichen Verkehrsströme nach der nationalen Norm DIN
EN 50556
(VDE 0832 - 100) ausgestattet sind.
Unterbeschreibung 02  6 Stück
Anzahl Signalgruppen
Unterbeschreibung 03  4 Stück
Anzahl Signalgeber Nenndurchmesser 200 mm, 3-begriffig,
Farben der Leuchtfelder: Rot-Gelb-Grün,
ohne Symbole
Unterbeschreibung 04  4 Stück
Anzahl Signalgeber Nenndurchmesser 200 mm, 2-begriffig,
Farben der Leuchtfelder: Rot-Gelb,
ohne Symbole
Unterbeschreibung 05  4 Stück
Anzahl Signalgeber Nenndurchmesser 200 mm, 2-begriffig,
Farben der Leuchtfelder: Rot-Grün,
mit Symbolen Fußgänger stehend & Fußgänger gehend
Unterbeschreibung 06  2 Stück
Anzahl Fahrzeugdetektoren zur Zeitlückenmessung und /
oder Freigabeanforderung
Unterbeschreibung 07  4 Stück
Anzahl Signalmasten, ohne Ausleger, Höhe mindestens 6
m, einschließlich aller für die Montage von
Signalgebern, Detektoren, Unterverteilungen und
Leitungen erforderlichen Montageelemente, jedoch ohne
für die Umsetzung der Leitungsverbindungen
erforderlichen Hilfsmasten
Unterbeschreibung 08  1 Stück
Anzahl Signalprogramme
Unterbeschreibung 09
Signalprogrammauswahl und Nachtabschaltung: Keine
Unterbeschreibung 10
Energieversorgung: nach Wahl des AN
Menge: 1,000 psch

**1.2.220 Transportable LSA Engstelle mit 2 Fußgängerfurten, Hermsdorf L1070**
Vorhalten, warten und betreiben einschließlich aller
anfallenden Betriebs- und Energiekosten.
Behebung von Ausfällen und Fehlfunktionen
einschließlich der Beschaffung und Antransport von ggf.
erforderlichen Ersatzteilen auf Kosten des AN innerhalb
der festgelegten Reaktionszeiten.
Menge: 63,000 d

**1.2.230 Abnahme der Verkehrsabsicherung**
Abnahme der Verkehrsabsicherung mit den zuständigen
Behörden auf
Autobahn, Bundes-, Land- und Gemeindestraßen.
Menge: 1,000 St

**1.2.240 Kontrolle d. Verkehrss. an Arb.st.u. Uml.str. zwei bzw. einmal*elektron. Gerät**
Kontrolle der Verkehrssicherung an Arbeitsstelle
und Umleitungsstrecke. einschließlich temporärer
Verkehrsschilder,
vorübergehender Markierungen, transportabler Lichtsignalanlagen, baulicher Leitelemente und transportabler
Schutzeinrichtungen gemäß ZTV-SA durchführen. Die Kontrolle ist unmittelbar nach deren Durchführung zu erfassen und zu dokumentieren. Arbeits- und Hilfsmittel
sind vom AN zu stellen und dem AG jederzeit zugänglich
zu machen.
Kontrolle zweimal täglich, an arbeitsfreien Tagen einmal täglich.
Kontrolle mit elektronischem Erfassungsgerät nach Un-
terlagen des AG dokumentieren.
Menge: 63,000 d

*Hinweis: Vorarbeiten prov. Anbau Herstellen für Phase 3*

**1.2.250 Verk.sich. kürzerer Dauer durchf.*stat. Arbeitsst.*bei Tageslicht**
StL-Nr. 2110513590109100
Verkehrssicherung an Arbeitsstellen von kürzerer Dauer
betriebsfertig aufbauen, vorhalten, warten, instand
setzen, betreiben und abbauen. Vorübergehende Verkehrssicherungsmaßnahmen durchführen.
Nach RSA, Regelplan 'B I/2 modifiziert'
Für stationäre Arbeitsstelle.
Gesamtdauer der Verkehrsführung '8-10 Std'
Bei Tageslicht.
Menge: 2,000 St

*Hinweis: Baustellensicherung L1070 Phase 3*

**1.2.260 Verkehrssich. läng. Dauer aufbauen Arbeitsstelle*VZ-Plan des AG auß. Kraft setzen**
StL-Nr. 2110510511200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Menge: 1,000 psch

**1.2.270 Verkehrssich. läng. Dauer vorhalten wie Vorposition**
StL-Nr. 2110511010
Verkehrssicherung längerer Dauer vorhalten, warten, instand setzen und betreiben. Vorübergehende Verkehrssicherungsmaßnahmen durchführen. Die Kontrolle der Verkehrssicherung wird gesondert vergütet.
Verkehrssicherung wie in Vorposition beschrieben.
Menge: 14,000 d

**1.2.280 Verkehrssich. läng. Dauer abbauen VZ-Plan des AG*in Kraft setzen**
StL-Nr. 211051201200
Verkehrssicherung an Arbeitsstellen längerer Dauer abbauen. Vorübergehende Verkehrssicherungsmaßnahmen
durchführen. Vorübergehende Markierung entfernen,
transportable Lichtsignalanlage, bauliches Leitelement,
mobile Stauwarnanlage, LED-Anzeigetafel und transportable Schutzeinrichtung abbauen werden gesondert
vergütet.
Nach Verkehrszeichenplan des AG.
Vorhandene Verkehrsschilder nach Unterlagen des AG wieder in Kraft setzen.
Menge: 1,000 psch

**1.2.290 Längsmarkierung Typ I herstellen durchg. Fb.begr.*Breite 0,12 m Folie,Gew.o.Kunst*mind. P 5 grobstr. Decke*Markierung entf.**
StL-Nr. 2110532011303101
Längsmarkierung Typ I einschl. evtl. Sperrflächenumrandung als vorübergehende Markierung herstellen, warten
und instand setzen. Vormarkieren. Vorübergehende Verkehrssicherungsmaßnahmen durchführen. Abgerechnet wird
der markierte Strich, bei Doppelstrichen zwei Striche.
Durchgehend als Fahrbahnbegrenzung.
Strichbreite = 0,12 m.
Markierungssystem aus Folie, Gewebe- oder Kunststoffträger.
Verkehrsklasse mindestens P 5.
Markierung auf grobstrukturierter Asphaltdeckschicht.
Markierung entfernen. Abfall aufnehmen und nach Wahl
des AN verwerten.
Menge: 150,000 m

**1.2.300 Quermarkierung Typ I herstellen Haltlinie*Folie,Gew.o.Kunst mind. P 5*grobstr. Decke Deckenerneuerung**
StL-Nr. 21105322130312
Quermarkierung Typ I als vorübergehende Markierung herstellen, warten und instand setzen. Vormarkieren.
Vorübergehende Verkehrssicherungsmaßnahmen durchführen.
Abgerechnet wird der markierte Strich.
Markierung = Haltlinie.
Markierungssystem aus Folie, Gewebe- oder Kunststoffträger.
Verkehrsklasse mindestens P 5.
Markierung auf grobstrukturierter Asphaltdeckschicht.
Markierung entfernen für Deckenerneuerung. Abfall aufnehmen und nach Wahl des AN verwerten.
Menge: 10,000 m

**1.2.310 Quermarkierung Typ II herstellen Fußgängerfurt*Folie,Gew.o.Kunst mind. P 5*grobstr. Decke Deckenerneuerung**
StL-Nr. 21105334350112
Quermarkierung Typ II als vorübergehende Markierung
herstellen, warten und instand setzen. Vormarkieren.
Vorübergehende Verkehrssicherungsmaßnahmen durchführen.
Abgerechnet wird der markierte Strich.
Markierung = Fußgängerfurt.
Markierungssystem aus Folie, Gewebe- oder Kunststoffträger.
Verkehrsklasse mindestens P 5.
Markierung auf grobstrukturierter Asphaltdeckschicht.
Markierung entfernen für Deckenerneuerung. Abfall aufnehmen und nach Wahl des AN verwerten.
Menge: 18,000 m

**1.2.320 mobile Barriere / Schutzwand**
Verkehrssicherung gem. RSA zum Schutze der Fußgänger
mit geeigneten mobile Barriere / Schutzwand aufbauen,
warten und abbauen.
Vorhalten, Wartung, Instandsetzung und Betreiben werden
gesondert vergütet.
Menge: 60,000 m

**1.2.330 Absp.g.,Warneinr. vorhalten wie Vorposition**
Absperrgerät oder Warneinrichtung vorhalten, warten,
instand setzen und betreiben. Vorübergehende Verkehrssicherungsmaßnahmen durchführen. Die Kontrolle wird gesondert vergütet.
Verkehrssicherung wie in Vorposition beschrieben.
Menge: 14,000 d

**1.2.340 Transportable LSA Engstelle mit 1 Einmündung & 2 Fußgängerfurten Hermsdorf L1070 / Bachgasse**
Leitbeschreibung
mit Mikroprozessorsteuerung und Signalsicherung gemäß
RiLSA Ausgabe 2015 und DIN EN 50556 (VDE 0832 - 100)
Ausführungsreife Planung und vollständige Dokumentation
entsprechend den Vorgaben des AG
Erstellung der Programmversorgung, einschließlich
vollständigem Test der Signalprogramme mit allen
  geforderten Funktionen und der Signalsicherung.
Antransport des gesamten erforderlichen Materials und
betriebsfertiger Aufbau einschließlich erforderlicher
Energieversorgung.
Vollständiger Abbau und Abtransport des gesamten
Materiales
Die detaillierten Anforderungen sind der
Baubeschreibung / VTU des AG zu entnehmen.

Unterbeschreibung 01
LSA-Typ gemäß Technische Lieferbedingungen für
transportable Lichtsignalanlagen (TL transportable LSA)
Ausgabe 2023: D kabelgebundene Lichtsignalanlagen, die
für kreuzende Verkehrsströme mit Signalsicherungen der
feindlichen Verkehrsströme nach der nationalen Norm DIN
EN 50556
(VDE 0832 - 100) ausgestattet sind.
Unterbeschreibung 02  7 Stück
Anzahl Signalgruppen
Unterbeschreibung 03  6 Stück
Anzahl Signalgeber Nenndurchmesser 200 mm, 3-begriffig,
Farben der Leuchtfelder: Rot-Gelb-Grün,
ohne Symbole
Unterbeschreibung 04  4 Stück
Anzahl Signalgeber Nenndurchmesser 200 mm, 2-begriffig,
Farben der Leuchtfelder: Rot-Gelb,
ohne Symbole
Unterbeschreibung 05  4 Stück
Anzahl Signalgeber Nenndurchmesser 200 mm, 2-begriffig,
Farben der Leuchtfelder: Rot-Grün,
ohne Symbole
Unterbeschreibung 06  3 Stück
Anzahl Fahrzeugdetektoren zur Zeitlückenmessung und /
oder Freigabeanforderung
Unterbeschreibung 07  6 Stück
Anzahl Signalmasten, ohne Ausleger, Höhe mindestens 6
m, einschließlich aller für die Montage von
Signalgebern, Detektoren, Unterverteilungen und
Leitungen erforderlichen Montageelemente, jedoch ohne
für die Umsetzung der Leitungsverbindungen
erforderlichen Hilfsmasten
Unterbeschreibung 08  1 Stück
Anzahl Signalprogramme
Unterbeschreibung 09
Signalprogrammauswahl und Nachtabschaltung: Keine
Unterbeschreibung 10
Energieversorgung: nach Wahl des AN
Menge: 1,000 psch

**1.2.350 Transportable LSA Engstelle mit 1 Einmündung & 2 Fußgängerfurten Hermsdorf L1070 / Bachgasse**
Vorhalten, warten und betreiben einschließlich aller
anfallenden Betriebs- und Energiekosten.
Behebung von Ausfällen und Fehlfunktionen
einschließlich der Beschaffung und Antransport von ggf.
erforderlichen Ersatzteilen auf Kosten des AN innerhalb
der festgelegten Reaktionszeiten.
Menge: 14,000 d

**1.2.360 Abnahme der Verkehrsabsicherung**
Abnahme der Verkehrsabsicherung mit den zuständigen
Behörden auf
Autobahn, Bundes-, Land- und Gemeindestraßen.
Menge: 1,000 St

**1.2.370 Kontrolle d. Verkehrss. an Arb.st.u. Uml.str. zwei bzw. einmal*elektron. Gerät**
Kontrolle der Verkehrssicherung an Arbeitsstelle
und Umleitungsstrecke. einschließlich temporärer
Verkehrsschilder,
vorübergehender Markierungen, transportabler Lichtsignalanlagen, baulicher Leitelemente und transportabler
Schutzeinrichtungen gemäß ZTV-SA durchführen. Die Kontrolle ist unmittelbar nach deren Durchführung zu erfassen und zu dokumentieren. Arbeits- und Hilfsmittel
sind vom AN zu stellen und dem AG jederzeit zugänglich
zu machen.
Kontrolle zweimal täglich, an arbeitsfreien Tagen einmal täglich.
Kontrolle mit elektronischem Erfassungsgerät nach Un-
terlagen des AG dokumentieren.
Menge: 14,000 d

*Hinweis: zusätzlich angeordnete VZ*

*Hinweis: Hinweis*
Nachf.  Pos. sind Ergänzungen zu voran beschriebenen
VZ-Plänen. Aufstellungen und Vergütungen erfolgt nur
nach etsprechender VRAO. Diese sind den Phasen
entsprechend umzubauen, vorzuhalten und zu warten.
Gesonderte Vergütung erfolgt dafür nicht.
Max.Vorhaltezeit = Länge der Verkehrsphase

**1.2.380 Verkehrsschild aufb., abb., vorh. Ronde,Dreie.Quad.*Größe 2 Typ RA2*Höhe 1,50 m**
StL-Nr. 2110520812200299
Verkehrsschild aufbauen, vorhalten, warten, instand
setzen und abbauen. Aufstellvorrichtung nach statischen
Erfordernissen. Vorübergehende Verkehrssicherungsmaßnahmen durchführen. Die Kontrolle wird gesondert
vergütet.
Verkehrsschild = Ronde, Dreieck, Quadrat.
Größe 2.
Retroreflektierend mit Folie Klasse RA2.
Aufstellhöhe über der Verkehrsfläche = 1,50 m.
Einsatzzeit 'Bauzeit'
Menge: 5,000 St

**1.2.390 Verkehrsschild vorhalten wie Vorposition**
Verkehrsschild vorhalten, warten und instand setzen.
Vorübergehende Verkehrssicherungsmaßnahmen durchführen.
Die Kontrolle wird gesondert vergütet.
Verkehrsschild wie in Vorposition beschrieben.
Menge: 70,000 d

**1.2.400 Absp.g.,Warneinr. aufb. u. abb. Schr.bake eins.*Typ RA2 eins. Dauerlicht*Versorg. Wahl AN**
StL-Nr. 21105405012101
Absperrgerät oder Warneinrichtung betriebsfertig aufbauen und abbauen. Vorhalten, Kontrolle, Wartung, In-
standsetzung und Betreiben werden gesondert vergütet.
Vorübergehende Verkehrssicherungsmaßnahmen durchführen.
70 v. H. des Preises werden nach betriebsfertigem Aufbau, der Rest nach Abbau vergütet.
Schraffenbake Größe 1000 x 250 mm einseitig.
Mit retroreflektierender Folie Klasse RA2.
Mit 1 Richtstrahler einseitig, gelbes Dauerlicht, WL1.
Energieversorgung nach Wahl des AN.
Menge: 5,000 St

**1.2.410 Absperrgerät oder Warneinrichtung vorhalten wie Vorposition**
Absperrgerät oder Warneinrichtung vorhalten, warten und
instand setzen.
Vorübergehende Verkehrssicherungsmaßnahmen durchführen.
Die Kontrolle wird gesondert vergütet.
Verkehrsschild wie in Vorposition beschrieben.
Menge: 70,000 d

**1.2.420 Absp.g.,Warneinr. aufb. u. abb. Schr.bake eins.*Typ RA2**
StL-Nr. 21105405012000
Absperrgerät oder Warneinrichtung betriebsfertig aufbauen und abbauen. Vorhalten, Kontrolle, Wartung, In-
standsetzung und Betreiben werden gesondert vergütet.
Vorübergehende Verkehrssicherungsmaßnahmen durchführen.
70 v. H. des Preises werden nach betriebsfertigem Aufbau, der Rest nach Abbau vergütet.
Schraffenbake Größe 1000 x 250 mm einseitig.
Mit retroreflektierender Folie Klasse RA2.
Menge: 5,000 St

**1.2.430 Absperrgerät oder Warneinrichtung vorhalten wie Vorposition**
Absperrgerät oder Warneinrichtung vorhalten, warten und
instand setzen.
Vorübergehende Verkehrssicherungsmaßnahmen durchführen.
Die Kontrolle wird gesondert vergütet.
Verkehrsschild wie in Vorposition beschrieben.
Menge: 70,000 d

*Hinweis: Provisorischer Geh- und Radweg, L 1070*

**1.2.440 Bit. Tragdeckschicht 0/22 Behelfsbefestigung**
Bituminöse Tragdeckschicht 0/22 mm
für bauzeitlichen Geh- und Radweg ca.10 cm Dick,
heiß liefern und komplett fachgerecht gem. ZTV-Asphalt-StB, abschnittsweise gemäß Unterlagen des AG, einbauen und abwalzen, nach Fertigstellung der Baumaßnahme rückbauen und in Eigentum des AN übernehmen.
Die Vorbemerkungen und allgemeinen Baubeschreibungen
sind zu beachten.
Bestimmung der Kornverteilung, Bindemittelgehalt,
Hohlraumgehalt. Verdichtungsgrad min 97%
Menge: 1200,000 m2

**1.2.450 Geotextil als Trennschicht verlegen Vliesstoff GRK 4**
Geotextil als Trennschicht verlegen. Überlappung mind.
0,5 m. Charakteristische Öffnungsweite O 90 bei Vliesstoffen mind.0,06 mm und max. 0,16 mm, bei Folienbändchengeweben mind. 0,06 mm und max. 0,4 mm.
Überschüttung wird gesondert vergütet
Abgerechnet wird die überdeckte Fläche.
Material = Vliesstoff,
Geotextilrobustheitsklasse 4.
Verlegen unter Bauzeitlichen Zuwegungen und Flächen.

Geotextil wie vor beschreiben nach Abschluss der Arbeiten aufnehmen, von der Baustelle entfernen und einer Wiederverwertung zuführen.
Menge: 1200,000 m2

#### 1.3 Baufeldfreimachung

*Hinweis: Hinweis*
die folgenden Positionen werden nur nach separater Anordnung durch die Bauherrschaft bzw. der Bauleitung ausgeführt.

**1.3.10 Grundstücksflächen mähen, Unrat beseitigen**
Bauflächen in Teilflächen mähen
Unrat, Steine, Schutt, Gehölze und Wurzeln aufnehmen und beseitigen,
anfallendes Mähgut und Räumgut in Eigentum des AN übernehmen und von der Baustelle entfernen.
Menge: 400000,000 m2

**1.3.20 Landwirtschaftliche Flächen Aufwuchs entfernen**
Bauflächen in Teilflächen bzw. Landwirtschaftlichen Flächen mit geeignetem Gerät abernten/ Aufwuchs entfernen.
Unrat, Steine, Schutt, Gehölze und Wurzeln aufnehmen und beseitigen,
anfallendes Ernte- und Räumgut in Eigentum des AN übernehmen und von der Baustelle entfernen.
Menge: 5000,000 m2

*Hinweis: Drainageleitungen*

**1.3.30 Filtervlies GRK 3**
Liefern und Einbau eines Trennvlieses der Geotextilrobustheitsklasse GRK 3  zwischen dem Austauschmaterial und anstehenden Baugrund (Verlegung auch mit Befestigung in Böschungsbereichen und an Grabenwänden). Erforderliche Überlappungen werden nicht separat vergütet und sind einzukalkulieren.
Durchlässigkeit von kf = 5x10-3 m/s
150 g/m2
Menge: 1320,000 m2

**1.3.40 Sickerpackung Kies Ltg DN200 H 15cm H 20cm T 0,5-0,75m B 90cm**
Sickerpackung aus Kies, Körnung 8/16, für Leitung, DN 100, Höhe über Grabensohle 15 cm, Höhe über Rohrscheitel 20 cm, Grabentiefe über 0,5 bis 0,75 m, Grabenbreite 90 cm, Ausführung gemäß Zeichnung.
Sickerpackung mit Filtervlies umhüllt. Die Umhüllung wird separat vergütet.
Menge: 400,000 m

**1.3.50 Drainrohrleitung DN 100 für Sickerstrang**
Drainrohrleitung in Sickerstrang verlegen.
Anschluss wird nicht gesondert vergütet.
Einbau in Sickerstrang.
Rohr-DN 100, Vollsickerrohr, Typ R2
Material = Kunststoffrohr  PE-HD
Schlitzwinkel nach DIN 4262 Teil 1,
Rohr nach Wahl des AN liefern und einbauen.
Verlegetiefe (bis Fliessohle) bis 1,80 m.
Menge: 400,000 m

**1.3.60 Abzweig Zulage DN 100/150**
Abzweig aus PP SN 10 als Zulage,
mit Steckmuffe und integriertem Sicherheitsdichtsystem
DN 100/150.
Menge: 25,000 St

**1.3.70 flexibles Rohr DN 150**
Flexibles Rohr DN 150 als PE Rohr, als Ringbundware innen glatt mit wasserdichten Verbindungselemente und Formstücke Ringsteifigkeit SN 8 gemäß DIN EN ISO 9969SLW 60 geeignet gemäß Vorgabe des Betreibers liefern und in vorbereiteten Rohrgraben in Teilstücken verlegen.
Typ: Fa. Fränkische AuqaFlex oder gleichwertig.
Menge: 100,000 m

**1.3.80 Übergangsformstücke**
Übergangsformstücken DN 150 auf KG, Steinzeug, Beton- und Kunststoffrohre inkl. Dichtringen, passend zu v.g. Rohrmaterial, liefern und nach Herstellervorschrift einbauen
Menge: 25,000 St

**1.3.90 Abzweig 45°**
wie vor, jedoch Abzweig 45° inkl. Dichtringen
Menge: 25,000 St

**1.3.100 Muffe**
wie vor, jedoch Muffe inkl. Dichtringen
Menge: 25,000 St

**1.3.110 Verschluss der Schutzrohre**
Fachgerechtes Verschließen, wasserdicht, der Rohrenden mit Systemabdeckung des Rohrherstellers, passend zum Rohrmaterial.
liefern und einbauen
Menge: 25,000 St

**1.3.120 Verbinden der Schutzrohre**
Fachgerechtes Verbinden, wasserdicht, der Schutzrohrenden mit Übergangskuppung des Rohrherstellers, passend zum Rohrmaterial. liefern und einbauen.
Klemmfittings aus PE-HD SDR 11, Übergangskupplungen verschraubt DA 50
Menge: 25,000 St

*Hinweis: Rückbau Straßenbeleuchtung ehemalige Radrennbahn (A+E Maßnahme)*

**1.3.130 Abbruch Mast Straßenbeleuchtung**
Masten Straßenbeleuchtung abbrechen,
Masten aus Spannbeton, Ausleger aus Metall, inkl. Mastansatzleuchte, Leuchtmittel und Elektroverkabelung.
Höhe ca. 6 m
inklusive Abbruch des Fundamentes.
Straßenbeleuchtung außer Betrieb.
Gesamtes Abbruchgut aufnehmen, sortieren und fachgerecht entsorgen.
Baugrube mit gut verdichtbaren Liefermaterial nach Wahl des AN oberflächengleich verfüllen und verdichten.
20 cm Oberboden andecken, Rasenansaat
Menge: 10,000 St

#### 1.4 Hilfsleistungen

**1.4.10 Beweissicherung**
Durchführung des gesamten erforderlichen Beweissicherungsverfahrens für die Außenhaut und Innenwände von an die Baumaßnahme grenzende bzw. durch diese berührten Gebäuden, Bauwerken, Brücken und Anlagen sowie sämtliche von der Baumaßnahme  berührten befestigten Oberflächen und Einfriedungen, durch einen zugelassenen Sachverständigen für Schäden an Gebäuden und Anlagen vor, während und nach der gesamten Baumaßnahme einschl. aller erforderlichen Materialien (Videodokumentationen, Fotos etc.) und Übergabe der Unterlagen vor Maßnahmebeginn 1-fach analog und 1-fach digital (Bestand) bzw. nach Fertigstellung der Maßnahme an den AG.

Der zuständige Sachverständige ist dem AG auf Anfrage im Bietergespräch zu benennen.
Menge: 1,000 psch

**1.4.20 Bauzeitenplan**
Erstellung eines Bauzeitenplans
unter Berücksichtigung der durchzuführenden Abstimmungen der Arbeitsabläufe anderer AN und des AG,
sämtlichen Regieleistungen sind dabei einzukalkulieren
inkl. Fortschreibung während der Bauphase
Menge: 1,000 psch

**1.4.30 Übernahme Höhenfestpunkte**
Übernahme und Überprüfungsmessung der vom AG übergebenen Höhenfestpunkte

Anfertigung der Übernahme- und Überprüfungsprotokolle (1-fach)
Sicherung und Erhaltung der übergebenen Festpunkte über die gesamte Bauzeit.
Für verlorengegangene Festpunkte hat der AN die volle Haftung und die Pflicht zur Wiederherstellung mit der vom AG geforderten Messgenauigkeit.
Menge: 1,000 psch

**1.4.40 Übernahme Lagefestpunkte**
Übernahme und Überprüfungsmessung der vom AG übergebenen Lagefestpunkte

Anfertigung der Übernahme- und Überprüfungsprotokolle (1-fach)
Sicherung und Erhaltung der übergebenen Festpunkte über die gesamte Bauzeit.
Für verlorengegangene Festpunkte hat der AN die volle Haftung und die Pflicht zur Wiederherstellung mit der vom AG geforderten Messgenauigkeit.
Menge: 1,000 psch

#### 1.5 Stundenlohnarbeiten

*Hinweis: Vorbemerkungen zu Stundenlohnarbeiten*
Stundenlohnarbeiten werden nur auf besondere Anordnung
des AG ausgeführt.

Die Verrechnungssätze bei Stundenlohnarbeiten sind unter Beachtung der preisrechtlichen Vorschriften zu ermitteln.

Bei Stundenlohnarbeiten wird nach den tatsächlich geleisteten Arbeitsstunden abgerechnet. Standardzeiten, An- und Abfahrtszeiten werden nicht vergütet.

Der Verrechnungssatz für LKW bemisst sich nach der zulässigen Nutzlast (jedoch ohne Erhöhung der Nutzlaststufe für Sonderfahrzeuge).

Mehr- oder Minderleistungen gegenüber den nur schätzungsweise eingesetzten Stundenzahlen bedingen in keinem Fall eine Änderung der angebotenen Preise.

Auf je 12 Fach- oder Werkerstunden darf höchstens eine Aufsichtsstunde verrechnet werden. Bedienungspersonal für LKW und Baugeräte ist ausgenommen.

**1.5.10 Verrechnungssätze Arbeitskräfte Facharbeiter**
Verrechnungssätze für Arbeitskräfte.
Stundenlohnarbeiten durch Arbeitskräfte auf Anordnung des AG
ausführen. Angeboten wird für die jeweilige Arbeitskraft ein
Verrechnungssatz, der sämtliche Aufwendungen enthält,Zuschläge für Nacht-, Sonntags- und Feiertagsarbeiten sind jedoch nicht eingerechnet.

Facharbeiter
Menge: 50,000 h

**1.5.20 Verrechnungssätze für LKW und schwere Baugeräte**
Verrechnungssätze für LKW oder schwere Baugeräte, z.B. Bagger,
Stundenlohnarbeiten durch LKW oder schwere Baugeräte auf Anordnung des AG ausführen.
Der Verrechnungssatz für das jeweilige Gerät umfaßt sämtliche
Aufwendungen für den Einsatz, insbesondere Gerätevorhalte- und
Betriebsstoffkosten sowie sämtliche Zuschläge einschließlich
der Kosten für das Bedienungspersonal.
Der Verrechnungssatz gilt für das zum Zeitpunkt des Abrufes einsatzbereit auf der Baustelle befindliche Baugerät.
Vergütet wird die tatsächlich geleistete Arbeitsstunde.

LKW bis 6 t Nutzlast
Bagger über 0,4 m3 Schaufelvolumen
Menge: 50,000 h

**1.5.30 Leistung wie zuletzt in vollem Wortlaut**
Leistung wie zuletzt in vollem Wortlaut
beschrieben,
jedoch leichte Baugeräte, z.B. Vibrationsplatten
Menge: 50,000 h

### 2 TO 4.2 - Regenwasseranlagen | Ingenieurbauwerke

#### 2.1 Dokumentations- / Hilfsleistungen

**2.1.10 Erstabsteckung Regenwasseranlagen | Ingenieurbauwerke**
Erstabsteckung der Kanaltrasse, Schächte und Bauwerke

Die Trassenhaupt- und Nebenpunkte sind durch den AN selbständig abzustecken. Die Koordinaten innerhalb des Baufeldes werden durch die BÜ an den AN übergeben.

Die Festlegung der Schachtmittelpunkte erfolgt anhand der Ergebnisse in Abstimmung mit der örtlichen Bauüberwachung.
Zur Sicherstellung der geforderten Verlegetiefe hat der AN im Rahmen seiner Absteckung eine Kontrollvermessung der Rohrgrabensohle durchzuführen und diese zu protokollieren.
Der AN hat alle Punkte während der ganzen Bauzeit zu sichern. Es dürfen im Zuge der Bauarbeiten keine Absteckpunkte entfernt werden. Während der Bauarbeiten entfernte Grenzsteine und Absteckpunkte sind auf Kosten des AN von einem öffentlich bestellten Vermesser wieder herzustellen. Den Auftrag hierzu hat der AN auszulösen.
Menge: 1,000 psch

**2.1.20 Dokumentation Regenwasseranlagen | Ingenieurbauwerke**
Erstellung und Lieferung einer kompletten Dokumentation - anteilig für Regenwasser  in 1-facher Ausfertigung.
Alle verfügbaren Daten sind digital auf Datenträger 1-fach zu beizulegen.

Die Dokumentation ist so aufzubauen, dass sich an Hand einer chronologischen und übersichtlichen Nummerierung die einzelnen Bauteile im Fließschema, in der Stückliste und im Rohrbuch leicht wiederfinden lassen und die
dazugehörigen Herstellerzeugnisse problemlos auffindbar sind.

Die Leistung gilt erst bei Vorlage der vollständigen Dokumentation als erfüllt !
Der genaue Inhalt der Dokumentation ist vor Erstellung mit der ÖBÜ abzustimmen.

Über die Abnahme der Anlage ist durch den AG und den AN ein Protokoll anzufertigen und zu unterzeichnen.
Die Abarbeitung von eventuell festgestellten Mängeln ist schriftlich durch den AN anzuzeigen.
Danach erfolgt nochmals eine gemeinsame Abnahme.
Menge: 1,000 psch

**2.1.30 Digitales Aufmaß Regenwasseranlagen | Ingenieurbauwerke**
Aufmaß für Regenwasseranlagen | Ingenieurbauwerke

Digitales Aufmaß (GAEB- Datenart 11 oder X 31 einschl. Abrechnungspläne) zur Erstellung von Aufmaßen und zur Abrechnung gemäß Vorbemerkungen und Einmessvorschrift des Zweckverbandes (Leitung, Formstücke, Schweißnähte etc.) und gemäß Vorbemerkungen erstellen und auf Datenträger übergeben.
Menge: 1,000 psch

**2.1.40 Bestandseinmessung**
Bestandseinmessung Regenwasseranlagen | Ingenieurbauwerke
gemäß dem Anforderungskatalog an die Bestandsdokumentation Trinkwasser und Abwasser des ZWA Holzland, Bearbeitungsstand Februar 2019

Vom Auftragnehmer ist eine Endvermessung durchzuführen und eine Bestandsdokumentation über die
erbrachten Leistungen nach folgenden Kriterien zu erarbeiten:

- Der Grundplan ist nach DIN 18702 zu erstellen. Er muss ein regelmäßiges Gitternetz enthalten und mindestens 3 Gitterpunkte sind mit vollständigen Koordinatenangaben  zu referenzieren.
- Als Bezug für das Lagenetz gilt das Koordinatensystem ETRS89.
- Die Höhenangaben erfolgen im System m ü NHN, wobei aus Gründen der Darstellung bei entsprechenden Vermerk Kürzungen möglich sind. Höhenangaben in m ü HN sind in Ausnahmefällen nach Rücksprache möglich.
- Als Regelmaßstab gelten für bebaute Gebiete 1:500 und für unbebaute Gebiete 1:1000. Im Einzelfall ist bei entsprechender Objektdichte eine großmaßstäbigere Darstellung zu wählen.
- Die Schriftgröße für die Beschriftungen sollte mindesten 1 betragen.
- Die Verwendung von Projektlageplänen als Grundlage für Bestandslagepläne ist unzulässig.
- Originalmeßprotokolle bzw. – datensätze (im ASCII-Format) sind dem Auftraggeber auf Anforderung zur Einsichtnahme vorzulegen.
- Maßangaben zu dauerhaften Bezugspunkten ( vorzugsweise Gebäude)
- Schächten und Schachtbauwerken einschließlich Höhenangabe zur Deckeloberkante sowie Ein- und Auslaufhöhen. Die Einlaufnummerierung erfolgt vom Auslauf beginnend in Uhrzeigerrichtung
- Haltungen und den dazugehörigen Angaben zu Material, Nennweite, Haltungslänge, Gefälle, Fließrichtung, Seitenzuläufen und Grundstücksanschlußleitung
- Bauwerksplänen der Sonderbauwerke in geeignetem Maßstab in 6-facher Ausfertigung
- Längsschnitt im analogen Maßstab zum Lageplan in 4-facher Ausfertigung Darstellung der Öffentlichkeits- bzw. Leistungsgrenze
- Schachtverzeichnis mit sämtlichen Koordinaten- und Höhenangaben als Tabelle auf den Bestandsplan
- Übergabe der Bestandspläne  in 3- facher Ausfertigung sowie in digitaler Form auf CD oder per Mail an den jeweils verantwortlichen Bauleiter, als DWG- oder DXF- Datei Release 2014 oder kleinere Version in dem o.g. Koordinatensystemen ETRS89 gemäß Anlage 1 - Zeichenvorschrift des ZWA „Thüringer Holzland“

Die Vermessungsleistungen sind durch ein vom AN zu beauftragendes anerkanntes Vermessungsbüro durchzuführen.
Menge: 1,000 psch

**2.1.50 Werkplanung, Statik Notüberlauf Geländeregulierung**
Werkplanung nach vom AG beigestellter Tragwerksplanung für Betonfertigteile, Notüberlauf Geländeregulierung, als Fertigteil, inkl. prüffähiger Statik,
Übergabe 1-fach in Papierform und digital,
Ausführung gemäß Zeichnung.
Menge: 1,000 St

**2.1.60 Befüllung des Bauwerks IDM Standort A**
bauzeitliche Befüllung des Bauwerks Durchflussmessung (IDM) A zur Auftriebssicherung
Reinigung des Bauwerkes vor der Füllung, Transport (nach Wahl des AN) und  Lieferung des Trinkwassers, die Pumpkosten, die erforderlichen Abschottungen und die Entsorgung des Wassers nach Abschluss der Maßnahmen sind einzukalkulieren.
Inhalt des Bauwerks bei Vollfüllung: ca. 41 m³
Die Befüllung ist zu überwachen, dabei ist eine Überfüllung auszuschließen.
Menge: 1,000 psch

**2.1.70 Befüllung des Bauwerks RKB A**
bauzeitliche Befüllung des Bauwerks Regenkärbeckens (RKB) A zur Auftriebssicherung
Reinigung des Bauwerkes vor der Füllung, Transport (nach Wahl des AN) und  Lieferung des Trinkwassers, die Pumpkosten, die erforderlichen Abschottungen und die Entsorgung des Wassers nach Abschluss der Maßnahmen sind einzukalkulieren.
Inhalt des Bauwerks bei Vollfüllung: ca. 100 m³
Die Befüllung ist zu überwachen, dabei ist eine Überfüllung auszuschließen.
Menge: 1,000 psch

#### 2.2 Leitungssicherung

**2.2.10 Kabel u. Leitungen suchen**
Suchen und Lokalisieren von erdverlegten Kabeln und Leitungen, in Einzelabschnitten, mittels geeignetem Suchgerät unter Beachtung der VBG 4 und der UVV.
Sämtliche Funde müssen dem AG als Daten im Gauss-Krüger-Koordinaten-
system durch den AN zur Verfügung gestellt werden.
Trassenbreite 3 m
Menge: 10,000 m

**2.2.20 Schürfschlitz**
Boden für Schürfschlitz ausheben,
zur Freilegung von Kabeln und
Leitungen mit Kleingerät bzw. Handschachtung,
ab Geländeoberfläche,
Aushub in Eigentum des AN übernehmen und von der Baustelle entfernen, Schürfschlitze mit geeignetem Austauschmaterial verfüllen und verdichten,
Aushubtiefe in m bis 1,50 m,
Sohlenbreite über 1,5 bis 3m,
Homogenbereich EA-L1 und EA-L2.
Menge: 10,000 m3

**2.2.30 Kabel in Schutzrohren sichern**
Kabel längs des Rohrgrabens oder spitzwinklig
in Schutzrohren verlegt, auch in Bündeln bis zu 5 St b= 0,50 cm
(Abrechnung erfolgt als 1 St) unter Spannung,
sichern 'in Einzelabschnitten'.

Tiefe der Leitungsachse unter Gelände bis 1,40 m.
Menge: 10,000 m

**2.2.40 Kabel querend sichern**
Kabel quer zum Rohrgraben auch in Bündeln bis zu 5 St
 (Abrechnung erfolgt als 1 St), Unter Spannung, sichern
Tiefe der Leitungsachse unter Gelände bis 1,40 m.
Menge: 10,000 St

**2.2.50 Rohrleitung bis 2,0 m**
Rohrleitung Abwasser
aus 'unterschiedlichen Materialien,
zB. AZ, Guss, PVC, Stahl, Beton etc.',

'abwasserführend',

DN 'bis 1000',

sichern 'in Einzelabschnitten'.

Tiefe der Leitungsachse unter Gelände bis 2,00 m.
Menge: 10,000 m

#### 2.3 Erdarbeiten

*Hinweis: Vorbemerkungen zu den Erdarbeiten*
Der AN hat sich über die Lage von Kabel und Leitungen bei den zuständigen Versorgungsträgern anhand von Bestandsplänen zu unterrichten.
Die in den Schachtscheinen enthaltenen Bedingungen sind zu beachten.
Für die im Baufeld vorhandenen unterschiedlichen Systeme sind Einmessungen und Einweisungen der Versorgungsunternehmen vor Ort vor Beginn der Tiefbauleistungen durch den AN zu veranlassen und deren Durchführung zu dokumentieren.
Die Lage der Leitungen ist durch eine zurückgesetzte Vermarkung des AN selbständig zu sichern.

Die Aushubsohle ist gegen Witterungseinflüsse zu schützen.
Durch den AN sind geeignete Maßnahmen zum Schutz des Planums zu ergreifen.
Weiter ist die Baugrube durch Maßnahmen des AN wirksam gegen Zutritt von Oberflächenwasser zur Baugrube zu schützen.
Die hierfür erforderlichen Maßnahmen sind in die Einheitspreise der Erdbauleistungen einzukalkulieren und werden nicht separat vergütet.

Der AG übernimmt keine Entsorgungskosten. Alle anfallenden Kosten sind in die Einheitspreise einzukalkulieren.
Über die Entsorgung und Verwertung der Stoffe sind Nachweise aufzubewahren und nach Beendigung der Bauarbeiten im Rahmen der Abschlussdokumentation spätestens 14 Tage vor Abnahme der Gesamtleistung zur Prüfung vorzulegen.

**2.3.10 Oberbodenabtrag Zwischenlagerung, Wiedereinbau**
Oberboden abtragen, in Teilflächen, Material lösen, laden, fördern und auf einer vom AN beigestellten Lagerfläche in Mieten aufsetzen,
einschließlich aller Transportwege
laden, fördern und profilgerecht lagenweise
wieder einbauen in Gräben, Bankette, Leitungsgräben und Böschungen
Abtragdicke im Mittel in cm 'ca. 20',

Leistungen zur Tiefenlockerung und Wiederherstellung der
landwirtschaftlichen Nutzbarkeit werden nicht separat vergütet und sind in diese Position einzukalkulieren.

Abrechnung nach Abtragsprofilen.
Menge: 2800,000 m3

**2.3.20 Aushub Boden Gräben und Baugruben EA-L1**
Boden der Gräben für Entwässerungskanäle, Schächte und Bauwerke profilgerecht ausheben nach Abtrag des Oberbodens bzw. der Oberflächenbefestigung.
Baugrubenwände geböscht nach Unterlagen des AG.
Mit Behinderung durch Ver- und Entsorgungsleitungen und Kabel ist zu rechnen.
Aushub in Eigentum des AN übernehmen und ordnungsgemäß entsorgen.
Für die Kalkulation der Entsorgung ist von einer Materialklasse BM-F0 gemäß EBV, AVV-Schlüssel-Nr. 17 05 04, nicht gefährlicher Abfall des Aushubmaterials auszugehen.
Aushubtiefe bis 4,50 m.
Homogenbereich EA-L1 nach Unterlagen des AG gem. Bodengutachten.
Menge: 12400,000 m3

**2.3.30 Aushub Boden Gräben und Baugruben EA-L2**
Boden der Gräben für Entwässerungskanäle, Schächte und Bauwerke profilgerecht ausheben nach Abtrag des Oberbodens bzw. der Oberflächenbefestigung. Baugrubenwände geböscht nach Unterlagen des AG.
Mit Behinderung durch Ver- und Entsorgungsleitungen und Kabel ist zu rechnen.
Aushub in Eigentum des AN übernehmen und ordnungsgemäß entsorgen.
Für die Kalkulation der Entsorgung ist von einer Materialklasse BM-F0 gemäß EBV, AVV-Schlüssel-Nr. 17 05 04, nicht gefährlicher Abfall des Aushubmaterials auszugehen.
Aushubtiefe bis 4,50 m.
Sohlbreite der Gräben bis max. 3,00 m,
Homogenbereich EA-L2 nach Unterlagen des AG gem. Bodengutachten.

Der technologische Mehraufwand beim Lösen (z.B. Bagger stärker Reißkraft, Meißelarbeiten, Einsatz Fels- oder Anbaufräse) ist in die Position einzurechnen und wird nicht separat vergütet.
Menge: 19900,000 m3

**2.3.40 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 300,000 t

**2.3.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 60,000 m3

**2.3.60 Ausheben Hand, Zulage**
Ausheben von Hand als Zulage zur Bodenbewegung.
Menge: 60,000 m3

**2.3.70 Untergrund verd.**
Untergrund verdichten,
für Graben- und Baugrubensohle,
EV (dyn) = > 25 MN/m2
Menge: 5500,000 m2

**2.3.80 Trennvlies GRK 3**
Liefern und Einbau eines Trennvlieses der Geotextilrobustheitsklasse GRK 3  zwischen dem Austauschmaterial und anstehenden Baugrund (Verlegung auch mit Befestigung in Böschungsbereichen und an Grabenwänden). Erforderliche Überlappungen werden nicht separat vergütet und sind einzukalkulieren.
Durchlässigkeit von kf = 5x10-3 m/s
150 g/m2
Menge: 12100,000 m2

**2.3.90 Drainschicht, Baugrundverbesserung**
Drainschicht für Baugrundverbesserung/Drainage/Bodenaustausch in der Baugrubensohle in Bereichen von Schichtenwasseranfalls bzw. als Ausgleich für technologisch bedingten Mehraushub.
Gebrochene Mineralstoffe profilgerecht, in Stärken von ca. 20 cm bis zu 60 cm,
mehrlagig unter Bauwerken mit vom AN zu liefernden Stoffen.
Material: gut abgestufter Kies oder Schotter (kein RC-Material!)
Körnung 8/32 bis 8/45 (d. h. bevorzugt mit Zwischenkörnungen) zur Baugrundverbesserung, bauzeitliche Drainage und Bodenaustausch in der Rohrgrabensohle und unter Bauwerken liefern und fachgerecht einbauen,
Materialklasse BM-F0 gemäß EBV (Nachweise der Sieblinie sind vor Einbau unaufgefordert vorzulegen)
entspr. DIN EN 1610 sowie ATV A139 verdichten
(Dpr mind. 97 %),
Austauschmaterial vom Untergrund, Grabenwänden, und Bettung durch Einbau eines Geotextils trennen. Die Lieferung des Geotextils wird gesondert vergütet.
Menge: 3300,000 m3

**2.3.100 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) 5 bis max. 15 M-% GW Steinanteil auf < 10 M-% begrenzt Größtkorn 100 mm
Einbau und Verdichtung in Lagen von maximal 30 cm Dicke
gut verdichtbare, unbelastete (BM-0, BM-0* oder BM-F0* nach Ersatzbaustoffverordnung - EBV)
 (Nachweise der Sieblinie und der Materialklasse nach EBV sind vor Einbau unaufgefordert vorzulegen) verdichten gemäß Verdichtungsanforderungen ZTVE-StB 17.
Dpr ≥ 98 % Planum  bis 0,5 m unter Planum
EV2-Wert im Bereich von Verkehrsflächen >= 45 MN/m2
Menge: 8200,000 m3

**2.3.110 Planum Geländeregulierung Damm Abweichung +/-2cm EV2 45MPa**
Planum herstellen, für Dämme/Geländeregulierung, zulässige Abweichung von der Sollhöhe +/- 2 cm, Verformungsmodul mind. EV2 45 MPa,
Ausführung gemäß Zeichnung.
Menge: 1600,000 m2

**2.3.120 Boden liefern einbauen Damm Neigung 1:1,5 GU verdichten Einbau-H 1,5m mit Gerät**
Boden, liefern, profilgerecht lagenweise einbauen, für Baugruben und Aufschüttungen der Geländeregulierung/Dämme,
Neigung der Böschung 1:2 bis 1:1,5 gemäß Ausführungszeichnung,
mit einer Bodengruppe, Bodengruppe 1 GU DIN 18196 (gemischtkörniger Boden), Durchlässigkeit kf=1*10^-8 m/s, unter Verwendung mineralischer Ersatzbaustoffe (MEB) gemäß Ersatzbaustoffverordnung (EBV),
verdichten, Verdichtungsgrad mind. DPr 0,98,
Einbauhöhe bis 1,5 m, Mengenermittlung nach Auftragsprofilen,
Arbeiten mit Gerät,
Ausführung gemäß Zeichnung.
Der Nachweis der Eignung des zum Einbau vorgesehen Bodenmaterial ist rechtzeitig vor Beginn der Bauleitung zur Freigabe vorzulegen.
Menge: 1550,000 m3

**2.3.130 Beton C12/15 als Füllbeton**
Beton C12/15 als Füllbeton, Rohrauflager, Bodenaustausch und -einbettung sowie Dichtung in Rohrgräben und als Sauberkeitsschicht unter Schächten und Bauwerken, liefern und bis maximal 30 cm über Rohrscheitel in Verlegetiefen bis 4,0 m unter erschwerten Bedingungen zwischen Verbau fachgerecht auch in dünnen Schichten und Kleinmengen einbauen und Verdichten bzw. unterstopfen.

Abrechnung nach Einbauprofilen entsprechend Vorgabe und statischer Berechnungen
Menge: 55,000 m3

#### 2.4 Wasserhaltungsarbeiten

**2.4.10 Aushub Festgestein Drainage EA-L2, Fräsen**
Festgestein der Gräben für Drainageleitungen und Schächte profilgerecht ausheben, gemäß Baugrubenplanung des AG,
nach Abtrag der darüber liegenden Schichten.
Baugrubenwände geböscht nach Unterlagen des AG.
Mit Behinderung durch Ver- und Entsorgungsleitungen und Kabel ist zu rechnen.
Aushub in Eigentum des AN übernehmen und ordnungsgemäß entsorgen.
Für die Kalkulation der Entsorgung ist grundsätzlich von einer Materialklasse BM-F0 gemäß EBV, AVV-Schlüssel-Nr. 17 05 04, nicht gefährlicher Abfall des Aushubmaterials auszugehen.
Aushubtiefe bis 4,50 m.
Sohlbreite der Gräben bis max. 3,00 m,
Homogenbereich EA-L2 nach Unterlagen des AG gem. Bodengutachten.
Die Herstellung der Drainagengräben ist von unterschiedlichen Arbeitsebenen aus vorgesehen. Die dafür erforderlichen Zwischenschritte sind einzukalkulieren.
Der technologische Mehraufwand zur Herstellung der gefällegerechten Grabensohlen im Festgestein durch den Einsatz von Fels- oder Anbaufräse ist in die Position einzurechnen und wird nicht separat vergütet.
Menge: 2800,000 m3

**2.4.20 N.gefährl. Abfall aus Baustelle ent*Entsorgung AN Gebühr einrechn.**
Nicht gefährlichen Abfall aus Baustelle laden, fördern
und entsorgen. Schadstoffbelastung nach Unterlagen des AG.
Abgerechnet wird nach Wiegescheinen.Abfall 'Aushub Festgestein < 10% Fremdbestandteile,
Homogenbereich EA-L2
Materialklasse BM-F0* gemäß EBV,
AVV-Schlüssel-Nr. 17 05 04' Entsorgung nach Wahl des AN.
Gebühren der Abfallentsorgung sind einzurechnen.
Menge: 60,000 t

**2.4.30 Filtervlies GRK 3**
Liefern und Einbau eines Trennvlieses der Geotextilrobustheitsklasse GRK 3  zwischen dem Austauschmaterial und anstehenden Baugrund (Verlegung auch mit Befestigung in Böschungsbereichen und an Grabenwänden). Erforderliche Überlappungen werden nicht separat vergütet und sind einzukalkulieren.
Durchlässigkeit von kf = 5x10-3 m/s
150 g/m2
Menge: 2900,000 m2

**2.4.40 Sickerpackung Kies Ltg DN200 H 15cm H 20cm T 0,5-0,75m B 90cm**
Sickerpackung aus Kies, Körnung 8/16, für Leitung, DN 200, Höhe über Grabensohle 15 cm, Höhe über Rohrscheitel 20 cm, Grabentiefe über 0,5 bis 0,75 m, Grabenbreite 90 cm, Ausführung gemäß Zeichnung.
Sickerpackung mit Filtervlies umhüllt. Die Umhüllung wird separat vergütet.
Menge: 1060,000 m

**2.4.50 Vollsickerrohr (TP) aus PE DN/ID 200, Einzellänge 6,00 m**
Sickerrohrleitung DN/ID 200 in Sickerstrang, Typ R2 nach DIN 4262-1, Material Polyethylen (PE), mit hoherUV-Beständigkeit durch schwarze Einfärbung,
in Verbundrohrbauweise mit glatter Innenfläche undprofilierter Außenfläche, einschließlich einseitigaufgesteckter Doppelsteckmuffe, Einzellänge 6 m,
Mindestwassereintrittsfläche: >= 50 cm²/m, Schlitzanzahl je m >= 100, mindestens 6 Schlitzreihen,
Ringsteifigkeit SN 4 gem. DIN EN ISO 9969,
Spülnachweis nach DIN 19523
liefern und höhen- und fluchtgerecht nach DIN EN 1610einbauen.
Menge: 1100,000 m

**2.4.60 Bogen 45° DN 200 aus PE schwarz**
wie Position zuvor, jedoch
Bogen 45° DN 200 aus PE schwarz
Bogen liefern und einbauen.
Menge: 50,000 St

**2.4.70 Bogen 90° DN 200 aus PE schwarz**
wie Position zuvor, jedoch
Bogen 90° DN 200 aus PE schwarz
Bogen liefern und einbauen.
Menge: 30,000 St

**2.4.80 Endstopfen DN 200 aus PE**
wie Position zuvor, jedoch
Endstopfen DN 200
Endstopfen liefern und einbauen.
Menge: 5,000 St

**2.4.90 T-Stück DN 200/200**
wie Position zuvor, jedoch
T-Stück DN 200/200
T-Stück liefern und einbauen.
Menge: 20,000 St

**2.4.100 Abzweig 45°, DN 200**
wie Position zuvor, jedoch
Abzweig DN 200
Abzweig liefern und einbauen.
Menge: 10,000 St

**2.4.110 Schachtfutter DN 200 für Betonschachtanschluss**
Schachtfutter DN 200 für Betonschachtanschluss
Schachtfutter, für den Anschluss der Sickerrohre anBeton-Schächte, liefern und einbetonieren.
Menge: 3,000 St

**2.4.120 Schacht Beton-Stahlbetonfertigteile DN1000 Steiggang einläufig Steigbügel Form B Stahl niro kunststoffummantelt Steigmaß 250mm Zulauf DN200 Ablauf DN200 T 4-5m**
Schacht aus Beton-/Stahlbetonfertigteilen DIN EN 1917, DIN 4034-1, Typ 2, rund, DN 1000, mit Schachtunterteil, Schachtringen/Schachtrohr
Bauteilverbindung mit Dichtungen aus Elastomeren DIN EN 681-1 und DIN 4060 als Kompressionsdichtung, Dichtungen werkseitig fest eingebaut,
einläufiger Steiggang mit Steigbügeln DIN 19555, Form B, aus nichtrostendem Stahl, kunststoffummantelt, Steigmaß 250 mm,
ohne Gerinne und Auftritt, Zuläufe mit Höhenversatz,
Anschlüsse für gelenkige Einbindung der Zu- und Abläufe mit Muffe,
2 Zuläufe für Rohre aus PP DN 200, Winkel gemäß Baugrubenplanung des AG
lichte Schachttiefe über 4 bis 5 m, Ausführung gemäß Zeichnung.
Menge: 1,000 St

**2.4.130 Schacht Beton-Stahlbetonfertigteile DN1000 Steiggang einläufig Steigbügel Form B Stahl niro kunststoffummantelt Steigmaß 250mm Zulauf DN200 Ablauf DN200 T 4-5m**
Schacht aus Beton-/Stahlbetonfertigteilen DIN EN 1917, DIN 4034-1, Typ 2, rund, DN 1000, mit Schachtunterteil, Schachtringen/Schachtrohr
Bauteilverbindung mit Dichtungen aus Elastomeren DIN EN 681-1 und DIN 4060 als Kompressionsdichtung, Dichtungen werkseitig fest eingebaut,
einläufiger Steiggang mit Steigbügeln DIN 19555, Form B, aus nichtrostendem Stahl, kunststoffummantelt, Steigmaß 250 mm,
ohne Gerinne und Auftritt, Zuläufe mit Höhenversatz,
Anschlüsse für gelenkige Einbindung der Zu- und Abläufe mit Muffe,
1 Zulauf für Rohre aus PP DN 200, Winkel gemäß Baugrubenplanung des AG
lichte Schachttiefe über 3 bis 4,5 m, Ausführung gemäß Zeichnung.
Menge: 1,000 St

**2.4.140 Kreiselpumpe Nassläufer Tauchmotorpumpe Laufrad Stahl niro IP68**
Kreiselpumpe, als Nassläufer, mit automatischem Niveauschalter,
benötigter Volumenstrom Pumpe in m3/h '25'

Mind.-Förderhöhe in m '7'

min./max. Betriebstemperatur in Grad C '0/40' Betriebsdruck PN 10, als Tauchmotorpumpe, Laufrad aus nichtrostendem Stahl,
Motor DIN EN 60034-1 (VDE 0530-1), Bemessungsbetriebsspannung 230 V AC, Schutzart IP 68 DIN EN 60529 (VDE 0470-1), mit Motorschutz.
Menge: 4,000 St

**2.4.150 Druckleitung DN 150**
Druckleitung einbauen und ausbauen, einschließlich aller Befestigungselemente, Armaturen, Form- und Passstücke.
Einbau mit Anschluss an Wasserförderanlage in offene Baugrube
Rohrleitungen nach Wahl des AN NW 150.
Menge: 70,000 m

*Hinweis: Hinweis zur Wasserhaltung*
Die Bemessung / Dimensionierung und Planung einer offenen Wasserhaltung ist nach VOB-C DIN 18305, Absatz 3.3.1 eine vom Auftragnehmer zu erbringende Leistung.
Hierfür stehen die Angaben gemäß DIN 18305:2019-09 (Durchlässigkeit, Bemessungswasserstand usw.) im beigefügten Baugrundgutachten zur Verfügung.

Stehen als Vorfluter Gewässer und / oder Entwässerungsleitungen zur Einleitung der Wasserhaltung zur Verfügung, ist auf Grundlage der wasserrechtlichen Genehmigung oder der Einleitgenehmigung sicherzustellen, dass durch geeignete Maßnahmen (z.B. Absetzbecken, Vorbhandlung, Sedimentationsabscheider o.Ä.) keine Verunreinigungen, Sedimente etc. eingeleitet werden.

Die mit einer Wasserhaltung versehenen Rohrgrabenabschnitte sind so kurz wie möglich offen zu halten um die Gefahr von Setzungen der angrenzenden Bebauung bzw. Oberflächen infolge der Beeinflussung der Grundwassersituation zu vermeiden.

Sämtliche Anlagen der im Folgenden beschriebenen Wasserhaltung für Gräben und Baugruben (Pumpenanlagen, Leitungssystem, Stromerzeuger und die zugehörige Mess-, Steuer und Regeltechnik) sind mindestens einfach redundant auszulegen, wobei bei Versagen des 1. Systems ein selbsttätiges Anlaufen des 2. Systems zur Aufrechterhaltung der Funktionalität der Wasserhaltung sicherzustellen ist.

Alle Systeme sind autark aufzubauen.
Der Strom für den Betrieb der Wasserhaltung ist i. d. R, aus dem  Netz des Auftraggebers gegen Gebühr zu entnehmen.
Die für den Baustromanschluss erforderlichen Regieleistungen, Gebühren etc. sind in die im Folgenden beschriebenen Pauschalpositionen der Wasserhaltung einzukalkulieren.
Erforderlichenfalls sind  für Pumpen mit Elektroantrieb jeweils die geeigneten Stromerzeuger (Dieselaggregate etc.) ebenfalls redundant mit automatischer Redundanzverfolgung vorzusehen.

Die Wasserhaltung ist durch den AN während der Laufzeiten 7 Tage die Woche, 24 h am Tag zu überwachen und eine unterbrechungsfreie Betreibung sicherzustellen.
Betriebsstunden der einzelnen Pumpen und Stromerzeuger sind zu dokumentieren.

Für die vorgenannten Aufwendungen sind alle erforderlichen Leistungen in die Einheitspreise der entsprechenden pauschalen Wasserhaltungspositionen einzurechnen und werden nicht gesondert vergütet.

**2.4.160 Beantragung der wasserrechtlichen Erlaubnis RRB A**
Beantragung der wasserrechtlichen Erlaubnisse für die Wasserhaltung des Regenrückhaltebecken RRB A und Betreuung des gesamten Verfahrens bei der zuständigen Wasserbehörde.
Die Antragstellung hat über die Untere Wasserbehörde zu erfolgen.
Übergabe der Ergebnisse 1-fach in Papierform und digital.
Menge: 1,000 psch

**2.4.170 Beantragung der wasserrechtlichen Erlaubnis RKB A**
Beantragung der wasserrechtlichen Erlaubnisse für die Wasserhaltung des Regenklärbecken RKB A und Betreuung des gesamten Verfahrens bei der zuständigen Wasserbehörde.
Die Antragstellung hat über die Untere Wasserbehörde zu erfolgen.
Übergabe der Ergebnisse 1-fach in Papierform und digital.
Menge: 1,000 psch

**2.4.180 Bemessung der Wasserhaltung RRB A**
Bemessung der Wasserhaltungen für die Baugruben des RRB A unter Beachtung der allgemein anerkannten Regeln der Technik und der Ergebnisse des beiliegenden Baugrundgutachtens.
Erforderliche Planunterlagen werden vom AG bereitgestellt.

Übergabe der Ergebnisse 1-fach in Papierform und digital
Menge: 1,000 psch

**2.4.190 Bemessung der Wasserhaltung RKB A**
Bemessung der Wasserhaltungen für die Baugruben des Regenklärbecken RKB A unter Beachtung der allgemein anerkannten Regeln der Technik und der Ergebnisse des beiliegenden Baugrundgutachtens.
Erforderliche Planunterlagen werden vom AG bereitgestellt.

Übergabe der Ergebnisse 1-fach in Papierform und digital
Menge: 1,000 psch

**2.4.200 Stromerzeuger aufst./abbauen**
Stromerzeuger aufstellen, anschliessen und abbauen.
Aufstellung betriebsfertig für vorbeschriebene Wasserhaltungsanlage.
Ausführung nur nach Anordnung des AG.
Menge: 2,000 St

**2.4.210 Vorhalten Stromerzeuger**
Vorhalten des Stromerzeugers, als Vorhaltedauer gilt die Zeit vom vereinbarten
Betriebsbeginn bis zum letzten Betriebstag.
Anzahl der Anlageteile '1 St.'.

Abrechnung nach Stück x Tage.
Menge: 285,000 d

**2.4.220 Betrieb Stromerzeuger**
Betrieb des Stromerzeugers,
Abrechnung nach Stück x Stunden.
Menge: 6850,000 h

#### 2.5 Gründungsarbeiten

**2.5.10 Baustelle für Bohrarbeiten einrichten**
Geräte, Großgeräte, Werkzeuge und sonstige Betriebsmittel, die zur vertragsgemäßen Durchführung der Bohrarbeiten erforderlich sind, auf die Baustelle bringen, bereitstellen und soweit der Geräteeinsatz nicht gesondert vergütet wird, betriebsfertig aufstellen einschl. der dafür notwendigen Arbeiten, die erforderlichen festen Anlagen herstellen.
Baubüros, Unterkünfte, Werkstätten, Lagerschuppen und dgl., soweit erforderlich, antransportieren, aufbauen und einrichten.
Strom-, Wasser-, Fernsprechanschluss sowie Entsorgungseinrichtungen und dgl. für die Baustelle, soweit erforderlich, herstellen.
Bei Bedarf Zufahrtswege zur Baustelle sowie Lagerplätze, Montage-/ Demontageflächen, sonstige Platzbefestigungen, notwendige Eingleisstellen und Wege im Baustellenbereich anlegen.
Beseitigung von Aufwuchs für die Baustelleneinrichtung, soweit erforderlich, ausführen. Flächen beschaffen, sofern die vom AG zur Verfügung gestellten nicht ausreichen.
Soweit nicht für bestimmte Leistungen für das Einrichten der Baustelle gesonderte Positionen enthalten sind, gilt die Pauschale für alle Leistungen
der Bohrarbeiten.
Vom AN ist vor Baubeginn ein Baustelleneinrichtungsplan aufzustellen und mit dem AG abzustimmen.
Oberbodenarbeiten sind einzurechnen und werden nicht gesondert vergütet.
Menge: 1,000 psch

**2.5.20 Absteckung Bohrraster**
Absteckung der Bohrpunkte nach Unterlagen des AG bzw. nach statischen und konstruktiven Erfordernissen.

Die Bohrpunkte sind durch den AN selbständig abzustecken.
Die Koordinaten innerhalb des Baufeldes werden durch die BÜ an den AN übergeben.

Zur Sicherstellung der korrekten Lage hat der AN im Rahmen seiner Absteckung eine Kontrollvermessung der Bohrpunkte durchzuführen und diese zu protokollieren.
Der AN hat alle Punkte während der ganzen Bauzeit zu sichern.
Es dürfen im Zuge der Bauarbeiten keine Absteckpunkte entfernt werden.
Den Auftrag hierzu hat der AN auszulösen.
Menge: 1,000 psch

**2.5.30 Mikropfahl herstellen**
Mikropfahl nach DIN EN 14199 entsprechend statischen und konstruktiven Erfordernissen nach Unterlagen des AG herstellen.
Abgerechnet wird nach Länge von der Gründungsfläche bis Unterkante der Pfahlkopfplatte bzw. des an den Pfahl anschließenden Bauteils.
Das Herrichten des Pfahlkopfes sowie die Durchführung von Probebelastungen werden gesondert vergütet.
Bauteil = Auftriebssicherung Regenrückhaltebecken RRB A
Mindestverpresskörperdurchmesser = 15 cm.
Pfahllänge über 4 bis 7 m.
vertikal nicht geneigt.
Homogenbereich BA2 gemäß Baugrundgutachten.
Ausführung als Mikropfahl Titan 75/53 gemäß allg. bauaufsichtlicher Zulassung Z-34.14-209 oder glw. Art

Einzurechnen ist ein Zementverbrauch bis 40 kg/m.
Einschließlich Stahltragglied gemäß allg. bauaufsichtlicher Zulassung und Verpressgut aus Zement-Verpressmörtel gemäß allg. bauaufsichtlicher Zulassung, einschl. aller Verankerungselemente, Einbauteile, Abstandhalter, Kopplungsmuffen, Übergangsrohre, Bohrkronen, Zusatzbewehrung u. dgl. gemäß allg. bauaufsichtlicher Zulassung.
Führung eines Pfahlprotokolls für jeden Pfahl gemäß Zulassung.
Bohrgut getrennt nach Stoffen verladen, Material zur Bereitstellungsfläche abfahren, entladen und zur späteren Deklaration getrennt zwischenlagern.
Bereitstellungsfläche vorbereiten und abdichten.
Erdreich sowie zwischengelagertes Material mit geeigneten Folien abdecken. Entsorgung Bohrgut und der Abdeckfolie durch AN.
Menge: 1800,000 m

**2.5.40 Mehrverbrauch Zement für Mikropfähle**
Mehrverbrauch Zement für Mikropfähle über den in vorgenannter Position angegebenen Verbrauch hinaus.
Vergütet wird die Masse des mehrverbrauchten, eingebauten,
trockenen Zements auf gesonderten Nachweis.
Menge: 10,000 t

**2.5.50 Stat. Probebelast.f. BW-Pfahl durchf.**
Statische Probebelastung eines Mikropfahles zur Bestimmung des axialen Pfahlwiderstandes gemäß DIN EN 14199 und DIN EN 1997-1 nach Unterlagen des AG durchführen, auswerten und dokumentieren.
Ggf. erforderliche Reaktionspfähle herstellen.
Erforderliche Belastungseinrichtungen einschließlich der erforderlichen Geräte anfahren, aufstellen, vorhalten, umsetzen, abbauen und abfahren.
Mikropfahl Titan 75/53 gemäß allg. bauaufsichtlicher Zulassung Z-34.14-209 oder glw.,
Probelast = 1,0-fache Tragfähigkeit gemäß Ausführungsstatik.
Menge: 15,000 St

**2.5.60 Pfahlkopf herrichten**
Pfahlkopf für den Anschluss der Pfahlkopfplatte bzw. des an den Pfahl anschließenden Bauteils herrichten.
Freigelegte Bewehrung richten.
Bauteil Auftriebssicherung Regenrückhaltebecken RRB A
Pfahl = Mikropfahl.
Pfahldurchmesser bis 20 cm.
Abbruchgut verwerten nach Wahl des AN.
Menge: 300,000 St

**2.5.70 Betonstahl einbauen, Pfahlkopfplatte**
Betonstahl entsprechend statischen und konstruktiven Erfordernissen einbauen.
Bauteil 'Pfahlkopfplatten Auftriebssicherung'
Betonstabstahl Stahlsorte B 500 B.
Menge: 1,500 t

#### 2.6 Beton- und Stahlbetonarbeiten

*Hinweis: Regenrückhaltebecken RRB A*

*Hinweis: Ausführung von Stahlbeton- und Abdichtungsarbeiten*
Stahlbetonarbeiten:

a) Anforderungen /Qualifikation
Die Stahlbetonarbeiten dürfen nur durch eine Firma ausgeführt werden, die die Forderungen der DIN EN 13670 einschl. NA : DIN 1045-3 erfüllt

b) Eigenüberwachung
Die Eigenüberwachung muss die Anforderungen von Anhang NC erfüllen.

c) Fremdüberwachung
Die Fremdüberwachung muss durch eine dafür anerkannte Überwachungsstelle nach Anhang ND erfolgen.

d) Dokumentation
Die Dokumentation hat nach DIN 1045-3, Anhang NB und NC zu erfolgen.

Abdichtungsarbeiten:

Beim Verschweißen von Elastomer-Fugenbändern (Gummi-Fugenbändern) müssen spezielle technische Regeln beachtet werden:

DIN 18197 Abdichten von Fugen in Beton mit Fugenbändern
DIN 7865 Elastomer-Fugenbänder zur Abdichtung von Fugen in Beton - Teil 2: Werkstoff-Anforderungen und Prüfung
DSV 2207-12 Schweißen von thermoplastischen
Kunststoffen

**2.6.10 Sauberkeitsschicht d = 10 cm**
Sauberkeitsschicht mit 10cm dicke und Überstand im Gefälle gemäß Zeichnung herstellen.
Beton C12/15 X0
Menge: 4800,000 m2

**2.6.20 Trennlage aus PE- Folie 0,3mm**
Trennlage aus PE-Folie 0,3mm, auf der Sauberkeitsschicht verlegen, Stöße überlappend. Abrechnung nach belegter Fläche.
Menge: 4800,000 m2

**2.6.30 Ortbetonsohle, Stahlbeton C35/45 FD-Beton**
Ortbeton Sohle als Stahlbeton auf Sauberkeitsschicht im Gefälle in Segmenten herstellen.Bewehrung wird separat vergütet.
Druckfestigkeitsklasse C35/45
Expositionsklasse  XC4, XF3, XD2, XA2, WA
Oberfläche geneigt, abgezogen, abgerieben. profiliert.
Stärke 60 cm.
Ausführung gemäß Zeichnung.
Abrechnung erfolgt nach Aufmaß und Lieferscheinen.
Menge: 2780,000 m3

**2.6.40 Ortbeton Wände, Stahlbeton C35/45 FD-Beton**
Ortbeton Wände aus Stahlbeton auf geneigter Fläche herstellen.Bewehrung wird separat vergütet.
Druckfestigkeitsklasse C35/45
Expositionsklasse XC4, XF3, XD2, XA2, WA
Höhe bis ca. 4,00 m.
Ausführung gemäß Zeichnung.
Einlegen eine Dreikantleiste auf der Luftseite in den Arbeitsfugen ist einzukalkulieren.Der Obere Abschluss der Beckenwände ist mit Dreikantleisten 1,5x1,5 cm zu brechen.
Abrechnung erfolgt nach Lieferscheinen.
Menge: 625,000 m3

**2.6.50 Herstellen von Arbeitsfugen**
Herstellen von planmäßigen Arbeitsfugen in Bauteilen aus Stahlbeton (z. B. Sohle/Wand oder Sohle/Gerinne) gemäß Schal- und Bewehrungsplan.
Fachgerechte Ausbildung der Fugenoberfläche als  raue Fuge gemäß DIN EN 1992-1-1 (Eurocode 2).
Säubern der Bewehrungsanschlüsse. Entfernen der Zementschlämme und loser Bestandteile im Bereich der Fuge
Sorgfältiges Verdichten des Anschlussbetons zur Sicherstellung eines dichten Verbundes
Menge: 1500,000 m

**2.6.60 Flügelglätten von Bodenplatten als Zulage**
Flügelglätten der Bodenplatten als flächenfertiger Nutzboden für ebene Bodenplatte einschließlich aller notwendigen Nebenarbeiten als Zulage.
Menge: 4500,000 m2

**2.6.70 Ortbeton Rampe, Stahlbeton C35/45 FD-Beton**
Ortbeton-Rampe aus Stahlbeton.Bewehrung wird separat vergütet.
Druckfestigkeitsklasse C35/45
Expositionsklasse XC4, XF3, XD2, XA2,WA
Länge ca. 28 m. ca. Breite 4,00 m Höhe ca. 0,25m inkl. Randschalung.
Oberfläche geneigt (ca. 12%) abgezogen, abgerieben und mittels Besenstrichverfahren profiliert.
Ausführung gemäß Zeichnung.
Abrechnung erfolgt nach Lieferscheinen.
Menge: 30,000 m3

**2.6.80 Ortbeton Aufkantung, Stahlbeton C35/45 FD-Beton**
Ortbeton-Aufkantung Rampe aus Stahlbeton. Bewehrung wird separat vergütet.
Druckfestigkeitsklasse C35/45
Expositionsklasse XC4, XF3, XD2, XA2, WA
Länge ca. 3,35 m. ca. Breite 1,50 m, Höhe ca. 1,m inkl. Schalung.
Oberfläche geneigt (ca. 12%).Der Obere Abschluss der Aufkantung ist mit Dreikantleisten 1,5x1,5 cm zu brechen
Ausführung gemäß Zeichnung.
Abrechnung erfolgt nach Aufmaß und Lieferscheinen.
Menge: 2,000 m3

**2.6.90 Zulage Ablauf RRB A C35/45 WU**
Zulage für das Herstellen einer Vertiefung im Auslauf aus Stahlbeton in vorbeschr. Bodenplatte, Oberfläche abgezogen inkl Schalung. Bewehrung wird gesondert vergütet.
Beton: C35/45 WU, XC4, XF1, XA3, WF
Plattendicke: 60 cm
Menge: 1,000 St

**2.6.100 Füllbeton C 12/15**
Unbewehrter Beton als Verfüllbeton unter der Rampenanlage nach Unterlagen des AG herstellen.
Druckfestigkeitsklasse C12/15.
Expositionsklasse X0.
Menge: 225,000 m3

**2.6.110 Randschalung Bodenplatten h = 60 cm**
Randschalung der Bodenplatten, Schalungshaut für Betonflächen ohne Anforderungen,
Bauteilhöhe: ca. 60 cm
Menge: 170,000 m2

**2.6.120 Schalung Beckenwände, h bis 3,90 m**
Doppelhäuptige glatte Schalung für Innen- oder Außenwand in Ortbeton, Seitenflächen senkrecht, obere Betonfläche waagerecht  und geneigt, Wandhöhe bis 4,0 m. Bewehrung und Beton in gesonderter Position. Abrechnung erfolgt nach m2 Wandfläche. Es werden beide Seiten der Wand aufgemessen.
Menge: 2500,000 m2

**2.6.130 Arbeitsgerüst herstellen**
PAUSCHALPOSITION
Arbeitsgerüste, einschließlich Gründung, nach statischen, konstruktiven und sicherheitstechnischen Erfordernissen herstellen und beseitigen, für den Zeitraum
der eigenen Leistung vorhalten und unterhalten.
Einsatzort = Beckenwände  Höhe bis 4 m.
Menge: 1,000 psch

**2.6.140 BetonstabstahlB 500 B(S) und B 500 A(M) alle Durchmesser**
Bewehrung aus Betonstabstahl Stahlsorte B 500 B(S) und B 500 A(M) DIN 488-1, DIN 488-2, alle Durchmesser, alle Längen, alle Bauteile in diesem Unterabschnitt biegen, schneiden und verlegen.
Ausführung gemäß Zeichnung.
Abstandhalter sind in den E.P. einzurechnen
Menge: 452,000 t

**2.6.150 Fugenband Elastomer AM 250 Arbeitsfuge Bodenplatte Wand**
Außenliegendes Fugenband, aus Elastomer nach DIN 7865-1/-2, Dehnfugenband außenliegend, Typ AM 250, für Arbeitsfugen aus wasserundurchlässigem Beton, in Bodenplatte und Wand, Fuge der Beanspruchung zugewandt, abgerechnet wird nach tatsächlichen Verbrauch auf Nachweis. Die Herstellerrichtlinien sind zu beachten.
Menge: 1700,000 m

**2.6.160 Zulage Verschweißen der Fugenbänder auf der Baustelle**
Zulage für das Verschweißen der Fugenbänder auf der Baustelle. Einzukalkulieren sind das mehrfache anfahren der Baustelle und das Verschweißen der Einzelabschnitte inkl. aller Nebenarbeiten auf der Baustelle.
Abrechnung pro Verschweißung.
Menge: 250,000 St

**2.6.170 Innenliegendes Abdichtungsband in Arbeitsfugen**
Innenliegendes Abdichtungsband in Arbeitsfugen gemäß Herstellervorgaben fachgerecht liefern einbauen. Das Quellband ist mittig in der Fuge auf dem staubfreien und tragfähigen Untergrund mit Befestigungsschellen oder Kleber vollflächig zu fixieren. Einschl. aller Mehraufwendungen, Zubehörteile  und Nebenarbeiten.
Einsatz in Abstimmung mit der örtlichen Bauüberwachung für Anschlüsse etc.
Menge: 100,000 m

**2.6.180 Innenliegendes Injektionsschlauch in Arbeitsfugen**
Liefern und Verlegen eines einfach  verpressbaren Injektionsschlauchsystems (z.B. Max Frank Intec®) zur Abdichtung von Arbeitsfugen,  Einschl. aller Mehraufwendungen, Zubehörteile  und Nebenarbeiten. Der Injektionsschlauch ist mittig in der Fuge auf dem staubfreien und tragfähigen Untergrund mit Befestigungsschellen oder Kleber vollflächig zu fixieren.
Einsatz in Abstimmung mit der örtlichen Bauüberwachung für Anschlüsse etc.
Menge: 100,000 m

**2.6.190 Aussparung für eine Rinne in der Bodenplatte mit geneigtem Gefälle gemäß Zeichnung herstellen.**
Aussparung für eine Rinne in der Bodenplatte mit geneigtem Gefälle gemäß Zeichnung nachträglich fräsen.

Einbau Lage-, höhen- und
fluchtgerecht in Bodenplatte,
Breite: ca. 50 cm
Tiefe. ca. 3,5 cm
Abgerechnet wird je Meter.
Menge: 32,000 m

**2.6.200 Gerinne mit Spaltklinker gemäß Zeichnung herstellen.**
Herstellen einer Gerinneauskleidung im Regenrückhaltebecken unter Verwendung von hochwertigen Spaltklinkerplatten (Kanalklinkerplatten) gemäß DIN 4051 oder vergleichbar.

Material: Spaltklinker / Steinzeugklinker, säurebeständig, frost- und tausalzbeständig.
Stärke: ca. 30 mm (3 cm).
Breite: ca. 50 cm
Oberfläche: Eben, rückseitig stark rilliert für optimale Haftverbundfestigkeit.
Untergrund: Betonoberfläche vorreinigen, ggf. aufrauen.
Verlegung: In ein vollflächiges, hohlraumfreies Bett aus spezialisiertem Kanalschachtmörtel (z. B. auf Basis von DIN 19573, Klasse WW). Das Gerinne ist mit entsprechendem Gefälle (gemäß Planvorgabe) profilgerecht auszubilden.
Verfugung: Fugen hohlraumfrei mit zementgebundenem, korrosionsbeständigem Spezialfugenmörtel schließen. Fugenbreite ca. 8-10 mm.
Besonderheiten: Einschließlich aller erforderlichen Schneidearbeiten zur Anpassung an das Gerinneprofil und die Übergänge zu Schachtbauwerken oder Rohranschlüssen.
Abrechnungseinheit: m²
Menge: 32,000 m

**2.6.210 Bauteilfuge Injektionsschlauch einfach EP B 20-25mm T 15-20mm**
Bauteilfuge abdichten mit Injektionssystem, einfach verfüllen mit Epoxidharz, Fugenbreite über 20 bis 25 mm, Tiefe über 15 bis 20 mm.
Durchführung der Arbeit nur in Abstimmung mit der Örtlichen Bauüberwachung.
Menge: 200,000 m

**2.6.220 Zulage Aussparung DN 1400**
Zulage für die Herstellung einer Aussparung in der Schalung für die Anbindung des Rohrsystems an das Becken mit einem Betonrohr DN 1400.

Mehraufwendungen für die Anpassung der Bewehrung und Schalung sind in den Einheitspreis einzukalkulieren und werden nicht gesondert vergütet.
Menge: 1,000 St

**2.6.230 Zulage Rohrdurchführung Einbindering DN 1400**
Zulage für Lieferung und Einbau von Einbinderingen zum gelenkigen
Anschluss von Betonrohr an Regenrückhaltebecken.
Einbinderinge für Medienrohr DN 1400 SP schalungserhärtet, gefällegerecht Wandstärke 600 mm
Mehraufwendungen für die Anpassung der Bewehrung und Schalung sind in den Einheitspreis einzukalkulieren und werden nicht gesondert vergütet.
Menge: 1,000 St

**2.6.240 F Stück aus Edelstahl DN 300 aus Edelstahl**
Herstellung einer Wanddurchführung F-Stück aus V4A PN10 DN 300 mit Flansch in Regenrückhaltebecken liefern und einbauen. Der Flansch ist mittig in der Betonwand gefällegerecht einzubauen.
Wandstärke 600mm
DN 300
Menge: 2,000 St

**2.6.250 Endreinigung eines Regenrückhaltebecken**
Endreinigung eines Regenrückhaltebeckens (RKB)
Durchführung der abschließenden Baureinigung des Regenrückhaltebeckens vor der Abnahme.
Menge: 1,000 St

*Hinweis: Regenklärbecken RKB A*

**2.6.260 Sauberkeitsschicht d = 10 cm**
Sauberkeitsschicht mit 10cm dicke und Überstand gemäß Zeichnung herstellen.
Beton C12/15 X0
Menge: 75,000 m2

**2.6.270 Ortbetonsohle, Stahlbeton C35/45 FD-Beton**
Ortbeton Sohle als Stahlbeton auf Sauberkeitsschicht herstellen.Bewehrung wird separat vergütet.
Druckfestigkeitsklasse C35/45
Expositionsklasse  XC4, XF3, XD2, XA2,  WA
Oberfläche geneigt, abgezogen, abgerieben und geglättet.
Stärke 60 cm.
Ausführung gemäß Zeichnung.
Abrechnung erfolgt nach Aufmaß und Lieferscheinen.
Menge: 30,000 m3

**2.6.280 Ortbeton Wände, Stahlbeton C35/45 FD-Beton**
Ortbeton Wände aus Stahlbeton auf geneigter Fläche herstellen. Bewehrung wird separat vergütet.
Druckfestigkeitsklasse C35/45
Expositionsklasse XC4, XF3, XD2, XA2, WA
Höhe bis ca. 3,0 m.
Ausführung gemäß Zeichnung.
Einlegen eine Dreikantleiste auf der Luftseite in den Arbeitsfugen ist einzukalkulieren.
Abrechnung erfolgt nach Lieferscheinen.
Menge: 35,000 m3

**2.6.290 Ortbeton Decke, Stahlbeton C35/45 FD-Beton**
Ortbeton-Decke aus Stahlbeton. Bewehrung wird separat vergütet.
Druckfestigkeitsklasse C35/45
Expositionsklasse XC4, XF3, XD2, XA2, WA
Länge ca. 28 m. ca. Breite 4,00 m Höhe ca. 0,25m inkl. Deckenschalung.
Oberfläche gerade.
Ausführung gemäß Zeichnung.
Abrechnung erfolgt nach Aufmaß und Lieferscheinen.
Menge: 11,000 m3

**2.6.300 Zulage Pumpensumpf Stahlbeton C35/45 WU**
Zulage für das herstellen eines Pumpensumpfs aus Stahlbeton in vorbeschr. Bodenplatte, Oberfläche abgezogen inkl Schalung. Bewehrung wird gesondert vergütet.
Beton: C35/45 WU, XC4, XF1, XA3, WF
Plattendicke: 60 cm
Menge: 1,000 St

**2.6.310 Zulage Überlaufschwelle Stahlbeton C35/45 WU**
Zulage für das herstellen einer Überlaufschwelle aus Stahlbeton in vorbeschr. Klärbecken, Oberfläche abgezogen inkl Schalung. Bewehrung wird gesonderter vergütet.
Beton: C35/45 WU, XC4, XD 2, XF3, XA2, WA
Plattendicke: 25 cm
Menge: 1,000 m3

**2.6.320 Zulage Prallwand aus Stahlbeton C35/45 WU**
Zulage für das herstellen einer Prallwand aus Stahlbeton in vorbeschr. Klärbecken, Oberfläche abgezogen gerieben und geglättet inkl Schalung. Bewehrung wird gesondert vergütet.
Beton: C35/45 WU, XC4, XD 2, XF3, XA2, WA
Dicke: ca. 15 cm
Menge: 2,000 m3

**2.6.330 Gefällebeton C 20/25**
Unbewehrter Beton als Gefällebeton in Regenklärbecken nach Unterlagen des AG herstellen.
Druckfestigkeitsklasse C20/25.
Expositionsklasse XC4, XA 1, XF 1.
Menge: 6,000 m3

**2.6.340 Randschalung Bodenplatten h = 60 cm**
Randschalung der Bodenplatten, Schalungshaut für Betonflächen ohne Anforderungen,
Bauteilhöhe: ca. 60 cm
Menge: 35,000 m

**2.6.350 Schalung Beckenwände, h bis 3,90 m**
Doppelhäuptige glatte Schalung für Innen- oder Außenwand in Ortbeton, Seitenflächen senkrecht, obere Betonfläche waagerecht  und geneigt, Wandhöhe bis 4,0 m. Bewehrung und Beton in gesonderter Position. Abrechnung erfolgt nach m2 Wandfläche. Es werden beide Seiten der Wand aufgemessen.
Menge: 100,000 m2

**2.6.360 BetonstabstahlB 500 B(S) und B 500 A(M) alle Durchmesser**
Bewehrung aus Betonstabstahl Stahlsorte B 500 B(S) und B 500 A(M) DIN 488-1, DIN 488-2, alle Durchmesser, alle Längen, alle Bauteile in diesem Unterabschnitt biegen, schneiden und verlegen.
Ausführung gemäß Zeichnung.
Abstandhalter sind in den E.P. einzurechnen
Menge: 10,500 t

**2.6.370 Betonstahlmatte B500B Lagermatte**
Bewehrung aus Betonstahlmatten B500B DIN 488-1, DIN 488-4, als Lagermatte.
Menge: 0,500 t

**2.6.380 Fugenband Elastomer AM 250 Arbeitsfuge Bodenplatte Wand**
Fugenband, aus Elastomer DIN 7865, Dehnfugenband außenliegend, AM 250, für Arbeitsfugen, in Bodenplatte und Wand, Fuge der Beanspruchung zugewandt, abgerechnet wird nach tatsächlichen Verbrauch auf Nachweis.
Menge: 80,000 m

**2.6.390 Zulage Verschweißen der Fugenbänder auf der Baustelle**
Zulage für das Verschweißen der Fugenbänder auf der Baustelle. Einzukalkulieren sind das mehrfache anfahren der Baustelle und das Verschweißen der Einzelabschnitte inkl. aller Nebenarbeiten auf der Baustelle.
Abrechnung pro Verschweißung.
Menge: 10,000 St

**2.6.400 Innenliegendes Abdichtungsband in Arbeitsfugen**
Innenliegendes Abdichtungsband in Arbeitsfugen gemäß Herstellervorgaben fachgerecht liefern einbauen. Der Schlauch ist mittig in der Fuge auf dem staubfreien und tragfähigen Untergrund mit Befestigungsschellen oder Kleber vollflächig zu fixieren. Einschl. aller Mehraufwendungen, Zubehörteile  und Nebenarbeiten.
Menge: 40,000 m

**2.6.410 Innenliegendes Injektionsschlauch in Arbeitsfugen**
Liefern und Verlegen eines einfach  verpressbaren Injektionsschlauchsystems (z.B. Max Frank Intec®) zur Abdichtung von Arbeitsfugen,  Einschl. aller Mehraufwendungen, Zubehörteile  und Nebenarbeiten. Der Schlauch ist mittig in der Fuge auf dem staubfreien und tragfähigen Untergrund mit Befestigungsschellen oder Kleber vollflächig zu fixieren.
Menge: 40,000 m

**2.6.420 Faserzement-Futterrohr für Medienrohr DN 80**
Faserzement-Futterrohr zum einbetonieren in Beckenwände. Umlaufende Außenrillung gewährleistet einen dichten und kraftschlüssigen Verbund mit der Wand.
Curaflex Spezialfaserzement-Futterrohr 3000
Innendurchmesser 187 mm,
Einzellänge: 400 mm,
Menge: 4,000 St

**2.6.430 Zulage Rohrdurchführung Einbindering DN 300**
Zulage für Lieferung und Einbau von Einbinderingen zum gelenkigen
Anschluss von PP-Rohre an Regenklärbecken.
Einbinderinge für Medienrohr DN 300 PP schalungserhärtet, gefällegerecht Wandstärke 400 mm
Mehraufwendungen für die Anpassung der Bewehrung und Schalung sind in den Einheitspreis einzukalkulieren und werden nicht gesondert vergütet.
Menge: 2,000 St

**2.6.440 Dichtpackung für Anbindung FM-/IT- und Stromversorgung 1 x 2 DA 100 als Zulage**
Herstellung Rohrdurchführung für FM/IT-Trasse
1 x 2 DA 100  in IDM-Bauwerk liefern und einbauen.
Doppel-Dichtpackung  mit Bajonettaufnahme
für einseitigen Anschluss von Systemdeckel oder
KES-Systeme zum bündigen Einbetonieren in Wände oder
Decken, inklusive Verschlussdeckel.
Hersteller/Typ: Hauff / HSI 90-K 2/400
oder gleichwertiger Art
Menge: 2,000 St

**2.6.450 Endreinigung eines Regenklärbecken**
Endreinigung eines Regenklärbeckens (RKB)
Durchführung der abschließenden Baureinigung des Beckens vor der Abnahme.
Menge: 1,000 St

*Hinweis: IDM-Bauwerk A*

**2.6.460 Sauberkeitsschicht d = 10 cm**
Sauberkeitsschicht mit 10cm dicke und Überstand gemäß Zeichnung herstellen.
Beton C12/15 X0
Menge: 45,000 m2

**2.6.470 Ortbetonsohle, Stahlbeton C35/45 FD-Beton**
Ortbeton Sohle als Stahlbeton auf Sauberkeitsschicht im Gefälle herstellen.
Druckfestigkeitsklasse C35/45
Expositionsklasse  XC4, XF3, XD2, XA2, WA
Oberfläche geneigt, abgezogen, abgerieben und geglättet.
Stärke 60 cm.
Ausführung gemäß Zeichnung.
Abrechnung erfolgt nach Aufmaß und Lieferscheinen.
Menge: 7,000 m3

**2.6.480 Ortbeton Wände, Stahlbeton C35/45 FD-Beton**
Ortbeton Wände aus Stahlbeton auf geneigter Fläche herstellen.
Druckfestigkeitsklasse C35/45
Expositionsklasse XC4, XF3, XD2, XA2, WA
Höhe bis ca. 3,0 m.
Ausführung gemäß Zeichnung.
Abrechnung erfolgt nach Lieferscheinen.
Menge: 13,000 m3

**2.6.490 Ortbeton Decke, Stahlbeton C35/45 FD-Beton**
Ortbeton-Decke aus Stahlbeton.
Druckfestigkeitsklasse C35/45
Expositionsklasse XC4, XF3, XD2, XA2, WA
Länge ca. 22 m. ca. Breite 4,00, Höhe ca. 0,25m inkl. Deckenschalung.
Oberfläche gerade.
Ausführung gemäß Zeichnung.
Abrechnung erfolgt nach Aufmaß und Lieferscheinen.
Menge: 6,000 m3

**2.6.500 Zulage Pumpensumpf Stahlbeton C35/45 WU**
Zulage für das herstellen eines Pumpensumpfs aus Stahlbeton in vorbeschr. Bodenplatte, Oberfläche abgezogen inkl Schalung. Bewehrung wird gesondert vergütet.
Beton: C35/45 WU, XC4, XF1, XA3, WF
Plattendicke: 60 cm
Menge: 1,000 St

**2.6.510 Ortbeton Aufkantung, Stahlbeton C35/45 FD-Beton**
Ortbeton-Decke aus Stahlbeton.
Druckfestigkeitsklasse C35/45
Expositionsklasse XC4, XF3, XD2, XA2, WA
Länge ca. 1,50 m. ca. Breite 1,50 m, Höhe ca. 1,m inkl. Schalung.
Oberfläche gerade.
Ausführung gemäß Zeichnung.
Abrechnung erfolgt nach Aufmaß und Lieferscheinen.
Menge: 8,000 m3

**2.6.520 Gefällebeton C 20/25**
Unbewehrter Beton als Gefällebeton in Regenklärbecken nach Unterlagen des AG herstellen.
Druckfestigkeitsklasse C20/25.
Expositionsklasse XC4, XA 1, XF 1.
Menge: 2,500 m3

**2.6.530 Randschalung Bodenplatten h = 60 cm**
Randschalung der Bodenplatten, Schalungshaut für Betonflächen ohne Anforderungen,
Bauteilhöhe: ca. 60 cm
Menge: 20,000 m

**2.6.540 Schalung Beckenwände, h bis 3,90 m**
Doppelhäuptige glatte Schalung für Innen- oder Außenwand in Ortbeton, Seitenflächen senkrecht, obere Betonfläche waagerecht  und geneigt, Wandhöhe bis 4,0 m. Bewehrung und Beton in gesonderter Position. Abrechnung erfolgt nach m2 Wandfläche. Es werden beide Seiten der Wand aufgemessen.
Menge: 100,000 m2

**2.6.550 BetonstabstahlB 500 B(S) und B 500 A(M) alle Durchmesser**
Bewehrung aus Betonstabstahl Stahlsorte B 500 B(S) und B 500 A(M) DIN 488-1, DIN 488-2, alle Durchmesser, alle Längen, alle Bauteile in diesem Unterabschnitt biegen, schneiden und verlegen.
Ausführung gemäß Zeichnung.
Abstandhalter sind in den E.P. einzurechnen
Menge: 3,000 t

**2.6.560 Betonstahlmatte B500B Lagermatte**
Bewehrung aus Betonstahlmatten B500B DIN 488-1, DIN 488-4, als Lagermatte.
Menge: 2,500 t

**2.6.570 Fugenband Elastomer AM 250 Arbeitsfuge Bodenplatte Wand**
Fugenband, aus Elastomer DIN 7865, Dehnfugenband außenliegend, AM 250, für Arbeitsfugen, in Bodenplatte und Wand, Fuge der Beanspruchung zugewandt, abgerechnet wird nach tatsächlichen Verbrauch auf Nachweis.
Menge: 25,000 m

**2.6.580 Zulage Verschweißen der Fugenbänder auf der Baustelle**
Zulage für das Verschweißen der Fugenbänder auf der Baustelle. Einzukalkulieren sind das mehrfache anfahren der Baustelle und das Verschweißen der Einzelabschnitte inkl. aller Nebenarbeiten auf der Baustelle.
Abrechnung pro Verschweißung.
Menge: 10,000 St

**2.6.590 Innenliegendes Abdichtungsband in Arbeitsfugen**
Innenliegendes Abdichtungsband in Arbeitsfugen gemäß Herstellervorgaben fachgerecht liefern einbauen. Der Schlauch ist mittig in der Fuge auf dem staubfreien und tragfähigen Untergrund mit Befestigungsschellen oder Kleber vollflächig zu fixieren. Einschl. aller Mehraufwendungen, Zubehörteile  und Nebenarbeiten.
Menge: 25,000 m

**2.6.600 Innenliegendes Injektionsschlauch in Arbeitsfugen**
Liefern und Verlegen eines einfach  verpressbaren Injektionsschlauchsystems (z.B. Max Frank Intec®) zur Abdichtung von Arbeitsfugen,  Einschl. aller Mehraufwendungen, Zubehörteile  und Nebenarbeiten. Der Schlauch ist mittig in der Fuge auf dem staubfreien und tragfähigen Untergrund mit Befestigungsschellen oder Kleber vollflächig zu fixieren.
Menge: 25,000 m

**2.6.610 Faserzement-Futterrohr für Medienrohr DN 300**
Faserzement-Futterrohr zum einbetonieren in Beckenwände. Umlaufende Außenrillung gewährleistet einen dichten und kraftschlüssigen Verbund mit der Wand.
Curaflex Spezialfaserzement-Futterrohr 3000
Innendurchmesser 464 mm,
Einzellänge: 250 mm
Menge: 4,000 St

**2.6.620 Faserzement-Futterrohr für Medienrohr DN 150**
Faserzement-Futterrohr zum einbetonieren in Beckenwände. Umlaufende Außenrillung gewährleistet einen dichten und kraftschlüssigen Verbund mit der Wand.
Innendurchmesser 293 mm,
Einzellänge: 250 mm,
Hersteller: Curaflex Spezialfaserzement-Futterrohr 3000
Menge: 1,000 St

**2.6.630 Dichtpackung für Anbindung FM-/IT- und Stromversorgung 1 x 2 DA 100 als Zulage**
Herstellung Rohrdurchführung für FM/IT-Trasse
1 x 2 DA 100  in IDM-Bauwerk liefern und einbauen.
Doppel-Dichtpackung  mit Bajonettaufnahme
für einseitigen Anschluss von Systemdeckel oder
KES-Systeme zum bündigen Einbetonieren in Wände oder
Decken, inklusive Verschlussdeckel.
Hersteller/Typ: Hauff / HSI 90-K 2/250
oder gleichwertiger Art
Menge: 2,000 St

**2.6.640 Endreinigung IDM Bauwerk**
Endreinigung IDM Bauwerk
Durchführung der abschließenden Baureinigung des Bauwerks vor der Abnahme.
Menge: 1,000 St

*Hinweis: Notüberlauf Geländeregulierung*

**2.6.650 Notüberlauf Fertigteil 4,5 m B 0,20-0,60 m H 1,7 m C25/30 XF1 XC4**
Notüberlauf, als Fertigteil DIN EN 13369 und DIN EN 14991,
Länge '4,5' m,Breite 0,200-0,600 m,Höhe 1,7 m,

'0,200' -0,600 m,Höhe 1,7 m,

'1,7' m,
Normalbeton C 25/30 DIN 1045-2,
natürliche Gesteinskörnung,
Expositionsklasse XF1 (Frostangriff, mäßige Wassersättigung ohne Taumittel), Expositionsklasse XC4 (Bewehrungskorrosion durch Karbonatisierung, wechselnd nass und trocken),
Feuchtigkeitsklasse WF (Betonkorrosion, feuchte Umgebung),
 mit Dreikantleiste gefast, Maße 5/5/7 mm,
Aussparungen werden gesondert vergütet,
Einbauteile für Fremdleistungen und Bewehrung werden gesondert vergütet.
Ausführung und Abmessungen gemäß Ausführungsunterlagen des AG
Menge: 2,000 St

**2.6.660 Notüberlauf Fertigteil L 5 m B 0,20-0,60 m H 1,7 m C25/30 XF1 XC4**
Notüberlauf, als Fertigteil DIN EN 13369 und DIN EN 14991,
Länge '5,000' m,Breite 0,200-0,600 m,Höhe 1,7 m,

'0,200' -0,600 m,Höhe 1,7 m,

'1,7' m,
Normalbeton C 25/30 DIN 1045-2,
natürliche Gesteinskörnung,
Expositionsklasse XF1 (Frostangriff, mäßige Wassersättigung ohne Taumittel), Expositionsklasse XC4 (Bewehrungskorrosion durch Karbonatisierung, wechselnd nass und trocken),
Feuchtigkeitsklasse WF (Betonkorrosion, feuchte Umgebung),
 mit Dreikantleiste gefast, Maße 5/5/7 mm,
Aussparungen werden gesondert vergütet,
Einbauteile für Fremdleistungen und Bewehrung werden gesondert vergütet.
Ausführung und Abmessungen gemäß Ausführungsunterlagen des AG
Menge: 1,000 St

**2.6.670 Betonstahl biegen Sonderform Betonstabstahl B500A Durchm. 6-10mm Aufkantung**
Betonstahl biegen, Sonderform, Betonstahlmatten B500A, Betonstabstahl B500A DIN 488-1, DIN 488-2, Durchmesser über 6 bis 10 mm, Längen bis 7 m, für Notüberlauf als Betonfertigteil, Ausführung gemäß Zeichnung.
Menge: 0,500 t

**2.6.680 Betonstabstahl B500A Durchm. 6-10mm Aufkantung**
Bewehrung aus Betonstabstahl B500A DIN 488-1, DIN 488-2, Durchmesser über 6 bis 10 mm, Längen über 7 bis 15 m, für Notüberlauf als Fertigteil.
Menge: 0,750 t

*Hinweis: Fundamenterder / Funktions-Potentialausgleichserder*
Erdungsanlage

**2.6.690 Bandeisen als Fundamenterder 30 mm/ 3,5 mm**
Erdung als Fundamenterder, Fundament mit erhöhtem Erdübergangswiderstand DIN 18014, Ringerder wird gesondert vergütet, DIN EN 62561-2 (VDE 0185-561-2), Leitung aus feuerverzinktem Stahl, Fl 30, mit der Bewehrung des Fundamentes verbinden.

einschl. erforderlicher Nebenarbeiten und Nebenlieferungen wie Verbinder, Schweißungen,Schutzanstrich, Befestigungshalter

liefern und in Abstimmung mit der Baufirma montieren
Menge: 360,000 m

**2.6.700 Bandeisen Ringerder 30 mm/3,5 mm (V4A)**
Erdung als Ringerder, DIN EN 62561-2 (VDE 0185-561-2), Leitung aus nichtrostendem Stahl, Fl 30, Werkstoff-Nr 1.4571, in vorh. Graben einlegen, Tiefe mindestens 0,8 m.

einschl. erforderlicher Nebenarbeiten und Nebenlieferungen wie Verbinder, Schweißungen,Schutzanstrich, Befestigungshalter

liefern und in Abstimmung mit der Baufirma montieren
Menge: 370,000 m

**2.6.710 Verbindungsklemmen, für Fundamenterder**
zur universellen Verwendung als Kreuz-, T- und Parallelklemme,
für Rundleiter Blitzstromtragfähig geprüft nach EN 50164-1, Klasse H für hohe Belastung, aus St/tZn, für Rd 8 bis 10 mit Rd 8 bis 10, Sechskantschraube und Gewinde im Unterteil.

liefern, montieren und betriebsfertig anschliessen.
Menge: 150,000 St

**2.6.720 Verbindungsklemmen, für Bewehrungen**
zur universellen Verwendung als Kreuz-, T- und Parallelklemme,
für Rundleiter Blitzstromtragfähig geprüft nach EN 50164-1, Klasse H für hohe Belastung, aus St/tZn, für Rd 8 bis 10 mit Rd 8 bis 10, Sechskantschraube und Gewinde im Unterteil.

liefern, montieren und betriebsfertig anschliessen.
Menge: 400,000 St

**2.6.730 Verbindungsklemmen, für Ringerder**
zur universellen Verwendung als Kreuz-, T- und Parallelklemme,
für Rundleiter Blitzstromtragfähig geprüft nach EN 50164-1, Klasse H für hohe Belastung, aus nichtrostendem Stahl, Werkstoff-Nr 1.4571, für Rd 8 bis 10 mit Rd 8 bis 10, Sechskantschraube und Gewinde im Unterteil.

liefern, montieren und betriebsfertig anschliessen.
Menge: 50,000 St

**2.6.740 Anschlussklemmen, für Stahlkonstruktion**
Klemme DIN EN 62561-1 (VDE 0185-561-1), Klasse H für hohe Belastung, als Klammer, aus nichtrostendem Stahl, für Rd 8 bis 10, mit Treibschrauben und Gegenplatte, Klemmbereich für Flachteile bis 20 mm.

liefern, montieren und betriebsfertig anschliessen.
Menge: 30,000 St

**2.6.750 Anschlussfahne 10 mm Ø, 5 m**
Anschlussfahne einschl. Anschluss an den Erder, DIN EN 62561-2 (VDE 0185-561-2), Leitung aus nichtrostendem Stahl, Rd 10, Werkstoff-Nr 1.4571, Einzellänge 5 m.
einschl. Nummernschild, Halter, Klemmen, Schutzisolierung, Schutzkappe für Anschlussfahne

liefern, montieren und betriebsfertig anschliessen
Menge: 10,000 St

**2.6.760 Erdungsfestpunkt**
Erdungsfestpunkt mit Abdeckung, DIN EN 62561-1 (VDE 0185-561-1), aus nichtrostendem Stahl, Werkstoff-Nr 1.4571, Anschluss an Erdungseinrichtung.

liefern, montieren und betriebsfertig anschliessen
Menge: 33,000 St

**2.6.770 Isolierungen mit Bitumen und Densoband**
liefern und montieren
Menge: 50,000 St

#### 2.7 Metallbauarbeiten / technische Ausrüstung

*Hinweis: Regenrückhaltebecken RRB A*

**2.7.10 Werkplanung Geländer**
Werkplanung für Geländer erstellen, nach statischen Anforderungen und gemäß Planunterlagen des AG, 1-fach in Papierform und digital übergeben.
Die Werkplanung ist vor der Bestellung durch die Bauleitung freigeben zu lassen.
Menge: 1,000 psch

**2.7.20 Geländer Knieleiste Stahl H 900 mm Pfostenabst. 2000mm Fußplatte L 1100 mm Handlauf Durchm. 42mm**
Geländer, mit Knieleiste für Regenrückhaltebecken,
im Außenbereich, Korrosivitätskategorie C4 (stark) DIN EN ISO 12944-2, DIN EN ISO 14713-1,
horizontale Nutzlast DIN EN 1991-1-1, 1 kN/m,
im Grundriss mehrfach abgewinkelt, Konstruktion besteht aus einem Werkstoff, Geländerkonstruktion aus Stahl, feuerverzinkt DIN EN ISO 1461,
Höhe Geländer '1100,000' mm,
max. Pfostenabstand 2000 mm, Pfosten aus Vollprofil, rund, Durchmesser 50 mm, Einbau mit Fußplatte, auf vorh. Fundament,

Länge Pfosten/Konsolen '1100' mm,
mit einer Knieleiste, Knieleiste aus Hohlprofil, rund,
einschl. Handlauf, rund, Handlaufdurchmesser 42 mm, mit Stützen befestigen, auf Geländer.
inkl. Herstellung der Dilatationsfuge im Handlauf / Geländer alle 8 bis 12 m, Teleskopverbindung, bündig, gratfrei und ohne scharfe Kanten, Passstücke materialgleich zum Geländer, die Ausbildung der Fugen ist in die Einheitspreise der Geländerpositionen einzurechnen

Herstellung gemäß Zeichnungen des AG
Menge: 295,000 m

**2.7.30 Geländertür / Zugangstür für Regenrückhaltebecken**
Herstellung, Lieferung und fachgerechter Einbau einer einflügeligen Geländertür passend zum beschriebenen Geländer.
Höhe 1100 mm, Durchgangsbreite 1000 mm.
Rahmen aus runden Stahl-Vollprofilen (analog zu den Pfosten, Ø 50 mm) zur Aufnahme der Lasten.
Integrierte Knieleiste aus Rund-Hohlprofil, bündig verlaufend mit der Knieleiste des angrenzenden Geländers.
Aufgesetzter Rundhandlauf (Ø 42 mm), bündig abschließend mit der Geländerkonstruktion.
Hochwertige Feuerverzinkung gemäß DIN EN ISO 1461, ausgelegt für Korrosivitätskategorie C4 (stark) nach DIN EN ISO 12944-2 und DIN EN ISO 14713-1.
Stabile, wartungsfreie Torscharniere (verzinkt).Verschluss mittels robustem Überwurfbügel oder industriespezifischem Steckschloss, vorgerichtet für Vorhängeschloss.
Öffnungsrichtung nach Außen
Auslegung auf eine horizontale Nutzlast von 1 kN/m gemäß DIN EN 1991-1-1.
Befestigung an verstärkten Geländerpfosten (Türpfosten), inklusive aller notwendigen Anschlagdämpfer und Kleinteile.
Herstellung gemäß Zeichnung des AG.
Menge: 7,000 St

**2.7.40 Zweiflügelige Toranlage (Zufahrtstor)**
Herstellung, Lieferung und fachgerechter Einbau einer einflügeligen Geländertür passend zum beschriebenen Geländer.
Höhe 1100 mm, Durchfahrtsbreite 3750 mm.
Rahmen aus runden Stahl-Vollprofilen (analog zu den Pfosten, Ø 50 mm) zur Aufnahme der Lasten.
Integrierte Knieleiste aus Rund-Hohlprofil, bündig verlaufend mit der Knieleiste des angrenzenden Geländers.
Aufgesetzter Rundhandlauf (Ø 42 mm), bündig abschließend mit der Geländerkonstruktion.
Hochwertige Feuerverzinkung gemäß DIN EN ISO 1461, ausgelegt für Korrosivitätskategorie C4 (stark) nach DIN EN ISO 12944-2 und DIN EN ISO 14713-1.
1 Stück Standflügel mit feststellbarem Bodenriegel (Treibriegel) und passender Bodenhülse.
1 Stück Gehflügel mit robustem Überwurfbügel oder Industrie-Schlosskasten, Verstellbare, schwere Torbänder (verzinkt), Öffnungswinkel 90°.
Öffnungsrichtung nach Innen
Auslegung auf eine horizontale Nutzlast von 1 kN/m gemäß DIN EN 1991-1-1.
Befestigung mittels verstärkter Pfosten (Vollprofil) und Fußplatten auf vorhandener Stahlbetonwand.
Herstellung gemäß Zeichnung des AG.
Menge: 1,000 St

**2.7.50 Zulage Verankerung mit Injektionssystem (Klebeanker)**
Zulage zur Montage der Geländer- und Torpfosten für eine bauaufsichtlich zugelassene Verankerung in gerissenem und ungerissenem Beton (C20/25 bis C50/60) mittels Injektionssystem.
Ankersystem bestehend aus Ankerstangen und 2-Komponenten-Injektionsmörtel (z. B. auf Vinylester- oder Epoxidharzbasis).
Ankerstangen aus Edelstahl A4 (Werkstoff-Nr. 1.4401 / 1.4571) aufgrund der Korrosivitätskategorie C4 und zur Vermeidung von Kontaktkorrosion bei dauerhafter Feuchtigkeit.
Erstellen der Bohrlöcher gemäß statischer Erfordernis (min. 4 Stück M12).
Fachgerechte Reinigung der Bohrlöcher (Ausblasen/Bürsten) nach Zulassungsvorgabe.
Drucklose Verankerung zur Einhaltung geringer Rand- und Achsabstände an Fundamentkanten.
Die verwendeten Dübel müssen über eine ETA-Zulassung für gerissenen Beton verfügen.
Abrechnung St je Pfosten.
Menge: 150,000 St

**2.7.60 Steigleiter für Einstieg, T bis 3,30 m**
Steigleiter, entsprechend den UVV-Vorschriften, den Richtlinien für Steigeisengänge ZH 1/542, GUV 16.11, ASR 20 sowie den einschlägigen DIN-Vorschriften, mit tritt- und rutschsicheren Sprossen,
Steigmaß = 250 mm,
lichte Breite 400 mm, schwere Ausführung,
einschl. versenkbarer, arretierbarer Einstieghilfe, in Doppelholmkonstruktion, 1,0 m lang.

Steigtiefe = bis ca. 3,30 m (zwischen OK Bauwerk und Auftrittssohle Beckensohle) Die genaue produktabhängige Leitertiefe ist vor Ort zu prüfen und bei der Bestellung zu berücksichtigen.

komplett mit Wandhaltern und Befestigungsmaterialien.
Gesamtausführung aus Edelstahl W.Nr. 1.4571, mit Edelstahl-Verbindungselementen.
liefern und einbauen.
Menge: 1,000 St

**2.7.70 Steigleiter für Einstieg, T bis 3,50 m**
Steigleiter, entsprechend den UVV-Vorschriften, den Richtlinien für Steigeisengänge ZH 1/542, GUV 16.11, ASR 20 sowie den einschlägigen DIN-Vorschriften, mit tritt- und rutschsicheren Sprossen,
Steigmaß = 250 mm,
lichte Breite 400 mm, schwere Ausführung,
einschl. versenkbarer, arretierbarer Einstieghilfe, in Doppelholmkonstruktion, 1,0 m lang.

Steigtiefe = bis ca. 3,50 m (zwischen OK Bauwerk und Auftrittssohle Beckensohle) Die genaue produktabhängige Leitertiefe ist vor Ort zu prüfen und bei der Bestellung zu berücksichtigen.

komplett mit Wandhaltern und Befestigungsmaterialien.
Gesamtausführung aus Edelstahl W.Nr. 1.4571, mit Edelstahl-Verbindungselementen.
liefern und einbauen.
Menge: 2,000 St

**2.7.80 Steigleiter für Einstieg, T bis 3,60 m**
Steigleiter, entsprechend den UVV-Vorschriften, den Richtlinien für Steigeisengänge ZH 1/542, GUV 16.11, ASR 20 sowie den einschlägigen DIN-Vorschriften, mit tritt- und rutschsicheren Sprossen,
Steigmaß = 250 mm,
lichte Breite 400 mm, schwere Ausführung,
einschl. versenkbarer, arretierbarer Einstieghilfe, in Doppelholmkonstruktion, 1,0 m lang.

Steigtiefe = bis ca. 3,60 m (zwischen OK Bauwerk und Auftrittssohle Beckensohle) Die genaue produktabhängige Leitertiefe ist vor Ort zu prüfen und bei der Bestellung zu berücksichtigen.

komplett mit Wandhaltern und Befestigungsmaterialien.
Gesamtausführung aus Edelstahl W.Nr. 1.4571, mit Edelstahl-Verbindungselementen.
liefern und einbauen.
Menge: 1,000 St

**2.7.90 Steigleiter für Einstieg, T bis 3,70 m**
Steigleiter, entsprechend den UVV-Vorschriften, den Richtlinien für Steigeisengänge ZH 1/542, GUV 16.11, ASR 20 sowie den einschlägigen DIN-Vorschriften, mit tritt- und rutschsicheren Sprossen,
Steigmaß = 250 mm,
lichte Breite 400 mm, schwere Ausführung,
einschl. versenkbarer, arretierbarer Einstieghilfe, in Doppelholmkonstruktion, 1,0 m lang.

Steigtiefe = bis ca. 3,70 m (zwischen OK Bauwerk und Auftrittssohle Beckensohle) Die genaue produktabhängige Leitertiefe ist vor Ort zu prüfen und bei der Bestellung zu berücksichtigen.

komplett mit Wandhaltern und Befestigungsmaterialien.
Gesamtausführung aus Edelstahl W.Nr. 1.4571, mit Edelstahl-Verbindungselementen.
liefern und einbauen.
Menge: 1,000 St

**2.7.100 Steigleiter für Einstieg, T bis 4,00 m**
Steigleiter, entsprechend den UVV-Vorschriften, den Richtlinien für Steigeisengänge ZH 1/542, GUV 16.11, ASR 20 sowie den einschlägigen DIN-Vorschriften, mit tritt- und rutschsicheren Sprossen,
Steigmaß = 250 mm,
lichte Breite 400 mm, schwere Ausführung,
einschl. versenkbarer, arretierbarer Einstieghilfe, in Doppelholmkonstruktion, 1,0 m lang.

Steigtiefe = bis ca. 4,00 m (zwischen OK Bauwerk und Auftrittssohle Beckensohle) Die genaue produktabhängige Leitertiefe ist vor Ort zu prüfen und bei der Bestellung zu berücksichtigen.

komplett mit Wandhaltern und Befestigungsmaterialien.
Gesamtausführung aus Edelstahl W.Nr. 1.4571, mit Edelstahl-Verbindungselementen.
liefern und einbauen.
Menge: 1,000 St

**2.7.110 Stabrostabdeck. L 1200 mm B 1200 mm**
Stabrechen, als Abdeckung Auslauf RRB A, Steckrost,
Länge '1200' mm,

Breite '1200' mm, Stababstand 100 mm

Querschnittsbreite Tragstab '3' mm,

Querschnittshöhe Tragstab '50' mm,
Tragstäbe in Längsrichtung, aus nicht rostendem Stahl, Verlegung mit Stelzlager, belastbar bis 5 kN/m2, sichern gegen Verschieben, mit Winkelzarge, Ausführung gemäß Zeichnung.
Einbau der Zarge in den Sohlbeton des Regenrückhaltebecken wird nicht gesondert vergütet und ist in diese Position einzurechnen.
Menge: 1,000 St

*Hinweis: Treppenanlage RRB A*

**2.7.120 Werkplanung Treppenanlage**
Werkplanung für Treppenanlage erstellen, nach statischen Anforderungen und gemäß Planunterlagen des AG, 1-fach in Papierform und digital übergeben.
Die Werkplanung ist vor der Bestellung durch die Bauleitung freigeben zu lassen.
Menge: 1,000 psch

**2.7.130 Wangentreppe gerade 2-läufig, gewinkelt**
Wangentreppe, gerade, im Grundriss gerade, 1-läufig,
Steigungen '21,000' St,

Höhe Steigung '17,500' cm,

Tiefe Treppenauftritt '30,500' cm,

Breite Treppenlauf '120' cm, als Außentreppe,

Treppenkonstruktion aus nicht rostenden Stahl, gebürstet und geschliffen, Profil U '220',
Baustellenstöße geschraubt,
Inkl. 12 Stück Stützen, HEB 140, auf Betonsohle aufdübeln
Inkl. Auflagewinkel für Stufen und Podeste.
Trittstufen werden gesondert vergütet, mit 3 Podesten, Podeste werden gesondert vergütet.
Ausführung gemäß Zeichnung.
Menge: 1,000 St

**2.7.140 Zulage Verankerung mit Injektionssystem (Klebeanker)**
Zulage zur Montage der Treppenstützen für eine bauaufsichtlich zugelassene Verankerung in gerissenem und ungerissenem Beton (C20/25 bis C50/60) mittels Injektionssystem.
Ankersystem bestehend aus Ankerstangen und 2-Komponenten-Injektionsmörtel (z. B. auf Vinylester- oder Epoxidharzbasis).
Ankerstangen aus Edelstahl A4 (Werkstoff-Nr. 1.4401 / 1.4571) aufgrund der Korrosivitätskategorie C4 und zur Vermeidung von Kontaktkorrosion bei dauerhafter Feuchtigkeit.
Erstellen der Bohrlöcher gemäß statischer Erfordernis (min. 4 Stück M12).
Fachgerechte Reinigung der Bohrlöcher (Ausblasen/Bürsten) nach Zulassungsvorgabe.
Drucklose Verankerung zur Einhaltung geringer Rand- und Achsabstände an Fundamentkanten.
Die verwendeten Dübel müssen über eine ETA-Zulassung für gerissenen Beton verfügen.
Abrechnung St je Stütze
Menge: 51,000 St

**2.7.150 Gitterrost Stufenabdeck. L 1200 mm B 270 mm 30/10mm - 30/15mm Tragstab-B 3 mm H 30 mm Stahl 5kN/m2**
Lichtgitterost aus GFK-Gitterrost Schwerlast,
Höhe mind. 4 cm rutschhemmend, abnehmbar, verschraubt einschl. aller erforderlichen Befestigungsmaterialien
Länge Gitterrost 1.200 mm,
Breite Gitterrost 305 mm,
Maschenweite 30/10 - 30/15 mm,
Tragstäbe in Querrichtung, mit gelochter Antrittskante,
Korrosionsschutz feuerverzinkt,
belastbar bis 5 kN/m2, sichern gegen Herausheben,
Bewertungsgruppe Rutschgefahr R 10 ASR A1.5, mit Winkelzarge und Fußleiste, mit Schrauben befestigen, Befestigungsuntergrund Stahl.
Menge: 21,000 St

**2.7.160 Gitterrost Podestabdeck. L 1200 mm B 1200 mm 30/10mm - 30/15m Tragstab-B 3 mm H 30 mm Stahl 5kN/m2**
Lichtgitterost aus GFK-Gitterrost Schwerlast,
Höhe mind. 4 cm rutschhemmend, abnehmbar, verschraubt einschl. aller erforderlichen Befestigungsmaterialien
Länge Gitterrost 1.200 mm,
Breite Gitterrost 1.200 mm,
Maschenweite 30/10 - 30/15 mm,
Tragstäbe in Längsrichtung, mit gelochter Antrittskante, aus GFK
belastbar bis 5 kN/m2, sichern gegen Herausheben, verdeckt befestigen.
Menge: 3,000 St

**2.7.170 Geländer Stahltreppe**
Treppengeländer Stahltreppe
Stahlkonstruktion der Treppengeländer aus Flachstahl Pfosten 50x10 mm
mit aufgesetztem Handlauf Ø 48 x 3,2 mm
Obergurt Flachstahl 50x10mm
Untergurt Flachstahl 50x10 mm
Füllstäbe Flachstahl 50x10 mm, Abstände <= 100 mm
liefern und montieren.
Inkl. allen nach statischer Berechnung erforderlichen bauaufsichtlich zugelassenen Befestigungselemente. Breite und Anzahl nach statischer Erfordernis
Oberfläche: nicht rostender Stahl

Geländerhöhe OK Stufe - OK Handlauf:  1,00 m
Geländerhöhe OK Stufe  - OK Obergurt:  0,88 m
Geländerhöhe:  1,00 m
Abstand Flachstahlpfosten:  ca. 0,85 m
Treppenauge:  ca. 20 cm
Menge: 15,000 m

**2.7.180 Handlauf TRH gekrümmt Edelstahl Durchm. 42mm**
Handlauf TRH, gekrümmt, für Treppe, im Innenbereich, Treppenlauf gerade, 3-läufig, gegenläufig (U-Treppe), mit 3 Podesten,
Anzahl Krümmungen '4' St,
Handlauf aus nichtrostendem Stahl, gebürstet, rund, Handlaufdurchmesser 42 mm, mit Konsolen befestigen, seitlich an der Wand, Befestigungsuntergrund Stahlbeton.
Menge: 10,000 m

*Hinweis: IDM-Bauwerk A*

**2.7.190 Belüftung IDM-Bauwerk A**
Belüftung IDM Bauwerk A bestehend aus:

Wanddurchführung:
Rohrdurchführung mit DPS,
dicht gegen drückendes Wasser, gasdicht,
für 1 Medienrohr mit 150 mm Innendurchmesser,
bestehend aus:
Dichtungseinsatz mit DPS als nichtgeteilte Dichtung, doppelt dichtend, asymmetrisch profilierte Stahlringe aus Edelstahl, 2 x 27 mm Dichtung: EPDM, temperaturbestaendig von -40 bis +140 Grad C
3 mm starker orangefarbener Mittelring aus EPDM
Doyma Curaflex Dichtungseinsatz C mit DPS oder gleichwertig
Lüftungsrohr:
Rohrleitung Material Edelstahl Werkstoff-Nr. 1.4571,
DN 150 m, Gesamtlänge ca. 6,50 m liefern und fachgerecht nach DIN EN 1610 verlegen,
Rohrleitung in kurzen Einzelabschnitten horizontal und vertikal verlegen, die erforderlichen Formstücke, Schneid- und Schweißarbeiten sind in die Einheitspreise einzukalkulieren
einschl. Haube und insektensicherem Edelstahlsieb, Maschung 1 x 1 mm, freier Querschnitt 33 %,
Länge Rohr ohne Haube l = ca. 800 mm über GOK, Material Edelstahl Werkstoff-Nr. 1.4571
Rohrbelüfter passend zur verbauten Rohrleitung für manuelles An- und Abschalten, im Lüftungsrohr verbaut.

Betoneinfassung:
Beton C12/15, L/B/H: 0,50/0,50/0,60 als Einfassung und Fundamentierung der Lüftungsrohrleitung, bis ca. 10 cm unter GOK herstellen

liefern und herstellen, einschließlich aller für die Abdichtung und Anpassung der Lüftungsleitungen erforderlichen Nebenarbeiten.
Menge: 1,000 St

**2.7.200 Schachtabdeckung aus Edelstahl**
Schachtabdeckung, regensicher, einbruchgesichert, quadratisch, Belastungsklasse A, gemäß DIN 1229, vollständig aus Edelstahl,
Werkstoff-Nr. 1.4301/1.4307, gemäß DIN 1239
lichtes Öffnungsmaß: a x b = 1000 x 1000 mm,
Deckel mit Be-/Entlüftungsleitung DN 150 einschl. Haube und insektensicherem Edelstahlsieb, Maschung 1 x 1 mm, freier Querschnitt 33 %, Länge Rohr ohne Haube l = ca. 500 mm,
mit selbsteinfallendem Verschluss

von innen mit Panik-Verschluss einfach zu öffnen (Notaustieg)

mit Edelstahl-Gasdruckfedern, mit selbsteinfallender nur von Hand zu lösender Aufhaltevorrichtung,
Deckelrahmen aus Z-Profil, an dem der Deckel an stabilen, innenliegenden Scharnieren befestigt ist, mit umlaufender, völlig abschließender, insektensicheren Gummidichtung (frost- und witterungsbeständig).
Putzrahmen aus Winkelprofil, mit stabilen Mauerankern, vorgerichtet zum Einbetonieren, Deckelrahmen und Putzrahmen werden an innenliegenden Winkeln miteinander verschraubt, um ein unbefugtes Abnehmen des Deckels zu verhindern.
Zwischen Deckelrahmen und Putzrahmen befindet sich eine Gummidichtung.
Schachtabdeckung und Rahmen unter Schutzgas geschweißt, im Tauchbad gebeizt und passiviert.
Einschl. entsprechendem Bedienungsschlüssel.
Schachtabdeckung liefern und komplett montieren
Menge: 1,000 St

**2.7.210 Abdeckung Pumpensumpf**
Gitterrost mit Rechteckmaschen,
Einzelabmessung ca. 0,50 x 0,50 m,
als begehbare Pumpensumpfabdeckung aus Edelstahl W.Nr. 1.4571
Sicherung gegen Herausheben,
Tragstäbe in Laengsrichtung,
belastbar bis 200 N/m2 (kp/m2).
Befestigung mittels Winkel 40/4 mm.
Menge: 1,000 St

**2.7.220 Dichtungseinsatz für Faserzementrohr**
Dichtungseinsatz mit DPS als nichtgeteilte Dichtung,
mit asymmetrisch profilierten Stahlringen (DPS bis KB/DN 350)
Edelstahl 1.4571/1.4404 (V4A),
mit wasserdicht verschweißten Bolzen, mit Elastomer-Dichtung,
Dichtbreite 2 x 27 mm, NBR (kraftstoff- / ölbeständig)
mit 3 mm orangefarbenen Mittelring aus EPDM (bis KB/DN 350),
Dichtigkeit gegen drückendes Wasser, gasdicht, mit geprüfter Radondichtigkeit, erfüllt Anforderungen nach FHRK-Standard 40, geprüft nach FHRK Prüfgrundlage GE 101,
wartungsfreie Ausführung (kein Nachspannen erforderlich),
einschl. Kernbohrungsversiegelung bei Einsatz in Kernbohrungen,
Innendurchmesser der Medienleitung 300 mm
Futterrohr-/Kernbohrungsinnendurchmesser 464 mm
liefern und nach Einbauanleitung des Herstellers montieren.
Hersteller: DOYMA GmbH & Co Industriestraße 43-57 28876 Oyten info@doyma.de www.doyma.de oder gleichwertig
Menge: 1,000 St

**2.7.230 Rohrleitung DN 300 Werkst.-Nr. 1.4571**
Rohrleitung aus nichtrostenden Stahlrohren
DVGW GW 541, geschweißt, Werkstoff-Nr 1.4571,
für Nichttrinkwasser, Außendurchmesser 323,9 mm, Wanddicke 4 mm,
einschl. Dichtungsmittel und Herstellen der Verbindungen, Form- und Verbindungsstücke werden gesondert vergütet, Verlegung in Schachtbauwerken und Erdreich,
Ausführung gemäß Zeichnung.
Menge: 10,000 m

**2.7.240 Vorschweißflansch DN 300**
Vorschweißflansch V4A Nr. 1.4571, DIN 2642 ink. Losflansch aus V4A zum bauseitigen Anbringen an Rohre und Formstücke DN 300, DIN 2532, PN 10
Das Anschweißen sowie der Schrauben- und Dichtungssatz und das beizen und passivieren wird gesondert vergütet.
Menge: 4,000 St

**2.7.250 Bauschluss-, Feinreinigung**
Bauschluss-, Feinreinigung IDM Bauwerk A,
Entfernen aller durch die Bauarbeiten entstandenen Verunreinigungen, einschl. Aufnahme und umweltgerechter Entsorgung von Restmaterialien und Entsorgungskosten,
vor Abnahme / Übergabe der Gesamtleistung, bestehend aus:
- Hochdruckspülverfahren und manuelle Techniken, Wasser liefern einschl. aller Reinigungsmittel und Nebenleistungen
- Feuchtreinigung aller abwaschbaren Flächen
- Beseitigung von Staub durch saugen auf allen nur trocken zu reinigenden Flächen
- Reinigung von Metallteilen mit geeigneten Reinigungsmitteln
- besondere Reinigung von Kabel- und Rohrleitungssystemen und deren Trag- und Konsolensysteme.
Menge: 1,000 psch

*Hinweis: Regenklärbecken RKB A*

**2.7.260 Schachtabdeckung aus Edelstahl**
Schachtabdeckung, regensicher, einbruchgesichert, quadratisch, Belastungsklasse A, gemäß DIN 1229, vollständig aus Edelstahl,
Werkstoff-Nr. 1.4301/1.4307, gemäß DIN 1239
lichtes Öffnungsmaß: a x b = 1000 x 1000 mm,
Deckel mit Be-/Entlüftungsleitung DN 150 einschl. Haube und insektensicherem Edelstahlsieb, Maschung 1 x 1 mm, freier Querschnitt 33 %, Länge Rohr ohne Haube l = ca. 500 mm,
mit selbsteinfallendem Verschluss

von innen mit Panik-Verschluss einfach zu öffnen (Notaustieg)

mit Edelstahl-Gasdruckfedern, mit selbsteinfallender nur von Hand zu lösender Aufhaltevorrichtung,
Deckelrahmen aus Z-Profil, an dem der Deckel an stabilen, innenliegenden Scharnieren befestigt ist, mit umlaufender, völlig abschließender, insektensicheren Gummidichtung (frost- und witterungsbeständig).
Putzrahmen aus Winkelprofil, mit stabilen Mauerankern, vorgerichtet zum Einbetonieren, Deckelrahmen und Putzrahmen werden an innenliegenden Winkeln miteinander verschraubt, um ein unbefugtes Abnehmen des Deckels zu verhindern.
Zwischen Deckelrahmen und Putzrahmen befindet sich eine Gummidichtung.
Schachtabdeckung und Rahmen unter Schutzgas geschweißt, im Tauchbad gebeizt und passiviert.
Einschl. entsprechendem Bedienungsschlüssel.
Schachtabdeckung liefern und komplett montieren
Menge: 2,000 St

**2.7.270 Steigleiter für Einstieg, T bis 3,50 m**
Steigleiter, entsprechend den UVV-Vorschriften, den Richtlinien für Steigeisengänge ZH 1/542, GUV 16.11, ASR 20 sowie den einschlägigen DIN-Vorschriften, mit tritt- und rutschsicheren Sprossen,
Steigmaß = 250 mm,
lichte Breite 400 mm, schwere Ausführung,
einschl. versenkbarer, arretierbarer Einstieghilfe, in Doppelholmkonstruktion, 1,0 m lang.

Steigtiefe = bis ca. 3,50 m (zwischen OK Bauwerk und Auftrittssohle Beckensohle) Die genaue produktabhängige Leitertiefe ist vor Ort zu prüfen und bei der Bestellung zu berücksichtigen.

komplett mit Wandhaltern und Befestigungsmaterialien.
Gesamtausführung aus Edelstahl W.Nr. 1.4571, mit Edelstahl-Verbindungselementen.
liefern und einbauen.
Menge: 1,000 St

**2.7.280 Steigleiter für Einstieg, T bis 3,80 m**
Steigleiter, entsprechend den UVV-Vorschriften, den Richtlinien für Steigeisengänge ZH 1/542, GUV 16.11, ASR 20 sowie den einschlägigen DIN-Vorschriften, mit tritt- und rutschsicheren Sprossen,
Steigmaß = 250 mm,
lichte Breite 400 mm, schwere Ausführung,
einschl. versenkbarer, arretierbarer Einstieghilfe, in Doppelholmkonstruktion, 1,0 m lang.

Steigtiefe = bis ca. 3,80 m (zwischen OK Bauwerk und Auftrittssohle Beckensohle) Die genaue produktabhängige Leitertiefe ist vor Ort zu prüfen und bei der Bestellung zu berücksichtigen.

komplett mit Wandhaltern und Befestigungsmaterialien.
Gesamtausführung aus Edelstahl W.Nr. 1.4571, mit Edelstahl-Verbindungselementen.
liefern und einbauen.
Menge: 1,000 St

**2.7.290 Haltestange Stahl niro**
Haltestange, aus nichtrostendem Stahl, einschl. Befestigungsflansch und Abdeckrosette,
komplett mit Wandhaltern und Befestigungsmaterialien.
Gesamtausführung aus Edelstahl W.Nr. 1.4571, mit Edelstahl-Verbindungselementen. rund, Durchmesser 50 mm
Ausführung gemäß Zeichnung.
Menge: 8,500 m

**2.7.300 Tauchwand aus Edelstahl 1.4571**
Tauchwand aus Edelstahl Werkstoff-Nr. 1.4571 (V4A) liefern und vor einer Überlaufschwelle im Regenklärbecken betriebsfertig montieren.
Material: Hochwertiger Edelstahl, Werkstoff-Nr. 1.4571, gemäß DIN 19558.
Konstruktion aus Blech, Dicke 5 mm,
mit oberer und unterer Abkantung zur Versteifung.
Abmessung gemäß Zeichung
Länge: 3.350,00 mm
Höhe: 650 mm
Montage mittels stabilen Wandkonsolen (U-Halterungen) aus Edelstahl 1.4571 zum Andübeln an die Betonwand.
Halterungen mit Langlochausführung zur exakten vertikalen und horizontalen Ausrichtung der Tauchwand.
Alle Schweißnähte müssen im Schutzgasverfahren (WIG) ausgeführt, vollständig gebeizt und im Tauchbad passiviert sein, um maximale Korrosionsbeständigkeit gegen Abwassermedien zu gewährleisten.
Einschließlich bauaufsichtlich zugelassener Verbundanker/Bolzenanker aus Edelstahl 1.4571 (A5) und sämtlichem Kleinteilzubehör.
Aufmaß vor Ort und Erstellung von Werkstattzeichnungen zur Freigabe (Übergabe an Bauleitung 1-fach in Papierform, digital)
Lieferung der Tauchwandelemente inkl. Befestigungssystem.
Fachgerechte Montage und Ausrichtung vor der Überlaufschwelle unter Berücksichtigung des erforderlichen Abstands (Eintauchtiefe gemäß hydraulischer Berechnung).
Ausführung gemäß Zeichnung
Menge: 3,350 m

#### 2.8 Entwässerungskanalarbeiten

*Hinweis: Für die Rohrstatik gilt ATV A 127*
Für die Rohrstatik gilt ATV A 127 - Richtlinie für die
statische Berechnung von Entwässerungskanälen und -leitungen.

Die Rohrstatik ist in prüffähiger Form rechtzeitig vor der Ausführung vorzulegen.
Die Kosten für die Rohrstatik sind mit den Einheitspreisen abgegolten.

*Hinweis: Vorbemerkungen für die Verlegung und den Betonschutz von Stahlbetonrohrleitungen und SB- Schachtbauwerken:*
Rohre, Formstücke und Schächte DIN 4034-1 aus Stahlbeton
müssen gütegesichert sein und FBS - Qualität aufweisen.

**2.8.10 Stahlbetonrohre DN 1400**
Abwasserkanal aus Stahlbetonrohren DIN EN 1916 und DIN V 1201 mit erhöhten Anforderungen Typ 2 Form K-GM, Kreisquerschnitt mit Glockenmuffe,
Rohrverbindung mit Dichtring als Gleitringdichtung,
Auflagerwinkel nach statischen Erfordernissen,
in vorhandenem Graben mit Verbau und Aussteifungen.
Grabentiefe bis 4,50 m

DN 1400, liefern und verlegen.
Menge: 12,000 m

**2.8.20 Passstück Zulage DN 1400**
Passstück aus Stahlbeton als Zulage,
DN 1400.
Menge: 2,000 St

**2.8.30 Anschlußstück DN 1400, Zulauf**
Anschlußstück aus Stahlbeton für gelenkigen Schachtanschluss
Gelenkstück Zulauf GZ
Kurzrohr DN 1400, Baulänge 1,00 m für Regenwasserkanal
Menge: 3,000 St

**2.8.40 Anschlußstück DN 1400, Auslauf**
Anschlußstück aus Stahlbeton für gelenkigen Schachtanschluss
Gelenkstück Zulauf GA
Kurzrohr DN 1400, Baulänge 1,00 m für Mischwasserkanal
Menge: 2,000 St

*Hinweis: Geröllfang RRB A, Schacht R 16*

**2.8.50 Fertigteilbauwerk Geröllfang RRB A**
Stahlbeton-Fertigteilbauwerk Geröllfang A gemäß ZTV-Ing nach Detailzeichnung "Bauwerkszeichnung Schacht R17 und Geröllfang A" in Teilen liefern, laden und nach Herstellervorschrift vor Ort einbauen und wasserdicht montieren,
Farbe grau, Sichtbeton Klasse SB 1, schalungserhärtet.
Abmessungen gem. Detailzeichnung Geröllfang A.
Wand- und Sohlstärke: mind. 30cm bzw. nach statischer Erfordernis,
mit Gefälleausbildung in der Sohle 1% Neigung, Ortbeton C 25/30
Die Außenkanten sind durch Einlegen von Dreikantleisten in die Schalung zu fasen (Fasenbreite ca. 15 mm, in der Schräge gemessen)
Einschließlich Bewehrung B500 B S/M bzw. entsprechend statischem Nachweis.
Einbinderinge DN 1400 SB für Anbindung SB-Rohrleitung DN 1400, schalungserhärtet, gefällegerecht
Mehraufwendungen für die Anpassung der Bewehrung und Schalung sind in den Einheitspreis einzukalkulieren und werden nicht gesondert vergütet.

Beton: C 35/45 | XC 4 | XD 2 | XS 0 | XF 3 | XA 2 | XM 0 | W A
Menge: 1,000 psch

**2.8.60 Statik für Geröllfang**
Statische Berechnung für Fertigteilbauwerk
Statik in geprüfter Fassung einschl. Prüfgebühren komplett erstellen,
1-fach in Papierform und einfach digital (PDF-Format) zusammenstellen und übergeben.
Menge: 1,000 psch

**2.8.70 Lichtgitterrost aus GFK-Gitterrost, Schwerlast**
Lichtgitterost aus GFK-Gitterrost Schwerlast,
Höhe mind. 4 cm rutschhemmend und abnehmbar einschl. aller erforderlichen Trägerkonstruktionen aus GFK,
Wandbefestigung auf Auflagerkonstruktion aus GFK
Träger bis 1,00 m Tragbreite, Befestigungselemente, Klemmen und Winkelprofilen für Auflager Gitterrost (GFK) entlang der Bauwerkswände liefern und einbauen.
Einschl. Träger ca. 1,05 m Länge, Stahl IPE 100, GFK-Profil vergleichbarer Traglast an den Bauwerkswänden auf Auflagerkonstruktion nach Wahl des AN (GFK) herausnehmbar montiert.
In die Einheitspreise sind die Auflagerkonsolen für die Tragkonstruktion zum Andübeln an die Bauwerkswand einzukalkulieren.

Darüber hinaus hat der AN für alle tragenden Teile eine statische Berechnung aufzustellen und eine Fertigungszeichnung zu erstellen, welche rechtzeitig vor Bauausführung dem AG vorzulegen sind (1-fache analog und digital).
Die Leistungen sind in die Position einzukalkulieren.
Menge: 1,000 psch

**2.8.80 Sauberkeitsschicht Beton C12/15**
Magerbeton C12/15 X0 als Sauberkeitsschicht (10 cm Dicke) für Bauwerke liefern und einbauen und Verdichten bzw. unterstopfen.
Menge: 15,000 m2

**2.8.90 Sicherheitssteigleiter**
Einstiegsleiter für Bauwerk
entsprechend DVGW- Arbeitsblatt W 357 bzw. UVV, BG geprüft, entsprechend DIN 18799, VGB 74 und GUV 16.1 sowie ASR 17/ 1.2 Belastung nach DIN,
mit herausziehbarer Einstiegshilfe,
in folgender Ausführung liefern und einbauen.
Leiterlänge:  (Schachttiefe) ≥ 4,00 m
Auftrittsbreite:  300 mm
Sprossenabstand: bis 280 mm
Leiterholme: bestehend aus C- Profil 65 x 25 mm,
Holmende beidseitig verdeckelt und verschweißt
Leitersprossen: aus trittsicheren U- Profil 30 x 25 mm,
in gelochter und rutschfester Ausführung.
Die Löcher sind von unten durch die Trittfläche gestanzt und bilden auf der Trittfläche erhabene, rutschfeste Stellen.
Die Sprossen sind mit den Holmen rundum verschweißt.
Einstiegshilfe: bestehend aus 2 Holmen aus Kastenprofil 60 x 20 mm, am oberen Ende mittels Abstandstab Æ 5 cm bzw. Flacheisen stabilisiert und verschweißt, unterhalb der obersten Leitersprosse außen an den Leiterholmen drehbar und ausziehbar gelagert, zum Einhängen in die Leitersprosse, Auszugslänge:  ab OK Leiterholm zu OK Bauwerk mind. 1,10 m
Leiterhalterung: aus Flacheisen, zum Einklemmen der Leiterholme, im Abstand zwischen 150 mm bis 250 mm verstellbar, einschließlich Schwerlastdübel und Schrauben.
Menge: 1,000 St

*Hinweis: RW Schacht R 17*

**2.8.100 RW Schacht li. Maße 2,00 m x 2,00 m SB, T bis 5,00 m**
Stahlbeton-Fertigteilbauwerk R 17 nach Detailzeichnung "Bauwerkszeichnung Schacht R17 und Geröllfang A" in Teilen liefern, laden und nach Herstellervorschrift vor Ort einbauen und wasserdicht montieren,
Farbe grau, Sichtbeton Klasse SB 1, schalungserhärtet.
Abmessungen gem. Detailzeichnung Geröllfang A,
lichtes Innenmaß 2,00 m x 2,00 m
Wand-, Sohl- und Deckenstärke: mind. 30cm bzw. nach statischer Erfordernis,
mit Gerinneausbildung aus Beton C40/50, Wassereindringtiefe nach DIN EN 12390-8 kleiner 20 mm
Einschließlich Bewehrung B500 B S/M bzw. entsprechend statischem Nachweis.
Einbinderinge DN 1400 SB für gelenkige Anbindung SB-Rohrleitung DN 1400, schalungserhärtet, gefällegerecht, Mehraufwendungen für die Anpassung der Bewehrung und Schalung sind in den Einheitspreis einzukalkulieren und werden nicht gesondert vergütet,
mit HS- Zement siehe Vorbemerkungen
Fugendichtung mit Dichtring aus Elastormeren DIN 4060,
Gerinne gerade
Auftritt in Höhe des Rohrscheitels
Neigung der Auftrittsfläche 1:20 Richtung Schachtmitte
Steigeinrichtung (Leiter) wird separat vergütet
5 Sicherheitssteigkästen werkseitig einbetoniert in die Berme, vollständig aus Edelstahl V4A, Werkstoff 1.4571,mit Haltegriff, Auftrittsfläche und Haltegriff rutschsicher profiliert, Innenmaße 160x190x175 mm (BxHxT)
Haltebügel V4A Durchmesser 4 cm, Länge 50 cm, inkl. Befestigungsmaterial für Wandbefestigung
Einstieg Schachtring SR-M, rund, lichte Weite 1000 mm, aus Betonfertigteilen DIN 4034-1,Gestaltung nach ATV A 241
Abdeckplatte AP-M, lichte Weite 1000 mm, Einstieg 625 mm, exzentrisch
befahrbar, Klasse D 400
lichte Schachttiefe über 3 bis 4 m.

Beton: C 35/45 | XC 4 | XD 2 | XS 0 | XF 3 | XA 2 | XM 0 | W A
Menge: 1,000 St

**2.8.110 Statik für Schachtbauwerk**
Statische Berechnung für Schachtbauwerk
Statik in geprüfter Fassung einschl. Prüfgebühren komplett erstellen,
1-fach in Papierform und einfach digital (PDF-Format) zusammenstellen und übergeben.
Menge: 1,000 psch

**2.8.120 Sauberkeitsschicht Beton C12/15**
Magerbeton C12/15 X0 als Sauberkeitsschicht (10 cm Dicke) für Bauwerke liefern und einbauen und Verdichten bzw. unterstopfen.
Menge: 10,000 m2

**2.8.130 Schachtabdeckung Klasse D 400, DN 600**
Schachtabdeckung Klasse D 400
entsprechend DIN EN 124, DIN 1229 und DIN 19584
lichte Weite 625 mm,
Bauhöhe 160 mm
BEGU-Rahmen, rund
mit stoßdämpfender Einlage
Einlagen passend für Schmutzfänger nach DIN 1221,
Deckel aus Gusseisen mit Beton,
mit Lüftungsöffnungen,
liefern und plangleich zur Oberfläche einbauen
Menge: 1,000 St

**2.8.140 Ausgleichsringe**
Ausgleichsringe zum Ausgleich der Höhen für vorgenannte
Pos., Durchmesser 625 liefern und einbauen.
Der Aufwand zum Einbau für nachträgliches Höhenversetzen
nach Wiederherstellen der Straßenoberfläche ist in diese Pos. einzurechnen.
Sonst wie Pos. zuvor.

Einbau mit Schlauchschalung und Schnellvergßmörtel,
Eigenschaften des Mörtels:
- frühhochfest, schrumpffrei, frost- und tausalzbeständig
- Druckfest nach 1 Stunde 15 n/mm², nach 24 Stunden 25 N/mm², nach 28 Tagen 55 N/mm²
Menge: 2,000 St

**2.8.150 Schmutzfänger**
Schmutzfänger, schwere Ausführung, passend für v.g. Schachtabdeckung
Durchmesser 600 - 800 mm
DIN 1221-F.
Menge: 1,000 St

**2.8.160 Sicherheitssteigleiter**
Einstiegsleiter für Bauwerk
entsprechend DVGW- Arbeitsblatt W 357 bzw. UVV, BG geprüft, entsprechend DIN 18799, VGB 74 und GUV 16.1 sowie ASR 17/ 1.2 Belastung nach DIN,
mit herausziehbarer Einstiegshilfe,
in folgender Ausführung liefern und einbauen.
Leiterlänge:  (bis OK Auftritt) ≤ 2,00 m
Auftrittsbreite:  300 mm
Sprossenabstand: bis 280 mm
Leiterholme: bestehend aus C- Profil 65 x 25 mm,
Holmende beidseitig verdeckelt und verschweißt
Leitersprossen: aus trittsicheren U- Profil 30 x 25 mm,
in gelochter und rutschfester Ausführung.
Die Löcher sind von unten durch die Trittfläche gestanzt und bilden auf der Trittfläche erhabene, rutschfeste Stellen.
Die Sprossen sind mit den Holmen rundum verschweißt.
Einstiegshilfe: bestehend aus 2 Holmen aus Kastenprofil 60 x 20 mm, am oberen Ende mittels Abstandstab Æ 5 cm bzw. Flacheisen stabilisiert und verschweißt, unterhalb der obersten Leitersprosse außen an den Leiterholmen drehbar und ausziehbar gelagert, zum Einhängen in die Leitersprosse, Auszugslänge:  ab OK Leiterholm zu OK Bauwerk mind. 1,10 m
Leiterhalterung: aus Flacheisen, zum Einklemmen der Leiterholme, im Abstand zwischen 150 mm bis 250 mm verstellbar, einschließlich Schwerlastdübel und Schrauben.
Menge: 1,000 St

*Hinweis: IDM Bauwerk, prov. Schacht zur bauzeitlichen Entwässerung*

**2.8.170 Schacht Beton-Stahlbetonfertigteile DN1000 Steiggang einläufig Steigbügel Form B Stahl niro kunststoffummantelt Steigmaß 250mm Zulauf DN200 Ablauf DN200 T 4-5m**
Schacht aus Beton-/Stahlbetonfertigteilen DIN EN 1917, DIN 4034-1, Typ 2, rund, DN 1000, mit Schachtunterteil, Schachtringen/Schachtrohr
Bauteilverbindung mit Dichtungen aus Elastomeren DIN EN 681-1 und DIN 4060 als Kompressionsdichtung, Dichtungen werkseitig fest eingebaut,
einläufiger Steiggang mit Steigbügeln DIN 19555, Form B, aus nichtrostendem Stahl, kunststoffummantelt, Steigmaß 250 mm,
ohne Gerinne und Auftritt, Zuläufe mit Höhenversatz,
Anschlüsse für gelenkige Einbindung der Zu- und Abläufe mit Muffe,
1 Zulauf für Rohre aus PP DN 300, Winkel gemäß Baugrubenplanung des AG
lichte Schachttiefe über 3 bis 4,5 m, Ausführung gemäß Zeichnung.
Menge: 1,000 St

#### 2.9 Oberflächen

*Hinweis: Erdarbeiten Verkehrsanlagen*

**2.9.10 Oberboden abtragen und andecken Abtr.über 10-30cm*alle Flächen Andeck. ü.15-25cm*Abrechnung Abtrag**
StL-Nr. 2410611300210301
Oberboden ggf. einschließlich Vegetationsdecke abtragen
und profilgerecht wieder andecken einschließlich erforderlicher Zwischenlagerung auf Flächen nach Wahl des
AN. Beschreibung der Homogenbereiche nach Unterlagen
des AG.
Dicke des Abtrages über 10 bis 30 cm.
Andeckung auf Böschungen, Seitenstreifen, Trennstreifen, Verkehrsinseln.
Dicke der Andeckung über 15 bis 25 cm.
Abrechnung nach Abtragsprofilen.
Menge: 400,000 m3

**2.9.20 Oberboden abtragen Abtrag ü. 10-30cm*Oberb.Verw. AN Abrechnung Abtrag**
StL-Nr. 24106120002101
Oberboden ggf. einschließlich Vegetationsdecke abtragen. Homogenbereiche nach Unterlagen des AG.
Dicke des Abtrages über 10 bis 30 cm.
Oberboden nach Wahl des AN verwerten.
Abrechnung nach Abtragsprofilen.
Menge: 800,000 m3

**2.9.30 Oberboden liefern und andecken Seiten-/Trennstr.*bündigFahrbahnrd. Andeck. ü.15-25cm*Abrechng.Auftrag**
StL-Nr. 241061605131
Oberboden liefern und profilgerecht andecken.
Andeckung auf Seitenstreifen, Trennstreifen und Verkehrsinseln.
Einbau bündig mit Fahrbahnrand.
Dicke der Andeckung über 15 bis 25 cm.
Abrechnung nach Auftragsprofilen.
Menge: 50,000 m3

**2.9.40 Boden bzw. Fels lösen und verwerten * profilg. lösen Felsvert.B. verf. * Planum gesondert BM-F0 * Abrechnung Abtrag**
Boden bzw. Fels aus Abtragsbereichen profilgerecht
lösen, laden und nach Wahl des AN verwerten. Beschreibung der Homogenbereiche nach Unterlagen des AG. Die
Herstellung von Mulden und Gräben wird gesondert vergütet.
Homogenbereich 'EA-L1 | EA-L2, gemäß Baugrundgutachten'
Profilgerecht lösen.
Örtliche Vertiefungen im Planum, die beim Felsabtrag
entstehen, mit geeignetem, nicht frostempfindlichem Bo-
den verfüllen.
Das Herstellen des Planums wird gesondert vergütet.
Für die Kalkulation der Entsorgung ist von einer Materialklasse BM-F0 gemäß EBV, AVV-Schlüssel-Nr. 17 05 04, nicht gefährlicher Abfall des Aushubmaterials auszugehen.
Abrechnung nach Abtragsprofilen.
Menge: 1500,000 m3

**2.9.50 Bodenaustausch**
Material für Bodenaustausch im Bereich liefern und einbauen.
Gebrochene Mineralstoffe  profilgerecht, in Stärken von 20 cm,
mehrlagig mit vom AN zu liefernden Stoffen.
Stoff: gemischtkörnige Kiese bzw. entsprechende gebrochene Korngemisch (Frostempfindlichkeitsklasse F1 und F2)
(Recycling-Material ist nicht zugelassen!)
Bodenaustausch aus weit- und gut abgestuften Kies/Schotter
im Spektrum 0/32 bis 0/56 mit 5 bis 15 GW.- % Feinstkorn (Bodengruppe GU, GT)
BM-0, BM-0* oder BM-F0* nach Ersatzbaustoffverordnung - EBV (Nachweise der Sieblinie und der Materialklasse nach EBV sind vor Einbau unaufgefordert vorzulegen) zum Bodenaustausch liefern und fachgerecht einbauen,

entspr. DIN EN 1610 sowie ATV A139 verdichten
(Dpr mind. 100 %),
Austauschmaterial vom Untergrund durch Einbau eines Geotextiels trennen. Die Lieferung des Geotextiels wird gesondert vergütet.
Menge: 1200,000 m3

**2.9.60 Planum herstellen Ev2 ≥ 45 MPa**
Planum profil- und gefällegerecht herstellen nach Unterlagen des AG.
max. Abweichung von der Sollhöhe: +2/-2 cm.
Verformungsmodul Ev2 ≥ 45 MPa.
Das Planum ist gegen Niederschlagswasser zu schützen.
Kosten für Planumsentwässerung während der Bauzeit sind in die Position einzuplanen und werden nicht separat Vergütet.
Menge: 1800,000 m2

**2.9.70 Trennvlies GRK 3**
Liefern und Einbau eines Trennvlieses der Geotextilrobustheitsklasse GRK 3, 0,06 mm ≤ O90,w ≤ 0,2 mm,  gemäß Bodengutachten
 zwischen dem Austauschmaterial und anstehenden feinkörnigen (bindigen) Baugrund (Verlegung auch mit Befestigung in Böschungsbereichen und an Grabenwänden). Erforderliche Überlappungen werden nicht separat vergütet und sind einzukalkulieren.
150 g/m2
Menge: 1800,000 m2

*Hinweis: Vorbemerkung Leitungskreuzungen*
In nachfolgenden Positionen sind die kompletten Aufwendungen
für das fach- und höhengerechte Auflagern, einbetten und
Ummanteln der Leitungen und Kabel während es
Erdstoffausbaus und -wiedereinbau einzukalkulieren.
Gleichfalls wird ausdrücklich darauf hingewiesen, daß die mit
dem Kabel verlegten Schutzmaßnahmen (Schutzrohre u. dergl.)
in die Sicherung einzubeziehen sind und nicht zusätzlich
vergütet werden.
Beschädigungen an den Leitungen und Kabeln einschl. der
Schutzmaßnahmen gehen zu Lasten des Auftragnehmers.
Im Bereich erdverlegter Kabel und Leitungen sind nur
Handschachtungen erlaubt.
Sollte es bei der Bauausführung zu Behinderungen mit
Leitungen bzw. Kabeln von Versorgungsträgern kommen, hat
sich der AN an das zuständige Versorgungsunternehmen zu
wenden und erforderlichenfalls eine vorübergehende Stillegung
bzw. Freischaltung zu beantragen.
Diesbezüglicher Stillstand der Baumaßnahme wird nicht
gesondert vergütet.
Es wird ausdrücklich darauf hingewiesen, daß der erforderliche
Handaushub infolge Kreuzungen und Parallelverlauf mit Kabeln
und Leitungen nicht gesondert vergütet wird.
Die Erschwernisse und Aufwendungen sind in die Einheitspreise
der nachfolgend aufgeführten Positionen einzukalkulieren.

**2.9.80 Querverlauf v. Rohrleitungen**
Erschwerniszulage für quer verlaufende Rohrleitungen im
Aushubbereich einschl. aller Vorkehrungen und Einrichtungen
zur Sicherung dieser Leitungen, wie Aufhängen, Abfangungen,
Unterstützungen  etc.
Leitungen aller Dimensionen bis DN 600
Die hierfür erforderlichen Handschachtarbeiten zum Aufsuchen,
Freilegen und Sichern und die damit verbundenen Handschachtarbeiten unter den Rohrleitungen bis zum vorgesehenen
Planum sind hier mit einzukalkulieren.
Rohrleitungen aus Beton, Stahlbeton, Guß, Stahl, PE,
Steinzeug,
Menge: 10,000 St

**2.9.90 Querverlauf Kabel**
Erschwerniszulage  für quer verlaufende Kabel im Straßenaushubbereich einschl. aller Vorkehrungen und Einrichtungen zur Sicherung dieser Leitungen, wie Aufhängen, Abfangungen, Unterstützungen etc.
Kabel aller Dimensionen für Fernsprech-, Breitband- und Stromversorgungsnetze als Einzelkabel oder als Kabelbündel bis 4 Kabel Zulage Die hierfür erforderlichen Handschachtarbeiten zum Aufsuchen, Freilegen und Sichern und die damit verbundenen Handschachtarbeiten unter den Kabeln bis zum vorgesehenen Planum sind hier mit einzukalkulieren.
Menge: 20,000 St

**2.9.100 Parallelverlauf von Kabeltrassen**
Erschwerniszulage für parallel verlaufende Kabel; einschl. aller
Vorkehrungen und Einrichtungen zur Sicherung dieser Leitungen, wie Aufhängen, Abfangungen, Unterstützungen etc.
Die hierfür erforderlichen Handschachtarbeiten zum Aufsuchen,
Freilegen und Sichern und die damit verbundenen Handschachtarbeiten unter den Kabeln bis zum vorgesehenen
Planum sind hier mit einzukalkulieren.
Als parallel laufend werden unter anderem auch Kabel gewertet,
die in einem unter 45° liegenden Winkel zur Leitungsachse
verlaufen.
Kabel aller Dimensionen von Straßenbeleuchtung-, Fernsprech- Breitband- und Stromversorgungsnetzen (NS+MS+FM)
als Einzelkabel oder als Kabelbündel bis 4 Kabel
Menge: 300,000 m

**2.9.110 Suchgraben herstellen**
Boden für Suchgraben nach Angaben des AG ausheben, zur
Wiederverwendung seitlich lagern und nach Beendigung der
Suche wieder einbauen und verdichten.
Verbau und Wasserhaltung, soweit erforderlich, werden nicht
gesondert vergütet. Die Grabentiefe wird gerechnet ab OK
Gelände oder Straße, ggf. unter Abzug des Oberbodens bzw.
OK des vorh. Planum.
Die Vorschriften der Versorgungsunternehmen werden
beachtet.
Grabentiefe: bis 2,00 m
Straßenaufbruch wird nicht gesondert berechnet .
Abgerechnet wird mit senkrechten Wänden.
Menge: 20,000 m3

*Hinweis: Ungebundene Trag- und Deckschichten*

**2.9.120 Frostschutzschicht herstellen Bk0,3*0/45 URA n. Unterl. AG*EV2 min. 100MN/m2 Dicke Unterl. AG*Abrechng. Auftrag**
Frostschutzschicht aus Baustoffgemisch für Frostschutzschichten herstellen. Gesteinsspezifische Anforderungen
gem. TL Gestein-StB und zugeh. Einführungsschreiben.
Erschwernisse durch Einbauten, Schächte und
Straßenabläufe werden gesondert vergütet.
In Verkehrsflächen der Belastungsklasse Bk0,3.
Baustoffgemisch 0/45.
Umweltrelevante Anforderungen beim Einsatz von
Baustoffgemischen nach Unterlagen des AG.
Verformungsmodul EV2 auf der Oberfläche mindestens 100
MN/m2, Dpr ≥ 100 %.
Einbaudicke nach Unterlagen des AG.
Abgerechnet wird nach Auftragsprofilen.
Menge: 1100,000 m3

*Hinweis: Asphaltschichten*

*Hinweis: Belastungsklasse 0,3 (Umfahrung RRB A und RKB A)*

**2.9.130 Asphalttragschicht AC 22 T N herst. Bk0,3 - Bk1,8*70/100res. Dicke 10 cm**
StL-Nr. 22900244112000
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = 70/100 resultierend.
Einbaudicke 10 cm.
Menge: 1800,000 m2

**2.9.140 Zulage für Handeinbau Asphalttragschicht**
Handeinbau als Zuschlag für die Einbaupositionen der
Asphalttragschicht in maschinell nicht erreichbaren
Teilflächen, Streifen und Zufahrten
Menge: 20,000 m2

**2.9.150 Straßenfläche kehren vor Einbau Asphaltdeckschicht**
Straßenfläche mit einer selbstaufnehmenden Kehrmaschine vor Einbau der Aspahaltdeckschicht
jeweils unmittelbar nach Aufforderung durch den AG
kehren.
Splitt und sonstiges Kehrgut in Eigentum des AN übernehmen und von der Baustelle entfernen.
Straßenfläche = Asphaltbinderschicht.
Erforderliche Verkehrssicherungsmaßnahmen durchführen.
Menge: 1800,000 m2

**2.9.160 Bitumenhaltiges Bindemittel aufsprühen, BK 0,3**
Bitumenhaltiges Bindemittel aufsprühen,
in Verkehrsanlagen
auf Tragschicht
auf zusammenhängenden Teilflächen.
Verschmutzte Unterlage bzw. einzelne verschmutzte
Stellen vorher reinigen. Kehrgut in Eigentum des AN
übernehmen und von der Baustelle entfernen.
Bindemittel = C 40 BF 1 - S
Bindemittelmenge gemäß ZTV Asphalt StB 07/13 zur Erzielung
des Schichtenverbundes.
Menge: 1800,000 m2

**2.9.170 Asphaltbeton AC 11 D N herstellen Bk0,3*Dicke 4 cm 50/70*FrosteinwZone III**
StL-Nr. 2290040732120000
Asphaltdeckschicht aus Asphaltbeton AC 11 D N
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk0,3.
Einbaudicke 4 cm.
Bindemittel = 50/70.
Frosteinwirkungszone III.
Menge: 1800,000 m2

**2.9.180 Zulage für Handeinbau Asphaltdeckschicht**
Handeinbau als Zuschlag für die Einbaupositionen der
Asphaltdeckgschicht in maschinell nicht erreichbaren
Teilflächen, Streifen und Zufahrten
Menge: 20,000 m2

**2.9.190 Abstumpfungsmaßnahme durchführen**
Abstumpfungsmaßnahme zur Erhöhung der Anfangsgriffigkeit durch gleichmäßiges Aufbringen und Einwalzen von
Abstreumaterial durchführen.
Nicht gebundenes Material aufnehmen und der Verwertung nach Wahl des AN zuführen.
Abstreumaterial = leicht bituminierte Lieferkörnung 1/3.
Aus Gestein wie grobe Gesteinskörnung in Asphaltdeckschicht.
Abstreumenge 1,0 kg/m2.
Maschinell aufstreuen.
Menge: 1800,000 m2

**2.9.200 Magerbetontragschicht 0/32 d= 10-20 cm.**
Magerbetontragschicht 0/32 herstellen.
Für Baugrundverbesserung in Anbindungsbereichen
Einbaudicke 15 cm in Fahrbahnen und Nebenanlagen auf Planum
Einbau auch als Fundationsschicht.
Die Zusammensetzung des Baustoffgemisches ist so zu
wählen, dass in der Eignungsprüfung folgende
Anforderungen eingehalten werden:
mittlere Druckfestigkeit von 3 zusammengehörigen
Probekörpern (D=150 mm, H=125 mm) nach 28 Tagen mind.
15 N/mm2.
Der w/z-Wert sollte 0,40 nicht überschreiten.
Menge: 20,000 m2

**2.9.210 Betondecke, unbew., in Kleinflächen**
Betondecke herstellen, unbewehrt, gem. ZTV-Beton 01,
für Fahrbahnen und Zufahrten.
Deckendicke : 15 cm,
Druckfestigkeitsklasse C 30/37,
Biegezugfestigkeitsklasse F 5,5,
bei Eignungsprüfung und Eigenüberwachung.
Expositionsklassen: XF 4, XM 2.
Zuschlag 0/32 mm bzw. 0/22 mm - Sieblinie A/B,
Körnung über 8 mm zu 50 % aus gebrochenem Zuschlag
Kornform (eK) bzw. mind. 70 % Anteil am Gesamtzuschlag.
Mineralstoffe entsprechend den Vorschriften der o. g. Expositionsklassen
Nachweis der Eignung der Mineralien
nach TL Gestein und DIN 4226.
Bindemittel mit niedrigem wirksamen
alkaligehalt
Na2Oäquivalent < 0,1%
nach DIN EN 196-21,
Mindestzementmenge 350 kg/m3 Fertigbeton.
Betonzusatzmittel mit gültigem Prüfzeugnis.
Im fertigen Beton sind durch Zusatz von Luftporenbildner Mikroporen kleiner 0,3 mm mit
einem Porenvolumen von 3,5 bis 4 Vol.-% einzuhalten
Abbindebeschleuniger sind nicht zugelassen.
Beton unbewehrt
Einbau von Hand in sehr kleinen Flächen und Streifen zur Anpassung
Menge: 20,000 m2

*Hinweis: Anpassungen von Einbauteilen*

**2.9.220 Einbauteile anpassen Bit. und Pflaster bis 5 cm**
Einbauteile (Hydranten-, Schieberkappen und dgl.)
freilegen und auf neue Höhe setzen. Freigelegten Be-
reich verfüllen.
Aufbruchmaterial in Eigentum des AN übernehmen und von
der Baustelle entfernen.
Einbauteil in Fahrbahn und Nebenanlagen.
Einbauteil in Asphalt-Befestigung oder Pflaster
höher setzen bis 5 cm.
Menge: 10,000 St

**2.9.230 Einbauteile anpassen Bit. und Pflaster 5 bis 10 cm**
Einbauteile (Hydranten-, Schieberkappen und dgl.)
freilegen und auf neue Höhe setzen. Freigelegten Be-
reich verfüllen.
Aufbruchmaterial in Eigentum des AN übernehmen und von
der Baustelle entfernen.
Einbauteil in Fahrbahn und Nebenanlagen.
Einbauteil in Asphalt-Befestigung oder Pflaster
höher setzen 5 bis 10 cm.
Menge: 10,000 St

**2.9.240 Schächte auf Höhe setzen**
Abdeckungen DN 600 von Revisisonsschächten schrittweise auch in Zusammenhang mit den Oberflächenwiederherstellungs- und Straßenbauarbeiten
auf Höhe setzen einschl. aller Nebenarbeiten
und erforderlichen Materialien als Komplettleistung.

Material der Oberfläche: Asphalt
Menge: 10,000 St

*Hinweis: Fahrbahnanschlüsse, Fugen*

**2.9.250 Anschluss a. Fuge m. Fugenm. herst. Längs-/Querfuge*Deckschicht Tiefe 40 mm*Breite 10 mm Verf. mit Ufst.*Fugenmasse N2**
StL-Nr. 2311391231061201
Anschluss als Fuge mit Fugenmasse herstellen.
Längs- und Querfuge.
In der Asphaltdeckschicht ausbilden.
Fugenspalttiefe = 40 mm.
Fugenspaltbreite = 10 mm.
Fugenspalt verfüllen in einer Lage mit Unterfüllstoff.
Mit heiß verarbeitbarer Fugenmasse Typ N2, einschließlich zugehörigem und zuvor aufgetragenem Voranstrichmittel.
Menge: 60,000 m

**2.9.260 Anschluss a. Fuge m. Fugenm. herst. versch.Randfugen*Deckschicht Tiefe 40 mm*Breite 10 mm Verf. mit Ufst.*Fugenmasse N2**
StL-Nr. 2311391251061201
Anschluss als Fuge mit Fugenmasse herstellen.
Randfuge vor Borden, Übergängen, Abläufen u.ä.
In der Asphaltdeckschicht ausbilden.
Fugenspalttiefe = 40 mm.
Fugenspaltbreite = 10 mm.
Fugenspalt verfüllen in einer Lage mit Unterfüllstoff.
Mit heiß verarbeitbarer Fugenmasse Typ N2, einschließlich zugehörigem und zuvor aufgetragenem Voranstrichmittel.
Menge: 100,000 m

**2.9.270 Randabdichtung herstellen Flankenfl. rein.*Abd. 25/55-55 A ein Arbeitsgang*über 10-12 cm**
StL-Nr. 231139221113
Flankenfläche des hochliegenden Randes der Asphaltschichten abdichten.
Reinigen der Flankenfläche mit Hochdruckreiniger.
Abdichtung mit 25/55-55 A.
Herstellung für alle Schichten in einem Arbeitsgang.
Dicke der abzudichtenden Asphaltbefestigung über 10 bis
12 cm.
Menge: 400,000 m

**2.9.280 Randfuge vor Einbauten**
Fugen der bit. Decke  um Einbauteile wie
Abwasserschächte, Schieberkappen, Kabelziehschächte
herstellen, Fugentiefe: 40 mm,
Wandung trocknen und vorstreichen, Fugen mit
Heissvergussmasse vergießen.
Grundlage der Herstllung ist die ZTV Fug
bzw.  ZTV Asphalt StB 07/13,
Schneidschlamm absaugen und entsorgen, Schneidbereich
vor Beginn der Arbeiten mit Kehrsaugwagen säubern
Menge: 50,000 m

**2.9.290 Querfuge in Deckschicht**
Anschluss der Asphaltdecke als Fuge herstellen.
Querfuge.
Fugentiefe: 40 mm
Fugenbreite 10 mm
Fugenspalt reinigen, Fugenwandung trocknen und
vorstreichen,
Fugen mit Heißvergussmasse vergießen,
Grundlage der Herstellung ist die ZTV Fug
bzw.  ZTV Asphalt StB 07/13,
Schneidschlamm absaugen und entsorgen, Schneidbereich
vor Beginn der Arbeiten mit Kehrsaugwagen säubern
Menge: 20,000 m

**2.9.300 Straßenfläche kehren**
Straßenfläche mit einer selbstaufnehmenden Kehrmaschine innerhalb von 4 Wochen nach Verkehrsfreigabe
jeweils unmittelbar nach Aufforderung durch den AG
kehren.
Splitt und sonstiges Kehrgut in Eigentum des AN übernehmen und von der Baustelle entfernen.
Straßenfläche = Bestand.
Erforderliche Verkehrssicherungsmaßnahmen durchführen.
Menge: 1800,000 m2

*Hinweis: Pflaster, Borde, Rinnen*

*Hinweis: Vorbermerkung Pflaster, Platten, Borde*
Im Bereich der unmittelbar angrenzenden Bebauung sind alle
Pflaster- und besonders die Verdichtungsarbeiten erschütterungsarm durchzuführen. Bei den Verdichtungsarbeiten sind
statische Verdichtungsmaßnahmen zu bevorzugen.
Sich daraus ergebende Mehr- bzw. Koordinierungsaufwendungen sind in die EP einzurechnen.

Pflasterarbeiten

Die Pflasterdecken sind engfugig und mit gleichmäßigen
Fugenbild herzustellen. Einzelne Pflastersteine, die sich an der
Oberfläche berühren (Pressfuge), sind kein technischer Mangel.
Fugenbreiten, die in den Einzelpositionen vorgebenen
Maximalwert überschreiten, gelten als Mangel.
Bei der Herstellung der Pflasterdecke ist zur Schonung der
Steinsoberfläche ein Gummirollenrüttler oder ein eine
Rüttelplatte mit Gummirollenschild zu verwenden.
Bettungsmaterial für Pflaster- und Plattenbeläge:
Das Bettungsmaterial muss den TL Pflaster-StB 06
entsprechen.
Dehnungsfugen sind im Rahmen der Bordsteine < 12 m
mittels vorgefertigter Dehnschreiben auszubilden.

*Hinweis: Borde*

**2.9.310 Bordstein Beton RB 15/22**
Bordstein aus Beton, DIN EN 1340, Maße DIN 483, Form RB
15/22, Witterungswiderstand D, Abriebwiderstand I,
Biegezugfestigkeit T, engfugig versetzen, mit Fundament und
einseitiger Rückenstütze aus Beton  C 20/25 DIN EN 206-1,
Dicke 20 cm, Breite der Rückenstütze 15 cm, im Abstand von
<12 m durchgehende Dehnungsfugen in Betonfundament,
Betonrückenstütze und Bordsteinfuge durch Trennschichten aus
vorgefertigten Dehnscheiben aus Kautschuk oder glw.
Erforderliche Erdarbeiten ausführen.
Bordsteine setzen einschließlich der erforderlichen
Anpassarbeiten und Schnitte sowie einschließlich aller
erforderlichen Kurven-, Absenk- und Übergangssteine nach
Zeichnung.
Einbauhöhe: 3-5 cm über OK befestigte Fläche
Menge: 70,000 m

**2.9.320 Bordstein Beton TB 10/25**
Bordstein aus Beton, DIN EN 1340, Maße DIN 483, Form TB
10/25 mit einseitiger Fase, Witterungswiderstand D,
Abriebwiderstand I, Biegezugfestigkeit T, engfugig versetzen,
mit Fundament und einseitiger Rückenstütze aus Beton  C 20/25 DIN EN 206-1,
Dicke 20 cm, Breite der Rückenstütze 15 cm, im Abstand von
<12 m durchgehende Dehnungsfugen in Betonfundament,
Betonrückenstütze und Bordsteinfuge durch Trennschichten aus
vorgefertigten Dehnscheiben aus Kautschuk oder glw.
Einbau als Gehwegeinfassung.
Erforderliche Erdarbeiten ausführen.
Bordsteine setzen einschließlich der erforderlichen
Anpassarbeiten und Schnitte sowie einschließlich aller
erforderlichen Kurven-, Absenk- und Übergangssteine nach
Zeichnung.
Menge: 90,000 m

**2.9.330 Bordsteine auf Passmaß trennen. Bordsteine quer schneiden**
Bordsteine auf Passmaß trennen.
Bordsteine quer schneiden.
Bordsteine aus Beton.
Menge: 50,000 St

**2.9.340 Bordsteine auf Passmaß trennen. Bordsteine auf Gehrung schneiden.**
Bordsteine auf Passmaß trennen.
Bordsteine auf Gehrung schneiden.
Bordsteine aus Beton.
Menge: 50,000 St

**2.9.350 Rinne a. Pflast. aus Nst. herst. Muldenrinne. Granit*5-zeilig*Fundament XF2**
Rinne aus Pflastersteinen aus Naturstein herstellen.
Mehrzeilige Rinne sind mit beidseitigen Schnurkanten
herzustellen.
Muldenrinne nach Unterlagen des AG.
Mosaik Kleinpflaster 'Kleinpflastersteine  DIN
1342 - 50/50-50/60mm, Oberfläche gestockt'

Pflastersteine aus Granit.
Breite 5-zeilig.
Fundament und Rückenstütze aus Beton C20/25, Expositionsklasse XF 2. Rückenstütze einseitig, 15 cm breit
herstellen. Die Rückenstütze bis zur halben Steinhöhe
hochziehen.
Fugen 'mit elastischem Pflasterfugenmörtel
auf Epoxidharzbasis fachgerecht nach
Herstellervorschrift vorbereiten und verfüllen,
Pflasterfugenmörtel vdw 850, Farbe steingrau.
Erforderliche Erdarbeiten in Homogenbereich EA-LL1)
ausführen.'
Menge: 5,000 m

**2.9.360 Pflasterdecke aus Betonpflastersteinen**
Pflasterdecke aus Pflastersteinen aus Beton DIN 18501, mit Fase
Formate 20 x 10 x 8 Verlegung in Reihen, Halbverband
Farbton grau,
Pflasterbett aus Brechsand-Splitt-Gemisch 0/5 herstellen,
Schichtdicke 4 cm im verdichteten Zustand.
Fugen mit doppelgebrochenem Brechsand 0/2 (Gesteinsart: Diabas) vollfugig füllen und unter ausreichender Wasserzugabe einschlämmen.
Fugenfüllung und Arbeitsgänge so oft wiederholen, bis die Fuge vollständig und dicht gefüllt ist.
Überschüssiges Fugenmaterial in Eigentum des AN übernehmen, von der Baustelle entfernen und einer Wiederverwertung zuführen.
Einschließlich erforderliche Rand- und Abschlusssteine.
Menge: 5,000 m2

**2.9.370 Zulage für Läuferschicht**
Zulage zu vorbeschriebener Position für die Ausbildung einer umlaufenden Läuferschicht 1- zeilig
Menge: 60,000 m

**2.9.380 Pflasterdecke Rasengittersteine D 80mm grau Bettung Brechsand-Splitt 0/5 D 5+/-1,5cm Splitt 1/3**
Pflasterdecke, aus Betonrasengittersteinen, ungebundene Bauweise, Tragschicht wird gesondert vergütet, Dicke 80 mm, Witterungswiderstand B, Farbton grau, befahrbar bis 3,5 t, Bettung aus Baustoffgemisch Körnung 0/5 aus natürlichen gebrochenen Gesteinskörnungen (Brechsand-Splitt-Gemisch), Dicke 5 +/- 1,5 cm, Fugen und Kammern verfüllen mit Splitt, Körnung 1/3, Ausführung gemäß Zeichnung.
Menge: 60,000 m2

**2.9.390 Anschluß Pflaster Schnittkante, Beton**
Pflastersteine zuarbeiten.
Pflastersteine auf Paßmaß trennen und zugearbeitete Steine an Kanten und Einfassungen verlegen.
Steine nach Anweisung des AG mit Vorrichtung schneiden.
Art = Betonsteinpflaster
Dicke = 8 cm.
Menge: 60,000 m

**2.9.400 Poller/Markierungssäulen aus Stahl**
Markierungssäulen aus Stahl verzinkt und einbrennlakiert (ersatzweise Rilsanbeschichtung)
Durchmesser 150 mm,
Fuß mit Bitumenüberzug,
Farbe rot/weiß,
Betonfundament 80/80 cm bis 20 cm unter OKG,
oben und unten geschlossen (Klöpperboden),
einschl. Beton- und Erdarbeiten.
Säulenlänge 2,00 m, davon 1,00 m einbetoniert.
Menge: 2,000 St

*Hinweis: Entwässerung*

**2.9.410 Entwässerungsmulde herstellen**
Entwässerungsmulde herstellen. Boden bzw. Fels profilgerecht lösen.
Homogenbereich EA-L1
Sohlenbreite 0,5 m,
Grabentiefe bis 0,5 m,
Böschungsneigung 1 zu 1,5.
Boden bzw. Fels der Verwertung nach Wahl des AN zuführen.
Menge: 420,000 m3

**2.9.420 Schacht Beton-Stahlbetonfertigteile DN 1000 Beton C40/50 Zulauf DN200 Ablauf DN/OD160 T bis 1,5m**
Schacht aus Beton-/Stahlbetonfertigteilen DIN EN 1917, DIN 4034-1, Typ 2, rund, DN 1000,
mit Schachtunterteil mit Boden, Schachtringen/Schachtrohr, Auflageringen, Schachthals DN 1000/625,
Bauteilverbindung mit Dichtungen aus Elastomeren DIN EN 681-1 und DIN 4060 als Kompressionsdichtung, Dichtungen werkseitig fest eingebaut,
ohne Steigeinrichtung,
Schachtunterteil, aus Beton C 40/50, in einem Guss gefertigt,
Ablauf +50 cm über Schachtboden,
Anschlüsse für gelenkige Einbindung der Ablaufleitung mit Muffe für Rohre aus PP, DN 200,
Winkel '0,000' Grad, DN 200, lichte Schachttiefe bis 1,5 m.
Menge: 2,000 St

**2.9.430 Schachtabdeckung Einlaufrost/Muldeneinlauf**
Schachtabdeckung Einlaufrost Klasse D 400, entsprechend DIN EN 124
mit einbau- und fahrtrichtungsunabhängiger rutschfester Oberfläche
lichte Weite Ø 605 mm
Bauhöhe 125 mm
ohne Scharnier
BEGU-Rahmen, hochziehbar, rund,
mit formschlüssig gesicherter PEWEPREN-Einlage,
Nut für Einlage mechanisch bearbeitet,
kompatibel zu Deckel DIN 19584 Rost aus Gusseisen, Gewicht
ca. 38 kg
Muldenform, Stichmaß 10 mm
Schlitzweite 31 mm
Schlitzlänge max. 115 mm
Einlaufquerschnitt 1.198 cm2
mit zwei wartungsfreien, schraublosen und verkehrssicheren Arretierungen aus hochverschleißfestem Kunststoff
Menge: 2,000 St

**2.9.440 Hochlast-Vollwand-Kanalrohr DN 200 Polypropylen SN10, orange**
Hochlast-Vollwand-Kanalrohr DN 200 PP SN 10 liefern und verlegen, Rohre nach DIN EN 1852 mit Doppelsteckmuffe und formschlüssig fixierten Dichtungen aus EPDM nach DIN EN 681-1, Dichtheit mind. von -0,5 bis +5,0 bar bei Verformung und gleichzeitiger Abwinklung nach DIN EN ISO 13259 nachgewiesen.
Ringsteifigkeit mind. 10 kN/m², hochabriebfest, ohne Zusatz von Füllstoffen. Rohrleitung innen mit Hersteller-, Durchmesser- und Werkstoffangabe signiert.
Farbe: orange, durchgehend eingefärbt, mit IR- reflektierenden Farbpigmenten.
Fremdwasserdichtheit bis 8 m Wassersäule von externem Prüfinstitut nachgewiesen.
Nachgewiesene dynamische Belastungsfähigkeit für die Berechnung bei nicht vorwiegend ruhenden Belastungen nach ATV-DVWK-A 127, Absatz 9.7.4
maximale Rohrlänge 3,0 m
Menge: 15,000 m

**2.9.450 Bogen DN 200**
Position wie zuvor, jedoch
Bogen aus PP SN 10, in '15 bis 45 Grad', mit Steckmuffe und integriertem Sicherheitsdichtsystem DN 200.
Menge: 6,000 St

**2.9.460 Paßstück DN 200**
Position wie zuvor, jedoch
Paßstück aus PP SN 10, DN '200'.
Menge: 2,000 St

**2.9.470 PP-Überschiebmuffe DN 200**
Position wie zuvor, jedoch
PP SN 10 - Überschiebmuffe aus, DN 200 mit integriertem Sicherheitsdichtsystem, liefern und einbauen
Menge: 2,000 St

**2.9.480 Anschluss Straßenabläufe an Abwasserkanal**
Anschluss von Ablaufleitung neu aus PP fachgerecht ausführen
bis DN '200'

an 'bestehenden Abwasserkanal, im Scheitel-, Kämpferbereich'

aus 'Beton/Stahlbeton'

'einschliesslich aller Nebenarbeiten, Kernbohrung, Lieferung und Montage der erforderlichen Adapter
(Funke Fabekun oder gleichwertig und Übergangsformstücke',

vorhandene Anlage ist in Betrieb.
Menge: 2,000 St

**2.9.490 Durchlass DN 400 aus Stahlbeton**
Stahlbetonrohren DIN EN 1916
und DIN V 1201 mit erhöhten Anforderungen Typ 2
Form K-FM Kreisquerschnitt
mit Falzmuffenverbindung Zylindrische Außenform,
DN 400, Straßen-Durchlass für Regenwasser
Wandverstärkt mind 110 mm
Rohrverbindung: Integrierter Gleitringdichtung
Auflager aus nichtbindigem Boden,
Auflagerwinkel 120 Grad,
Bettung/Leitungszone wird gesondert vergütet,
Überdeckung der Rohre im Straßenbereich ca.  bis 1,0 m
Menge: 10,000 m

**2.9.500 Passstück DN 400**
Passstück aus Stahlbeton als Zulage, zu vorbeschriebenen Rohrleitung DN 400.
Menge: 1,000 St

**2.9.510 Böschungsstück DN 400**
Böschungsstück aus Stahlbeton als Zulage,
Ausführung DN 400,
Auslaufstück bzw. Einlauf
Abschrägung ca. 30 Grad
Menge: 2,000 St

**2.9.520 Durchlass DN 600 aus Stahlbeton**
Stahlbetonrohren DIN EN 1916
und DIN V 1201 mit erhöhten Anforderungen Typ 2
Form K-FM Kreisquerschnitt
mit Falzmuffenverbindung Zylindrische Außenform,
DN 600, Straßen-Durchlass für Regenwasser
Wandverstärkt mind 110 mm
Rohrverbindung: Integrierter Gleitringdichtung
Auflager aus nichtbindigem Boden,
Auflagerwinkel 120 Grad,
Bettung/Leitungszone wird gesondert vergütet,
Überdeckung der Rohre im Straßenbereich ca.  bis 1,0 m
Menge: 20,000 m

**2.9.530 Passstück DN 600**
Passstück aus Stahlbeton als Zulage, zu vorbeschriebenen Rohrleitung DN 600.
Menge: 1,000 St

**2.9.540 Böschungsstück DN 600**
Böschungsstück aus Stahlbeton als Zulage,
Ausführung DN 600,
Auslaufstück bzw. Einlauf
Abschrägung ca. 30 Grad
Menge: 2,000 St

**2.9.550 Ortbeton Rohrauflager Stahlbeton C20/25**
Ortbeton Rohrauflager, als Stahlbeton, Normalbeton C 20/25 DIN
EN 206, DIN 1045-2, ohne RC-Baustoffe und industriell
hergestellte Gesteinskörnungen.
Menge: 5,000 m3

**2.9.560 Böschungsstück umpflastern**
Böschungsstück umpflastern, einschließlich Erdarbeiten für Bettung und Befestigung, Überschüssiger Boden geht in Besitz des AN über.
Grabentiefe bis 1,5 m
Neigung der Grabenböschung 1:1
in Boden Homogenbereich EA-L1
Breite der Umpflasterung ca. 30 cm, Sohlbefestigung 1 m
Befestigung: Natursteinpflaster Granit, Kleinpflaster 8/11 cm, in Beton C 12/15,
Fugen mit Zementmörtel verfugen
Dicke der Bettung bis 10 cm
Für Ein- und Ausläufe DN 600
Menge: 5,000 m2

*Hinweis: Zaunanlage*

**2.9.570 Zaun mit Stahlgittermatten H 2,00 m**
Stahlgitterzaun Doppelstabmatte 20/05  8-6-8
einschließlich der erforderlichen Erdarbeiten herstellen.
Stahlteile feuerverzinkt.Verbindungsteile aus nichtrostendem Stahl
mind. Stahlsorte A2.
Zaunhöhe 'ca. 2000 mm'
die Zaunfelder sind 10 bis 15 cm über dem Boden zu installieren
Pfosten aus Stahl, regensicher abgedeckt,
Abmessung 60x40x2 mm.
Pfostenlänge 'ca. 2800 mm '
Feldlänge = 2,50 m.
Doppelstabmatte aus Drahtstäben.
Senkrechte Drähte 6 mm einfach
Waagerechte Drähte zwei 8 mm,
Maschenweite 50x200 mm.
Oberer Abschluss ' angespitzt'
Pulverbeschichtung moosgrün, RAL 6005.
Überschüssiges Aushubmaterial entsorgen.
Menge: 500,000 m

**2.9.580 Gitterzaunpfosten**
Gitterzaunpfosten
Pfostentyp : HS
Pfostenprofil : 60 x 40 x 2 mm
Zaunhöhe 'ca. 2000 mm'
Länge ca. 2,80m
Einbindetiefe im Erdreich ca. 80cm
Fundament aus C 12/15
Oberflächenbehandlung verzinkt und
Kunststoffbeschichtet,
Pulverbeschichtung moosgrün, RAL 6005.
Überschüssiges Aushubmaterial entsorgen.
Menge: 200,000 St

**2.9.590 Eckpfosten**
Leistung wie zuletzt im vollen Wortlaut beschrieben,
jedoch:
Anfangs-, Eck- und Knickpunktpfosten,
Menge: 15,000 St

**2.9.600 Tor B 500cm H 2,0 m Füllung Stahlgitter**
Tor mit Pfosten, zweiflügelig, mit umlaufendem Rahmen,
lichte Weite 500 cm, Höhe 2,00 m,
Feldfüllung mit Stahlgitter, mit Schließkasten und Buntbartschloss, Torfeststeller, Sicherung gegen Aufziehen, Bodenriegel und Torruhe,
Einzelfundamente aus Beton C 20/25 DIN EN 206-1,Durchmesser bis 50 cm, Tiefe bis 100 cm, einschl.Aushub, Homogenbereich A, überschüssigen Boden
aufnehmen und entsorgen,
Torpfosten aus Stahlprofilrohr S235 DIN EN 10210-2,Maße/Wanddicke 60/40/2 mm, Kopf verschlossen,
Gesamtpfostenlänge 300 cm, Einbindetiefe 100 cm,
Stahlgittermatte, Maschenweite 50/100 mm, Dicke der
senkrechten Drähte 6 mm, Dicke der waagerechten Drähte
8 mm, befestigen an Pfosten mit korrosionsbeständigen
Klammern und Montageelementen.
Pulverbeschichtung moosgrün, RAL 6005
Menge: 2,000 St

**2.9.610 Zulage Tor- bzw. Türanschluß**
Zulage für das Herstellen von Zaunanschlüssen an den Montageflanschen
von Tor- bzw. Türpfosten.
Der Anschluß erfolgt mit Falzklemmen, verzinkt.
Menge: 4,000 St

#### 2.10 Beleuchtungsanlage

*Hinweis: Tiefbauleistungen*

**2.10.10 Kabelgraben ausheben**
Kabelgraben profilgerecht ausheben, wieder verfüllen und verdichten.
Aufbruch und Wiederherstellen der vorhandenen Oberfläche wird separat vergütet
Aushub Homogenbereich EA-L1 und EA-L2 nach Unterlagen des AG gem. Bodengutachten.
Bodenaushub einschl. Transport (bis 2 km) und flächenhaften Einbau des Aushubmaterials im Baufeld in Lagen <= 30 cm
einschl. Verdichtung Dpr >= 97 % profilgerecht in Teilmengen
Aushubtiefe bis 0,8 m,
Sohlenbreite des Grabens bis 1,00 m.
Menge: 400,000 m

**2.10.20 Zulage Handschachtung**
Kabelgraben in Handschachtung als Zulage zu vorgenannter Position ausheben, verfuellen und verdichten.
Abschnittsweise und als Kleinleistungen in Abstimmung mit dem AG / Bauleitung.
Menge: 15,000 m3

**2.10.30 Einbettung/Überschüttung**
Einbau von Füllmaterial für Einbettung von Kabeln und
Schutzrohren, profilgerecht, schichtenweise in folgender Reihenfolge als Sandbettung
10 cm unter und
10 cm über dem Kabel
bzw. den Schutzrohren, mit vom AN zu liefernden Stoffen,
Material Sand, Körnung bis 0/2 mm, Einbauen in Baugruben unter Ver- und Entsorgungsleitungen, Kabeln.
Menge: 400,000 m

**2.10.40 Markierung Trasse liefern Kabelwarnband**
Markierung von Kabeltrassen
liefern und verlegen, aus Kabelwarnband,
Farbton gelb, mit schwarzer Beschriftung: "Straßenbeleuchtung"
Verlegung ca. 20 cm über der letzten Sandschicht
Menge: 400,000 m

**2.10.50 Kabelabdeckfolie 200 mm**
Signalband / Kabelwarnband zum Schutz der Erdkabel mit Aufschrift "Achtung Starkstromkabel" zur Früherkennung von Kabeln bei Erdarbeiten, Breite 200 mm, Farbe gelb liefern und fachgerecht einbaue,
Menge: 400,000 m

**2.10.60 Baugrube, Fundamentrohr**
Baugrube für Lichtmast ausheben, Bodenaushub einschl. Transport (bis 2 km) und flächenhaften Einbau des Aushubmaterials im Baufeld in Lagen <= 30 cm
einschl. Verdichtung Dpr >= 97 % profilgerecht in Teilmengen
Aushubtiefe min 1,5 m
Aushubgrundfläche bis 1 m2
Fundamentrohr zur Aufnahme von Lichtmasten,
Größe: min. DN 350, Länge: 1000 mm, starr, PE in Verbundbauweise, Außenrohr: gewellt, Innenrohr: glatt,
Druckfestigkeit schwer, Befestigung mit Magerbeton, einschließlich aller Nebenarbeiten und Einbringen von 2 Leerrohren DN 50 als unterirdische Kabeleinführung
Aufstellung in Erdgrube bis ca. 20 cm unter späterer GOK,
Menge: 7,000 St

**2.10.70 Kabelschutzrohr DA 110 flexibel**
Kabelschutzrohr DA 110 als flexibler Spiralschlauch mit Hyton-Innenbeschichtung einschl. wasserdichter Verbindungselemente und Formstücke gemäß Vorgabe des Betreibers liefern und in vorbereiteten Rohrgraben in Teilstücken verlegen.
Einziehen Fädeldraht aus Stahl, Durchmesser min. 3 mm, mit je 1,5 m Überstand am Rohrende.
Menge: 400,000 m

**2.10.80 Anfahrschutz Rammschutzbügel Außenbereich Stahl verz Durchm. 51mm L 1000 mm 2Pf./Kons. L 400 mm Pfostenabst. 1000mm H 40mm B 40mm**
Anfahrschutz Rammschutzbügel, im Grundriss mehrfach abgewinkelt, im Außenbereich, Befestigung im Erdreich, Konstruktion besteht aus einem Werkstoff,
Anfahrschutz aus Stahl, S235J2 DIN EN 10025-2, Werkstoff-Nr 1.0117, feuerverzinkt DIN EN ISO 1461, aus Rundprofil, Durchmesser 51 mm, mit geschlossenen Enden,
Länge '1000' mm, werkseitige Konstruktionsverbindung geschweißt,
mit 2 Pfosten/Konsolen,

Länge Pfosten/Konsolen '400' mm,
max. Pfosten-/Konsolenabstand 1000 mm, aus Vollprofil, rechteckig, Höhe Querschnitt 40 mm, Breite Querschnitt 40 mm, Befestigung in vorh. Einzelfundament mit Köcher.
Menge: 7,000 St

#### 2.11 Qualitätssicherung

*Hinweis: Qualitätssicherung Erdbau*

**2.11.10 Umwelttechnische Untersuchung nach Parameterlisten**
Untersuchung des potentiellen Aushubmaterials nach
EBV, Boden/Baggergut, BM 0*, Schütteleluat, EBV Anlage 1, Tab. 3 einschl. der Probenahme als gestörte Bodenprobe  und des Spezifizierens, Beurteilens, Lagerns und der Entsorgung der Bodenproben.
Die Entnahme der Proben hat nach rechtzeitiger Abstimmung in Anwesenheit eines Vertreters des Auftraggebers und entsprechend den Richtlinien der LAGA PN 98 zur erfolgen.
Die Untersuchungsergebnisse sind 3-fach kopierfähig vorzulegen.
Die Laborleistung ist durch ein hierfür zugelassenes und anerkanntes Institut durchführen zu lassen.
Menge: 2,000 St

**2.11.20 Prüfung auf Baugrubensohle**
Kontrollprüfung ZTVT STB für Verformungsmodul auf Baugrubensohle
mind. EVdyn ≥ 25 MN/M2
unter Beachtung der Technischen Prüfvorschriften TP BF-StB Teil B 8.3 (2012)
Menge: 4,000 St

**2.11.30 Prüfung der Gleichmäßigkeit der Verdichtung**
Prüfung der Gleichmäßigkeit der Verdichtung mit der leichten Rammsonde nach DIN 4094 an durch die Bauleitung festgelegten Punkten inkl. Bereitstellung aller erforderlicher Materialien und Geräte und unter Berücksichtigung der Allgemeinen Baubeschreibung und Vorbemerkungen.
einsch. Darstellung der Meßergebnisse (3fach)
Menge: 6,000 St

**2.11.40 Durchführung der Dichteprüfung**
Durchführung der Dichteprüfung der Baugrubenverfüllung
nach DIN 18125 und 18127 zur Ermittlung der Proctordichte für das Austauschmaterial im Baugrubenbereich gem. den einzelnen Dichteanforderungen gemäß Anweisung des AG.
Die Prüfprotokolle sind der Bauleitung unaufgefordert vorzulegen.
Menge: 5,000 St

*Hinweis: Qualitätssicherung Bauwerke*

**2.11.50 Überwachung ÜK 2**
Überwachung des Einbaus von Beton der Überwachungsklasse ÜK 2 nach DIN 1045-3 mit Eigen- und Fremdüberwachung,
als Qualitätssicherung des Betonbaus für die Stahlbetonbauwerke
Leistung als Komplettleistung

Abstimmung der Leistungen und der beauftragten Überwachungsstelle mit der örtlichen Bauüberwachung

einschl. Probenahmeregime, Prüfung der Frischbetonqualität, Herstellung aller geforderten Prüfwürfel, Transporte der Proben etc.

Übergabe der Dokumentation und der Prüfergebnisse in 1-facher Ausfertigung analog und 1-fach digital (pdf-Datei).
Menge: 1,000 psch

**2.11.60 Bewehrungsabnahme**
Bewehrungsabnahme und Prüfung der Übereinstimmung der vor Ort hergestellten Bewehrung mit den Festlegungen der statischen Berechnungen /Tragwerksplanung durch einen zugelassenen Sachverständigen/Ingenieur für Tragwerksplanung

Ausführung der Leistung in Einzelschritten entsprechend technologischer Erfordernisse des Auftragnehmers

Die örtliche Bauüberwachung ist über alle Einzelabnahmen rechtzeitig zu informieren

Die Ergebnisse sind 1-fach analog und 1-fach digital (pdf - Format) der örtlichen Bauüberwachung zu übergeben

Die Leistung umfasst sämtliche Einzelabnahmen der Stahlbetonbauwerke
Menge: 1,000 psch

*Hinweis: Qualitätssicherung Verkehrsanlagen*

**2.11.70 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 1,000 h

**2.11.80 Prüfung stat. Plattendruckversuch**
Kontrollprüfung auf besondere Anordnung des AG für Verformungsmodule des Planums Straßenbau der Frostschutz- bzw. Schottertragschicht durch statische Plattendruckversuche als Komplettleistung.
Die Ergebnisse sind zu dokumentieren an die örtliche BÜ zu übergeben.
Menge: 2,000 St

*Hinweis: Hinweis zur Dichtigkeitsprüfung*
Die Dichtigkeitsprüfung der Bauwerke hat gemäß DIN EN 1508 zu erfolgen, wobei sämtliche Außenflächen zugänglich sein müssen.
Undichtigkeiten sind zu Lasten des AN zu beseitigen und die Dichtigkeitsprüfung zu wiederholen, bis alle Mängel beseitigt sind.
Über die Dichtigkeitsprüfung ist ein Protokoll zu führen.

Die Dichtigkeitsprüfung der Bauwerke gilt als bestanden, wenn
- kein sichtbarer Wasseraustritt nach außen feststellbar ist und
- keine bleibenden oder sich vergrößernden Durchfeuchtungen vorhanden sind
- kein messbares Absinken des Wasserspiegels innerhalb der Prüfzeit von 48 Stunden eintritt.

Bei der Probefüllung darf die max. Temperaturdifferenz zwischen Füllgut und Außenluft nicht größer als 15°C sein.
Jegliche Belastung oder Nutzung des Bauwerks darf erst nach ausreichender Erhärtung des Betons erfolgen.

**2.11.90 Nachweis der Wasserdichtheit IDM Bauwerk**
Nachweis der Wasserdichtheit des IDM Bauwerk bei freistehendem und bis zum Betriebswasserspiegel geflutetem Baukörper sowie Protokollierung des Prüfergebnisses im Beisein des AG oder dessen Bauleitung durch den AN.
Reinigung des Bauwerkes vor der Füllung, Transport und  Lieferung des Trinkwassers, die Pumpkosten, die erforderlichen Abschottungen und die spätere Entleerung sind einzukalkulieren.

Inhalt des Bauwerks: ca. 45 m3
Menge: 1,000 St

**2.11.100 Nachweis der Wasserdichtheit Bauwerk RKB A**
Nachweis der Wasserdichtheit des Regenklärbecken A bei freistehendem und bis zum Betriebswasserspiegel geflutetem Baukörper sowie Protokollierung des Prüfergebnisses im Beisein des AG oder dessen Bauleitung durch den AN.
Reinigung des Bauwerkes vor der Füllung, Transport und  Lieferung des Trinkwassers, die Pumpkosten, die erforderlichen Abschottungen und die spätere Entleerung sind einzukalkulieren.

Inhalt des Bauwerks: ca. 100 m3
Menge: 1,000 St

#### 2.12 Kabel- / Leerrohrverlegung

*Hinweis: Erdarbeiten*

**2.12.10 Aushub Boden Gräben und Baugruben EA-L1**
Boden der Gräben, Schächte und Bauwerke profilgerecht ausheben nach Abtrag des Oberbodens bzw. der Oberflächenbefestigung.
Baugrubenwände verbaut nach Unterlagen des AG.
Mit Behinderung durch Ver- und Entsorgungsleitungen und Kabel ist zu rechnen.
Aushub in Eigentum des AN übernehmen und ordnungsgemäß entsorgen.
Für die Kalkulation der Entsorgung ist grundsätzlich von einer Materialklasse BM-F0 gemäß EBV, AVV-Schlüssel-Nr. 17 05 04, nicht gefährlicher Abfall des Aushubmaterials auszugehen.
Aushubtiefe bis 1,00 m.
Homogenbereich EA-L1 nach Unterlagen des AG gem. Bodengutachten.
Menge: 600,000 m3

**2.12.20 N.gefährl. Abfall aus Baustelle ent*Entsorgung AN Gebühr einrechn.**
Nicht gefährlichen Abfall aus Baustelle laden, fördern
und entsorgen. Schadstoffbelastung nach Unterlagen des AG.
Abgerechnet wird nach Wiegescheinen.Abfall 'Aushub Festgestein < 10% Fremdbestandteile,
Homogenbereich EA-L2,
Materialklasse BM-F0* gemäß EBV,
AVV-Schlüssel-Nr. 17 05 04' Entsorgung nach Wahl des AN.
Gebühren der Abfallentsorgung sind einzurechnen.
Menge: 1,000 t

**2.12.30 Untergrund verd.**
Untergrund verdichten,
für Graben,
EV (dyn) = > 25 MN/m2
Menge: 500,000 m2

**2.12.40 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) 5 bis max. 15 M-% GW Steinanteil auf < 10 M-% begrenzt Größtkorn 100 mm
Einbau und Verdichtung in Lagen von maximal 30 cm Dicke
gut verdichtbare, unbelastete (BM-0, BM-0* oder BM-F0* nach Ersatzbaustoffverordnung - EBV)
 (Nachweise der Sieblinie und der Materialklasse nach EBV sind vor Einbau unaufgefordert vorzulegen) verdichten gemäß Verdichtungsanforderungen ZTVE-StB 17.
Dpr ≥ 98 % Planum  bis 0,5 m unter Planum
EV2-Wert im Bereich von Verkehrsflächen >= 45 MN/m2
Menge: 350,000 m3

**2.12.50 Einbett. Übersch. Kabel Sand, Körnung 0/5 mm**
Einbetten und Überschütten, profilgerecht,
von Kabeln und Schutzrohren mit vom AN zu liefernden Stoffen,
Stoff 'Sand, Körnung 0/5 mm, gemäss Verdichtungsanforderungen, ZTVE StB 19  DPR >= 97 %',
verdichten.

Lieferqualität Sand nach Baurichtlinie
und Angaben des Leerrohrherstellers
Menge: 250,000 m3

*Hinweis: Leerrohr*

**2.12.60 Kabelschutzrohr DA 110 SDR 11**
Druckfestes Kabelschutzrohr PEHD dDA110 nach DIN 16874 geeignet für die Erdverlegung im offenen Graben, Werkstoff PE-HD, schwarz, äußerer Farbstreifen „braun", druckbeständig bis 12 bar bei 35 °C für 2 Stunden. Typ SDR 11;
Fab. Rehau, Fab. Wavin, und gleichwertig einschl. wasserdichter Verbindungselemente und Formstücke gemäß Vorgabe des Betreibers liefern und in vorbereiteten Rohrgraben in Teilstücken verlegen.

Die Aufwendungen für die Dichtigkeitsprüfung mit Luft sind in die Position einzukalkulieren.
Menge: 1100,000 m

**2.12.70 Verschluss der Schutzrohre**
Fachgerechtes Verschließen, wasserdicht, der Schutzrohrenenden mit Systemabdeckung des Rohrherstellers, passend zum Rohrmaterial.
liefern und einbauen
Menge: 4,000 St

**2.12.80 Kabelschutzrohr DA 50 SDR 11**
Druckfestes Kabelschutzrohr PEHD DA 50 nach DIN 16874 geeignet für die Erdverlegung im offenen Graben, Werkstoff PE-HD, schwarz, äußerer Farbstreifen „braun", druckbeständig bis 12 bar bei 35 °C für 2 Stunden. Typ SDR 11;
Fab. Rehau, Fab. Wavin, und gleichwertig einschl. wasserdichter Verbindungselemente und Formstücke gemäß Vorgabe des Betreibers liefern und in vorbereiteten Rohrgraben in Teilstücken verlegen.

Die Aufwendungen für die Dichtigkeitsprüfung mit Luft sind in die Position einzukalkulieren.
Menge: 350,000 m

**2.12.90 Markierung Trasse Trassenband Beschriftung**
Markierung von Leerrohrtrassen mit Trassenband, Farbton gelb, in Trassenmitte, mit Beschriftung "Elektroleitung", verlegen 40 cm über Rohr.
Menge: 1100,000 m

*Hinweis: Qualitätssicherung*

**2.12.100 Leerrohre reinigen bis da 110**
Leerrohrkanal reinigen,
da 'bis 110',

sonstige Hindernisse 'während der
Bauzeit entstanden',

durch Hochdruckspülverfahren,
Wasser liefern.
Menge: 1100,000 m

**2.12.110 Kalibrierung von KSR DA 110**
Kalibrierung von Kabelschutzrohren DA 110
Das Ergebnis der Kalibrierung ist anhand von Prüfprotokollen mit folgendem Inhalt zu dokumentieren und dem AG zu übergeben:
- Datum der Prüfung;
- Strecke (Länge) des Prüfabschnittes;
- KSR-Nennweite / Kalibrier-Nennweite;
- Druck für den Vortrieb des Molches;
- Dauer der Prüfung;
- Prüfteilnehmer;
- Unterschrift;
Menge: 1100,000 m

*Hinweis: Kabel*

**2.12.120 Energiekabel NYY-J 5×35 mm², 0,6/1 kV**
Liefern und fachgerechtes Verlegen eines PVC-Energiekabels Typ NYY-J 5×35 mm², nach DIN VDE 0276-603, für feste Verlegung im Erdreich, im Kabelgraben bzw. in geeigneten Kabelschutzrohren.

Technische Daten:
- Nennspannung: 0,6/1 kV
- Leiter: Kupfer, mehrdrähtig
- Aderanzahl: 5 (mit grün-gelbem Schutzleiter)
- Leiterquerschnitt: 35 mm²
- Aderisolation: PVC
- Mantel: PVC, schwarz, UV-beständig
- Geeignet für direkte Erdverlegung

Leistungsumfang:
- Kabel liefern und entsprechend Ausführungsplanung verlegen
- Verlegung im Erdreich inkl. Einhaltung der vorgeschriebenen Verlegetiefe
- Einbau von Sandbett (ca. 10 cm unter und über Kabel)
- Einlegen von Kabelwarnband
- Fachgerechte Einführung in Gebäude bzw. Verteiler
- Kennzeichnung der Leitung an beiden Enden
- Messung des Isolationswiderstandes
- Dokumentation der Verlegung

Abrechnung nach verlegtem Meter.
Menge: 300,000 m

**2.12.130 Anschließen Kabel NYY-J 5x35 mm²**
Fachgerechtes Anschließen eines bauseits verlegten Energiekabels Typ NYY-J 5x35 mm² an eine Niederspannungsanlage bzw. Verteilung.

Leistungsumfang:
- Prüfen des verlegten Kabels auf Unversehrtheit
- Abmanteln und fachgerechtes Absetzen der Adern
- Lieferung und Montage geeigneter Kabelschuhe (z. B. Presskabelschuhe Cu)
- Verpressen mit zugelassenem Presswerkzeug gemäß Herstellerangaben
- Anschluss der Leiter (L1, L2, L3, N, PE) an vorgesehene Klemmen / Sammelschienen
- Einhaltung der Biegeradien gemäß Herstellerangaben
- Kennzeichnung der Leiter
- Drehmomentgerechtes Anziehen der Anschlussklemmen nach Herstellervorgabe
- Messung (z. B. Durchgangsprüfung, Isolationsmessung sofern erforderlich)
- Dokumentation des Anschlusses
Menge: 2,000 St

### 3 TO 4.5 - Regenwasseranlagen | Kanal und Einleitbauwerk

#### 3.1 Dokumentations- / Hilfsleistungen

**3.1.10 Erstabsteckung Regenwasseranlagen**
Erstabsteckung der Kanaltrasse, Schächte.

Die Trassenhaupt- und nebenpunkte sind durch den AN selbständig abzustecken. Die Koordinaten innerhalb des Baufeldes werden durch die BÜ an den AN übergeben.

Die Festlegung der Schachtmittelpunkte erfolgt anhand der Ergebnisse in Abstimmung mit der örtlichen Bauüberwachung.
Zur Sicherstellung der geforderten Verlegetiefe hat der AN im Rahmen seiner Absteckung eine Kontrollvermessung der Rohrgrabensohle durchzuführen und diese zu protokollieren.
Der AN hat alle Punkte während der ganzen Bauzeit zu sichern. Es dürfen im Zuge der Bauarbeiten keine Absteckpunkte entfernt werden. Während der Bauarbeiten entfernte Grenzsteine und Absteckpunkte sind auf Kosten des AN von einem öffentlich bestellten Vermesser wieder herzustellen. Den Auftrag hierzu hat der AN auszulösen.
Menge: 1,000 psch

**3.1.20 Dokumentation Regenwasseranlagen**
Erstellung und Lieferung einer kompletten Dokumentation - anteilig für Regenwasser  in 1-facher Ausfertigung.
Alle verfügbaren Daten sind digital auf Datenträger 1-fach zu beizulegen.

Die Dokumentation ist so aufzubauen, dass sich an Hand einer chronologischen und übersichtlichen Nummerierung die einzelnen Bauteile im Fließschema, in der Stückliste und im Rohrbuch leicht wiederfinden lassen und die
dazugehörigen Herstellerzeugnisse problemlos auffindbar sind.

Die Leistung gilt erst bei Vorlage der vollständigen Dokumentation als erfüllt !
Der genaue Inhalt der Dokumentation ist vor Erstellung mit der ÖBÜ abzustimmen.

Über die Abnahme der Anlage ist durch den AG und den AN ein Protokoll anzufertigen und zu unterzeichnen.
Die Abarbeitung von eventuell festgestellten Mängeln ist schriftlich durch den AN anzuzeigen.
Danach erfolgt nochmals eine gemeinsame Abnahme.
Menge: 1,000 psch

**3.1.30 Digitales Aufmaß Regenwasseranlagen | Kanal und Einleitbauwerk**
Aufmaß für Regenwasseranlagen | Kanal und Einleitbauwerk

Digitales Aufmaß (GAEB- Datenart 11 oder X 31 einschl. Abrechnungspläne) zur Erstellung von Aufmaßen und zur Abrechnung gemäß Vorbemerkungen und Einmessvorschrift des Zweckverbandes (Leitung, Formstücke, Schweißnähte etc.) und gemäß Vorbemerkungen erstellen und auf Datenträger übergeben.
Menge: 1,000 psch

**3.1.40 Bestandseinmessung**
Bestandseinmessung Regenwasseranlagen | Kanal und Einleitbauwerk
gemäß dem Anforderungskatalog an die Bestandsdokumentation Trinkwasser und Abwasser des ZWA Holzland, Bearbeitungsstand September 2015

Vom Auftragnehmer ist eine Endvermessung durchzuführen und eine Bestandsdokumentation über die
erbrachten Leistungen nach folgenden Kriterien zu erarbeiten:

- Der Grundplan ist nach DIN 18702 zu erstellen. Er muss ein regelmäßiges Gitternetz enthalten und mindestens 3 Gitterpunkte sind mit vollständigen Koordinatenangaben  zu referenzieren.
- Als Bezug für das Lagenetz gilt das Koordinatensystem ETRS89.
- Die Höhenangaben erfolgen im System m ü NHN, wobei aus Gründen der Darstellung bei entsprechenden Vermerk Kürzungen möglich sind. Höhenangaben in m ü HN sind in Ausnahmefällen nach Rücksprache
- möglich.
- Als Regelmaßstab gelten für bebaute Gebiete 1:500 und für unbebaute Gebiete 1:1000. Im Einzelfall ist bei entsprechender Objektdichte eine großmaßstäbigere Darstellung zu wählen.
- Die Schriftgröße für die Beschriftungen sollte mindesten 1 betragen.
- Die Verwendung von Projektlageplänen als Grundlage für Bestandslagepläne ist unzulässig.
- Originalmeßprotokolle bzw. – datensätze (im ASCII-Format) sind dem Auftraggeber auf Anforderung zur Einsichtnahme vorzulegen.
- Maßangaben zu dauerhaften Bezugspunkten ( vorzugsweise Gebäude)
- Schächten und Schachtbauwerken einschließlich Höhenangabe zur Deckeloberkante sowie Ein- und Auslaufhöhen. Die Einlaufnummerierung erfolgt vom Auslauf beginnend in Uhrzeigerrichtung
- Haltungen und den dazugehörigen Angaben zu Material, Nennweite, Haltungslänge, Gefälle, Fließrichtung, Seitenzuläufen und Grundstücksanschlußleitung
- Bauwerksplänen der Sonderbauwerke in geeignetem Maßstab in 6-facher Ausfertigung
- Längsschnitt im analogen Maßstab zum Lageplan in 4-facher Ausfertigung Darstellung der Öffentlichkeits- bzw. Leistungsgrenze
- Schachtverzeichnis mit sämtlichen Koordinaten- und Höhenangaben als Tabelle auf den Bestandsplan
- Übergabe der Bestandspläne  in 3- facher Ausfertigung sowie in digitaler Form auf CD oder per Mail an den jeweils verantwortlichen Bauleiter, als DWG- oder DXF- Datei Release 2014 oder kleinere Version in dem o.g. Koordinatensystemen ETRS89 gemäß Anlage 1 - Zeichenvorschrift des ZWA „Thüringer Holzland“

Die Vermessungsleistungen sind durch ein vom AN zu beauftragendes anerkanntes Vermessungsbüro durchzuführen.
Menge: 1,000 psch

#### 3.2 Leitungssicherung

**3.2.10 Kabel u. Leitungen suchen**
Suchen und Lokalisieren von erdverlegten Kabeln und Leitungen, in Einzelabschnitten, mittels geeignetem Suchgerät unter Beachtung der VBG 4 und der UVV.
Sämtliche Funde müssen dem AG als Daten im Gauss-Krüger-Koordinaten-
system durch den AN zur Verfügung gestellt werden.
Trassenbreite 3 m
Menge: 20,000 m

**3.2.20 Schürfschlitz**
Boden für Schürfschlitz ausheben,
zur Freilegung von Kabeln und
Leitungen mit Kleingerät bzw. Handschachtung,
ab Geländeoberfläche,
Aushub in Eigentum des AN übernehmen und von der Baustelle entfernen, Schürfschlitze mit geeignetem Austauschmaterial verfüllen und verdichten,
Aushubtiefe in m bis 1,50 m,
Sohlenbreite über 1,5 bis 3m,
Homogenbereich EA-L1 und EA-L2.
Menge: 2,000 m3

**3.2.30 Kabel in Schutzrohren sichern**
Kabel längs des Rohrgrabens oder spitzwinklig
in Schutzrohren verlegt, auch in Bündeln bis zu 5 St b= 0,50 cm
(Abrechnung erfolgt als 1 St) unter Spannung,
sichern 'in Einzelabschnitten'.

Tiefe der Leitungsachse unter Gelände bis 1,40 m.
Menge: 10,000 m

**3.2.40 Kabel querend sichern**
Kabel quer zum Rohrgraben auch in Bündeln bis zu 5 St
 (Abrechnung erfolgt als 1 St), Unter Spannung, sichern
Tiefe der Leitungsachse unter Gelände bis 1,40 m.
Menge: 10,000 St

**3.2.50 Rohrleitung bis 2,0 m**
Rohrleitung Trinkwasser
aus 'unterschiedlichen Materialien,
zB. AZ, Guss, PVC, Stahl, Beton etc.',

'abwasserführend',

DN 'bis 1000',

sichern 'in Einzelabschnitten'.

Tiefe der Leitungsachse unter Gelände bis 2,00 m.
Menge: 5,000 m

#### 3.3 Erdarbeiten

*Hinweis: Vorbemerkungen zu den Erdarbeiten*
Der AN hat sich über die Lage von Kabel und Leitungen bei den zuständigen Versorgungsträgern anhand von Bestandsplänen zu unterrichten.
Für die im Baufeld vorhandenen unterschiedlichen Systeme sind Einmessungen und Einweisungen der Versorgungsunternehmen vor Ort vor Beginn der Tiefbauleistungen durch den AN zu veranlassen und deren Durchführung zu dokumentieren.
Die Lage der Leitungen ist durch eine zurückgesetzte Vermarkung des AN selbständig zu sichern.

Die Aushubsohle ist gegen Witterungseinflüsse zu schützen.
Durch den AN sind geeignete Maßnahmen zum Schutz des Planums zu ergreifen.
Weiter ist die Baugrube durch Maßnahmen des AN wirksam gegen Zutritt von Oberflächenwasser zur Baugrube zu schützen.
Die hierfür erforderlichen Maßnahmen sind in die Einheitspreise der Erdbauleistungen einzukalkulieren und werden nicht separat vergütet.

Der AG übernimmt keine Entsorgungskosten. Alle anfallenden Kosten sind in die Einheitspreise einzukalkulieren.
Über die Entsorgung und Verwertung der Stoffe sind Nachweise aufzubewahren und nach Beendigung der Bauarbeiten im Rahmen der Abschlussdokumentation spätestens 14 Tage vor Abnahme der Gesamtleistung zur Prüfung vorzulegen.

**3.3.10 Oberbodenabtrag Zwischenlagerung, Wiedereinbau**
Oberboden abtragen, in Teilflächen, Material lösen, laden, fördern und auf einer vom AN beigestellten Lagerfläche in Mieten aufsetzen,
einschließlich aller Transportwege
laden, fördern und profilgerecht lagenweise
wieder einbauen in Gräben, Bankette, Leitungsgräben und Böschungen
Abtragdicke im Mittel in cm 'ca. 20',

Leistungen zur Tiefenlockerung und Wiederherstellung der
landwirtschaftlichen Nutzbarkeit werden nicht separat vergütet und sind in diese Position einzukalkulieren.

Abrechnung nach Abtragsprofilen.
Menge: 100,000 m3

**3.3.20 Aushub Boden Gräben und Baugruben EA-L1**
Boden der Gräben für Entwässerungskanäle, Schächte und Bauwerke profilgerecht zwischen Verbau ausheben nach Abtrag des Oberbodens bzw. der Oberflächenbefestigung.
Verbau wird gesondert vergütet, mit Behinderung durch Ver- und Entsorgungsleitungen und Kabel ist zu rechnen.
Aushub in Eigentum des AN übernehmen und ordnungsgemäß entsorgen.
Für die Kalkulation der Entsorgung ist grundsätzlich von einer Materialklasse BM-F0 gemäß EBV, AVV-Schlüssel-Nr. 17 05 04, nicht gefährlicher Abfall des Aushubmaterials auszugehen.
Aushubtiefe bis 4,50 m.
Sohlbreite der Gräben bis max. 3,00 m,
Homogenbereich EA-L1 nach Unterlagen des AG gem. Bodengutachten.
Menge: 880,000 m3

**3.3.30 Aushub Boden Gräben und Baugruben EA-L2**
Boden der Gräben für Entwässerungskanäle, Schächte und Bauwerke profilgerecht zwischen Verbau ausheben nach Abtrag des Oberbodens bzw. der Oberflächenbefestigung.
Verbau wird gesondert vergütet, mit Behinderung durch Ver- und Entsorgungsleitungen und Kabel ist zu rechnen.
Aushub in Eigentum des AN übernehmen und ordnungsgemäß entsorgen.
Für die Kalkulation der Entsorgung ist grundsätzlich von einer Materialklasse BM-F0 gemäß EBV, AVV-Schlüssel-Nr. 17 05 04, nicht gefährlicher Abfall des Aushubmaterials auszugehen.
Aushubtiefe bis 4,50 m.
Sohlbreite der Gräben bis max. 3,00 m,
Homogenbereich EA-L2 nach Unterlagen des AG gem. Bodengutachten.

Der technologische Mehraufwand beim Lösen (z.B. Bagger stärker Reißkraft, Meißelarbeiten, Einsatz Fels- oder Anbaufräse) ist in die Position einzurechnen und wird nicht separat vergütet.
Menge: 730,000 m3

**3.3.40 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 900,000 t

**3.3.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 25,000 m3

**3.3.60 Ausheben Hand, Zulage**
Ausheben von Hand als Zulage zur Bodenbewegung.
Menge: 25,000 m3

**3.3.70 Untergrund verd.**
Untergrund verdichten,
für Grabensohle,
EV (dyn) ≥ 25 MN/m2
Menge: 500,000 m2

**3.3.80 Drainschicht, Baugrundverbesserung**
Drainschicht für Baugrundverbesserung/Drainage/Bodenaustausch in der Baugrubensohle in Bereichen von Schichtenwasseranfalls bzw. als Ausgleich für technologisch bedingten Mehraushub.
Gebrochene Mineralstoffe profilgerecht, in Stärken von ca. 20 cm bis zu 60 cm,
mehrlagig unter Bauwerken mit vom AN zu liefernden Stoffen.
Material: gut abgestufter Kies oder Schotter (kein RC-Material!)
Körnung 8/32 bis 8/45 (d. h. bevorzugt mit Zwischenkörnungen) zur Baugrundverbesserung, bauzeitliche Drainage und Bodenaustausch in der Rohrgrabensohle und unter Bauwerken liefern und fachgerecht einbauen,
Materialklasse BM-F0 gemäß EBV (Nachweise der Sieblinie sind vor Einbau unaufgefordert vorzulegen)
entspr. DIN EN 1610 sowie ATV A139 verdichten
(Dpr mind. 97 %),
Austauschmaterial vom Untergrund, Grabenwänden, und Bettung durch Einbau eines Geotextils trennen. Die Lieferung des Geotextils wird gesondert vergütet.
Menge: 100,000 m3

**3.3.90 Trennvlies GRK 3**
Liefern und Einbau eines Trennvlieses der Geotextilrobustheitsklasse GRK 3  zwischen dem Austauschmaterial und anstehenden Baugrund (Verlegung auch mit Befestigung in Böschungsbereichen und an Grabenwänden). Erforderliche Überlappungen werden nicht separat vergütet und sind einzukalkulieren.
Durchlässigkeit von kf = 5x10-3 m/s
150 g/m2
Menge: 1200,000 m2

**3.3.100 Material f. Leitungszone liefern, einbauen**
Material für Leitungszone nach DIN EN 1610 (Typ 1) unter Einbeziehung der Herstellervorschriften liefern,
in Leitungsgraben einbauen und verdichten;
Verdichtung: DPr >= 97 %
Material = natürliches Kies-Sand-Gemisch
untere Bettungszone: mind. 10 cm
Abdeckung: 30 cm über Rohrscheitel, nach DIN EN 1610 und DWA A 139 sowie Herstellerrichtlinien liefern und einbauen
Abgerechnet wird nach Einbauprofil.
Die Filterstabilität ist nachzuweisen.
Die Eignungsuntersuchungen des Materials (Kornverteilung, Proctordichte und Einbauwassergehalt) ist dem AG vorzulegen.
Menge: 660,000 m3

**3.3.110 Markierung Trasse Trassenband Beschriftung**
Markierung von Kanaltrassen mit Trassenband, Farbton rot, in Trassenmitte, mit Beschriftung "Regenwasserleitung", verlegen 40 cm über Rohr.
Menge: 300,000 m

**3.3.120 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) 5 bis max. 15 M-% GW Steinanteil auf < 10 M-% begrenzt Größtkorn 100 mm
Einbau und Verdichtung in Lagen von maximal 30 cm Dicke
gut verdichtbare, unbelastete (BM-0, BM-0* oder BM-F0* nach Ersatzbaustoffverordnung - EBV)
 (Nachweise der Sieblinie und der Materialklasse nach EBV sind vor Einbau unaufgefordert vorzulegen) verdichten gemäß Verdichtungsanforderungen ZTVE-StB 17.
Dpr ≥ 98 % Planum  bis 0,5 m unter Planum
EV2-Wert im Bereich von Verkehrsflächen >= 45 MN/m2
Menge: 850,000 m3

**3.3.130 Beton C12/15 als Füllbeton**
Beton C12/15 als Füllbeton, Rohrauflager, Bodenaustausch und -einbettung sowie Dichtung in Rohrgräben und als Sauberkeitsschicht unter Schächten und Bauwerken, liefern und bis maximal 30 cm über Rohrscheitel in Verlegetiefen bis 4,0 m unter erschwerten Bedingungen zwischen Verbau fachgerecht auch in dünnen Schichten und Kleinmengen einbauen und Verdichten bzw. unterstopfen.

Abrechnung nach Einbauprofilen entsprechend Vorgabe und statischer Berechnungen
Menge: 25,000 m3

#### 3.4 Verbauarbeiten

*Hinweis: Vorbemerkungen zum Verbau*
Die Grundwasserstände können auf Grund der Bodenverhältnisse, vorhandener Leitungsgräben etc. örtlich stark schwanken.
Der Grundwasserstand ist niederschlagsbedingten und jahreszeitlichen Schwankungen unterworfen und hängt von den Abflussverhältnissen der Vorfluter ab.

*Hinweis: Hinweise zum Verbau*
Das Einbringen und Ziehen des Verbaus ist unter Verwendung erschütterungsarmer Verfahren durchzuführen.
Der Verbau ist vorauseilend einzudrücken.
Durch geeignete Maßnahmen (Verfüllung von Hohlräumen etc. zwischen dem Verbau und der Wand des Rohrgrabens nach Einbringung) sind Setzungserscheinungen in den Randbereichen auszuschließen.
Bei der Kalkulation der Verbauarbeiten ist zu berücksichtigen, dass sich im gesamten Baufeld Leitungen der Ver- und Entsorgung sowie Kabelsysteme befinden, die im Bestand zu schützen sind und somit eine Behinderung darstellen.

**3.4.10 Statische Berechnung Verbau**
Prüffähige statische Berechnung und Nachweise für Baubehelfe erstellen und liefern.
Gilt für die nachfolgenden 2 Positionen für Grabenverbau einschl. Schachtbaugruben.
Menge: 1,000 psch

**3.4.20 Grabenverbau Typ ES**
Grabenverbau mittels Randgestützen Grabenverbaugeräten
gemäß DIN EN 13331(Typ ES)
einschl. sämtlicher erforderlicher Module und Bauteile nach Wahl des AN

Der Mehraufwand für das Verlegen der Rohrleitungen ist in den Einheitspreis einzukalkulieren.
Einbauart: Es ist darauf zu achten, dass keine Erschütterungen entstehen, die Schäden an den Gebäuden und der angrenzenden Bebauung verursachen.
Einrammen und Einrütteln ist verboten,
mit doppelter waagrechter Aussteifung,
Verankerung nicht möglich.
Verbautiefe bis 4,00 m
Lichte Grabenbreite bis 2,00 m
Bodenarten gem. Bodengutachten,
Verbau wieder beseitigen. Dabei ist darauf zu achten, dass die
entstehenden Hohlräume ordnungsgemäß verfüllt und verdichtet werden,

Die statischen Berechnungen sind der örtlichen BÜ in 1-facher Form geprüft unaufgefordert vor Beginn der Bauarbeiten zu übergeben.
Die hierfür erforderlichen Aufwendungen sind in die Position einzukalkulieren.
Menge: 600,000 m2

**3.4.30 Verbau herstellen, Gleitschienenverbau mit Stützrahmen**
Verbau für Leitungsgraben und Montagegruben entsprechend statischen und konstruktiven Erfordernissen herstellen, vorhalten und von der Baustelle entfernen.
Art des Verbau: Gleitschienen-Grabenverbaugeräte
mit Stützrahmen, DIN 4124 Abs. 5.1.1 f)
oder Dielenkammer-Geräte;
Grabentiefe über 4,00 bis 5,0 m.
Breite der Grabensohle für Rohr bis 2,00 m
Behinderungen durch Ver- und Entsorgungsleitungen,
Kabel und Anlagen der Wasserhaltung sind einzurechnen
und werden nicht gesondert vergütet.
sonst wie Pos. zuvor.
Menge: 1700,000 m2

**3.4.40 Aussparung Verbau**
Aussparung als Zulage zu vorgenannten Verbaupositionen zum Durchführen von Ver- und Entsorgungsleitungen.
Ausführung nach Wahl des AN unter Beachtung der einschlägigen Vorschriften und Richtlinien
größte Dimension bis ca. DN 250 einschl. aller erforderlichen
Nebenarbeiten.
Menge: 10,000 St

#### 3.5 Wasserhaltungsarbeiten

*Hinweis: Vorbemerkungen zur Wasserhaltung*
Die mit einer Wasserhaltung versehenen Rohrgrabenabschnitte sind so kurz wie möglich offen zu halten, um die Gefahr von Setzungen der angrenzenden Bebauung infolge der Beeinflussung der Grundwassersituation zu vermeiden.

*Hinweis: Hinweis zur Wasserhaltung*
Die Bemessung / Dimensionierung und Planung einer offenen Wasserhaltung ist nach VOB-C DIN 18305, Absatz 3.3.1 eine vom Auftragnehmer zu erbringende Leistung.
Hierfür stehen die Angaben gemäß DIN 18305:2019-09 (Durchlässigkeit, Bemessungswasserstand usw.) im beigefügten Baugrundgutachten zur Verfügung.

Stehen als Vorfluter Gewässer und / oder Entwässerungsleitungen zur Einleitung der Wasserhaltung zur Verfügung, ist auf Grundlage der wasserrechtlichen Genehmigung oder der Einleitgenehmigung sicherzustellen, dass durch geeignete Maßnahmen (z.B. Absetzbecken, Vorbhandlung, Sedimentationsabscheider o.Ä.) keine Verunreinigungen, Sedimente etc. eingeleitet werden.

Die mit einer Wasserhaltung versehenen Rohrgrabenabschnitte sind so kurz wie möglich offen zu halten um die Gefahr von Setzungen der angrenzenden Bebauung bzw. Oberflächen infolge der Beeinflussung der Grundwassersituation zu vermeiden.

Sämtliche Anlagen der im Folgenden beschriebenen Pauschalleistungen zur offenen Wasserhaltung für Gräben und Baugruben (Pumpenanlagen, Leitungssystem, Stromerzeuger und die zugehörige Mess-, Steuer und Regeltechnik) sind
mindestens einfach redundant auszulegen, wobei bei Versagen des 1. Systems ein selbsttätiges Anlaufen des 2. Systems zur Aufrechterhaltung der Funktionalität der Wasserhaltung sicherzustellen ist.

Alle Systeme sind autark aufzubauen.
Der Strom für den Betrieb der Wasserhaltung ist i. d. R, aus dem  Netz des Auftraggebers gegen Gebühr zu entnehmen.
Die für den Baustomanschluss erforderlichen Regieleistungen, Gebühren etc. sind in die im Folgenden beschriebenen Pauschalpositionen der Wasserhaltung einzukalkulieren.
Erforderlichenfalls sind  für Pumpen mit Elektroantrieb jeweils die geeigneten Stromerzeuger (Dieselaggregate etc.) ebenfalls redundant mit automatischer Redundanzverfolgung vorzusehen.

Die Wasserhaltung ist durch den AN während der Laufzeiten 7 Tage die Woche, 24 h am Tag zu überwachen und eine unterbrechungsfreie Betreibung sicherzustellen.
Betriebsstunden der einzelnen Pumpen und Stromerzeuger sind zu dokumentieren.

Für die vorgenannten Aufwendungen sind alle erforderlichen Leistungen in die Einheitspreise der entsprechenden pauschalen Wasserhaltungspositione einzurechnen und werden nicht gesondert vergütet.

**3.5.10 Beantragung der wasserrechtlichen Erlaubnis**
Beantragung der wasserrechtlichen Erlaubnisse und Betreuung des gesamten Verfahrens bei der zuständigen Wasserbehörde.
Die Antragstellung hat über die Untere Wasserbehörde zu erfolgen.
Übergabe der Ergebnisse 1-fach in Papierform und digital.
Menge: 1,000 psch

**3.5.20 Bemessung der Wasserhaltung**
Bemessung der Wasserhaltungen anteilig für die Abwasseranlagen unter Beachtung der allgemein anerkannten Regeln der Technik und der Ergebnisse des beiliegenden Baugrundgutachtens.
Erforderliche Planunterlagen werden vom AG bereitgestellt.

Übergabe der Ergebnisse 1-fach in Papierform und digital
Menge: 1,000 psch

**3.5.30 Offene Wasserhaltung für Hauptkanal**
Offene Wasserhaltung für Hauptkanal nach Wahl des AN innerhalb der verbauten Baugruben
in mehreren Teilabschnitten komplett herstellen und abbauen.
In dieser Position ist das Liefern, Einbauen, Vorhalten und Betreiben, sowie der Rückbau sämtlicher für die innere Wasserhaltung des offenen Teilabschnittes der Gräben und Baugruben erforderlichen Einbauten, Maschinen und Anlagen, sowie die hierfür erforderlichen Erdbau und Regieleistungen einschl. der Materiallieferungen enthalten.
Filterrohre können im Boden verbleiben,
Löcher verfüllen, Verfüllstoff 'nach Wahl des AN',

innerhalb von Baugruben ab Geländeoberfläche,
Länge der trocken zu haltenden Strecke 'nach Wahl des AN',

Aushubsohle ab Geländeoberfläche in m 'bis 4  m',

vorhandene Grundwasserstände unter
Geländeoberfläche in m 'siehe beiliegendes Baugrundgutachten',

Länge offener Grabenabschnitt gesamt in m 'ca.15  m',

bis Wasseranfall ca. 25 m3/h
Menge: 480,000 m

**3.5.40 Zulage für größere Wassermenge**
Zulage zu vorbeschriebener Position für höheren Wasseranfall der Wasserhaltung über 25 m3/h

Länge offener Grabenabschnitt gesamt in m 'ca. 15 m',

bis Wasseranfall ca. 50 m3/h
Menge: 120,000 m

**3.5.50 Sperrriegel in Leitungsgraben**
Sperrriegel für Rohrleitungsgräben mindestens 1,00 m dick
aus Lehm zur Unterbrechung der Drainwirkung im gesamten Grabenquerschnitt bis Oberkante Planum herstellen.
Stoffe liefern und einbauen.
Der Sperrriegel ist allseitig mindestens 30cm in gewachsenen
Boden einzubinden.
Der Mehraushub ist in diese Position einzukalkulieren. Lagenweiser Einbau von geeignetem Lehmmaterial mit intensivem Verdichten des Lehms im Bereich des Sperrriegels.
Anfallende Materialien beseitigen.
Menge: 10,000 m3

**3.5.60 Abdämm.-/Absperrmaßnahmen, DN bis 300**
Abdämm-/ Absperrmaßnahmen (Blasen, o.ä.) zur Trockenlegung von Teilabschnitten einschl. Vorhalten und Betreiben sämtlicher Geräte und Hilfsmittel für die Dauer der Bauphasen, Liefern der Materialien und Absperreinrichtungen. Einrichtungen nach Fertigstellung des Bauabschnittes rückstands- und beschädigungsfrei rückbauen.
Absperrung in Kanälen bis DN 300.
Menge: 2,000 St

**3.5.70 Stromerzeuger aufst./abbauen**
Stromerzeuger aufstellen, anschliessen und abbauen.
Aufstellung betriebsfertig für vorbeschriebene Wasserhaltungsanlage.
Ausführung nur nach Anordnung des AG.
Menge: 1,000 St

**3.5.80 Vorhalten Stromerzeuger**
Vorhalten des Stromerzeugers, als Vorhaltedauer gilt die Zeit vom vereinbarten
Betriebsbeginn bis zum letzten Betriebstag.
Anzahl der Anlageteile '1 St.'.

Abrechnung nach Stück x Tage.
Menge: 40,000 d

**3.5.90 Betrieb Stromerzeuger**
Betrieb des Stromerzeugers,
Abrechnung nach Stück x Stunden.
Menge: 320,000 h

**3.5.100 Regenwasserhaltung Hauptkanal**
Wasserhaltung für Regenwasserhaltungen bis DN 300 nach Wahl des AN einschl. aller erforderlichen Anlagen für das Umpumpen in Revisionsschachtbauwerk der nächsten Haltung während des Neubaus von Abwasserleitungen komplett  herstellen, betreiben und abbauen.
In dieser Position ist das Liefern, Einbauen, Vorhalten und Betreiben sowie der Rückbau sämtlicher für die innere Wasserhaltung des geschlossenen Teilabschnittes der Hauptkanäle und Hausanschlüsse erforderlichen Einbauten, Maschinen und Anlagen sowie die hierfür erforderlichen Regieleistungen zur Abstimmung der Maßnahmen mit den betroffenen Anwohnern und Einleitern enthalten.
Länge der trocken zu haltenden Strecke und Verfahren der Wasserhaltung 'nach Wahl des AN',
Menge: 1,000 St

*Hinweis: Geschlossene Wasserhaltung Rohrgräben*
Grundwasserabsenkung Rohrgräben

Die Wasserhaltung für die Herstellung der Rohrleitungsgräben ist nach geologischen und hydrologischen Erfordernissen abschnittsweise als vorauseilende geschlossene Grundwasserhaltung vorzunehmen, einschließlich Planung, Auswahl, Aufbau, Umbau, Vorhalten, Wartung und Abbau der dazu notwendigen maschinen- und pumpentechnischen Anlagen und Geräten.
Erforderliche Erdarbeiten, Wasserfassungen, Zu-und Ableitungen, Reserveeinrichtungen sind in die Einheitspreise einzurechnen, sofern hierfür nicht gesonderte Positionen ausgewiesen sind. Die Wahl des Vorfluters sowie erforderlich werdende Einleitgenehmigungen obliegt dem AN und ist mit den Einheitspreisen abgegolten.
Einleitgebühren sind einzurechnen und werden nicht gesondert erstattet.
Die Wasserhaltung ist über die gesamte Bauzeit vorzuhalten und zu betreiben. Das Umsetzen der Pumpen sowie die Stromversorgung (Netz oder Generator) werden nicht gesondert vergütet.

**3.5.110 Bemessung der geschlossenen Wasserhaltung/Grundwasserabsenkung**
Bemessung der geschlossenen Wasserhaltungen/ Grundwasserabsendunk unter Beachtung der allgemein anerkannten Regeln der Technik und Ergebnisse des beiliegenden Baugrundgutachtens.
Erforderliche Planunterlagen werden vom AG bereitgestellt.
Übergabe der Ergebnisse 1-fach in Papierform und digital.
Menge: 1,000 psch

**3.5.120 Beantragung der wasserrechtlichen Erlaubnis**
Beantragung der wasserrechtlichen Erlaubnisse und Betreuung des gesamten Verfahrens bei der zuständigen Wasserbehörde.
Die Antragstellung hat über die Untere Wasserbehörde zu erfolgen.
Übergabe der Ergebnisse 3-fach in Papierform und digital.
Menge: 1,000 psch

**3.5.130 Geschlossene Wasserhaltung**
Geschlossene Wasserhaltung nach Wahl des AN herstellen
(z.B. Kleinfilterbrunnenanlage oder Spülfilterlanzen mit Vakuumbeaufschlagung, Bohrbrunnen, gravitative Flachbrunnenanlage ),
nach Baufortschritt umsetzen und abbauen, ab Geländeoberfläche, Länge der trocken zu haltenden Baugrube/Graben in m 'ca. 15',
Einzelabschnitte 'frei wählbar',
Rohrsohle bezogen auf DHHN2016 in m 'i.M. 338,00`
Bemessungsgrundwasserstand gemäß Baugrundgutachten ca. 0,80 bis 2,10 m unter OK Gelände
Bodenschichten und Wasserandrang nach beigefügtem Bodengutachten.
Absenkziel unter Grabensohle in m 'bis 1,00'.
Einschl. Ableitung zum Vorfluter, Entfernung bis ca. 30 m.
Einleitgenehmigung beschafft AN.

Rückbau der Anlage nach Fertigstellung.
Menge: 200,000 m

**3.5.140 Vorhaltung der beschriebenen Anlagen**
Vorhalten der beschriebenen Anlagen während der gesamten Bauzeit.
Menge: 10,000 d

**3.5.150 Betrieb der beschriebenen Anlagen**
Betrieb der beschriebenen Anlagen, inkl aller Hilfsmittel und Betriebsstoffe.
Menge: 80,000 h

#### 3.6 Entwässerungskanalarbeiten

*Hinweis: Für die Rohrstatik gilt ATV A 127*
Für die Rohrstatik gilt ATV A 127 - Richtlinie für die
statische Berechnung von Entwässerungskanälen und -leitungen.

Die Rohrstatik ist in prüffähiger Form rechtzeitig vor der Ausführung vorzulegen.
Die Kosten für die Rohrstatik sind mit den Einheitspreisen abgegolten.

*Hinweis: Vorbemerkungen für die Verlegung und den Betonschutz von Stahlbetonrohrleitungen und SB- Schachtbauwerken*
Rohre, Formstücke und Schächte DIN 4034-1 aus Stahlbeton
müssen gütegesichert sein und FBS - Qualität aufweisen.

**3.6.10 Stahlbetonrohre DN 1400**
Abwasserkanal aus Stahlbetonrohren DIN EN 1916 und DIN V 1201 mit erhöhten Anforderungen Typ 2 Form K-GM, Kreisquerschnitt mit Glockenmuffe,
Rohrverbindung mit Dichtring als Gleitringdichtung,
Auflagerwinkel nach statischen Erfordernissen,
in vorhandenem Graben mit Verbau und Aussteifungen.
Grabentiefe bis 4,50 m

DN 1400, liefern und verlegen.
Menge: 40,000 m

**3.6.20 Passstück Zulage DN 1400**
Passstück aus Stahlbeton als Zulage,
DN 1400.
Menge: 2,000 St

**3.6.30 Anschlußstück DN 1400, Zulauf**
Anschlußstück aus Stahlbeton für gelenkigen Schachtanschluss
Gelenkstück Zulauf GZ
Kurzrohr DN 1400, Baulänge 1,00 m für Regenwasserkanal
Menge: 1,000 St

**3.6.40 Anschlußstück DN 1400, Auslauf**
Anschlußstück aus Stahlbeton für gelenkigen Schachtanschluss
Gelenkstück Zulauf GA
Kurzrohr DN 1400, Baulänge 1,00 m für Mischwasserkanal
Menge: 1,000 St

**3.6.50 Hochlast-Vollwand-Kanalrohr DN 315 Polypropylen SN10, blau**
Hochlast-Vollwand-Kanalrohr DN 315 PP SN 10 liefern und verlegen, Rohre nach DIN EN 1852 mit Doppelsteckmuffe und formschlüssig fixierten Dichtungen aus EPDM nach DIN EN 681-1, Dichtheit mind. von -0,5 bis +5,0 bar bei Verformung und gleichzeitiger Abwinklung nach DIN EN ISO 13259 nachgewiesen.
Ringsteifigkeit mind. 10 kN/m², hochabriebfest, ohne Zusatz von Füllstoffen. Rohrleitung innen mit Hersteller-, Durchmesser- und Werkstoffangabe signiert.
Farbe: blau, durchgehend eingefärbt, mit IR- reflektierenden Farbpigmenten.
Fremdwasserdichtheit bis 8 m Wassersäule von externem Prüfinstitut nachgewiesen.
Nachgewiesene dynamische Belastungsfähigkeit für die Berechnung bei nicht vorwiegend ruhenden Belastungen nach ATV-DVWK-A 127, Absatz 9.7.4
maximale Rohrlänge 3,0 m
Menge: 240,000 m

**3.6.60 PP-Überschiebmuffe DN 300, blau**
Position wie zuvor, jedoch
PP SN 10 - Überschiebmuffe, DN 315
mit integriertem Sicherheitsdichtsystem,
liefern und einbauen
Farbe: blau
Menge: 10,000 St

**3.6.70 PP-Bögen DN 315, blau**
Position wie zuvor, jedoch
PP SN 10 - Bögen, DN 315
mit integriertem Sicherheitsdichtsystem,
Bögen 11, 22, 30, 45°
liefern und einbauen
Farbe: blau
Menge: 10,000 St

**3.6.80 PP-Verschlussstopfen DN 315, blau**
Position wie zuvor, jedoch
PP Verschlussstopfen, DN 315
mit integriertem Sicherheitsdichtsystem,
liefern und einbauen
Farbe: blau
Menge: 1,000 St

*Hinweis: Vorbemerkung Schächte*
Die in der Planung angegebenen Schachtdeckelhöhen beziehen sich auf OK Gelände und müssen bei Bedarf der örtlichen Situation angepasst werden.
Erst mit dem Neubau der Oberflächen werden die Schächte auf ihre endgültige Höhe gesetzt.

**3.6.90 RW Schacht DN 1000 SB, T bis 2,00 m**
Schacht, rund, lichte Weite 1000 mm,
aus Betonfertigteilen DIN 4034-1,
mit monolithischem Schachtunterteil C40/50,
Schachtringe, Abdeckplatte/Konus, Auflagering,
Anschlüsse für gelenkige Einbindung der Rohre mit Muffe,

mit HS- Zement siehe Vorbemerkungen
Fugendichtung mit Dichtring aus Elastormeren DIN 4060,
Gerinne gerade oder gekrümmt,
Schachtunterteil Beton C 40/50 monolithisch, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigbügel DIN V 19555 Form B, mit Edelstahlkern und oranger PE-Ummantelung
Gestaltung nach ATV A 241
größtes Rohr bis DN 300,
Einbinderinge bis DN 300 gefällegerecht einbetoniert
befahrbar, Klasse D 400
lichte Schachttiefe über 1 bis 2 m.
Menge: 2,000 St

**3.6.100 RW Schacht DN 1000 SB, T bis 3,00 m**
Schacht, rund, lichte Weite 1000 mm,
aus Betonfertigteilen DIN 4034-1,
mit monolithischem Schachtunterteil C40/50,
Schachtringe, Abdeckplatte/Konus, Auflagering,
Anschlüsse für gelenkige Einbindung der Rohre mit Muffe,

mit HS- Zement siehe Vorbemerkungen
Fugendichtung mit Dichtring aus Elastormeren DIN 4060,
Gerinne gerade oder gekrümmt,
Schachtunterteil Beton C 40/50 monolithisch, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigbügel DIN V 19555 Form B, mit Edelstahlkern und oranger PE-Ummantelung
Gestaltung nach ATV A 241
größtes Rohr bis DN 300,
Einbinderinge bis DN 300 gefällegerecht einbetoniert
befahrbar, Klasse D 400
lichte Schachttiefe über 2 bis 3 m.
Menge: 1,000 St

**3.6.110 RW Schacht DN 1000 SB, T bis 4,00 m**
Schacht, rund, lichte Weite 1000 mm,
aus Betonfertigteilen DIN 4034-1,
mit monolithischem Schachtunterteil C40/50,
Schachtringe, Abdeckplatte/Konus, Auflagering,
Anschlüsse für gelenkige Einbindung der Rohre mit Muffe,

mit HS- Zement siehe Vorbemerkungen
Fugendichtung mit Dichtring aus Elastormeren DIN 4060,
Gerinne gerade oder gekrümmt,
Schachtunterteil Beton C 40/50 monolithisch, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigbügel DIN V 19555 Form B, mit Edelstahlkern und oranger PE-Ummantelung
Gestaltung nach ATV A 241
größtes Rohr bis DN 300,
Einbinderinge bis DN 300 gefällegerecht einbetoniert
befahrbar, Klasse D 400
lichte Schachttiefe über 3 bis 4 m.
Menge: 3,000 St

**3.6.120 RW Schacht DN 1500 SB, T bis 5,00 m**
Schacht, rund, lichte Weite 1500 mm,
aus Betonfertigteilen DIN 4034-1,
mit monolithischem Schachtunterteil C40/50,
Schachtringe, Abdeckplatte/Konus, Auflagering,
Anschlüsse für gelenkige Einbindung der Rohre mit Muffe,

mit HS- Zement siehe Vorbemerkungen
Fugendichtung mit Dichtring aus Elastormeren DIN 4060,
Gerinne gerade oder gekrümmt,
Schachtunterteil Beton C 40/50 monolithisch, DN 1000
Schachtunterteil SU-M Typ 2 nach DIN EN 1917 - DIN V 4034-1 lichte Weite DN 1500
- Schachtunterteil mit werkseitig einbetonnierter PP / GFK- Schachtschale incl. Muffen für die gelenkige Einbindung der Rohre in der Schachtwand incl. Dichtungen, Berme in rutschsicherer Ausführung
- Wassereindringtiefe nach DIN EN 12390-8 kleiner 20 mm
- Betonprüfzeugnis ist mit dem Angebot vorzulegen
- Auftritt in Höhe des Rohrscheitels
- Neigung der Auftrittsfläche 1:20 Richtung Schachtmitte
- Steigbügel DIN V 19555 Form B, mit Edelstahlkern und oranger PE-Ummantelung
Gestaltung nach ATV A 241
größtes Rohr bis DN 300,
Einbinderinge bis DN 300 gefällegerecht einbetoniert
befahrbar, Klasse D 400
lichte Schachttiefe über 4 bis 5 m.
Menge: 1,000 St

**3.6.130 RW Schacht DN 2500 SB, T bis 3,50 m**
Schacht, rund, lichte Weite 2500 mm,
aus Betonfertigteilen DIN 4034-1,
mit monolithischem Schachtunterteil C40/50,
Schachtringe, Übergangsplatte, Abdeckplatte, Auflagering,
Anschlüsse für gelenkige Einbindung der Rohre mit Muffe,
mit HS- Zement siehe Vorbemerkungen
Fugendichtung mit Dichtring aus Elastormeren DIN 4060,
Gerinne gekrümmt,
Schachtunterteil Beton C 40/50 monolithisch, DN 2500
Schachtunterteil SU-M Typ 2 nach DIN EN 1917 - DIN V 4034-1 lichte Weite DN 2500
- Schachtkörper, Gerinne und Auftritt monolithisch aus Beton C 40/50 aus einem Guss in einheitlicher Betonqualität in der Schalung erhärtet gefertigt
- Wassereindringtiefe nach DIN EN 12390-8 kleiner 20 mm
- Betonprüfzeugnis ist mit dem Angebot vorzulegen
- Auftritt in Höhe des Kämpfers
- Neigung der Auftrittsfläche 1:20 Richtung Schachtmitte
- Steigbügel DIN V 19555 Form B, mit Edelstahlkern und oranger PE-Ummantelung
- Sicherheitssteigkasten einbetoniert in die Berme 160x190x175 mm mit Haltegriff, vollständig aus V4A, Werkstoff 1.4571
- Haltebügel V4A Durchmesser 4 cm, Länge 50 cm, inkl. Befestigungsmaterial für Wandbefestigung
Gestaltung nach ATV A 241
größtes Rohr bis DN 1400,
Einbinderinge bis DN 1400 gefällegerecht einbetoniert
befahrbar, Klasse D 400
lichte Schachttiefe über 3 bis 4 m
Menge: 1,000 St

**3.6.140 Seitenzulauf Zulage 'RW Schacht DN 1000 SB'**
Anbindung Seitenzulauf bis DN 300 an Schacht als Zulage,
Schacht rund, lichte Weite 1000 mm aus Betonfertigteilen DIN 4034-1,
'einschliesslich aller Nebenarbeiten, Lieferung und Montage der erforderlichen Adapter und Übergangsformstücke',
Menge: 1,000 St

**3.6.150 Außenliegender Untersturz Zulage Schacht**
Anbindung Zulauf bis DN 200 mit außenliegendem Untersturz bis DN 200 PP an Schacht als Zulage,
Schacht rund, DN 1.000 aus Beton/Stahlbeton
einschließlich aller Nebenarbeiten, Lieferung und Montage der
erforderlichen Abzweige, 45° Bögen, Übergangsformstücke,
Dichtelement etc., einschließlich kompletter Betonummantelung
C12/15 mit einen Querschnitt ca. 1 ,5 x 1,5 m,
liefern und herstellen.
Menge: 2,000 St

**3.6.160 Schachtabdeckung Klasse D 400, DN 600**
Schachtabdeckung Klasse D 400, selbstnivellierend
entsprechend DIN EN 124, DIN 1229 und DIN 19584
lichte Weite 625 mm,
Bauhöhe 160 mm
BEGU-Rahmen, rund
mit stoßdämpfender Einlage
Einlagen passend für Schmutzfänger nach DIN 1221,
Deckel aus Gusseisen mit Beton,
mit Lüftungsöffnungen,
liefern und plangleich zur Oberfläche einbauen
Menge: 3,000 St

**3.6.170 Schachtabdeckung Klasse D 400, DN 800**
Schachtabdeckung Klasse D 400
entsprechend DIN EN 124, DIN 1229 und DIN 19584
lichte Weite 800 mm,
Bauhöhe 110 mm
BEGU-Rahmen, rund
mit stoßdämpfender Einlage
Einlagen passend für Schmutzfänger nach DIN 1221,
Deckel aus Gusseisen mit Beton,
mit Lüftungsöffnungen,
liefern und plangleich zur Oberfläche einbauen
Menge: 5,000 St

**3.6.180 Konus Zulage Schacht DN 1000 SB**
Konus mit Nennweite  DN 1000 auf 800 im Schacht als Zulage
(anstelle von DN 1000 auf 600) für Schacht rund, lichte Weite
1000 mm aus Betonfertigteilen DIN 4034-1.
Menge: 5,000 St

**3.6.190 Ausgleichsringe**
Ausgleichsringe zum Ausgleich der Höhen für vorgenannte
Pos., Durchmesser 800 liefern und einbauen.
Der Aufwand zum Einbau für nachträgliches Höhenversetzen
nach Wiederherstellen der Straßenoberfläche ist in diese Pos. einzurechnen.
Sonst wie Pos. zuvor.

Einbau mit Schlauchschalung und Schnellvergßmörtel,
Eigenschaften des Mörtels:
- frühhochfest, schrumpffrei, frost- und tausalzbeständig
- Druckfest nach 1 Stunde 15 n/mm², nach 24 Stunden 25 N/mm², nach 28 Tagen 55 N/mm²
Menge: 20,000 St

**3.6.200 Schmutzfänger**
Schmutzfänger schwere Ausführung, passend für v.g. Schachtabdeckung
Durchmesser 600 - 800 mm
DIN 1221-F.
Menge: 8,000 St

**3.6.210 Einsteckhülse**
Einsteckhülse für Einstieghilfe, passend für Haltestange mit einem Außendurchmesser DA = 48,3 x 2 mm mittig zur Steigleiter, im Abstand von 450 mm von OK Deckel zu montieren, Ausführung 'Edelstahl', Befestigungsmaterial Edelstahl
Menge: 8,000 St

**3.6.220 Öffnungswerkzeug**
Öffnungswerkzeug passend für v.g. Schachtabdeckung aus
Guss
Durchmesser 800 mm
DIN 1221-F.
Menge: 1,000 St

**3.6.230 Umpflasterung in Grünanlagen**
Umpflasterung der v.g. Schachtabdeckung in Grünanlagen. Einzurechnen ist eine zweizeilige Umpflasterung mit Granitpflastersteinen (Kleinpflaster) in Magerbeton, Fugenverguss mit Epoxidharzmörtel, verlegt einschl. aller Nebenleistungen
Menge: 8,000 St

**3.6.240 Markierungspfosten / Hinweisschild für Regenwasser- Querung**
Markierungspfosten Kunststoff (ASA) Abflachung für ein Schild, mit Spreizfuß für Betonfundament

Hinweisschild für Querung, Farbe grün, mit Betreiberfeld
(Text nach Vorgabe des AG) 140 x 200 mm, mit eingespritztem
Text, Balkenkreuz und Kommata, Schnappverschluss und
Selbstsicherung.
Komplett bestückt mit durchgefärbten Buchstaben-, Zahlenfeldern sowie Leerfeldern entsprechend
Einmessung zur Montage an Pfosten mit Abflachung liefern und einbauen.
inkl. Aluminium-Kombiplatte zur Montage an Pfosten
Fabrikat: Franken Plastik GmbH, 90763 Fürth
oder gleichwertiger Art
Menge: 2,000 St

**3.6.250 Ortbeton Einzelfundament unbewehrt C12/15 0,25-0,5m3**
Ortbeton Einzelfundament, obere Betonfläche waagerecht, aus unbewehrtem Beton, Normalbeton C 12/15 DIN EN 206, DIN 1045-2, natürliche Gesteinskörnung, Einzelvolumen über 0,25 bis 0,5 m3.
in Erdschalung, inkl. Erdarbeiten.
Menge: 0,500 m3

**3.6.260 Abmauerung Kanal herstellen**
Abmauerung innerhalb des Abwasserkanals wasserdicht auch gegen drückendes Wasser von außen
herstellen, aus Kanalklinkern DIN 4051,einschl. einseitigem Putz P III DIN 18550, Wanddicke 11,5 cm,
lichter Kanalquerschnitt in mm 1400,
vorhandene Anlage ist nicht in Betrieb.
einschl. Materiallieferung'.
Menge: 1,000 St

*Hinweis: Auslaufbauwerk Vorfluter Rauda*

**3.6.270 Auslaufstück Froschklappe DN 300**
Froschklappe DN 300, L 450 mm Material: Stahl verzinkt, Werkstoff 1.4301
Winkel Verschlussdeckel: 45 °
gemäß DIN EN 1124
mit integrierter Muffe für PP-Rohrleitung Nennweite DN 300
liefern und gemäß Herstellerangaben einbauen.
Menge: 1,000 psch

**3.6.280 Manschettendichtung EPDM Stahl niro Steinzeug DN300 Steinzeug DN300**
Manschettendichtung zur Verbindung von 2 Einsteckenden, aus EPDM, mit Spannbändern aus nichtrostendem Stahl, Kanalrohr aus Steinzeug, DN 300, Verbindungsrohr aus Steinzeug, DN 300.
Menge: 1,000 St

**3.6.290 Wasserbausteine CP 63/180 in Beton**
Wasserbaustein, Größenklasse CP 63/180 nach TLW 2003
und DIN EN 13383-1 in Beton (C 35/45) in feuchtem Zustand eingedrückt im
Bereich des Auslaufes sowie in Bachsohl- und Böschungsbereichen zur Wiederherstellung des Bachlaufes nach Herstellung des Einlaufbauwerkes liefern und einbauen.
Die Sauberkeitsschicht unterhalb des Magerbetons ist einzurechnen. Die Fugen sind oberhalb der Wasserlinie als breite Erdfugen auszubilden, mit Mutterboden zu befüllen und mit Rasen
anzusäen.
Unterhalb der Wasserlinie sind die Fugen als Betonfugen herzustellen.
Menge: 10,000 m2

**3.6.300 Wasserbausteine CP 63/180, Schüttung**
Wasserbausteine Größenklasse CP 63/180 nach TLW 2003
und DIN EN 13383-1 liefern und im Bereich der Gewässersohle und Böschungen als Steinschüttung profielgerecht entsprechend Planung einbauen zur
Böschungs- und Sohlensicherung.
Vor Einbau ist in dem Bereich der Boden entsprechend auszuheben. Sämtliche Erdbauleistungen (Aushub, Wiederverfüllung, fachgerechte Entsorgung) sind in den Einheitspreis einzukalkulieren.
Menge: 10,000 m2

**3.6.310 Beton C 30/37 XA1 als Fundament**
Beton C 30/37 XA1 als Fundament, Hinterfüllung, Rohrumhüllung für das Auslaufbauwerk einschließlich erforderlicher Schalungsarbeiten und sonstige Arbeiten,
liefern und fachgerecht, auch in dünnen Schichten, einbauen.
Menge: 5,000 m3

**3.6.320 Entwässerungsgraben profillieren, wiederherstellen**
Graben säubern, Vorflut wiederherstellen, Breite der Sohle 0,5 bis 1,00 m. Grabenbreite über 0,75 bis 5,00 m,
Aushubmenge einschl. Räumgut i.M. 0,1 m³/m,
Homogenbereich gemäß Baugrundgutachten
Räumgut und Boden wird Eigentum des AN und ist ordnungsgemäß zu beseitigen Sohlhöhe gem. Bestand profilieren
Oberbodenandeckung wird gesondert vergütet
Menge: 10,000 m

#### 3.7 Rohrvortrieb

*Hinweis: Start- und Zielgruben, Wasserhaltung und Verbau - anteilig TO 4.5 Kanal und Einleitbauwerk -*

**3.7.10 Pumpensumpf herst.beseit. '0.50x0.50 m' T 0.50m**
Pumpensumpf zum Abpumpen von Grund- und Schichtenwasser innerhalb des Verbaus der Startgrube und innerhalb des verbaus der Zielgrube herstellen, unterhalten und beseitigen.
Abmaße ca.: l x b x h = 0.50m x 0.50 m x 0.50m
Menge: 1,000 St

**3.7.20 Pumpenanlage, Förderleistung bis 25 m³/h, auf- u. abbauen**
Pumpenanlage, Förderleistung bis 25 m³/h, betreiben und unterhalten, passend zu vorstehendem Pumpensumpf.
Pumpenanlage dient der Entwässerung innerhalb des Verbaus.

Die Stromversorgung der Pumpe(n) ist Sache des AN und wird nicht gesondert vergütet.
Menge: 500,000 h

**3.7.30 Bodenaushub für Start- und Zielgrube EA-L1**
Baugruben herstellen
Erdaushub inkl. Entsorgung und inkl. Zulagen EBV
mit den lichten Abmessungen (L x B x T):
Startgrube  6,50 m x 15,00 m x ca. 4,50 m
Zielgrube  4,00 m x 14,00 m x ca. 5,20 m
es sind einzurechnen:
Boden und Homogenbereiche lt. Baugrundgutachten EA-L1 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.
Menge: 110,000 m3

**3.7.40 Bodenaushub für Start- und Zielgrube EA-L2**
Baugruben herstellen
Erdaushub inkl. Entsorgung und inkl. Zulagen EBV
mit den lichten Abmessungen (L x B x T):
Startgrube  6,50 m x 15,00 m x ca. 4,50 m
Zielgrube  4,00 m x 14,00 m x ca. 5,20 m
es sind einzurechnen:
Boden und Homogenbereiche lt. Baugrundgutachten EA-L2 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.

Der technologische Mehraufwand beim Lösen (z.B. Bagger stärker Reißkraft, Meißelarbeiten, Einsatz Fels- oder Anbaufräse) ist in die Position einzurechnen und wird nicht separat vergütet.
Menge: 170,000 m3

**3.7.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 10,000 m3

**3.7.60 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 10,000 t

**3.7.70 Sohle Baugrube nachverdichten**
Sohle nach Aushub für Baugruben bzw. für zusätzlichen Bodenaustausch aus Gründen der Standsicherheit auf voller Grabenbreite nachverdichten.
Menge: 60,000 m2

**3.7.80 Beton C 20/25 als Füllbeton**
Beton C 20/25 als Sauberkeitsschicht in der Baugrubensohle, liefern und bis maximal 20 cm, in Verlegetiefen bis 4,0 m unter erschwerten Bedingungen zwischen Verbau fachgerecht auch in dünnen Schichten und Kleinmengen einbauen und Verdichten bzw. unterstopfen.

Abrechnung nach Einbauprofilen entsprechend Vorgabe und statischer Berechnungen
Menge: 12,000 m3

**3.7.90 Verbau Startgrube**
Alle Positionen des Verbaus verstehen sich als Lieferung, Herstellung und Rückbau der einzelnen Teile des Verbaus nach den Vorgaben der einschlägigen Richtlinien sowie der UVV.
Herstellen inkl. aller notwendigen Schweißarbeiten.

Startgrube als wasserdichter Trägerbohlwandverbau, gebohrt mit den lichten Abmessungen (L x B): 6,50 m x 15,00 m herstellen und rückbauen.

Der statische Nachweis inkl. Standsicherheitsnachweis und die Ausführungszeichnung sind durch den AN zu erstellen und beim AG zur Prüfung rechtzeitig vor Beginn der Arbeiten vorzulegen. Die Leistungen sind in diese Position einzukalkulieren.
Lastannahmen sind durch den AN zu treffen, das Baugrundgutachten ist zu berücksichtigen.
Nachfolgend Hinweise können zur Kalkulation herangezogen werden.

Leistung beinhaltet:

- das Einbringen der Bohlträger nach statisch konstruktiven Erfordernissen der notwendigen Bohrarbeiten einschließlich Baustelleneinrichtung und Betonverfüllung
- Anbringen der Längsträger / Gurtung, Querträger, Steifen, Streben, Querrippen inkl. aller notwendigen Konsolen und Strinplatten nach statisch konstruktiven Erfordernissen
- Ausfachung mit Holzbohlen, Querschnitt und Länge nach vom AN vorzulegender Statik
- Herstellen einer umlaufenden Mattenbewehrten Spritzbetonausfachung
- Herstellen einer Absturzsicherung gem. den einschlägigen Vorschriften
- das Abbrennen/Schneiden der im Erdreich verbleibenden Bohlträger

Die im Erdreich unterhalb der Baugrubensohle verbleibenden Materialien sind in die Position einzukalkulieren.
Abgerechnet wird die sichtbar verbaute Fläche oberhalb der Baugrubensohle.
Menge: 75,000 m2

**3.7.100 Herstellung Pressenwiderlager**
Herstellung Pressenwiderlager als Trägerrost gem. Statik. Trägerrost bestehend aus:
3 Stück HEB200 S235 JR, L = 1700mm

Herstellung inkl. Aussteifungsrippen

Abmaße: 20 x 90 x 170mm
Anzahl: 18 Stück

Presswiderstandskraft bis 200kN

Liestung inkl. Aussteifung des Zwischenraums von Widerlager bis zur Außenkante des Bohrgeräts. Aussteifung entsprechend den Vorgaben des Herstellers.
Menge: 1,000 St

**3.7.110 Verbau Zielgrube**
Alle Positionen des Verbaus verstehen sich als Lieferung, Herstellung und Rückbau der einzelnen Teile des Verbaus nach den Vorgaben der einschlägigen Richtlinien sowie der UVV.
Herstellen inkl. aller notwendigen Schweißarbeiten.

Zielgrube als wasserdichter Trägerbohlwandverbau, gebohrt, mit den lichten Abmessungen (L x B): 4,00 m x 14,00 m herstellen und rückbauen.
Der statische Nachweis inkl. Standsicherheitsnachweis und die Ausführungszeichnung sind durch den AN zu erstellen und beim AG zur Prüfung rechtzeitig vor Beginn der Arbeiten vorzulegen. Die Leistungen sind in diese Position einzukalkulieren.
Lastannahmen sind durch den AN zu treffen, das Baugrundgutachten ist zu berücksichtigen.
Nachfolgend Hinweise können zur Kalkulation herangezogen werden.

Leistung beinhaltet:
- das Einbringen der Bohlträger nach statisch konstruktiven Erfordernissen der notwendigen Bohrarbeiten einschließlich Baustelleneinrichtung und Betonverfüllung
- Anbringen der Längsträger / Gurtung, Querträger, Steifen, Streben, Querrippen inkl. aller notwendigen Konsolen und Strinplatten nach statisch konstruktiven Erfordernissen
- Ausfachung mit Holzbohlen, Querschnitt und Länge nach vom AN vorzulegender Statik
- Herstellen einer umlaufenden Mattenbewehrten Spritzbetonausfachung
- Herstellen einer Absturzsicherung gem. den einschlägigen Vorschriften
- das Abbrennen/Schneiden der im Erdreich verbleibenden Bohlträger
Die im Erdreich unterhalb der Baugrubensohle verbleibenden Materialien sind in die Position einzukalkulieren.
Abgerechnet wird die sichtbar verbaute Fläche oberhalb der Baugrubensohle.
Menge: 70,000 m2

*Hinweis: Baustelleneinrichtung Vortrieb - anteilig TO 4.5 Kanal und Einleitbauwerk -*

**3.7.120 Baustelle einrichten**
Baustelle für Rohrvortrieb DWA-A 125 (Verfahren 6.1.3.1.3. Mikrotunnelbau mit Spülförderung) einrichten,
dazu gehören sämtliche Antransporte der baulichen Anlagen, Geräte, Maschinen und Hilfseinrichtungen zur Durchführung des Rohrvortriebes, der einsatzbereiten Sicherheits- und Rettungsgeräte als Mindestausrüstung nach den gültigen Unfallverhütungsvorschriften und Sicherheitsregeln.
Vortriebseinrichtung zum Vortrieb von Produktrohren mittels Schildvortriebsmaschine mit integriertem Brecherkegel und Spülförderung, bei gleichzeitigem vollflächigen Bodenabbau durch einen Bohrkopf an der mechanisch und flüssigkeitsgestützten Ortsbrust.
Die Vermessung erfolgt mit einem Laserstrahl.
Richtungsänderungen werden durch einen hydraulisch verschwenkbaren Bohrkopf ausgeführt.
Die Bodenförderung erfolgt kontinuierlich.
Der Antrieb des Bohrkopfes befindet sich im Vortriebsschild.
Das Heranführen von Strom, Wasser und das Abführen von Abwasser wird gesondert vergütet.
Menge: 1,000 St

**3.7.130 Betonwiderlager für Vortrieb**
Betonwiderlager für Vortriebsmaschine DA 760 mm in der Startgrube nach Wahl des AN entsprechend statischen Erfordernissen herstellen, einschl. Schalung ggf. Bewehrung, liefern und herstellen, einschl. aller erforderlichen Nebenleistungen / Materialien für die ordnungsgemäße Ausführung.
Betonwiderlager nach Abschluss der Arbeiten abbrechen. Material einer ordnungsgemäße Verwertung zuführen.
Menge: 1,000 St

**3.7.140 Einfahrkonstruktion DA 760 in Startgruben herstellen**
Einfahrkonstruktion herstellen Einfahrkonstruktion im Einfahrbereich der Startgrube anbauen Einfahrbrille für Stahlbeton-Vortriebsrohre DA 760 mm
Menge: 1,000 St

**3.7.150 Ausfahrkonstruktion DA 760 in Zielgruben herstellen**
Ausfahrkonstruktion herstellen
Ausfahrkonstruktion im Ausfahrbereich der Zielgrube anbauen Ausfahrbrille für Stahlbeton-Vortriebsrohre DA 760 mm
Menge: 1,000 St

**3.7.160 Baustelle räumen**
Baustelle für Rohrvortrieb DWA-A 125 (Verfahren 6.1.3.1.3.) räumen,
dazu gehören sämtliche Abtransporte der baulichen Anlagen, Geräte, Maschinen und Hilfseinrichtungen zur Durchführung des Rohrvortriebes, einsatzbereite Sicherheits- und Rettungsgeräte als Mindestausrüstung nach den gültigen Unfallverhütungsvorschriften und Sicherheitsregeln. Das Demontieren von Einrichtungen für Strom (ggf. Notstromanlage), Wasser und Abwasser wird gesondert vergütet.
Menge: 1,000 St

**3.7.170 Geodätisches Messprogramm Vortriebsarbeiten**
Geodötisches Messprogramm Vortriebsarbeiten für 1 Vortriebshaltungen
- Feinabsteckung der Vortriebsachsen nach Koordinaten des AG
- Höheneinmessung der Vortriebshaltungen
Absteckkoordinaten und Höhenpunkte werden vom AG an den AN vor Baubeginn übergeben.
Menge: 1,000 psch

**3.7.180 Vortriebseinrichtung DN 500 einbauen**
Einbau der kompletten, dem vom AN gewählten Verfahren entsprechenden Vortriebseinrichtung zum Mikrotunnelbau mit Spülförderung.
Aufbau der Vortriebseinrichtung in der Startgrube und Einrichten der Vortriebsmaschine zum Einbau von Stahlbeton-Vortriebsrohre DN 500
einschließlich aller benötigten Geräte, Maschinen, Hilfseinbauten und -einrichtungen, betrieblichen und baulichen Anlagen
Menge: 1,000 St

**3.7.190 Vortriebseinrichtung in Startbaugrube ausbauen für DN 500**
Ausbau der kompletten Vortriebseinrichtung in der Startgrube, entsprechend dem vom AN gewählten Verfahren.
- Stahlbeton-Vortriebsrohre DN 500
Menge: 1,000 St

**3.7.200 Vortriebskopf DN 500 in Zielgrube ausbauen**
Ausbauen und Bergen des Vortriebskopfes DN 500 aus der Zielgrube des Mikrotunnelvortriebes.
Menge: 1,000 St

**3.7.210 Umbau der gesamten Vortriebsanlage DN 500 in Startgrube für den Vortrieb der parallelen Vortriebshaltung**
Menge: 1,000 St

**3.7.220 Wasserversorgung / Abführen Abwasser**
Wasserversorgung / Abwasserentsorgung der Vortriebseinrichtung und eventuell zur Förderung des abgebauten Erdreiches sowie für die sanitären Anlagen, entsprechend der erforderlichen Leistung einrichten, vorhalten, betreiben, ggfls. umsetzen und abbauen einschl. der Gebühren für Wasser und Abwasser.
Die Art der Versorgung bleibt dem AN überlassen.
Menge: 1,000 psch

**3.7.230 Stromversorgung**
Stromversorgung (ggfls. Notstromanlage) der Vortriebseinrichtung einschl. Stromverbrauch entsprechend der erforderlichen Leistung einrichten, vorhalten, betreiben, ggfls. umsetzen und abbauen.
Die Art der Versorgung bleibt dem AN überlassen.
Menge: 1,000 psch

**3.7.240 Separieranlage**
Separieranlage liefern, aufbauen, vorhalten, betreiben und nach Abschluss der Schildvortriebsarbeiten räumen.
Dimensionierung und Bestückung mit Sieben, Zyklonen usw. entsprechend dem anstehenden Boden und dem von AN gewählten Vortriebsverfahren.
Einzurechnen ist die Beschaffung des Stromanschlusses. Die Art der Versorgung bleibt dem AN überlassen.
Menge: 1,000 psch

**3.7.250 Zentrifuge**
Zentrifuge liefern, aufbauen, vorhalten, betreiben und nach Abschluss der Schildvortriebsarbeiten räumen. Dimensionierung entsprechend dem anstehenden Boden und dem von AN gewählten Vortriebsverfahren.
Einzurechnen ist die Beschaffung des Stromanschlusses.
Die Art der Versorgung bleibt dem AN überlassen.
Menge: 1,000 psch

*Hinweis: Gesteuerter Rohrvortrieb - anteilig TO 4.5 Kanal und Einleitbauwerk -*

*Hinweis: Vorbemerkung*
Arbeitsblatt DWA-A 125 Rohrvortrieb und verwandte Verfahren
Ausgabe: 12-2008
Arbeitsblatt DWA-A 161 (Oktober 2017)
VOB/C DIN 18319

**3.7.260 Tragwerksplanung für die Vortriebsrohre - prüffähig**
Tragwerksplanung für die Vortriebsrohre in den maßgeblichen Berechnungsschritten für  Bau- und Betriebszustände
- Darstellung der Lastannahmen und - fälle
- Ermittlung der Vortriebskraft nach der DWA- A 161
- Baugrunddaten nach Bodenuntersuchung bzw. Baugutachten
in 2 Ausfertigungen liefern, prüffähige Statik
Menge: 1,000 psch

**3.7.270 Stahlbeton-Vortriebsrohre DN 500 liefern**
Stahlbeton SB-VT-VM DN 500/760 mm, BL 3,00 m
schalungserhärtet, C40/50
DIN EN 1916 - DIN V 1201 - Typ 2
S235 Manschette, Drückübertragungsring gem. Statik
Normalrohr / Bentonitrohr mit Keilgleitdichtung inkl. Anker
bemessen für Verkehrslasten LM1
Überdeckung 2,0 bis 8,0 m
Menge: 90,000 m

**3.7.280 Zulage für Passstück für Stahlbeton-Vortriebsrohre, DN 500, DA=760 mm**
Menge: 1,000 St

**3.7.290 Zulage Stahlbeton-Vortriebsrohr als Anfangsrohr**
Zulage für Anfangsrohr, einseitig zum Anschluss an das Maschinensystem des Ausführenden angepasst, liefern, zur Verwendungsstelle transportieren und unter Beachtung der
Herstellerangaben ordnungsgemäß im Vortrieb einbauen und zur Wiederverwendung ausbauen.
Baulänge: 3,0 m
Vergütung erfolgt als Zulage zu Position
"Vortriebsrohr DN 500 / DA 760 mm liefern"
Menge: 1,000 St

**3.7.300 Rohrvortrieb DN 500 vorhalten, betreiben, Mikrotunnelvortrieb mit Spülförderung**
Rohrvortrieb DN 500/DA 760 mm, Baulänge 3,0 m nach DWA-A 125 mit
Stahlbeton-Vortriebsrohren
Rohrlieferung wird gesondert vergütet
Rohre aufnehmen, in die Startgrube ablassen und mittels hydraulischem Pressen in Richtung und Gefälle planmäßig vortreiben,
mit hydraulisch gestützter Ortsbrust, steuerbares Verfahren, Schildvortrieb, bei gleichzeitigem Abbau des anstehenden Erdreiches nach geologischem
Gutachten, dessen horizontale und vertikale Förderung.
Förderung des durch die Rohre verdrängten Bodens mittels Nassförderung.
Der Abbau der Bodenmassen vor der Schneide ist untersagt.
Während des Vortriebes ist ständig eine Bentonitsuspension von ausreichend
hoher Fließgrenze zur Minderung der Reibung und zur Füllung entstehender
Hohlräume und Auflockerungen einzupressen. Die hierfür erforderliche Bentonitsuspension ist in den EP einzurechnen.
Abweichungen von der max. Gradiente dürfen in der gesamten Vortriebsstrecke die Werte der DWA-A 125 (Verfahren 6.1.3.1.3.) nicht überschreiten.
Die Vortriebskräfte und Richtungsabweichungen sind kontinuierlich aufzuzeichnen. Ein entsprechendes Vortriebsprotokoll ist zu führen und wird in einer gesonderten Position vergütet.
Die für die Bergung von Hindernissen erforderlichen Baugruben und die während dieser Zeit erforderlichen Kosten für den Stillstand der Vortriebseinrichtung werden gesondert vergütet.
Die Rohrverbindungen der Vortriebsrohre müssen die Anforderungen an die Dichtheit des Rohrstoßes erfüllen.
Überdeckungshöhe:  min. Höhe: ca.  2,95 m
max. Höhe: ca. 10,50 m
Grundwasserkoordinate: i.M. 341,41 m ü. DHHN 2016
einschl. Vorhalten und Betreiben der Vortriebsanlagen und -einrichtungen, Lösen von Boden/Fels beim Vortrieb sowie Fördern bis übertage, Vortrieb in steuerbaren Verfahren, Rohrvortrieb unbemannt, Mikrotunnelbau mit Spülförderung, Vortrieb in gerader Trasse, Rohrsohle unter Bemessungswasserstand,
Boden gemäß Baugrunduntersuchung DIN 18319 Klasse
Homogenbereich 1: RV 1
Homogenbereich 2: RV 2
Menge: 90,000 m

**3.7.310 Bentonit zur Ortbrustsicherung**
Zulage für das Aufbringen von Bentonit auf die Ortsbrust zur
zusätzlichen Unterstützung der Ortsbrust.
Menge: 25,000 m3

**3.7.320 Entsorgung separierbarer Aushub Analyseergebnisse des Bodenmaterials nach EBV: BM-F0**
Aus der Vortriebsstrecke übertage gefördertes Aushubmaterial separieren, abfahren und entsorgen.
Material geht in Eigentum des AN und ist von der Baustelle zu entfernen.
Abgerechnet wird der durch die Rohrleitung ersetzte Boden.
Analyseergebnisse des Bodenmaterials nach EBV: BM-F0
Menge: 45,000 m3

**3.7.330 Entsorgung nicht separierbaren Aushub Analyseergebnisse des Bodenmaterials nach EBV: BM-F0***
Abfuhr und Entsorgung von nicht mehr separierbarem Aushub.
Material geht in Eigentum des AN und ist von der Baustelle zu entfernen.
Analyseergebnisse des Bodenmaterials nach EBV: BM-F0*
Menge: 30,000 m3

**3.7.340 Vortriebsprotokoll**
Vortriebsprotokolle mittels elektronischer Aufzeichnung nach DWA-A 125 einschl. Presskraftaufzeichnung über die gesamte Vortriebsstrecke erstellen.
Die Aufzeichnungen sind der Bauleitung nach Beendigung jeder Vortriebsstrecke vorzulegen und im Rahmen der Erstellung der Qualitätsmappe dem AG auszuhändigen.
Menge: 1,000 St

**3.7.350 Kolonnenstunden**
Kolonnenstunde für die Beseitigung von Vortriebshindernissen oder aus
anderen Gründen, die der AN nicht zu vertreten hat.
Einzurechnen sind hier Lohnkosten für die gesamte Vortriebsmannschaft
einschl. aller Erschwerniszulagen, die Kosten für den Einsatz aller Geräte,
Betriebsstoffe sowie alle sonst üblichen Betriebsmittel.
Der AN ist verpflichtet, Vortriebshindernisse unter Anwendung optimaler
Arbeitsmethoden zu beseitigen.
Alle Maßnahmen sind im Einvernehmen und mit Zustimmung der Bauleitung
durchzuführen unter Wahrung aller erforderlichen Sicherheitsmaßnahmen.
Die Pos. wird im Moment der Bekanntgabe des Stillstandes bis zum Zeitpunkt
der Wiederaufnahme des Vortriebes, Vergütung bis max. 12h/Tag.
Beim Antreffen eines Vortriebshindernisse ist umgehend die Bauleitung des AG
zu informieren (telefonisch oder per Email).
Menge: 10,000 h

*Hinweis: Rohreinzug Medienrohre*

**3.7.360 Verlegung/Einschieben des Rohrpaketes**
Verlegung/Einschieben des Rohrpaketes Regenwasserleitung DN 300 in das Schutzrohr DN 500.
Einzurechnen sind alle erforderlichen Nebenleistungen.
Menge: 90,000 m

**3.7.370 Gleitkufen Rohrbündelung**
Kunststoffgleitkufen, bestehend aus Einzelsegmenten, zusammensetzbar für den erforderlichen Rohrdurchmesser,
zur Führung des Mediumrohres im Mantelrohr liefern und gemäß Einbauvorschriften des Herstellers montieren.
Geschraubte Verbindung für Abwasserleitung DN 300 PP in Stahlbetonschutzrohr DN 500, einschließlich erforderliches Zubehör und Verbindungselemente
Abstand der Gleitkufen gem. statischer Erfordernis min. 2,5 m
liefern und installieren gemäß Einbauanleitung
System CaseX DSI Kunststoffgleitkufen oder gleichwertig
Menge: 285,000 St

**3.7.380 Abschlussmanschette DA 760**
Abschlussmanschette DA 760 einbauen. Einschließlich alle vorbereitenden Arbeiten am Vortriebsrohr zur Aufnahme der Abschlussmanschette.

Kegelform.

Befestigung mit Edelstahlspannbändern.

Vorbereiten der Abschlussmanschette für die Aufnahme der durchzuführenden Rohrleitungen ist einzukalkulieren.
Menge: 2,000 St

**3.7.390 Dokumentation**
Für das Zusammenstellen einer vollständigen Dokumentation aller erbrachten Leistungen, Nachweise und Prüfungen bestehend aus:
- Wasserhaltung
- die Vortriebsrohrherstellung und -lieferung
- Betongüte und Festigkeit
- Dichtheitsprüfung
- Kamerabefahrung
- Vortriebsprotokolle

Die Dokumentation ist in 2-facher Ausfertigung zu übergeben.

Die Dokumentation ist je Pressung einzeln aufzustellen.
Menge: 1,000 psch

#### 3.8 Oberflächenaufbruch- und wiederherstellung

*Hinweis: Abbruchmaßnahmen*

**3.8.10 Bituminöse Befestigung trennen bis 32 cm**
Bituminöse Befestigung trennen.
Anfallendes Material in Eigentum des AN übernehmen und von der Baustelle entfernen.
Deckschicht und bituminöse Unterlage jeweils geradlinig schneiden.
Dicke der bituminösen Befestigung insgesamt bis 32 cm
in 3 Lagen.
Menge: 50,000 m

**3.8.20 Asphaltdecke bis 32 cm aufbrechen**
Decke aufbrechen und Material aufnehmen.
Fläche reinigen.
Deck-, Binder- und Tragschicht.
Fläche = 'Gesamtfläche ,Zwickel und Streifen
im Bereich der Einfahrten und Privatgrundstücken'

Deckschicht = Asphaltbeton,
Frästiefe über 20 bis 32 cm.
Material 'in Eigentum des AN übernehmen und von der
Baustelle entfernen
Der mehrmalige An- und Abtransport der Fräse bedingt
durch den technologischen Bauablaufund der Ausführung
ist in den EP einzurechnen.'
Menge: 150,000 m2

**3.8.30 Bituminöse Befestigung rückschneiden**
Bituminöse Befestigung gemäß ZTV-A-Stb
rückschneiden (ca. 15 cm),
Anfallendes Material aus Rückschnitt in Eigentum des AN übernehmen und von der Baustelle entfernen.
Deckschicht und bituminöse Unterlage geradlinig schneiden.
Dicke der bituminösen Befestigung insgesamt bis 32 cm
Menge: 50,000 m

*Hinweis: Erdarbeiten Verkehrsanlagen*

**3.8.40 Oberboden abtragen und andecken Abtr.über 10-30cm*alle Flächen Andeck. ü.15-25cm*Abrechnung Abtrag**
StL-Nr. 2410611300210301
Oberboden ggf. einschließlich Vegetationsdecke abtragen
und profilgerecht wieder andecken einschließlich erforderlicher Zwischenlagerung auf Flächen nach Wahl des
AN. Beschreibung der Homogenbereiche nach Unterlagen
des AG.
Dicke des Abtrages über 10 bis 30 cm.
Andeckung auf Böschungen, Seitenstreifen, Trennstreifen, Verkehrsinseln.
Dicke der Andeckung über 15 bis 25 cm.
Abrechnung nach Abtragsprofilen.
Menge: 5,000 m3

**3.8.50 Oberboden abtragen Abtrag ü. 10-30cm*Oberb.Verw. AN Abrechnung Abtrag**
StL-Nr. 24106120002101
Oberboden ggf. einschließlich Vegetationsdecke abtragen. Homogenbereiche nach Unterlagen des AG.
Dicke des Abtrages über 10 bis 30 cm.
Oberboden nach Wahl des AN verwerten.
Abrechnung nach Abtragsprofilen.
Menge: 35,000 m3

**3.8.60 Oberboden liefern und andecken Seiten-/Trennstr.*bündigFahrbahnrd. Andeck. ü.15-25cm*Abrechng.Auftrag**
StL-Nr. 241061605131
Oberboden liefern und profilgerecht andecken.
Andeckung auf Seitenstreifen, Trennstreifen und Verkehrsinseln.
Einbau bündig mit Fahrbahnrand.
Dicke der Andeckung über 15 bis 25 cm.
Abrechnung nach Auftragsprofilen.
Menge: 5,000 m3

**3.8.70 Boden bzw. Fels lösen und verwerten * profilg. lösen Felsvert.B. verf. * Planum gesondert BM-F0 * Abrechnung Abtrag**
Boden bzw. Fels aus Abtragsbereichen profilgerecht
lösen, laden und nach Wahl des AN verwerten. Beschreibung der Homogenbereiche nach Unterlagen des AG. Die
Herstellung von Mulden und Gräben wird gesondert vergütet.
Homogenbereich 'EA-L1 | EA-L2, gemäß Baugrundgutachten'
Profilgerecht lösen.
Örtliche Vertiefungen im Planum, die beim Felsabtrag
entstehen, mit geeignetem, nicht frostempfindlichem Bo-
den verfüllen.
Das Herstellen des Planums wird gesondert vergütet.
Für die Kalkulation der Entsorgung ist grundsätzlich von einer Materialklasse BM-F0 gemäß EBV, AVV-Schlüssel-Nr. 17 05 04, nicht gefährlicher Abfall des Aushubmaterials auszugehen.
Abrechnung nach Abtragsprofilen.
Menge: 80,000 m3

**3.8.80 Bodenaustausch**
Material für Bodenaustausch im Bereich liefern und einbauen.
Gebrochene Mineralstoffe  profilgerecht, in Stärken von 20 cm,
mehrlagig mit vom AN zu liefernden Stoffen.
Stoff: gemischtkörnige Kiese bzw. entsprechende gebrochene Korngemisch (Frostempfindlichkeitsklasse F1 und F2)
(Recycling-Material ist nicht zugelassen!)
Bodenaustausch aus weit- und gut abgestuften Kies/Schotter
im Spektrum 0/32 bis 0/56 mit 5 bis 15 GW.- % Feinstkorn (Bodengruppe GU, GT)
BM-0, BM-0* oder BM-F0* nach Ersatzbaustoffverordnung - EBV (Nachweise der Sieblinie und der Materialklasse nach EBV sind vor Einbau unaufgefordert vorzulegen) zum Bodenaustausch liefern und fachgerecht einbauen,

entspr. DIN EN 1610 sowie ATV A139 verdichten
(Dpr mind. 100 %),
Austauschmaterial vom Untergrund durch Einbau eines Geotextiels trennen. Die Lieferung des Geotextiels wird gesondert vergütet.
Menge: 30,000 m3

**3.8.90 Planum herstellen Ev2 ≥ 45 MPa**
Planum profil- und gefällegerecht herstellen nach Unterlagen des AG.
max. Abweichung von der Sollhöhe: +2/-2 cm.
Verformungsmodul Ev2 ≥ 45 MPa.
Das Planum ist gegen Niederschlagswasser zu schützen.
Kosten für Planumsentwässerung während der Bauzeit sind in die Position einzuplanen und werden nicht separat Vergütet.
Menge: 250,000 m2

**3.8.100 Trennvlies GRK 3**
Liefern und Einbau eines Trennvlieses der Geotextilrobustheitsklasse GRK 3, 0,06 mm ≤ O90,w ≤ 0,2 mm,  gemäß Bodengutachten
 zwischen dem Austauschmaterial und anstehenden feinkörnigen (bindigen) Baugrund (Verlegung auch mit Befestigung in Böschungsbereichen und an Grabenwänden). Erforderliche Überlappungen werden nicht separat vergütet und sind einzukalkulieren.
150 g/m2
Menge: 250,000 m2

**3.8.110 Straßengraben herstellen**
Straßengraben herstellen. Boden bzw. Fels profilgerecht lösen.
Homogenbereich EA-L1 | EA-L2
Sohlenbreite 0,5 m,
Grabentiefe bis 0,5 m,
Böschungsneigung 1 zu 1,5.
Boden bzw. Fels der Verwertung nach Wahl des AN zuführen.
Menge: 5,000 m3

*Hinweis: Vorbemerkung Leitungskreuzungen*
In nachfolgenden Positionen sind die kompletten Aufwendungen
für das fach- und höhengerechte Auflagern, einbetten und
Ummanteln der Leitungen und Kabel während es
Erdstoffausbaus und -wiedereinbau einzukalkulieren.
Gleichfalls wird ausdrücklich darauf hingewiesen, daß die mit
dem Kabel verlegten Schutzmaßnahmen (Schutzrohre u. dergl.)
in die Sicherung einzubeziehen sind und nicht zusätzlich
vergütet werden.
Beschädigungen an den Leitungen und Kabeln einschl. der
Schutzmaßnahmen gehen zu Lasten des Auftragnehmers.
Im Bereich erdverlegter Kabel und Leitungen sind nur
Handschachtungen erlaubt.
Sollte es bei der Bauausführung zu Behinderungen mit
Leitungen bzw. Kabeln von Versorgungsträgern kommen, hat
sich der AN an das zuständige Versorgungsunternehmen zu
wenden und erforderlichenfalls eine vorübergehende Stillegung
bzw. Freischaltung zu beantragen.
Diesbezüglicher Stillstand der Baumaßnahme wird nicht
gesondert vergütet.
Es wird ausdrücklich darauf hingewiesen, daß der erforderliche
Handaushub infolge Kreuzungen und Parallelverlauf mit Kabeln
und Leitungen nicht gesondert vergütet wird.
Die Erschwernisse und Aufwendungen sind in die Einheitspreise
der nachfolgend aufgeführten Positionen einzukalkulieren.

**3.8.120 Querverlauf v. Rohrleitungen**
Erschwerniszulage für quer verlaufende Rohrleitungen im
Aushubbereich einschl. aller Vorkehrungen und Einrichtungen
zur Sicherung dieser Leitungen, wie Aufhängen, Abfangungen,
Unterstützungen  etc.
Leitungen aller Dimensionen bis DN 600
Die hierfür erforderlichen Handschachtarbeiten zum Aufsuchen,
Freilegen und Sichern und die damit verbundenen Handschachtarbeiten unter den Rohrleitungen bis zum vorgesehenen
Planum sind hier mit einzukalkulieren.
Rohrleitungen aus Beton, Stahlbeton, Guß, Stahl, PE,
Steinzeug,
Menge: 5,000 St

**3.8.130 Querverlauf Kabel**
Erschwerniszulage  für quer verlaufende Kabel im
Straßenaushubbereich einschl. aller Vorkehrungen und
Einrichtungen zur Sicherung dieser Leitungen, wie Aufhängen,
Abfangungen, Unterstützungen etc.
Kabel aller Dimensionen für Fernsprech-, Breitband- und
Stromversorgungsnetze als Einzelkabel oder als Kabelbündel
bis 4 Kabel
Zulage Die hierfür erforderlichen Handschachtarbeiten zum
Aufsuchen, Freilegen und Sichern und die damit verbundenen
Handschachtarbeiten unter den Kabeln bis zum vorgesehenen
Planum sind hier mit einzukalkulieren.
Menge: 10,000 St

**3.8.140 Parallelverlauf von Kabeltrassen**
Erschwerniszulage für parallel verlaufende Kabel; einschl. aller
Vorkehrungen und Einrichtungen zur Sicherung dieser Leitungen, wie Aufhängen, Abfangungen, Unterstützungen etc.
Die hierfür erforderlichen Handschachtarbeiten zum Aufsuchen,
Freilegen und Sichern und die damit verbundenen Handschachtarbeiten unter den Kabeln bis zum vorgesehenen
Planum sind hier mit einzukalkulieren.
Als parallel laufend werden unter anderem auch Kabel gewertet,
die in einem unter 45° liegenden Winkel zur Leitungsachse
verlaufen.
Kabel aller Dimensionen von Straßenbeleuchtung-, Fernsprech- Breitband- und Stromversorgungsnetzen (NS+MS+FM)
als Einzelkabel oder als Kabelbündel bis 4 Kabel
Menge: 50,000 m

**3.8.150 Suchgraben herstellen**
Boden für Suchgraben nach Angaben des AG ausheben, zur
Wiederverwendung seitlich lagern und nach Beendigung der
Suche wieder einbauen und verdichten.
Verbau und Wasserhaltung, soweit erforderlich, werden nicht
gesondert vergütet. Die Grabentiefe wird gerechnet ab OK
Gelände oder Straße, ggf. unter Abzug des Oberbodens bzw.
OK des vorh. Planum.
Die Vorschriften der Versorgungsunternehmen werden
beachtet.
Grabentiefe: bis 2,00 m
Straßenaufbruch wird nicht gesondert berechnet .
Abgerechnet wird mit senkrechten Wänden.
Menge: 10,000 m3

*Hinweis: Ungebundene Trag- und Deckschichten*

**3.8.160 Frostschutzschicht herstellen Bk0,3*0/45 URA n. Unterl. AG*EV2 min. 100MN/m2 Dicke Unterl. AG*Abrechng. Auftrag**
Frostschutzschicht aus Baustoffgemisch für Frostschutzschichten herstellen. Gesteinsspezifische Anforderungen
gem. TL Gestein-StB und zugeh. Einführungsschreiben.
Erschwernisse durch Einbauten, Schächte und
Straßenabläufe werden gesondert vergütet.
In Verkehrsflächen der Belastungsklasse Bk0,3.
Baustoffgemisch 0/45.
Umweltrelevante Anforderungen beim Einsatz von
Baustoffgemischen nach Unterlagen des AG.
Verformungsmodul EV2 auf der Oberfläche mindestens 100
MN/m2, Dpr ≥ 100 %.
Einbaudicke nach Unterlagen des AG.
Abgerechnet wird nach Auftragsprofilen.
Menge: 50,000 m3

**3.8.170 Frostschutzschicht herstellen Bk100 bis Bk1,0*0/56 URA n. Unterl. AG*EV2 min. 120MN/m2 Dicke Unterl. AG*Abrechng. Auftrag**
Frostschutzschicht aus Baustoffgemisch für Frostschutzschichten herstellen. Gesteinsspezifische Anforderungen
gem. TL Gestein-StB und zugeh. Einführungsschreiben.
Erschwernisse durch Einbauten, Schächte und
Straßenabläufe werden gesondert vergütet.
In Verkehrsflächen der Belastungsklassen Bk100 bis
Bk1,0
Baustoffgemisch 0/56.
Umweltrelevante Anforderungen beim Einsatz von
Baustoffgemischen nach Unterlagen des AG.
Verformungsmodul EV2 auf der Oberfläche mindestens 120
MN/m2, Dpr ≥ 100 %.
Einbaudicke nach Unterlagen des AG.
Abgerechnet wird nach Auftragsprofilen.
Menge: 75,000 m3

*Hinweis: Asphaltschichten*

*Hinweis: Belastungsklasse 0,3 (Wirtschaftsweg innere Erschließung)*

**3.8.180 Asphalttragschicht AC 22 T N herst. Bk0,3 - Bk1,8*70/100res. Dicke 10 cm**
StL-Nr. 22900244112000
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = 70/100 resultierend.
Einbaudicke 10 cm.
Menge: 100,000 m2

**3.8.190 Zulage für Handeinbau Asphalttragschicht**
Handeinbau als Zuschlag für die Einbaupositionen der
Asphalttragschicht in maschinell nicht erreichbaren
Teilflächen, Streifen und Zufahrten
Menge: 10,000 m2

**3.8.200 Straßenfläche kehren vor Einbau Asphaltdeckschicht**
Straßenfläche mit einer selbstaufnehmenden Kehrmaschine vor Einbau der Aspahaltdeckschicht
jeweils unmittelbar nach Aufforderung durch den AG
kehren.
Splitt und sonstiges Kehrgut in Eigentum des AN übernehmen und von der Baustelle entfernen.
Straßenfläche = Asphaltbinderschicht.
Erforderliche Verkehrssicherungsmaßnahmen durchführen.
Menge: 100,000 m2

**3.8.210 Bitumenhaltiges Bindemittel aufsprühen, BK 0,3**
Bitumenhaltiges Bindemittel aufsprühen,
in Verkehrsanlagen
auf Tragschicht
auf zusammenhängenden Teilflächen.
Verschmutzte Unterlage bzw. einzelne verschmutzte
Stellen vorher reinigen. Kehrgut in Eigentum des AN
übernehmen und von der Baustelle entfernen.
Bindemittel = C 40 BF 1 - S
Bindemittelmenge gemäß ZTV Asphalt StB 07/13 zur Erzielung
des Schichtenverbundes.
Menge: 100,000 m2

**3.8.220 Asphaltbeton AC 11 D N herstellen Bk0,3*Dicke 4 cm 50/70*FrosteinwZone III**
StL-Nr. 2290040732120000
Asphaltdeckschicht aus Asphaltbeton AC 11 D N
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk0,3.
Einbaudicke 4 cm.
Bindemittel = 50/70.
Frosteinwirkungszone III.
Menge: 100,000 m2

**3.8.230 Zulage für Handeinbau Asphaltdeckschicht**
Handeinbau als Zuschlag für die Einbaupositionen der
Asphaltdeckgschicht in maschinell nicht erreichbaren
Teilflächen, Streifen und Zufahrten
Menge: 10,000 m2

**3.8.240 Abstumpfungsmaßnahme durchführen**
Abstumpfungsmaßnahme zur Erhöhung der Anfangsgriffigkeit durch gleichmäßiges Aufbringen und Einwalzen von
Abstreumaterial durchführen.
Nicht gebundenes Material aufnehmen und der Verwertung nach Wahl des AN zuführen.
Abstreumaterial = leicht bituminierte Lieferkörnung 1/3.
Aus Gestein wie grobe Gesteinskörnung in Asphaltdeckschicht.
Abstreumenge 1,0 kg/m2.
Maschinell aufstreuen.
Menge: 100,000 m2

*Hinweis: Belastungsklasse 3,2 (Reichenbacher Straße)*

**3.8.250 Asphalttragschicht AC 32 T S herst. Bk3,2*50/70 res. Dicke 12 cm**
StL-Nr. 22900204411300
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 12 cm.
Menge: 150,000 m2

**3.8.260 Zulage für Handeinbau Asphalttragschicht**
Handeinbau als Zuschlag für die Einbaupositionen der
Asphalttragschicht in maschinell nicht erreichbaren
Teilflächen, Streifen und Zufahrten
Menge: 10,000 m2

**3.8.270 Bitumenhaltiges Bindemittel aufsprühen, BK 3,2**
Bitumenhaltiges Bindemittel aufsprühen,
auf Asphalttragschicht
in Verkehrsflächen der Belastungsklasse 3,2
Verschmutzte Unterlage bzw. einzelne verschmutzte
Stellen vorher reinigen. Kehrgut in Eigentum des AN
übernehmen und von der Baustelle entfernen.
Bindemittel = C 60 BP 1 - S
Bindemittelmenge gemäß ZTV Asphalt StB 07/13 zur Erzielung
des Schichtenverbundes.
Vor Einbau Asphaltbinderschicht.
Menge: 150,000 m2

**3.8.280 Asphaltbinder AC 16 B S herstellen Bk3,2*25/55-55 A Dicke 6 cm**
StL-Nr. 229003073110
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 6 cm.
Menge: 150,000 m2

**3.8.290 Zulage für Handeinbau Asphaltbinderschicht**
Handeinbau als Zuschlag für die Einbaupositionen der Asphaltbinderschicht in maschinell nicht erreichbaren Teilflächen und Streifen.
Menge: 10,000 m2

**3.8.300 Straßenfläche kehren vor Einbau Asphaltdeckschicht**
Straßenfläche mit einer selbstaufnehmenden Kehrmaschine vor Einbau der Aspahaltdeckschicht
jeweils unmittelbar nach Aufforderung durch den AG
kehren.
Splitt und sonstiges Kehrgut in Eigentum des AN übernehmen und von der Baustelle entfernen.
Straßenfläche = Asphaltbinderschicht.
Erforderliche Verkehrssicherungsmaßnahmen durchführen.
Menge: 150,000 m2

**3.8.310 Bitumenhaltiges Bindemittel aufsprühen, BK 3,2**
Bitumenhaltiges Bindemittel aufsprühen,
auf Asphaltbinderschicht
in Verkehrsflächen der Belastungsklasse 3,2
Verschmutzte Unterlage bzw. einzelne verschmutzte
Stellen vorher reinigen. Kehrgut in Eigentum des AN
übernehmen und von der Baustelle entfernen.
Bindemittel = C 60 BP 1 - S
Bindemittelmenge gemäß ZTV Asphalt StB 07/13 zur Erzielung
des Schichtenverbundes.
Vor Einbau Asphaltdeckschicht.
Menge: 150,000 m2

**3.8.320 Asphaltbeton AC 11 D S herstellen Bk3,2*Dicke 4 cm 25/55-55 A*FrosteinwZone III**
StL-Nr. 2290040321120000
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone III.
Menge: 150,000 m2

**3.8.330 Zulage für Handeinbau Asphaltdeckschicht**
Handeinbau als Zuschlag für die Einbaupositionen der Asphaltdeckschicht in maschinell nicht erreichbaren Teilflächen und Streifen.
Menge: 10,000 m2

**3.8.340 Abstumpfungsmaßnahme durchführen bit.LFK 1/3*Gestein wie Decke*maschinell**
Abstumpfungsmaßnahme zur Erhöhung der Anfangsgriffigkeit durch gleichmäßiges Aufbringen und Einwalzen von
Abstreukörnung durchführen. Nicht gebundene Abstreukörnung aufnehmen und nach Wahl des AN verwerten.
Abstreukörnung = leicht bituminierte Lieferkörnung 1/3.
Aus Gestein wie grobe Gesteinskörnung in Asphaltdeckschicht.
Abstreumenge 'gemäß ZTV Asphalt Stb 07/13'
Maschinell abstreuen.
Menge: 150,000 m2

**3.8.350 Zulage Vorwärmen der Unterlage Decksch. 3-5 Grad**
StL-Nr. 2290083602
Zulage für den Einbau der Binder- oder Deckschicht
bei niedrigen Außentemperaturen. Zulage umfasst
Vorwärmen der Unterlage mittels selbstfahrendem
Infrarot-Flächenstrahler >75 kW.
Einbau der Deckschicht.
Außentemperaturen (Luft und/oder Unterlage) zwischen
>= +3 Grad Celsius und <= +5 Grad Celsius.
Menge: 150,000 m2

**3.8.360 Magerbetontragschicht 0/32 d= 10-20 cm.**
Magerbetontragschicht 0/32 herstellen.
Für Baugrundverbesserung in Anbindungsbereichen
Einbaudicke 15 cm in Fahrbahnen und Nebenanlagen auf Planum
Einbau auch als Fundationsschicht.
Die Zusammensetzung des Baustoffgemisches ist so zu
wählen, dass in der Eignungsprüfung folgende
Anforderungen eingehalten werden:
mittlere Druckfestigkeit von 3 zusammengehörigen
Probekörpern (D=150 mm, H=125 mm) nach 28 Tagen mind.
15 N/mm2.
Der w/z-Wert sollte 0,40 nicht überschreiten.
Menge: 10,000 m2

**3.8.370 Betondecke, unbew., in Kleinflächen**
Betondecke herstellen, unbewehrt, gem. ZTV-Beton 01,
für Fahrbahnen und Zufahrten.
Deckendicke : 15 cm,
Druckfestigkeitsklasse C 30/37,
Biegezugfestigkeitsklasse F 5,5,
bei Eignungsprüfung und Eigenüberwachung.
Expositionsklassen: XF 4, XM 2.
Zuschlag 0/32 mm bzw. 0/22 mm - Sieblinie A/B,
Körnung über 8 mm zu 50 % aus gebrochenem Zuschlag
Kornform (eK) bzw. mind. 70 % Anteil am Gesamtzuschlag.
Mineralstoffe entsprechend den Vorschriften der o. g. Expositionsklassen
Nachweis der Eignung der Mineralien
nach TL Gestein und DIN 4226.
Bindemittel mit niedrigem wirksamen
alkaligehalt
Na2Oäquivalent < 0,1%
nach DIN EN 196-21,
Mindestzementmenge 350 kg/m3 Fertigbeton.
Betonzusatzmittel mit gültigem Prüfzeugnis.
Im fertigen Beton sind durch Zusatz von Luftporenbildner Mikroporen kleiner 0,3 mm mit
einem Porenvolumen von 3,5 bis 4 Vol.-% einzuhalten
Abbindebeschleuniger sind nicht zugelassen.
Beton unbewehrt
Einbau von Hand in sehr kleinen Flächen und Streifen zur Anpassung
Menge: 10,000 m2

*Hinweis: Fahrbahnanschlüsse, Fugen*

**3.8.380 Anschluss a. Fuge m. Fugenm. herst. Längs-/Querfuge*Deckschicht Tiefe 40 mm*Breite 10 mm Verf. mit Ufst.*Fugenmasse N2**
StL-Nr. 2311391231061201
Anschluss als Fuge mit Fugenmasse herstellen.
Längs- und Querfuge.
In der Asphaltdeckschicht ausbilden.
Fugenspalttiefe = 40 mm.
Fugenspaltbreite = 10 mm.
Fugenspalt verfüllen in einer Lage mit Unterfüllstoff.
Mit heiß verarbeitbarer Fugenmasse Typ N2, einschließlich zugehörigem und zuvor aufgetragenem Voranstrichmittel.
Menge: 40,000 m

**3.8.390 Randabdichtung herstellen Flankenfl. rein.*Abd. 25/55-55 A ein Arbeitsgang*über 10-12 cm**
StL-Nr. 231139221113
Flankenfläche des hochliegenden Randes der Asphaltschichten abdichten.
Reinigen der Flankenfläche mit Hochdruckreiniger.
Abdichtung mit 25/55-55 A.
Herstellung für alle Schichten in einem Arbeitsgang.
Dicke der abzudichtenden Asphaltbefestigung über 10 bis
12 cm.
Menge: 30,000 m

**3.8.400 Randfuge vor Einbauten**
Fugen der bit. Decke  um Einbauteile wie
Abwasserschächte, Schieberkappen, Kabelziehschächte
herstellen, Fugentiefe: 40 mm,
Wandung trocknen und vorstreichen, Fugen mit
Heissvergussmasse vergießen.
Grundlage der Herstllung ist die ZTV Fug
bzw. ZTV Asphalt StB 07/13,
Schneidschlamm absaugen und entsorgen, Schneidbereich
vor Beginn der Arbeiten mit Kehrsaugwagen säubern
Menge: 10,000 m

**3.8.410 Querfuge in Deckschicht**
Anschluss der Asphaltdecke als Fuge herstellen.
Querfuge.
Fugentiefe: 40 mm
Fugenbreite 10 mm
Fugenspalt reinigen, Fugenwandung trocknen und
vorstreichen,
Fugen mit Heißvergussmasse vergießen,
Grundlage der Herstellung ist die ZTV Fug
bzw.  ZTV Asphalt StB 07/13,
Schneidschlamm absaugen und entsorgen, Schneidbereich
vor Beginn der Arbeiten mit Kehrsaugwagen säubern
Menge: 20,000 m

*Hinweis: Markierung*

**3.8.420 Flaeche fuer Markierung trocknen**
Verkehrsflaeche nach Angabe des AG fuer Markierung trocknen.
Menge: 40,000 m2

**3.8.430 Vormarkierung herstellen, Nach Plan**
Vormarkierung für Längs- und Quermarkierung herstellen.
Abgerechnet wird nach durchgehender Länge der Vormarkierung.
Lage der Markierung nach Plan einmessen und vormarkieren.
Menge: 40,000 m

**3.8.440 Laengsmarkierung S=12 cm herstellen, nach Plan**
Laengsmarkierung entsprechend Vormarkierung herstellen.
Zu markierende Flaechen reinigen. Kehrgut und ggf. Fraesgut
gehen in Eigentum des AN ueber und werden beseitigt.
Abgerechnet wird nach markierter Strichlaenge in der Achse.
Doppelstrich wird als zwei Striche abgerechnet.
Mittel- und Randmarkierung.
Herstellung in Strassenabschnitten bis 300 m
auf bituminoeser Decke,
Thermomarkierung, Typ III, Verkehrsklasse P 7, weiß
Heissplastik, Dicke 3 mm aufgelegt.
Strichbreite 0,12 m.
Menge: 40,000 m

**3.8.450 Poller/Markierungssäulen aus Stahl**
Markierungssäulen aus Stahl verzinkt und einbrennlakiert (ersatzweise Rilsanbeschichtung)
Durchmesser 150 mm,
Fuß mit Bitumenüberzug,
Farbe rot/weiß,
Betonfundament 80/80 cm bis 20 cm unter OKG,
oben und unten geschlossen (Klöpperboden),
einschl. Beton- und Erdarbeiten.
Säulenlänge 3,00 m, davon 1,00 m einbetoniert.
Menge: 2,000 St

#### 3.9 Baumschutzarbeiten

**3.9.10 Baum fällen Durchm. 0-15cm H -25m**
Baum fällen, Stammdurchmesser über 0 bis 15 cm,
Schnittstelle ca. auf Höhe der Geländeoberfläche,
in diesen Bereichen sind begleitende Gebüsche vor Ort zu entnehmen, anschließend Bäume/ Gebüsche häckseln,
max. Stückbreite 6 cm und auf dem Baugelände und im angrenzenden Wald verteilen.
Menge: 5,000 St

**3.9.20 Baum fällen Durchm. 15-40cm H -25m**
Baum fällen, Stammdurchmesser über 15 bis 40 cm,
Schnittstelle auf ca. Höhe der Geländeoberfläche,
Baumhöhe bis ca. 25 m, alles Holz.
Stammholz in gesamter Länge aufarbeiten (entasten)
und außerhalb des Baugeländes in Abstimmung mit AG auf geeigneten Zwischenlagerplätzen bzw. entlang von Wirtschafts-/ Waldwegen (Sammelplatz) lagern,
Förderweg bis zu 5km.
Menge: 5,000 St

**3.9.30 Wurzelstock fräsen, roden**
bestehende Wurzelstöcke und Wurzelstöcke der gefällten Bäume
> 15 cm Stammdurchmesser roden
max. Stückbreite 6 cm,
Rodungstiefe/ -breite bis 150 cm,
Durchmesser der Schnittfläche bis 80 cm,
Wurzelstockloch mit Fräsmaterial und ggf. ergänzendem Oberboden/ unbelastendem Boden verfüllen,
Herstellung ebene Fläche,
Beschädigungen der Wurzeln von direkt angrenzenden
Bäumen ab 5 cm Durchmesser mit Wundverschluss behandeln.
Menge: 10,000 St

*Hinweis: Baumschutz und Pflegearbeiten*

**3.9.40 Bäume schützen (Durchmesser: bis 100 cm)**
Schutz für Baumstamm herstellen (Durchmesser: bis 100 cm)
Mantel mit Polsterung zum Schutz des Baumstammes vor mechanischer Beschädigung an Einzelstandorten im Baufeld herstellen und während der Bauzeit unterhalten. Der Mantel darf den Baumstamm und die Wurzelanläufe nicht berühren. Äste sind durch Hochbinden zu schützen. Das Einschlagen von Nägeln oder Bauklammern in Äste und Stämme sind verboten!
Des weiteren ist die DIN 18 920 (Schutz von Bäumen, Pflanzbeständen und Vegetationsflächen bei Baumaßnahmen) zu beachten.
Abmessungen nach Stammdurchmesser, nach örtlicher Angabe. Der Stammumfang wird 1 m über der Geländeoberfläche gemessen. Polsterung des Stammes nach Wahl des AN mindestens 10 cm dick.
Mantel aus Brettern, 24 mm dick, lückenlos befestigen. Mantelhöhe bis 2,5 m.
Schutzmaterial nach Beendigung der Bauarbeiten abbauen.
Material wieder in Eigentum des AN übernehmen und von der Baustelle entfernen incl. Entsorgungskosten
Menge: 10,000 St

**3.9.50 Bäume ausästen und zurückschneiden in Absprache mit AG**
Hochstämmige Bäume im Trassenbereich zur Herstellung der Baufreiheit in Absprache mit dem AG bis in einer lichten Höhe von 3,50 m über Gelände ausästen und fachgerecht zurückschneiden (auf einen Zugast einkürzen oder erforderlichenfalls auf Astring absägen).
Schnittgut transportfähig laden, in Eigentum des AN übernehmen und von der Baustelle entfernen. Gebühren zur Enstorgung sind einzukalkulieren.
einschl. Kippgebühren, sowie aller Nebenarbeiten.
Baumhöhe ca.  6 -8 m,
Stamm-Durchmesser 0,1 - 1,0 m,
1,00 m über dem Gelände gemessen.
- Schnittflächen >= 10 cm Durchmesser vollflächig mit
  Wundbehandlungsmittel versehen.
  Wundbehandlungsmittel nur auf den Wundrand und das
angrenzende Splintholz (ca. 2 cm) auftragen.
- Schnittflächen < 10 cm Durchmesser keine
  Wundbehandlungsmittel
Abgerechnet wird das einseitige Ausästen und Zurückschneiden pro Baum.
Menge: 5,000 St

**3.9.60 Wurzeln vorhandener Bäume sauber durchtrennen in Absprache mit AG**
Im Kronenbereich vorhandener und verbleibender Bäume ist im Aushubbereich zum Schutz der Baumwurzeln grundsätzlich Handaushub vorzusehen.
Wurzeln mit einem Durchmesser >= 3 cm sollen möglichst nicht durchtrennt werden.
Wurzeln in Absprache mit dem AG glatt abschneiden.
Wurzeln gegen Austrocknen schützen. Größere abgeschnittene Wurzeln und Unrat in Eigentum des AN übernehmen und von der Baustelle entfernen incl.
Deponiegebühr.
Abgerechnet wird nach Anzahl der Bäume, deren Wurzeln den Rohrgraben kreuzen.
Menge: 5,000 St

**3.9.70 Wurzelbehandlung vorhandene Bäume**
Im Kronenbereich vorhandener und verbleibender Bäume ist im Aushubbereich zum Schutz der Baumwurzeln grundsätzlich Handaushub vorzusehen. Durchtrennte oder beschädigte Wurzeln sind fachgerecht zu behandeln.
Wurzeln glatt abschneiden und Schnittflächen glätten.
- Schnittflächen > 2 cm Durchmesser Wundränder nachschneiden.
  Wundbehandlungsmittel vollflächig auftragen.
- Schnittflächen <= 2 cm Durchmesser Behandlung mit wachstumsfördernden
  Mitteln (keine Wundbehandlungsmittel)
Wurzeln gegen Austrocknen und Frosteinwirkung schützen.
Größere abgeschnittene Wurzeln und Unrat in Eigentum des AN übernehmen und von der Baustelle entfernen. Abgerechnet wird nach Anzahl der Bäume, deren Wurzeln den Rohrgraben kreuzen.
Beachte:
Sollte nach der Entfernung von Wurzeln die Gefahr des Umstürzens eines Baumes bestehen, sind die weiteren Maßnahmen mit dem AG abzustimmen!
Menge: 5,000 St

#### 3.10 Qualitätssicherung

*Hinweis: Qualitätssicherung Erdbau*

**3.10.10 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 0,500 h

**3.10.20 Prüfung stat. Plattendruckversuch**
Kontrollprüfung auf besondere Anordnung des AG für Verformungsmodule des Planums Straßenbau der Frostschutz- bzw. Schottertragschicht durch statische Plattendruckversuche als Komplettleistung.
Die Ergebnisse sind zu dokumentieren an die örtliche BÜ zu übergeben.
Menge: 1,000 St

**3.10.30 Prüfung auf Rohrgrabensohle**
Kontrollprüfung ZTVT STB auf besondere Anordnung des AG für Verformungsmodul auf Rohrgrabensohle
mind. EVdyn > 25 MN/M2
unter Beachtung der Technischen Prüfvorschriften TP BF-StB Teil B 8.3 (2012)
Menge: 5,000 St

**3.10.40 Prüfung der Gleichmäßigkeit der Verdichtung**
Prüfung der Gleichmäßigkeit der Verdichtung mit der leichten Rammsonde nach DIN 4094 an durch die Bauleitung festgelegten Punkten inkl. Bereitstellung aller erforderlicher Materialien und Geräte und unter Berücksichtigung der Allgemeinen Baubeschreibung und Vorbemerkungen.
einsch. Darstellung der Meßergebnisse (3fach)
Menge: 3,000 St

**3.10.50 Durchführung der Dichteprüfung**
Durchführung der Dichteprüfung der Rohrgrabenverfüllung
nach DIN 18125 und 18127 zur Ermittlung der Proctordichte für das Austauschmaterial im Rohrgrabenbereich gem. den einzelnen Dichteanforderungen gemäß Anweisung des AG.
Die Prüfprotokolle sind der Oberbauleitung unaufgefordert vorzulegen.
Menge: 5,000 St

**3.10.60 Umwelttechnische Untersuchung nach Parameterlisten**
Untersuchung des potentiellen Aushubmaterials nach
EBV, Boden/Baggergut, BM 0*, Schütteleluat, EBV Anlage 1, Tab. 3 einschl. der Probenahme als gestörte Bodenprobe  und des Spezifizierens, Beurteilens, Lagerns und der Entsorgung der Bodenproben.
Die Entnahme der Proben hat nach rechtzeitiger Abstimmung in Anwesenheit eines Vertreters des Auftraggebers und entsprechend den Richtlinien der LAGA PN 98 zur erfolgen.
Die Untersuchungsergebnisse sind 3-fach kopierfähig vorzulegen.
Die Laborleistung ist durch ein hierfür zugelassenes und anerkanntes Institut durchführen zu lassen.
Menge: 2,000 St

*Hinweis: Qualitätssicherung Rohrleitungen*

**3.10.70 Kanal reinigen bis DN 300**
Abwasserkanal reinigen,
DN 'bis 300',

sonstige Hindernisse 'während der
Bauzeit entstanden',

durch Hochdruckspülverfahren,
Wasser liefern.
Menge: 320,000 m

**3.10.80 Kanal reinigen bis DN 1400**
Abwasserkanal reinigen,
DN 'bis 1400',

sonstige Hindernisse 'während der
Bauzeit entstanden',

durch Hochdruckspülverfahren,
Wasser liefern.
Menge: 50,000 m

**3.10.90 TV-Untersuchung bis DN 300**
Optische Inspektion der Abwasserleitung, DIN EN 13508-2, DWA-M 149-2, DWA-M 149-5, mit TV-Kamera mit Drehschwenkkopf und Zoom, mit aufrechtem und seitenrichtigem Bild, Inspektion mit Abschwenken aller Rohrverbindungen, Stutzen, Abzweige, mit Neigungs- und Rissbreitenmessung, Deformationsmessung, Ergebnisse dokumentieren, Dokumentation der Inspektion als Untersuchungsbericht mit Haltungsgrafik und Bilddokumentation der Schadstellen,je Haltung/Leitung, aufbereitet gemäß ATV-DVWK M 143Teil 2, Übergabe der Video- und Bildergebnisse der TV-Befahrung als CD/DVD, Übergabe der Haltungsdaten als ISYBAU Typ "H" Datei
Das Bedienungspersonal umfasst mind. 1 Techniker und 1 Hilfskraft.
Kanal: bis DN 300
Menge: 320,000 m

**3.10.100 TV-Untersuchung bis DN 1400**
Optische Inspektion der Abwasserleitung, DIN EN 13508-2, DWA-M 149-2, DWA-M 149-5, mit TV-Kamera mit Drehschwenkkopf und Zoom, mit aufrechtem und seitenrichtigem Bild, Inspektion mit Abschwenken aller Rohrverbindungen, Stutzen, Abzweige, mit Neigungs- und Rissbreitenmessung, Ergebnisse dokumentieren, Dokumentation der Inspektion als Untersuchungsbericht mit Haltungsgrafik und Bilddokumentation der Schadstellen,je Haltung/Leitung, aufbereitet gemäß ATV-DVWK M 143Teil 2, Übergabe der Video- und Bildergebnisse der TV-Befahrung als CD/DVD, Übergabe der Haltungsdaten als ISYBAU Typ "H" Datei
Das Bedienungspersonal umfasst mind. 1 Techniker und 1 Hilfskraft.
Kanal: bis DN 1400
Menge: 50,000 m

**3.10.110 Opt.Inspektion Schacht Schmutzwasserkanal TV-Kamera Beton DN1000 T 2-4m Einstieg-Durchm. 625mm**
Optische Inspektion des Schachtes, DIN EN 13508-2, DWA-M 149-2, DWA-M 149-5, in Schmutzwasserkanal, durch Untersuchung mit TV-Kamera, digital, mit vollsphärischer Bilderfassung, Blickwinkel 360 Grad vertikal x 360 Grad horizontal, Dokumentation wird gesondert vergütet, runder Schacht, aus Beton, DN 1000, Tiefe über 2 bis 4 m, Einstiegsöffnung rund, Durchmesser 625 mm, Deckel lose, Klasse D 400 DIN EN 124-1.
Menge: 8,000 St

**3.10.120 Dichtheit prüfen, bis DN 300**
Entwässerungsrohrleitung auf Dichtheit nach DIN EN 1610 prüfen. Erforderliche Verankerungen und Rohrverschlüsse herstellen und beseitigen. Notwendigen Füllstoff liefern und ableiten.
Rohr DN 'bis 300 mm'

Prüfung von Haltungslängen 2 bis 150 m in kleinen Längen vom Hauptkanal aus
Prüfung mit Luft/Wasser nach Wahl des AN.

Auswertung und Darstellung der Meßergebnisse 1-fach grafisch, einschl. Bereitstellung und Entsorgung der Prüfmedien sowie Prüfverschluß aller Zu- und Abläufe
Menge: 320,000 m

**3.10.130 Dichtheit prüfen, bis DN 1400**
Entwässerungsrohrleitung auf Dichtheit nach DIN EN 1610 prüfen. Erforderliche Verankerungen und Rohrverschlüsse herstellen und beseitigen. Notwendigen Füllstoff liefern und ableiten.
Rohr DN 'bis 1400 mm'

Prüfung von Haltungslängen 2 bis 150 m in kleinen Längen vom Hauptkanal aus
Prüfung mit Luft/Wasser nach Wahl des AN.

Auswertung und Darstellung der Meßergebnisse 1-fach grafisch, einschl. Bereitstellung und Entsorgung der Prüfmedien sowie Prüfverschluß aller Zu- und Abläufe
Menge: 50,000 m

**3.10.140 Dichtheitsprüfung Wasser Muffe PP bis DN 1400 Verfahren W**
Dichtheitsprüfung DIN EN 1610 mit Wasser, als Abnahmeprüfung, der Muffe aus PP, Beton, DN 200 bis 1400, im Regenwasserkanal einschl. aller erforderlichen Anlagen (Geräte und Maschinen), Abdichtungen, Verankerungen und Rohrverschlüsse, Verfahren W, Wasser liefern und schadlos beseitigen.
Menge: 10,000 St

**3.10.150 Dichtheitsprüfung - Schachtbauwerk DN 1000**
Dichtheitsprüfung für ein Schachtbauwerk
bis DN 1.000
Dichtheitsprüfung gemäß DIN EN 1610
Prüfung mit Wasser

Auswertung und Darstellung der Meßergebnisse grafisch, einschl. Bereitstellung und Entsorgung der Prüfmedien sowie Prüfverschluß aller Zu- und Abläufe
Menge: 7,000 St

**3.10.160 Dichtheitsprüfung - Schachtbauwerk DN 2500**
Dichtheitsprüfung für ein Schachtbauwerk
bis DN 2500
Dichtheitsprüfung gemäß DIN EN 1610
Prüfung mit Wasser

Auswertung und Darstellung der Meßergebnisse grafisch, einschl. Bereitstellung und Entsorgung der Prüfmedien sowie Prüfverschluß aller Zu- und Abläufe
Menge: 1,000 St

*Hinweis: Qualitätssicherung Verkehrsanlagen*

**3.10.170 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 1,000 h

**3.10.180 Prüfung stat. Plattendruckversuch**
Kontrollprüfung auf besondere Anordnung des AG für Verformungsmodule des Planums Straßenbau der Frostschutz- bzw. Schottertragschicht durch statische Plattendruckversuche als Komplettleistung.
Die Ergebnisse sind zu dokumentieren an die örtliche BÜ zu übergeben.
Menge: 2,000 St

### 4 TO 3.2 - Schmutzwasseranlagen

#### 4.1 Dokumentations- / Hilfsleistungen

**4.1.10 Erstabsteckung Schmutzwasseranlagen**
Erstabsteckung der Kanaltrasse, Schächte.

Die Trassenhaupt- und nebenpunkte sind durch den AN selbständig abzustecken. Die Koordinaten innerhalb des Baufeldes werden durch die BÜ an den AN übergeben.

Die Festlegung der Schachtmittelpunkte erfolgt anhand der Ergebnisse in Abstimmung mit der örtlichen Bauüberwachung.
Zur Sicherstellung der geforderten Verlegetiefe hat der AN im Rahmen seiner Absteckung eine Kontrollvermessung der Rohrgrabensohle durchzuführen und diese zu protokollieren.
Der AN hat alle Punkte während der ganzen Bauzeit zu sichern. Es dürfen im Zuge der Bauarbeiten keine Absteckpunkte entfernt werden. Während der Bauarbeiten entfernte Grenzsteine und Absteckpunkte sind auf Kosten des AN von einem öffentlich bestellten Vermesser wieder herzustellen. Den Auftrag hierzu hat der AN auszulösen.
Menge: 1,000 psch

**4.1.20 Dokumentation Schmutzwasseranlagen**
Erstellung und Lieferung einer kompletten Dokumentation -anteilig für Schmutzwasser  in 1-facher Ausfertigung.
Alle verfügbaren Daten sind digital auf Datenträger 1-fach zu beizulegen.

Die Dokumentation ist so aufzubauen, dass sich an Hand einer chronologischen und übersichtlichen Nummerierung die einzelnen Bauteile im Fließschema, in der Stückliste und im Rohrbuch leicht wiederfinden lassen und die
dazugehörigen Herstellerzeugnisse problemlos auffindbar sind.

Die Leistung gilt erst bei Vorlage der vollständigen Dokumentation als erfüllt !
Der genaue Inhalt der Dokumentation ist vor Erstellung mit der ÖBÜ abzustimmen.

Über die Abnahme der Anlage ist durch den AG und den AN ein Protokoll anzufertigen und zu unterzeichnen.
Die Abarbeitung von eventuell festgestellten Mängeln ist schriftlich durch den AN anzuzeigen.
Danach erfolgt nochmals eine gemeinsame Abnahme.
Menge: 1,000 psch

**4.1.30 Digitales Aufmaß Schmutzwasseranlagen**
Aufmaß für Schmutzwasser

Digitales Aufmaß (GAEB- Datenart 11 oder X 31 einschl. Abrechnungspläne) zur Erstellung von Aufmaßen und zur Abrechnung gemäß Vorbemerkungen und Einmessvorschrift des Zweckverbandes (Leitung, Formstücke, Schweißnähte etc.) und gemäß Vorbemerkungen erstellen und auf Datenträger übergeben.
Menge: 1,000 psch

**4.1.40 Bestandseinmessung**
Bestandseinmessung Regenwasseranlagen | Kanal und Einleitbauwerk
gemäß dem Anforderungskatalog an die Bestandsdokumentation Trinkwasser und Abwasser des ZWA Holzland, Bearbeitungsstand September 2015

Vom Auftragnehmer ist eine Endvermessung durchzuführen und eine Bestandsdokumentation über die
erbrachten Leistungen nach folgenden Kriterien zu erarbeiten:

- Der Grundplan ist nach DIN 18702 zu erstellen. Er muss ein regelmäßiges Gitternetz enthalten und mindestens 3 Gitterpunkte sind mit vollständigen Koordinatenangaben  zu referenzieren.
- Als Bezug für das Lagenetz gilt das Koordinatensystem ETRS89.
- Die Höhenangaben erfolgen im System m ü NHN, wobei aus Gründen der Darstellung bei entsprechenden Vermerk Kürzungen möglich sind. Höhenangaben in m ü HN sind in Ausnahmefällen nach Rücksprache
- möglich.
- Als Regelmaßstab gelten für bebaute Gebiete 1:500 und für unbebaute Gebiete 1:1000. Im Einzelfall ist bei entsprechender Objektdichte eine großmaßstäbigere Darstellung zu wählen.
- Die Schriftgröße für die Beschriftungen sollte mindesten 1 betragen.
- Die Verwendung von Projektlageplänen als Grundlage für Bestandslagepläne ist unzulässig.
- Originalmeßprotokolle bzw. – datensätze (im ASCII-Format) sind dem Auftraggeber auf Anforderung zur Einsichtnahme vorzulegen.
- Maßangaben zu dauerhaften Bezugspunkten ( vorzugsweise Gebäude)
- Schächten und Schachtbauwerken einschließlich Höhenangabe zur Deckeloberkante sowie Ein- und Auslaufhöhen. Die Einlaufnummerierung erfolgt vom Auslauf beginnend in Uhrzeigerrichtung
- Haltungen und den dazugehörigen Angaben zu Material, Nennweite, Haltungslänge, Gefälle, Fließrichtung, Seitenzuläufen und Grundstücksanschlußleitung
- Bauwerksplänen der Sonderbauwerke in geeignetem Maßstab in 6-facher Ausfertigung
- Längsschnitt im analogen Maßstab zum Lageplan in 4-facher Ausfertigung Darstellung der Öffentlichkeits- bzw. Leistungsgrenze
- Schachtverzeichnis mit sämtlichen Koordinaten- und Höhenangaben als Tabelle auf den Bestandsplan
- Übergabe der Bestandspläne  in 3- facher Ausfertigung sowie in digitaler Form auf CD oder per Mail an den jeweils verantwortlichen Bauleiter, als DWG- oder DXF- Datei Release 2014 oder kleinere Version in dem o.g. Koordinatensystemen ETRS89 gemäß Anlage 1 - Zeichenvorschrift des ZWA „Thüringer Holzland“

Die Vermessungsleistungen sind durch ein vom AN zu beauftragendes anerkanntes Vermessungsbüro durchzuführen.
Menge: 1,000 psch

#### 4.2 Leitungssicherung

**4.2.10 Kabel u. Leitungen suchen**
Suchen und Lokalisieren von erdverlegten Kabeln und Leitungen, in Einzelabschnitten, mittels geeignetem Suchgerät unter Beachtung der VBG 4 und der UVV.
Sämtliche Funde müssen dem AG als Daten im Gauss-Krüger-Koordinaten-
system durch den AN zur Verfügung gestellt werden.
Trassenbreite 3 m
Menge: 400,000 m

**4.2.20 Schürfschlitz**
Boden für Schürfschlitz ausheben,
zur Freilegung von Kabeln und
Leitungen mit Kleingerät bzw. Handschachtung,
ab Geländeoberfläche,
Aushub in Eigentum des AN übernehmen und von der Baustelle entfernen, Schürfschlitze mit geeignetem Austauschmaterial verfüllen und verdichten,
Aushubtiefe in m bis 1,50 m,
Sohlenbreite über 1,5 bis 3m,
Homogenbereich EA-L1 und EA-L2.
Menge: 5,000 m3

**4.2.30 Kabel in Schutzrohren sichern**
Kabel längs des Rohrgrabens oder spitzwinklig
in Schutzrohren verlegt, auch in Bündeln bis zu 5 St b= 0,50 cm
(Abrechnung erfolgt als 1 St) unter Spannung,
sichern 'in Einzelabschnitten'.

Tiefe der Leitungsachse unter Gelände bis 1,40 m.
Menge: 400,000 m

**4.2.40 Kabel querend sichern**
Kabel quer zum Rohrgraben auch in Bündeln bis zu 5 St
 (Abrechnung erfolgt als 1 St), Unter Spannung, sichern
Tiefe der Leitungsachse unter Gelände bis 1,40 m.
Menge: 10,000 St

**4.2.50 Rohrleitung bis 3,0 m, unter Druck**
Rohrleitung Trinkwasser
aus 'unterschiedlichen Materialien,
zB. AZ, Guss, PVC, Stahl, Beton etc.',

'unter Druck, trinkwasserführend',

DN 'bis 300',

sichern 'in Einzelabschnitten'.

Tiefe der Leitungsachse unter Gelände bis 3,00 m.
Menge: 10,000 m

**4.2.60 Rohrleitung bis 3,0 m**
Rohrleitung Freispiegelleitungen
aus 'unterschiedlichen Materialien,
zB. AZ, Guss, PVC, Stahl, Beton etc.',

'wasser- bzw. abwasserführend',

DN 'bis 1000',

sichern 'in Einzelabschnitten'.

Tiefe der Leitungsachse unter Gelände bis 3,00 m.
Menge: 20,000 m

#### 4.3 Erdarbeiten

*Hinweis: Vorbemerkungen zur Erdarbeiten*
Der AN hat sich über die Lage von Kabel und Leitungen bei den zuständigen Versorgungsträgern anhand von Bestandsplänen zu unterrichten.
Für die im Baufeld vorhandenen unterschiedlichen Systeme sind Einmessungen und Einweisungen der Versorgungsunternehmen vor Ort vor Beginn der Tiefbauleistungen durch den AN zu veranlassen und deren Durchführung zu dokumentieren.
Die Lage der Leitungen ist durch eine zurückgesetzte Vermarkung des AN selbständig zu sichern.

Die Aushubsohle ist gegen Witterungseinflüsse zu schützen.
Durch den AN sind geeignete Maßnahmen zum Schutz des Planums zu ergreifen.
Weiter ist die Baugrube durch Maßnahmen des AN wirksam gegen Zutritt von Oberflächenwasser zur Baugrube zu schützen.
Die hierfür erforderlichen Maßnahmen sind in die Einheitspreise der Erdbauleistungen einzukalkulieren und werden nicht separat vergütet.

Der AG übernimmt keine Entsorgungskosten. Alle anfallenden Kosten sind in die Einheitspreise einzukalkulieren.
Über die Entsorgung und Verwertung der Stoffe sind Nachweise aufzubewahren und nach Beendigung der Bauarbeiten im Rahmen der Abschlussdokumentation spätestens 14 Tage vor Abnahme der Gesamtleistung zur Prüfung vorzulegen.

**4.3.10 Oberbodenabtrag Zwischenlagerung, Wiedereinbau**
Oberboden abtragen, in Teilflächen, Material lösen, laden, fördern und auf einer vom AN beigestellten Lagerfläche in Mieten aufsetzen,
einschließlich aller Transportwege
laden, fördern und profilgerecht lagenweise
wieder einbauen in Gräben, Bankette, Leitungsgräben und Böschungen
Abtragdicke im Mittel in cm 'ca. 20',

Leistungen zur Tiefenlockerung und Wiederherstellung der
landwirtschaftlichen Nutzbarkeit werden nicht separat vergütet und sind in diese Position einzukalkulieren.

Abrechnung nach Abtragsprofilen.
Menge: 90,000 m3

**4.3.20 Aushub Boden Gräben und Baugruben EA-L1**
Boden der Gräben für Entwässerungskanäle, Schächte und Bauwerke profilgerecht zwischen Verbau ausheben nach Abtrag des Oberbodens bzw. der Oberflächenbefestigung.
Verbau wird gesondert vergütet, mit Behinderung durch Ver- und Entsorgungsleitungen und Kabel ist zu rechnen.
Aushub in Eigentum des AN übernehmen und ordnungsgemäß entsorgen.
Für die Kalkulation der Entsorgung ist grundsätzlich von einer Materialklasse BM-F0 gemäß EBV, AVV-Schlüssel-Nr. 17 05 04, nicht gefährlicher Abfall des Aushubmaterials auszugehen.
Aushubtiefe bis 4,50 m.
Sohlbreite der Gräben bis max. 3,00 m,
Homogenbereich EA-L1 nach Unterlagen des AG gem. Bodengutachten.
Menge: 2420,000 m3

**4.3.30 Aushub Boden Gräben und Baugruben EA-L2**
Boden der Gräben für Entwässerungskanäle, Schächte und Bauwerke profilgerecht zwischen Verbau ausheben nach Abtrag des Oberbodens bzw. der Oberflächenbefestigung.
Verbau wird gesondert vergütet, mit Behinderung durch Ver- und Entsorgungsleitungen und Kabel ist zu rechnen.
Aushub in Eigentum des AN übernehmen und ordnungsgemäß entsorgen.
Für die Kalkulation der Entsorgung ist grundsätzlich von einer Materialklasse BM-F0 gemäß EBV, AVV-Schlüssel-Nr. 17 05 04, nicht gefährlicher Abfall des Aushubmaterials auszugehen.
Aushubtiefe bis 4,50 m.
Sohlbreite der Gräben bis max. 3,00 m,
Homogenbereich EA-L2 nach Unterlagen des AG gem. Bodengutachten.

Der technologische Mehraufwand beim Lösen (z.B. Bagger stärker Reißkraft, Meißelarbeiten, Einsatz Fels- oder Anbaufräse) ist in die Position einzurechnen und wird nicht separat vergütet.
Menge: 720,000 m3

**4.3.40 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 630,000 t

**4.3.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 50,000 m3

**4.3.60 Ausheben Hand, Zulage**
Ausheben von Hand als Zulage zur Bodenbewegung.
Menge: 50,000 m3

**4.3.70 Untergrund verd.**
Untergrund verdichten,
für Grabensohle,
EV (dyn) = > 25 MN/m2
Menge: 1000,000 m2

**4.3.80 Drainschicht, Baugrundverbesserung**
Drainschicht für Baugrundverbesserung/Drainage/Bodenaustausch in der Baugrubensohle in Bereichen von Schichtenwasseranfalls bzw. als Ausgleich für technologisch bedingten Mehraushub.
Gebrochene Mineralstoffe profilgerecht, in Stärken von ca. 20 cm bis zu 60 cm,
mehrlagig unter Bauwerken mit vom AN zu liefernden Stoffen.
Material: gut abgestufter Kies oder Schotter (kein RC-Material!)
Körnung 8/32 bis 8/45 (d. h. bevorzugt mit Zwischenkörnungen) zur Baugrundverbesserung, bauzeitliche Drainage und Bodenaustausch in der Rohrgrabensohle und unter Bauwerken liefern und fachgerecht einbauen,
Materialklasse BM-F0 gemäß EBV (Nachweise der Sieblinie sind vor Einbau unaufgefordert vorzulegen)
entspr. DIN EN 1610 sowie ATV A139 verdichten
(Dpr mind. 97 %),
Austauschmaterial vom Untergrund, Grabenwänden, und Bettung durch Einbau eines Geotextils trennen. Die Lieferung des Geotextils wird gesondert vergütet.
Menge: 200,000 m3

**4.3.90 Trennvlies GRK 3**
Liefern und Einbau eines Trennvlieses der Geotextilrobustheitsklasse GRK 3  zwischen dem Austauschmaterial und anstehenden Baugrund (Verlegung auch mit Befestigung in Böschungsbereichen und an Grabenwänden). Erforderliche Überlappungen werden nicht separat vergütet und sind einzukalkulieren.
Durchlässigkeit von kf = 5x10-3 m/s
150 g/m2
Menge: 2380,000 m2

**4.3.100 Material f. Leitungszone liefern, einbauen**
Material für Leitungszone nach DIN EN 1610 (Typ 1) unter Einbeziehung der Herstellervorschriften liefern,
in Leitungsgraben einbauen und verdichten;
Verdichtung: DPr >= 97 %
Material = natürliches Kies-Sand-Gemisch
untere Bettungszone: mind. 10 cm
Abdeckung: 30 cm über Rohrscheitel, nach DIN EN 1610 und DWA A 139 sowie Herstellerrichtlinien liefern und einbauen
Abgerechnet wird nach Einbauprofil.
Die Filterstabilität ist nachzuweisen.
Die Eignungsuntersuchungen des Materials (Kornverteilung, Proctordichte und Einbauwassergehalt) ist dem AG vorzulegen.
Menge: 700,000 m3

**4.3.110 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) 5 bis max. 15 M-% GW Steinanteil auf < 10 M-% begrenzt Größtkorn 100 mm
Einbau und Verdichtung in Lagen von maximal 30 cm Dicke
gut verdichtbare, unbelastete (BM-0, BM-0* oder BM-F0* nach Ersatzbaustoffverordnung - EBV)
 (Nachweise der Sieblinie und der Materialklasse nach EBV sind vor Einbau unaufgefordert vorzulegen) verdichten gemäß Verdichtungsanforderungen ZTVE-StB 17.
Dpr ≥ 98 % Planum  bis 0,5 m unter Planum
EV2-Wert im Bereich von Verkehrsflächen >= 45 MN/m2
Menge: 2250,000 m3

**4.3.120 Markierung Trasse Trassenband Beschriftung**
Markierung von Kanaltrassen mit Trassenband, Farbton blau, in Trassenmitte, mit Beschriftung "Schmutzwasserleitung", verlegen 40 cm über Rohr.
Menge: 900,000 m

**4.3.130 Beton C12/15 als Füllbeton**
Beton C12/15 als Füllbeton, Rohrauflager, Bodenaustausch und -einbettung sowie Dichtung in Rohrgräben und als Sauberkeitsschicht unter Schächten und Bauwerken, liefern und bis maximal 30 cm über Rohrscheitel in Verlegetiefen bis 4,0 m unter erschwerten Bedingungen zwischen Verbau fachgerecht auch in dünnen Schichten und Kleinmengen einbauen und Verdichten bzw. unterstopfen.

Abrechnung nach Einbauprofilen entsprechend Vorgabe und statischer Berechnungen
Menge: 50,000 m3

#### 4.4 Verbauarbeiten

*Hinweis: Vorbemerkungen zum Verbau*
Die Grundwasserstände können auf Grund der Bodenverhältnisse, vorhandener Leitungsgräben etc. örtlich stark schwanken.
Der Grundwasserstand ist niederschlagsbedingten und jahreszeitlichen Schwankungen unterworfen und hängt von den Abflussverhältnissen der Vorfluter ab.

*Hinweis: Hinweise zum Verbau*
Das Einbringen und Ziehen des Verbaus ist unter Verwendung erschütterungsarmer Verfahren durchzuführen.
Der Verbau ist vorauseilend einzudrücken.
Durch geeignete Maßnahmen (Verfüllung von Hohlräumen etc. zwischen dem Verbau und der Wand des Rohrgrabens nach Einbringung) sind Setzungserscheinungen in den Randbereichen auszuschließen.
Bei der Kalkulation der Verbauarbeiten ist zu berücksichtigen, dass sich im gesamten Baufeld Leitungen der Ver- und Entsorgung sowie Kabelsysteme befinden, die im Bestand zu schützen sind und somit eine Behinderung darstellen.

**4.4.10 Statische Berechnung Verbau**
Prüffähige statische Berechnung und Nachweise für Baubehelfe erstellen und liefern.
Gilt für die nachfolgenden 2 Positionen für Grabenverbau einschl. Schachtbaugruben.
Menge: 1,000 psch

**4.4.20 Grabenverbau Typ ES**
Grabenverbau mittels Randgestützen Grabenverbaugeräten
gemäß DIN EN 13331(Typ ES)
einschl. sämtlicher erforderlicher Module und Bauteile nach Wahl des AN

Der Mehraufwand für das Verlegen der Rohrleitungen ist in den Einheitspreis einzukalkulieren.
Einbauart: Es ist darauf zu achten, dass keine Erschütterungen entstehen, die Schäden an den Gebäuden und der angrenzenden Bebauung verursachen.
Einrammen und Einrütteln ist verboten,
mit doppelter waagrechter Aussteifung,
Verankerung nicht möglich.
Verbautiefe bis 4,00 m
Lichte Grabenbreite bis 2,00 m
Bodenarten gem. Bodengutachten,
Verbau wieder beseitigen. Dabei ist darauf zu achten, dass die
entstehenden Hohlräume ordnungsgemäß verfüllt und verdichtet werden,

Die statischen Berechnungen sind der örtlichen BÜ in 1-facher Form geprüft unaufgefordert vor Beginn der Bauarbeiten zu übergeben.
Die hierfür erforderlichen Aufwendungen sind in die Position einzukalkulieren.
Menge: 5500,000 m2

**4.4.30 Verbau herstellen, Gleitschienenverbau mit Stützrahmen**
Verbau für Leitungsgraben und Montagegruben entsprechend statischen und konstruktiven Erfordernissen herstellen, vorhalten und von der Baustelle entfernen.
Art des Verbau: Gleitschienen-Grabenverbaugeräte
mit Stützrahmen, DIN 4124 Abs. 5.1.1 f)
oder Dielenkammer-Geräte;
Grabentiefe über 4,00 bis 5,0 m.
Breite der Grabensohle für Rohr bis 2,00 m
Behinderungen durch Ver- und Entsorgungsleitungen,
Kabel und Anlagen der Wasserhaltung sind einzurechnen
und werden nicht gesondert vergütet.
sonst wie Pos. zuvor.
Menge: 150,000 m2

**4.4.40 Aussparung Verbau**
Aussparung als Zulage zu vorgenannten Verbaupositionen zum Durchführen von Ver- und Entsorgungsleitungen.
Ausführung nach Wahl des AN unter Beachtung der einschlägigen Vorschriften und Richtlinien
größte Dimension bis ca. DN 250 einschl. aller erforderlichen
Nebenarbeiten.
Menge: 15,000 St

#### 4.5 Wasserhaltungsarbeiten

*Hinweis: Vorbemerkungen zur Wasserhaltung*
Die mit einer Wasserhaltung versehenen Rohrgrabenabschnitte sind so kurz wie möglich offen zu halten, um die Gefahr von Setzungen der angrenzenden Bebauung infolge der Beeinflussung der Grundwassersituation zu vermeiden.

*Hinweis: Hinweis zur Wasserhaltung*
Die Bemessung / Dimensionierung und Planung einer offenen Wasserhaltung ist nach VOB-C DIN 18305, Absatz 3.3.1 eine vom Auftragnehmer zu erbringende Leistung.
Hierfür stehen die Angaben gemäß DIN 18305:2019-09 (Durchlässigkeit, Bemessungswasserstand usw.) im beigefügten Baugrundgutachten zur Verfügung.

Stehen als Vorfluter Gewässer und / oder Entwässerungsleitungen zur Einleitung der Wasserhaltung zur Verfügung, ist auf Grundlage der wasserrechtlichen Genehmigung oder der Einleitgenehmigung sicherzustellen, dass durch geeignete Maßnahmen (z.B. Absetzbecken, Vorbhandlung, Sedimentationsabscheider o.Ä.) keine Verunreinigungen, Sedimente etc. eingeleitet werden.

Die mit einer Wasserhaltung versehenen Rohrgrabenabschnitte sind so kurz wie möglich offen zu halten um die Gefahr von Setzungen der angrenzenden Bebauung bzw. Oberflächen infolge der Beeinflussung der Grundwassersituation zu vermeiden.

Sämtliche Anlagen der im Folgenden beschriebenen Pauschalleistungen zur offenen Wasserhaltung für Gräben und Baugruben (Pumpenanlagen, Leitungssystem, Stromerzeuger und die zugehörige Mess-, Steuer und Regeltechnik) sind mindestens einfach redundant auszulegen, wobei bei Versagen des 1. Systems ein selbsttätiges Anlaufen des 2. Systems zur Aufrechterhaltung der Funktionalität der Wasserhaltung sicherzustellen ist.

Alle Systeme sind autark aufzubauen.
Der Strom für den Betrieb der Wasserhaltung ist i. d. R, aus dem  Netz des Auftraggebers gegen Gebühr zu entnehmen.
Die für den Baustomanschluss erforderlichen Regieleistungen, Gebühren etc. sind in die im Folgenden beschriebenen Pauschalpositionen der Wasserhaltung einzukalkulieren.
Erforderlichenfalls sind  für Pumpen mit Elektroantrieb jeweils die geeigneten Stromerzeuger (Dieselaggregate etc.) ebenfalls redundant mit automatischer Redundanzverfolgung vorzusehen.

Die Wasserhaltung ist durch den AN während der Laufzeiten 7 Tage die Woche, 24 h am Tag zu überwachen und eine unterbrechungsfreie Betreibung sicherzustellen.
Betriebsstunden der einzelnen Pumpen und Stromerzeuger sind zu dokumentieren.

Für die vorgenannten Aufwendungen sind alle erforderlichen Leistungen in die Einheitspreise der entsprechenden pauschalen Wasserhaltungspositione einzurechnen und werden nicht gesondert vergütet.

**4.5.10 Beantragung der wasserrechtlichen Erlaubnis**
Beantragung der wasserrechtlichen Erlaubnisse und Betreuung des gesamten Verfahrens bei der zuständigen Wasserbehörde.
Die Antragstellung hat über die Untere Wasserbehörde zu erfolgen.
Übergabe der Ergebnisse 1-fach in Papierform und digital.
Menge: 1,000 psch

**4.5.20 Bemessung der Wasserhaltung**
Bemessung der Wasserhaltungen anteilig für die Abwasseranlagen unter Beachtung der allgemein anerkannten Regeln der Technik und der Ergebnisse des beiliegenden Baugrundgutachtens.
Erforderliche Planunterlagen werden vom AG bereitgestellt.

Übergabe der Ergebnisse 1-fach in Papierform und digital
Menge: 1,000 psch

**4.5.30 Offene Wasserhaltung für Hauptkanal**
Offene Wasserhaltung für Hauptkanal nach Wahl des AN innerhalb der verbauten Baugruben
in mehreren Teilabschnitten komplett herstellen und abbauen.
In dieser Position ist das Liefern, Einbauen, Vorhalten und Betreiben, sowie der Rückbau sämtlicher für die innere Wasserhaltung des offenen Teilabschnittes der Gräben und Baugruben erforderlichen Einbauten, Maschinen und Anlagen, sowie die hierfür erforderlichen Erdbau und Regieleistungen einschl. der Materiallieferungen enthalten.
Filterrohre können im Boden verbleiben,
Löcher verfüllen, Verfüllstoff nach Wahl des AN,

innerhalb von Baugruben ab Geländeoberfläche,
Länge der trocken zu haltenden Strecke nach Wahl des AN,

Aushubsohle ab Geländeoberfläche in m bis 4  m,

vorhandene Grundwasserstände unter
Geländeoberfläche in m siehe beiliegendes Baugrundgutachten,

Länge offener Grabenabschnitt gesamt in m ca.15  m,

bis Wasseranfall ca. 25 m3/h
Menge: 850,000 m

**4.5.40 Zulage für größere Wassermenge**
Zulage zu vorbeschriebener Position für höheren Wasseranfall der Wasserhaltung über 25 m3/h

Länge der Baugrube gesamt in m 'ca. 15 m',

bis Wasseranfall ca. 50 m3/h
Menge: 200,000 m

**4.5.50 Sperrriegel in Leitungsgraben**
Sperrriegel für Rohrleitungsgräben mindestens 1,00 m dick
aus Lehm zur Unterbrechung der Drainwirkung im gesamten Grabenquerschnitt bis Oberkante Planum herstellen.
Stoffe liefern und einbauen.
Der Sperrriegel ist allseitig mindestens 30cm in gewachsenen
Boden einzubinden.
Der Mehraushub ist in diese Position einzukalkulieren. Lagenweiser Einbau von geeignetem Lehmmaterial mit intensivem Verdichten des Lehms im Bereich des Sperrriegels.
Anfallende Materialien beseitigen.
Menge: 20,000 m3

**4.5.60 Abdämm.-/Absperrmaßnahmen, DN bis 300**
Abdämm-/ Absperrmaßnahmen (Blasen, o.ä.) zur Trockenlegung von Teilabschnitten einschl. Vorhalten und Betreiben sämtlicher Geräte und Hilfsmittel für die Dauer der Bauphasen, Liefern der Materialien und Absperreinrichtungen. Einrichtungen nach Fertigstellung des Bauabschnittes rückstands- und beschädigungsfrei rückbauen.
Absperrung in Kanälen bis DN 300.
Menge: 2,000 St

**4.5.70 Stromerzeuger aufst./abbauen**
Stromerzeuger aufstellen, anschliessen und abbauen.
Aufstellung betriebsfertig für vorbeschriebene Wasserhaltungsanlage.
Ausführung nur nach Anordnung des AG.
Menge: 1,000 St

**4.5.80 Vorhalten Stromerzeuger**
Vorhalten des Stromerzeugers, als Vorhaltedauer gilt die Zeit vom vereinbarten
Betriebsbeginn bis zum letzten Betriebstag.
Anzahl der Anlageteile '1 St.'.

Abrechnung nach Stück x Tage.
Menge: 60,000 d

**4.5.90 Betrieb Stromerzeuger**
Betrieb des Stromerzeugers,
Abrechnung nach Stück x Stunden.
Menge: 480,000 h

**4.5.100 Schmutz- / Mischwasserhaltung Hauptkanal**
Schmutz-/ Mischwasserhaltung für Schmutz- und Mischwasserhaltungen bis DN 250 nach Wahl des AN einschl. aller erforderlichen Anlagen für das Umpumpen in Revisionsschachtbauwerk der nächsten Haltung während des Neubaus von Abwasserleitungen komplett  herstellen, betreiben und abbauen.
In dieser Position ist das Liefern, Einbauen, Vorhalten und Betreiben sowie der Rückbau sämtlicher für die innere Wasserhaltung des geschlossenen Teilabschnittes der Hauptkanäle und Hausanschlüsse erforderlichen Einbauten, Maschinen und Anlagen sowie die hierfür erforderlichen Regieleistungen zur Abstimmung der Maßnahmen mit den betroffenen Anwohnern und Einleitern enthalten.
Länge der trocken zu haltenden Strecke und Verfahren der Wasserhaltung 'nach Wahl des AN',
Menge: 1,000 St

*Hinweis: Geschlossene Wasserhaltung Rohrgräben*
Grundwasserabsenkung Baugrube Trinkwasserzählerschacht

Die Wasserhaltung für die Herstellung der Rohrleitungsgräben ist nach geologischen und hydrologischen Erfordernissen abschnittsweise als vorauseilende geschlossene Grundwasserhaltung vorzunehmen, einschließlich Planung, Auswahl, Aufbau, Umbau, Vorhalten, Wartung und Abbau der dazu notwendigen maschinen- und pumpentechnischen Anlagen und Geräten.
Erforderliche Erdarbeiten, Wasserfassungen, Zu-und Ableitungen, Reserveeinrichtungen sind in die Einheitspreise einzurechnen, sofern hierfür nicht gesonderte Positionen ausgewiesen sind. Die Wahl des Vorfluters sowie erforderlich werdende Einleitgenehmigungen obliegt dem AN und ist mit den Einheitspreisen abgegolten.
Einleitgebühren sind einzurechnen und werden nicht gesondert erstattet.
Die Wasserhaltung ist über die gesamte Bauzeit vorzuhalten und zu betreiben. Das Umsetzen der Pumpen sowie die Stromversorgung (Netz oder Generator) werden nicht gesondert vergütet.

**4.5.110 Bemessung der geschlossenen Wasserhaltung/Grundwasserabsenkung**
Bemessung der geschlossenen Wasserhaltungen/ Grundwasserabsendunk unter Beachtung der allgemein anerkannten Regeln der Technik und Ergebnisse des beiliegenden Baugrundgutachtens.
Erforderliche Planunterlagen werden vom AG bereitgestellt.
Übergabe der Ergebnisse 1-fach in Papierform und digital.
Menge: 1,000 psch

**4.5.120 Beantragung der wasserrechtlichen Erlaubnis**
Beantragung der wasserrechtlichen Erlaubnisse und Betreuung des gesamten Verfahrens bei der zuständigen Wasserbehörde.
Die Antragstellung hat über die Untere Wasserbehörde zu erfolgen.
Übergabe der Ergebnisse 3-fach in Papierform und digital.
Menge: 1,000 psch

**4.5.130 Geschlossene Wasserhaltung**
Geschlossene Wasserhaltung nach Wahl des AN herstellen
(z.B. Kleinfilterbrunnenanlage oder Spülfilterlanzen mit Vakuumbeaufschlagung, Bohrbrunnen, gravitative Flachbrunnenanlage ),
nach Baufortschritt umsetzen und abbauen, ab Geländeoberfläche, Länge der trocken zu haltenden Baugrube/Graben in m 'ca. 15',
Einzelabschnitte 'frei wählbar',
Rohrsohle bezogen auf DHHN2016 in m 'i.M. 381,00`
Bemessungsgrundwasserstand gemäß Baugrundgutachten ca. 0,80 bis 2,10 m unter OK Gelände
Bodenschichten und Wasserandrang nach beigefügtem Bodengutachten.
Absenkziel unter Grabensohle in m 'bis 1,00'.
Einschl. Ableitung zum Vorfluter, Entfernung bis ca. 30 m.
Einleitgenehmigung beschafft AN.

Rückbau der Anlage nach Fertigstellung.
Menge: 330,000 m

**4.5.140 Vorhaltung der beschriebenen Anlagen**
Vorhalten der beschriebenen Anlagen während der gesamten Bauzeit.
Menge: 20,000 d

**4.5.150 Betrieb der beschriebenen Anlagen**
Betrieb der beschriebenen Anlagen, inkl aller Hilfsmittel und Betriebsstoffe.
Menge: 160,000 h

#### 4.6 Entwässerungskanalarbeiten

*Hinweis: Für die Rohrstatik gilt ATV A 127*
Für die Rohrstatik gilt ATV A 127 - Richtlinie für die
statische Berechnung von Entwässerungskanälen und -leitungen.

Die Rohrstatik ist in prüffähiger Form rechtzeitig vor der Ausführung vorzulegen.
Die Kosten für die Rohrstatik sind mit den Einheitspreisen abgegolten.

**4.6.10 Hochlast-Vollwand-Kanalrohr DN 200 Polypropylen SN10, orange**
Hochlast-Vollwand-Kanalrohr DN 200 PP SN 10 liefern und verlegen, Rohre nach DIN EN 1852 mit Doppelsteckmuffe und formschlüssig fixierten Dichtungen aus EPDM nach DIN EN 681-1, Dichtheit mind. von -0,5 bis +5,0 bar bei Verformung und gleichzeitiger Abwinklung nach DIN EN ISO 13259 nachgewiesen.
Ringsteifigkeit mind. 10 kN/m², hochabriebfest, ohne Zusatz von Füllstoffen. Rohrleitung innen mit Hersteller-, Durchmesser- und Werkstoffangabe signiert.
Farbe: orange, durchgehend eingefärbt, mit IR- reflektierenden Farbpigmenten.
Fremdwasserdichtheit bis 8 m Wassersäule von externem Prüfinstitut nachgewiesen.
Nachgewiesene dynamische Belastungsfähigkeit für die Berechnung bei nicht vorwiegend ruhenden Belastungen nach ATV-DVWK-A 127, Absatz 9.7.4
maximale Rohrlänge 3,0 m
Menge: 850,000 m

**4.6.20 PP-Überschiebmuffe DN 200, orange**
Position wie zuvor, jedoch
PP SN 10 - Überschiebmuffe, DN 200
mit integriertem Sicherheitsdichtsystem,
liefern und einbauen
Farbe: orange
Menge: 25,000 St

**4.6.30 PP-Bögen DN 200, orange**
Position wie zuvor, jedoch
PP SN 10 - Bögen, DN 200
mit integriertem Sicherheitsdichtsystem,
Bögen 11, 22, 30, 45°
liefern und einbauen
Farbe: orange
Menge: 10,000 St

**4.6.40 PP-Verschlussstopfen DN 200, orange**
Position wie zuvor, jedoch
PP Verschlussstopfen, DN 200
mit integriertem Sicherheitsdichtsystem,
liefern und einbauen
Farbe: orange
Menge: 1,000 St

**4.6.50 Kanal Steinzeug DN 300**
Abwasserkanal DIN EN 1610 aus Steinzeugrohren DIN EN 295,
DN 200,
Rohrlänge 2,50 m
(größtmögliche Rohrlänge zur Reduzierung von Muffen)
Tragfähigkeitsklasse 240,
Scheiteldruckkraft FN 48 kN/m (Hochlastreihe),
Verbindungssystem C, mit Steckmuffe S,
Kies-Sand-Auflager
Auflagerwinkel nach statischen Berechnungen
(120 Grad,Bettungstyp 1 nach ATV-DVWK A 139)
in vorhandenem Graben mit Verbau und Aussteifungen.
Menge: 10,000 m

**4.6.60 Gelenkstück DN 300**
Gelenkstück aus Steinzeug,
(GA, GE und GZ)
Verbindungssystem C, mit Steckmuffe K,
DN '300, Tragfähigkeitsklasse 240'.
Menge: 2,000 St

**4.6.70 Paßstück DN 300**
Paßstück aus Steinzeug,
Verbindungssystem C, mit Steckmuffe K,
DN '300, Tragfähigkeitsklasse 240'.
Menge: 2,000 St

**4.6.80 Manschettendichtung EPDM Stahl niro Steinzeug DN300 Steinzeug DN300**
Manschettendichtung zur Verbindung von 2 Einsteckenden, aus EPDM, mit Spannbändern aus nichtrostendem Stahl, Kanalrohr aus Steinzeug, DN 300, Verbindungsrohr aus Steinzeug, DN 300.
Menge: 2,000 St

**4.6.90 Abwassedruckrltg. Stahl niro DN 80 Graben verbaut Bettung Typ1 Bettungs-D 10cm Stoffe abgestufte Körnung ob.Schicht Stoffe abgestufte Körnung T 1,75-4m**
Abwasserdruckleitung aus nichtrostendem Stahlrohr DIN EN 1124-1,CNS,  Werkstoff-Nr 1.4404, DN 80, Verlegung DIN EN 1610, in vorh. Gräben, verbaut, einschl. Bettung Typ 1, Dicke der unteren Bettungsschicht mind. 10 cm, aus Stoffen mit abgestufter Körnung, obere Bettungsschicht mind. 30 cm aus Stoffen mit abgestufter Körnung, Grabentiefe über 1,75 bis 4 m, Form- und Verbindungsstücke werden nicht gesondert vergütet.
Ausführung gemäß Unterlagen des AG
Menge: 10,000 m

**4.6.100 Ringraumdichtung für Medienrohr DN 80 liefern und einbauen**
Ringraumdichtung zur Abdichtung von Durchdringungen, Dicht gegen drückendes Wasser für Medienrohr DN 80 liefern und einbauen.
Ringraumdichtung in Kernbohrung/Futterrohr des Abwasserschachtes einbauen.
Material: Edelstahl und EPDM-Gummi
Hersteller Doyma Curaflex oder gleichwertig.
Menge: 2,000 St

**4.6.110 Futterrohr Faserzement ID 125mm L 20-25cm Schachtwand Fertigteil**
Futterrohr aus Faserzement, Innendurchmesser 125 mm, Länge über 15 bis 20 cm, in Schalung, für Schachtwand als Betonfertigteil.
Menge: 2,000 St

**4.6.120 Kernbohrung Beton Durchm. 100-150mm T 17,5-20cm nicht schadstoffbelastet v.Hand Stoffe**
Kernbohrung, Untergrundfläche gebogen, aus unbewehrtem Beton, Normalbeton, Bohrdurchmesser über 100 bis 150 mm, Bohrtiefe über 17,5 bis 20 cm, einschl. Lösen des Bohrkerns aus dem Gefüge, nicht schadstoffbelastet,
Abfall ist nicht gefährlich, ohne Festlegung eines Zuordnungskriteriums LAGA/DepVO/EBV/RuVA, Wichte des Abbruchstoffes DIN EN 1991-1-1 24 kN/m3, von Hand/mit handgeführten Kleingeräten, Ausführung staubarm TRGS 559, Ausführung innerhalb des Bauwerks,
aufgenommene Stoffe sammeln, ohne Zerkleinerung, auf LKW des AN laden,
fachgerecht entsorgen.
Menge: 2,000 St

*Hinweis: Vorbemerkungen für die Verlegung und den Betonschutz von Stahlbetonrohrleitungen und SB- Schachtbauwerken*
Rohre, Formstücke und Schächte DIN 4034-1 aus Stahlbeton
müssen gütegesichert sein und FBS - Qualität aufweisen.

*Hinweis: Vorbemerkung Schächte*
Die in der Planung angegebenen Schachtdeckelhöhen beziehen sich auf OK Gelände und müssen bei Bedarf der örtlichen Situation angepasst werden.
Erst mit dem Neubau der Oberflächen werden die Schächte auf ihre endgültige Höhe gesetzt.

**4.6.130 SW Schacht DN 1000 SB, T bis 2,00 m**
Schacht, rund, lichte Weite 1000 mm,
aus Betonfertigteilen DIN 4034-1,
mit monolithischem Schachtunterteil C40/50,
Schachtringe, Abdeckplatte/Konus, Auflagering,
Anschlüsse für gelenkige Einbindung der Rohre mit 'Muffe',
mit HS- Zement
Fugendichtung mit Dichtring aus Elastormeren DIN 4060,
Gerinne gerade oder gekrümmt
SSchachtunterteil mit werkseitig einbetonnierter PP / GFK-
Schachtschale incl. Muffen für die gelenkige Einbindung der
Rohre in der Schachtwand incl. Dichtungen, Berme in rutschsicherer Ausführung, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigeinrichtung mit Steigbügel DIN V 19555 Form B, mit Edelstahlkern und oranger PE-Ummantelung.
- Anschlüsse für gelenkige Einbindung von Zu- und Abläufen
  Auslauf=Einlauf= DN 200 Stz (HL) (siehe Ausführungsplanung)
 befahrbar, Klasse D 400
lichte Schachttiefe in m 'bis 2,00 m'.
Menge: 2,000 St

**4.6.140 SW Schacht DN 1000 SB, T bis 3,00 m**
Schacht, rund, lichte Weite 1000 mm,
aus Betonfertigteilen DIN 4034-1,
mit monolithischem Schachtunterteil C40/50,
Schachtringe, Abdeckplatte/Konus, Auflagering,
Anschlüsse für gelenkige Einbindung der Rohre mit 'Muffe',
mit HS- Zement
Fugendichtung mit Dichtring aus Elastormeren DIN 4060,
Gerinne gerade oder gekrümmt
SSchachtunterteil mit werkseitig einbetonnierter PP / GFK-
Schachtschale incl. Muffen für die gelenkige Einbindung der
Rohre in der Schachtwand incl. Dichtungen, Berme in rutschsicherer Ausführung, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigeinrichtung mit Steigbügel DIN V 19555 Form B, mit Edelstahlkern und oranger PE-Ummantelung.
- Anschlüsse für gelenkige Einbindung von Zu- und Abläufen
  Auslauf=Einlauf= DN 200 Stz (HL) (siehe Ausführungsplanung)
 befahrbar, Klasse D 400
lichte Schachttiefe in m 'bis 3,00 m'.
Menge: 10,000 St

**4.6.150 SW Schacht DN 1000 SB, T bis 4,00 m**
Schacht, rund, lichte Weite 1000 mm,
aus Betonfertigteilen DIN 4034-1,
mit monolithischem Schachtunterteil C40/50,
Schachtringe, Abdeckplatte/Konus, Auflagering,
Anschlüsse für gelenkige Einbindung der Rohre mit 'Muffe',
mit HS- Zement
Fugendichtung mit Dichtring aus Elastormeren DIN 4060,
Gerinne gerade oder gekrümmt
SSchachtunterteil mit werkseitig einbetonnierter PP / GFK-
Schachtschale incl. Muffen für die gelenkige Einbindung der
Rohre in der Schachtwand incl. Dichtungen, Berme in rutschsicherer Ausführung, DN 1000
Schachtunterteil SU-M Typ 2 nach DIN EN 1917 - DIN V 4034-1 lichte Weite DN 1000
- Schachtunterteil mit werkseitig einbetonnierter PP / GFK-
Schachtschale incl. Muffen für die gelenkige Einbindung der
Rohre in der Schachtwand incl. Dichtungen, Berme in rutschsicherer Ausführung
- Wassereindringtiefe nach DIN EN 12390-8 kleiner 20 mm
- Betonprüfzeugnis ist mit dem Angebot vorzulegen
- Auftritt in Höhe des Rohrscheitels
- Neigung der Auftrittsfläche 1:20 Richtung Schachtmitte
- Steigeinrichtung mit Steigbügel DIN V 19555 Form B, mit Edelstahlkern und oranger PE-Ummantelung.
- Anschlüsse für gelenkige Einbindung von Zu- und Abläufen
  Auslauf=Einlauf= DN 200 Stz (HL) (siehe Ausführungsplanung)
 befahrbar, Klasse D 400
lichte Schachttiefe in m 'bis 4,00 m'.
Menge: 9,000 St

**4.6.160 MW Schacht DN 1500 SB, T bis 5,50 m**
Schacht, rund, lichte Weite 1000 mm,
aus Betonfertigteilen DIN 4034-1,
mit monolithischem Schachtunterteil C40/50,
Schachtringe, Abdeckplatte/Konus, Auflagering,
Anschlüsse für gelenkige Einbindung der Rohre mit 'Muffe',
mit HS- Zement
Fugendichtung mit Dichtring aus Elastormeren DIN 4060,
Gerinne gerade oder gekrümmt
Schachtunterteil mit werkseitig einbetonnierter PP / GFK-
Schachtschale incl. Muffen für die gelenkige Einbindung der
Rohre in der Schachtwand incl. Dichtungen, Berme in rutschsicherer Ausführung, DN 1500
Schachtunterteil SU-M Typ 2 nach DIN EN 1917 - DIN V 4034-1 lichte Weite DN 1500
- Schachtunterteil mit werkseitig einbetonnierter PP / GFK-
Schachtschale incl. Muffen für die gelenkige Einbindung der
Rohre in der Schachtwand incl. Dichtungen, Berme in rutschsicherer Ausführung
- Wassereindringtiefe nach DIN EN 12390-8 kleiner 20 mm
- Betonprüfzeugnis ist mit dem Angebot vorzulegen
- Auftritt in Höhe des Rohrscheitels
- Neigung der Auftrittsfläche 1:20 Richtung Schachtmitte
- ohne Steigeinrichtung, Steigleiter wird separat vergütet
- Anschlüsse für gelenkige Einbindung von Zu- und Abläufen
Auslauf = DN 300 Stz
Zulauf 1 = DN 200 PP
Zulauf 2 = DN 300 Stz
(siehe Ausführungsplanung)
 befahrbar, Klasse D 400
lichte Schachttiefe in m 'bis 5,50 m'.
Schacht MW 30
Menge: 1,000 St

**4.6.170 Außenliegender Untersturz Zulage Schacht**
Anbindung Seitenzulauf bis DN 200 mit außenliegendem Untersturz bis DN 200 PP an Schacht als Zulage,
Schacht rund, DN 1.500 aus Beton/Stahlbeton
einschließlich aller Nebenarbeiten, Lieferung und Montage der
erforderlichen Abzweige, 45° Bögen, Übergangsformstücke,
Dichtelement etc., einschließlich kompletter Betonummantelung
C12/15 mit einen Querschnitt ca. 1 ,5 x 1,5 m,
liefern und herstellen.
Menge: 1,000 St

**4.6.180 Schachtabdeckung Klasse D 400, DN 600**
Schachtabdeckung Klasse D 400 selbstnivellierend
entsprechend DIN EN 124, DIN 1229 und DIN 19584
lichte Weite 625 mm,
Bauhöhe 160 mm
BEGU-Rahmen, rund
mit stoßdämpfender Einlage
Einlagen passend für Schmutzfänger nach DIN 1221,
Deckel aus Gusseisen mit Beton,
mit Lüftungsöffnungen,
liefern und plangleich zur Oberfläche einbauen
Menge: 14,000 St

**4.6.190 Schachtabdeckung Klasse D 400, DN 800**
Schachtabdeckung Klasse D 400
entsprechend DIN EN 124, DIN 1229 und DIN 19584
lichte Weite 800 mm,
Bauhöhe 110 mm
BEGU-Rahmen, rund
mit stoßdämpfender Einlage
Einlagen passend für Schmutzfänger nach DIN 1221,
Deckel aus Gusseisen mit Beton,
mit Lüftungsöffnungen,
liefern und plangleich zur Oberfläche einbauen
Menge: 8,000 St

**4.6.200 Konus Zulage Schacht DN 1000 SB**
Konus mit Nennweite  DN 1000 auf 800 im Schacht als Zulage
(anstelle von DN 1000 auf 600) für Schacht rund, lichte Weite
1000 mm aus Betonfertigteilen DIN 4034-1.
Menge: 8,000 St

**4.6.210 Ausgleichsringe**
Ausgleichsringe zum Ausgleich der Höhen für vorgenannte
Pos., Durchmesser 625 liefern und einbauen.
Der Aufwand zum Einbau für nachträgliches Höhenversetzen
nach Wiederherstellen der Straßenoberfläche ist in diese Pos. einzurechnen.
Sonst wie Pos. zuvor.

Einbau mit Schlauchschalung und Schnellvergßmörtel,
Eigenschaften des Mörtels:
- frühhochfest, schrumpffrei, frost- und tausalzbeständig
- Druckfest nach 1 Stunde 15 n/mm², nach 24 Stunden 25 N/mm², nach 28 Tagen 55 N/mm²
Menge: 44,000 St

**4.6.220 Schmutzfänger**
Schmutzfänger schwere Ausführung passend für v.g. Schachtabdeckung
Durchmesser 600 - 800 mm
DIN 1221-F.
Menge: 22,000 St

**4.6.230 Einsteckhülse**
Einsteckhülse für Einstieghilfe, passend für Haltestange mit einem Außendurchmesser DA = 48,3 x 2 mm mittig zur Steigleiter, im Abstand von 450 mm von OK Deckel zu montieren, Ausführung 'Edelstahl'.
Menge: 22,000 St

**4.6.240 Öffnungswerkzeug**
Öffnungswerkzeug passend für v.g. Schachtabdeckung aus
Guss
Durchmesser 800 mm
DIN 1221-F.
Menge: 1,000 St

**4.6.250 Sicherheitssteigleiter**
Einstiegsleiter für Schächte für runden Einstieg,
entsprechend DVGW- Arbeitsblatt W 357 bzw. UVV, BG geprüft, entsprechend DIN 18799, VGB 74 und GUV 16.1 sowie ASR 17/ 1.2 Belastung nach DIN, mit herausziehbarer Einstiegshilfe,
einschl. Steigschutzschiene mittig, Schienenbefestigung, Aufsteckvorrichtung, Schienensperre, Fallschutzschiene, zum Andübeln an die Schachtwand; Fallschutzschiene im Einstiegsbereich als ausschiebbare Einstieghilfe gestaltet, zusätzlich mit oberer und unterer, nur von Hand zu lösender Ausklinksicherung; aus Edelstahl (1.4571) unter Schutzgas geschweißt, im Vollbad gebeizt und passiviert
in folgender Ausführung liefern und einbauen.
Leiterlänge:  (Schachttiefe) > 5,00 m
Auftrittsbreite:  400 mm
Sprossenabstand: bis 280 mm
Leiterholme: bestehend aus C- Profil 65 x 25 mm,
Holmende beidseitig verdeckelt und verschweißt
Leitersprossen: aus trittsicheren U- Profil 30 x 25 mm,
in gelochter und rutschfester Ausführung.
Die Löcher sind von unten durch die Trittfläche gestanzt und bilden auf der Trittfläche erhabene, rutschfeste Stellen.
Die Sprossen sind mit den Holmen rundum verschweißt.
Einstiegshilfe: bestehend aus 2 Holmen aus Kastenprofil 60 x 20 mm, am oberen Ende mittels Abstandstab  Æ 5 cm bzw. Flacheisen stabilisiert und verschweißt, unterhalb der obersten Leitersprosse außen an den Leiterholmen drehbar und ausziehbar gelagert, zum Einhängen in die Leitersprosse, Auszugslänge:  ab OK Leiterholm zu OK Schacht mind. 1,10 m
Leiterhalterung: aus Flacheisen, zum Einklemmen der Leiterholme, im Abstand zwischen 150 mm bis 250 mm verstellbar, einschließlich Schwerlastdübel und Schrauben.
Menge: 1,000 St

**4.6.260 Sicherheitsgurt**
Sicherheitsgurt nach DIN 7478, Form A
(Brust-Schulter-Schrittgurt) mit Sicherheitskarabinerhaken
passend zu Sicherheitsläufer.
Mit Gerätebeutel für den Sicherheitsgurt, aus Kunststoffgewebe,
mit Kordelzugverschnürung und 2 St. Karabinerhaken.
Zusätzlich geeignet als Werkzeug- oder Materialtasche,
sicher eingehakt in die Ösen des Auffanggurtes,
einschl. liefern.
Menge: 1,000 St

**4.6.270 Auffanggurt mit Gerätebeutel**
Auffanggurt nach DIN 7478 A
Ausführung Post B
für höchste Sicherheitsanforderungen,
aus 45 mm breiten Polyamidgewebe,
Rückenteil gepolstert, 150 mm breit,
Beingurt- und Schulterbänder mit Reibschnallen,
Bauchgurt mit Klemmschnalle,
Brustgurt mit Steckverschluss,
alles universell verstellbar,
mit Fangösen am Baugurt und an der Rückenplatte,
mit drei Ösen zum Einhaken des Gerätebeutels oder
ähnlichem am Rückenteil, für alle Körpergrößen.
Die werkseitigen Beschreibungen, Prüfzeugnisse und
Prüfintervalle sind den Bedienungsanleitungen
beizufügen.
Menge: 1,000 St

**4.6.280 Umpflasterung in Grünanlagen**
Umpflasterung der v.g. Schachtabdeckung in Grünanlagen. Einzurechnen ist eine zweizeilige Umpflasterung mit Granitpflastersteinen (Kleinpflaster) in Magerbeton, Fugenverguss mit Epoxidharzmörtel, verlegt einschl. aller Nebenleistungen
Menge: 8,000 St

**4.6.290 Markierungspfosten / Hinweisschild für Abwasser- Querung**
Markierungspfosten Kunststoff (ASA) Abflachung für ein Schild, mit Spreizfuß für Betonfundament

Hinweisschild für Querung, Farbe grün, mit Betreiberfeld
(Text nach Vorgabe des AG) 140 x 200 mm, mit eingespritztem
Text, Balkenkreuz und Kommata, Schnappverschluss und
Selbstsicherung.
Komplett bestückt mit durchgefärbten Buchstaben-, Zahlenfeldern sowie Leerfeldern entsprechend
Einmessung zur Montage an Pfosten mit Abflachung liefern und einbauen.
inkl. Aluminium-Kombiplatte zur Montage an Pfosten
Fabrikat: Franken Plastik GmbH, 90763 Fürth
oder gleichwertiger Art
Menge: 2,000 St

**4.6.300 Ortbeton Einzelfundament unbewehrt C12/15 0,25-0,5m3**
Ortbeton Einzelfundament, obere Betonfläche waagerecht, aus unbewehrtem Beton, Normalbeton C 12/15 DIN EN 206, DIN 1045-2, natürliche Gesteinskörnung, Einzelvolumen über 0,25 bis 0,5 m3.
in Erdschalung, inkl. Erdarbeiten.
Menge: 0,500 m3

**4.6.310 Kabelschutzrohr DN 110, starr**
Kabelschutzrohr DN 110 als PE Rohr, starr innen glatt mit wasserdichten Verbindungselemente und Formstücke gemäß Vorgabe des Betreibers liefern und in vorbereiteten Rohrgraben in Teilstücken verlegen.
Typ: Fa. Fränkische, Kabuflex S, und gleichwertig. Einziehen Fädeldraht aus Stahl, Durchmesser min. 3 mm, mit je 1,5 m Überstand am Rohrende.
Menge: 100,000 m

**4.6.320 Verschluss der Schutzrohre**
Fachgerechtes Verschließen, wasserdicht, der Schutzrohrenenden mit Systemabdeckung des Rohrherstellers, passend zum Rohrmaterial.
liefern und einbauen
Menge: 2,000 St

#### 4.7 Rohrvortrieb

*Hinweis: Start- und Zielgruben, Wasserhaltung und Verbau - anteilig TO 3.2 - Schmutzwasseranlagen -*

**4.7.10 Pumpensumpf herst.beseit. '0.50x0.50 m' T 0.50m**
Pumpensumpf zum Abpumpen von Grund- und Schichtenwasser innerhalb des Verbaus der Startgrube und innerhalb des verbaus der Zielgrube herstellen, unterhalten und beseitigen.
Abmaße ca.: l x b x h = 0.50m x 0.50 m x 0.50m
Menge: 1,000 St

**4.7.20 Pumpenanlage, Förderleistung bis 25 m³/h, auf- u. abbauen**
Pumpenanlage, Förderleistung bis 25 m³/h, betreiben und unterhalten, passend zu vorstehendem Pumpensumpf.
Pumpenanlage dient der Entwässerung innerhalb des Verbaus.

Die Stromversorgung der Pumpe(n) ist Sache des AN und wird nicht gesondert vergütet.
Menge: 500,000 h

**4.7.30 Bodenaushub für Start- und Zielgrube EA-L1**
Baugruben herstellen
Erdaushub inkl. Entsorgung und inkl. Zulagen EBV
mit den lichten Abmessungen (L x B x T):
Startgrube  6,50 m x 15,00 m x ca. 4,50 m
Zielgrube  4,00 m x 14,00 m x ca. 5,20 m
es sind einzurechnen:
Boden und Homogenbereiche lt. Baugrundgutachten EA-L1 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.
Menge: 110,000 m3

**4.7.40 Bodenaushub für Start- und Zielgrube EA-L2**
Baugruben herstellen
Erdaushub inkl. Entsorgung und inkl. Zulagen EBV
mit den lichten Abmessungen (L x B x T):
Startgrube  6,50 m x 15,00 m x ca. 4,50 m
Zielgrube  4,00 m x 14,00 m x ca. 5,20 m
es sind einzurechnen:
Boden und Homogenbereiche lt. Baugrundgutachten EA-L2 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.

Der technologische Mehraufwand beim Lösen (z.B. Bagger stärker Reißkraft, Meißelarbeiten, Einsatz Fels- oder Anbaufräse) ist in die Position einzurechnen und wird nicht separat vergütet.
Menge: 170,000 m3

**4.7.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 10,000 m3

**4.7.60 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 10,000 t

**4.7.70 Sohle Baugrube nachverdichten**
Sohle nach Aushub für Baugruben bzw. für zusätzlichen Bodenaustausch aus Gründen der Standsicherheit auf voller Grabenbreite nachverdichten.
Menge: 60,000 m2

**4.7.80 Beton C 20/25 als Füllbeton**
Beton C 20/25 als Sauberkeitsschicht in der Baugrubensohle, liefern und bis maximal 20 cm, in Verlegetiefen bis 4,0 m unter erschwerten Bedingungen zwischen Verbau fachgerecht auch in dünnen Schichten und Kleinmengen einbauen und Verdichten bzw. unterstopfen.

Abrechnung nach Einbauprofilen entsprechend Vorgabe und statischer Berechnungen
Menge: 12,000 m3

**4.7.90 Verbau Startgrube**
Alle Positionen des Verbaus verstehen sich als Lieferung, Herstellung und Rückbau der einzelnen Teile des Verbaus nach den Vorgaben der einschlägigen Richtlinien sowie der UVV.
Herstellen inkl. aller notwendigen Schweißarbeiten.

Startgrube als wasserdichter Trägerbohlwandverbau, gebohrt, mit den lichten Abmessungen (L x B): 6,50 m x 15,00 m herstellen und rückbauen. ,
Der statische Nachweis inkl. Standsicherheitsnachweis und die Ausführungszeichnung sind durch den AN zu erstellen und beim AG zur Prüfung rechtzeitig vor Beginn der Arbeiten vorzulegen. Die Leistungen sind in diese Position einzukalkulieren.
Lastannahmen sind durch den AN zu treffen, das Baugrundgutachten ist zu berücksichtigen.
Nachfolgend Hinweise können zur Kalkulation herangezogen werden.

Leistung beinhaltet:

- das Einbringen der Bohlträger nach statisch konstruktiven Erfordernissen der notwendigen Bohrarbeiten einschließlich Baustelleneinrichtung und Betonverfüllung, Anbringen der Längsträger / Gurtung, Querträger, Steifen, Streben, Querrippen inkl. aller notwendigen Konsolen und Strinplatten nach statisch konstruktiven Erfordernissen
- Ausfachung mit Holzbohlen, Querschnitt und Länge nach vom AN vorzulegender Statik
- Herstellen einer umlaufenden Mattenbewehrten Spritzbetonausfachung
- Herstellen einer Absturzsicherung gem. den einschlägigen Vorschriften
- das Abbrennen/Schneiden der im Erdreich verbleibenden Bohlträger
Die im Erdreich unterhalb der Baugrubensohle verbleibenden Materialien sind in die Position einzukalkulieren.
Abgerechnet wird die sichtbar verbaute Fläche oberhalb der Baugrubensohle.
Menge: 75,000 m2

**4.7.100 Herstellung Pressenwiderlager**
Herstellung Pressenwiderlager als Trägerrost gem. Statik. Trägerrost bestehend aus:
3 Stück HEB200 S235 JR, L = 1700mm

Herstellung inkl. Aussteifungsrippen

Abmaße: 20 x 90 x 170mm
Anzahl: 18 Stück

Presswiderstandskraft bis 200kN

Liestung inkl. Aussteifung des Zwischenraums von Widerlager bis zur Außenkante des Bohrgeräts. Aussteifung entsprechend den Vorgaben des Herstellers.
Menge: 1,000 St

**4.7.110 Verbau Zielgrube**
Alle Positionen des Verbaus verstehen sich als Lieferung, Herstellung und Rückbau der einzelnen Teile des Verbaus nach den Vorgaben der einschlägigen Richtlinien sowie der UVV.
Herstellen inkl. aller notwendigen Schweißarbeiten.

Zielgrube als wasserdichter Trägerbohlwandverbau, gebohrt, mit den lichten Abmessungen (L x B): 4,00 m x 14,00 m herstellen und rückbauen.
Der statische Nachweis inkl. Standsicherheitsnachweis und die Ausführungszeichnung sind durch den AN zu erstellen und beim AG zur Prüfung rechtzeitig vor Beginn der Arbeiten vorzulegen. Die Leistungen sind in diese Position einzukalkulieren.
Lastannahmen sind durch den AN zu treffen, das Baugrundgutachten ist zu berücksichtigen.
Nachfolgend Hinweise können zur Kalkulation herangezogen werden.

Leistung beinhaltet:

- das Einbringen der Bohlträger nach statisch konstruktiven Erfordernissen der notwendigen Bohrarbeiten einschließlich Baustelleneinrichtung und Betonverfüllung, Anbringen der Längsträger / Gurtung, Querträger, Steifen, Streben, Querrippen inkl. aller notwendigen Konsolen und Strinplatten nach statisch konstruktiven Erfordernissen
- Ausfachung mit Holzbohlen, Querschnitt und Länge nach vom AN vorzulegender Statik
- Herstellen einer umlaufenden Mattenbewehrten Spritzbetonausfachung
- Herstellen einer Absturzsicherung gem. den einschlägigen Vorschriften
- das Abbrennen/Schneiden der im Erdreich verbleibenden Bohlträger
Die im Erdreich unterhalb der Baugrubensohle verbleibenden Materialien sind in die Position einzukalkulieren.
Abgerechnet wird die sichtbar verbaute Fläche oberhalb der Baugrubensohle.
Menge: 70,000 m2

*Hinweis: Baustelleneinrichtung Vortrieb - anteilig TO 3.2 - Schmutzwasseranlagen -*

**4.7.120 Baustelle einrichten**
Baustelle für Rohrvortrieb DWA-A 125 (Verfahren 6.1.3.1.3. Mikrotunnelbau mit Spülförderung) einrichten,
dazu gehören sämtliche Antransporte der baulichen Anlagen, Geräte, Maschinen und Hilfseinrichtungen zur Durchführung des Rohrvortriebes, der einsatzbereiten Sicherheits- und Rettungsgeräte als Mindestausrüstung nach den gültigen Unfallverhütungsvorschriften und Sicherheitsregeln.
Vortriebseinrichtung zum Vortrieb von Produktrohren mittels Schildvortriebsmaschine mit integriertem Brecherkegel und Spülförderung, bei gleichzeitigem vollflächigen Bodenabbau durch einen Bohrkopf an der mechanisch und flüssigkeitsgestützten Ortsbrust.
Die Vermessung erfolgt mit einem Laserstrahl.
Richtungsänderungen werden durch einen hydraulisch verschwenkbaren Bohrkopf ausgeführt.
Die Bodenförderung erfolgt kontinuierlich.
Der Antrieb des Bohrkopfes befindet sich im Vortriebsschild.
Das Heranführen von Strom, Wasser und das Abführen von Abwasser wird gesondert vergütet.
Menge: 1,000 St

**4.7.130 Betonwiderlager für Vortrieb**
Betonwiderlager für Vortriebsmaschine DA 760 mm in der Startgrube nach Wahl des AN entsprechend statischen Erfordernissen herstellen, einschl. Schalung ggf. Bewehrung, liefern und herstellen, einschl. aller erforderlichen Nebenleistungen / Materialien für die ordnungsgemäße Ausführung.
Betonwiderlager nach Abschluss der Arbeiten abbrechen. Material einer ordnungsgemäße Verwertung zuführen.
Menge: 1,000 St

**4.7.140 Einfahrkonstruktion DA 760 in Startgruben herstellen**
Einfahrkonstruktion herstellen Einfahrkonstruktion im Einfahrbereich der Startgrube anbauen Einfahrbrille für Stahlbeton-Vortriebsrohre DA 760 mm
Menge: 1,000 St

**4.7.150 Ausfahrkonstruktion DA 760 in Zielgruben herstellen**
Ausfahrkonstruktion herstellen
Ausfahrkonstruktion im Ausfahrbereich der Zielgrube anbauen Ausfahrbrille für Stahlbeton-Vortriebsrohre DA 760 mm
Menge: 1,000 St

**4.7.160 Baustelle räumen**
Baustelle für Rohrvortrieb DWA-A 125 (Verfahren 6.1.3.1.3.) räumen,
dazu gehören sämtliche Abtransporte der baulichen Anlagen, Geräte, Maschinen und Hilfseinrichtungen zur Durchführung des Rohrvortriebes, einsatzbereite Sicherheits- und Rettungsgeräte als Mindestausrüstung nach den gültigen Unfallverhütungsvorschriften und Sicherheitsregeln. Das Demontieren von Einrichtungen für Strom (ggf. Notstromanlage), Wasser und Abwasser wird gesondert vergütet.
Menge: 1,000 St

**4.7.170 Geodätisches Messprogramm Vortriebsarbeiten**
Geodötisches Messprogramm Vortriebsarbeiten für 1 Vortriebshaltungen
- Feinabsteckung der Vortriebsachsen nach Koordinaten des AG
- Höheneinmessung der Vortriebshaltungen
Absteckkoordinaten und Höhenpunkte werden vom AG an den AN vor Baubeginn übergeben.
Menge: 1,000 psch

**4.7.180 Vortriebseinrichtung DN 500 einbauen**
Einbau der kompletten, dem vom AN gewählten Verfahren entsprechenden Vortriebseinrichtung zum Mikrotunnelbau mit Spülförderung.
Aufbau der Vortriebseinrichtung in der Startgrube und Einrichten der Vortriebsmaschine zum Einbau von Stahlbeton-Vortriebsrohre DN 500
einschließlich aller benötigten Geräte, Maschinen, Hilfseinbauten und -einrichtungen, betrieblichen und baulichen Anlagen
Menge: 1,000 St

**4.7.190 Vortriebseinrichtung in Startbaugrube ausbauen für DN 500**
Ausbau der kompletten Vortriebseinrichtung in der Startgrube, entsprechend dem vom AN gewählten Verfahren.
- Stahlbeton-Vortriebsrohre DN 500
Menge: 1,000 St

**4.7.200 Vortriebskopf DN 500 in Zielgrube ausbauen**
Ausbauen und Bergen des Vortriebskopfes DN 500 aus der Zielgrube des Mikrotunnelvortriebes.
Menge: 1,000 St

**4.7.210 Umbau der gesamten Vortriebsanlage DN 500 in Startgrube für den Vortrieb der parallelen Vortriebshaltung**
Menge: 1,000 St

**4.7.220 Wasserversorgung / Abführen Abwasser**
Wasserversorgung / Abwasserentsorgung der Vortriebseinrichtung und eventuell zur Förderung des abgebauten Erdreiches sowie für die sanitären Anlagen, entsprechend der erforderlichen Leistung einrichten, vorhalten, betreiben, ggfls. umsetzen und abbauen einschl. der Gebühren für Wasser und Abwasser.
Die Art der Versorgung bleibt dem AN überlassen.
Menge: 1,000 psch

**4.7.230 Stromversorgung**
Stromversorgung (ggfls. Notstromanlage) der Vortriebseinrichtung einschl. Stromverbrauch entsprechend der erforderlichen Leistung einrichten, vorhalten, betreiben, ggfls. umsetzen und abbauen.
Die Art der Versorgung bleibt dem AN überlassen.
Menge: 1,000 psch

**4.7.240 Separieranlage**
Separieranlage liefern, aufbauen, vorhalten, betreiben und nach Abschluss der Schildvortriebsarbeiten räumen.
Dimensionierung und Bestückung mit Sieben, Zyklonen usw. entsprechend dem anstehenden Boden und dem von AN gewählten Vortriebsverfahren.
Einzurechnen ist die Beschaffung des Stromanschlusses. Die Art der Versorgung bleibt dem AN überlassen.
Menge: 1,000 psch

**4.7.250 Zentrifuge**
Zentrifuge liefern, aufbauen, vorhalten, betreiben und nach Abschluss der Schildvortriebsarbeiten räumen. Dimensionierung entsprechend dem anstehenden Boden und dem von AN gewählten Vortriebsverfahren.
Einzurechnen ist die Beschaffung des Stromanschlusses.
Die Art der Versorgung bleibt dem AN überlassen.
Menge: 1,000 psch

*Hinweis: Gesteuerter Rohrvortrieb - anteilig TO 3.2 - Schmutzwasseranlagen -*

*Hinweis: Vorbemerkung*
Arbeitsblatt DWA-A 125 Rohrvortrieb und verwandte Verfahren
Ausgabe: 12-2008
Arbeitsblatt DWA-A 161 (Oktober 2017)
VOB/C DIN 18319

**4.7.260 Tragwerksplanung für die Vortriebsrohre - prüffähig**
Tragwerksplanung für die Vortriebsrohre in den maßgeblichen Berechnungsschritten für  Bau- und Betriebszustände
- Darstellung der Lastannahmen und - fälle
- Ermittlung der Vortriebskraft nach der DWA- A 161
- Baugrunddaten nach Bodenuntersuchung bzw. Baugutachten
in 2 Ausfertigungen liefern, prüffähige Statik
Menge: 1,000 psch

**4.7.270 Stahlbeton-Vortriebsrohre DN 500 liefern**
Stahlbeton SB-VT-VM DN 500/760 mm, BL 3,00 m
schalungserhärtet, C40/50
DIN EN 1916 - DIN V 1201 - Typ 2
S235 Manschette, Drückübertragungsring gem. Statik
Normalrohr / Bentonitrohr mit Keilgleitdichtung inkl. Anker
bemessen für Verkehrslasten LM1
Überdeckung 2,0 bis 8,0 m
Menge: 90,000 m

**4.7.280 Zulage für Passstück für Stahlbeton-Vortriebsrohre, DN 500, DA=760 mm**
Menge: 1,000 St

**4.7.290 Zulage Stahlbeton-Vortriebsrohr als Anfangsrohr**
Zulage für Anfangsrohr, einseitig zum Anschluss an das Maschinensystem des Ausführenden angepasst, liefern, zur Verwendungsstelle transportieren und unter Beachtung der
Herstellerangaben ordnungsgemäß im Vortrieb einbauen und zur Wiederverwendung ausbauen.
Baulänge: 3,0 m
Vergütung erfolgt als Zulage zu Position
"Vortriebsrohr DN 500 / DA 760 mm liefern"
Menge: 1,000 St

**4.7.300 Rohrvortrieb DN 500 vorhalten, betreiben, Mikrotunnelvortrieb mit Spülförderung**
Rohrvortrieb DN 500/DA 760 mm, Baulänge 3,0 m nach DWA-A 125 mit
Stahlbeton-Vortriebsrohren
Rohrlieferung wird gesondert vergütet
Rohre aufnehmen, in die Startgrube ablassen und mittels hydraulischem Pressen in Richtung und Gefälle planmäßig vortreiben,
mit hydraulisch gestützter Ortsbrust, steuerbares Verfahren, Schildvortrieb, bei gleichzeitigem Abbau des anstehenden Erdreiches nach geologischem
Gutachten, dessen horizontale und vertikale Förderung.
Förderung des durch die Rohre verdrängten Bodens mittels Nassförderung.
Der Abbau der Bodenmassen vor der Schneide ist untersagt.
Während des Vortriebes ist ständig eine Bentonitsuspension von ausreichend
hoher Fließgrenze zur Minderung der Reibung und zur Füllung entstehender
Hohlräume und Auflockerungen einzupressen. Die hierfür erforderliche Bentonitsuspension ist in den EP einzurechnen.
Abweichungen von der max. Gradiente dürfen in der gesamten Vortriebsstrecke die Werte der DWA-A 125 (Verfahren 6.1.3.1.3.) nicht überschreiten.
Die Vortriebskräfte und Richtungsabweichungen sind kontinuierlich aufzuzeichnen. Ein entsprechendes Vortriebsprotokoll ist zu führen und wird in einer gesonderten Position vergütet.
Die für die Bergung von Hindernissen erforderlichen Baugruben und die während dieser Zeit erforderlichen Kosten für den Stillstand der Vortriebseinrichtung werden gesondert vergütet.
Die Rohrverbindungen der Vortriebsrohre müssen die Anforderungen an die Dichtheit des Rohrstoßes erfüllen.
Überdeckungshöhe:  min. Höhe: ca.  2,95 m
max. Höhe: ca. 10,50 m
Grundwasserkoordinate: i.M. 341,41 m ü. DHHN 2016
einschl. Vorhalten und Betreiben der Vortriebsanlagen und -einrichtungen, Lösen von Boden/Fels beim Vortrieb sowie Fördern bis übertage, Vortrieb in steuerbaren Verfahren, Rohrvortrieb unbemannt, Mikrotunnelbau mit Spülförderung, Vortrieb in gerader Trasse, Rohrsohle unter Bemessungswasserstand,
Boden gemäß Baugrunduntersuchung DIN 18319 Klasse
Homogenbereich 1: RV 1
Homogenbereich 2: RV 2
Menge: 90,000 m

**4.7.310 Bentonit zur Ortbrustsicherung**
Zulage für das Aufbringen von Bentonit auf die Ortsbrust zur
zusätzlichen Unterstützung der Ortsbrust.
Menge: 25,000 m3

**4.7.320 Entsorgung separierbarer Aushub Analyseergebnisse des Bodenmaterials nach EBV: BM-F0**
Aus der Vortriebsstrecke übertage gefördertes Aushubmaterial separieren, abfahren und entsorgen.
Material geht in Eigentum des AN und ist von der Baustelle zu entfernen.
Abgerechnet wird der durch die Rohrleitung verdrängte Boden.
Analyseergebnisse des Bodenmaterials nach EBV: BM-F0
Menge: 45,000 m3

**4.7.330 Entsorgung nicht separierbaren Aushub Analyseergebnisse des Bodenmaterials nach EBV: BM-F0***
Abfuhr und Entsorgung von nicht mehr separierbarem Aushub.
Material geht in Eigentum des AN und ist von der Baustelle zu entfernen.
Analyseergebnisse des Bodenmaterials nach EBV: BM-F0*
Menge: 30,000 m3

**4.7.340 Vortriebsprotokoll**
Vortriebsprotokolle mittels elektronischer Aufzeichnung nach DWA-A 125 einschl. Presskraftaufzeichnung über die gesamte Vortriebsstrecke erstellen.
Die Aufzeichnungen sind der Bauleitung nach Beendigung jeder Vortriebsstrecke vorzulegen und im Rahmen der Erstellung der Qualitätsmappe dem AG auszuhändigen.
Menge: 1,000 St

**4.7.350 Kolonnenstunden**
Kolonnenstunde für die Beseitigung von Vortriebshindernissen oder aus
anderen Gründen, die der AN nicht zu vertreten hat.
Einzurechnen sind hier Lohnkosten für die gesamte Vortriebsmannschaft
einschl. aller Erschwerniszulagen, die Kosten für den Einsatz aller Geräte,
Betriebsstoffe sowie alle sonst üblichen Betriebsmittel.
Der AN ist verpflichtet, Vortriebshindernisse unter Anwendung optimaler
Arbeitsmethoden zu beseitigen.
Alle Maßnahmen sind im Einvernehmen und mit Zustimmung der Bauleitung
durchzuführen unter Wahrung aller erforderlichen Sicherheitsmaßnahmen.
Die Pos. wird im Moment der Bekanntgabe des Stillstandes bis zum Zeitpunkt
der Wiederaufnahme des Vortriebes, Vergütung bis max. 12h/Tag.
Beim Antreffen eines Vortriebshindernisse ist umgehend die Bauleitung des AG
zu informieren (telefonisch oder per Email).
Menge: 10,000 h

*Hinweis: Rohreinzug Medienrohr*

**4.7.360 Verlegung/Einschieben des Rohrpaketes**
Verlegung/Einschieben des Rohrpaketes Schmutzwasserleitung DN 200 und Leerohr DN 100 in das Schutzrohr DN 500.
Einzurechnen sind alle erforderlichen Nebenleistungen.
Menge: 90,000 m

**4.7.370 Gleitkufen Rohrbündelung**
Kunststoffgleitkufen, bestehend aus Einzelsegmenten, metallfrei zusammensetzbar für den erforderlichen Rohrdurchmesser oder der Rohrbündelung
zur Führung der Medienrohre im Mantelrohr, sowie ausreichender Menge Schubsicherungsband zur Lagesicherung der Gleitkufenringe während des
Einzuges, liefern und gemäß Einbauvorschriften des Herstellers montieren.
Verbindung für Abwasserleitung DN 200 PP und Schutzrohr da 110 in Stahlbetonschutzrohr DN 500, einschließlich erforderliches Zubehör und Verbindungselemente
Abstand der Gleitkufen gem. statischer Erfordernis min. 2,5 m
liefern und installieren gemäß Einbauanleitung
System CaseX Ranger II Kunststoffgleitkufen oder gleichwertig
Menge: 385,000 St

**4.7.380 Abschlussmanschette DA 760**
Abschlussmanschette DA 760 einbauen. Einschließlich alle vorbereitenden Arbeiten am Vortriebsrohr zur Aufnahme der Abschlussmanschette.

Kegelform.

Befestigung mit Edelstahlspannbändern.

Vorbereiten der Abschlussmanschette für die Aufnahme der durchzuführenden Rohrleitungen ist einzukalkulieren.
Menge: 2,000 St

**4.7.390 Dokumentation**
Für das Zusammenstellen einer vollständigen Dokumentation aller erbrachten Leistungen, Nachweise und Prüfungen bestehend aus:
- Wasserhaltung
- die Vortriebsrohrherstellung und -lieferung
- Betongüte und Festigkeit
- Dichtheitsprüfung
- Kamerabefahrung
- Vortriebsprotokolle

Die Dokumentation ist in 2-facher Ausfertigung zu übergeben.

Die Dokumentation ist je Pressung einzeln aufzustellen.
Menge: 1,000 psch

#### 4.8 Oberflächenaufbruch- und wiederherstellung

*Hinweis: Abbruchmaßnahmen*

**4.8.10 Schild / Baake/ Haltetafeln/ Werbetafel versetzen**
Schilder / Baake  / Werbetafel im Bereich der Baumaßnahme
einschl. Haltekonstruktion aus Stahl und Gründung aus Beton zurückbauen und in Abstimmung mit dem AG bzw. Betreiber betriebsbereit wieder aufbauen.
Einschließlich aller erforderlichen Erd- und Betonarbeiten
Abgerechnet wird nach Anzahl der umgesetzten
Schilder/ Tafeln.
Menge: 3,000 St

**4.8.20 Einfriedung aufnehmen, zwischenlagern und wiederherstellen**
Vorhandene Einzäunung in Abstimmung mit Eigentümer und AG
aufnehmen, nach Wahl des AN zwischenlagern und in Abstimmung mit dem Eigentümer und AG wieder neu setzen,
incl. Fundamente aus Magerbeton, frostsicher gegründet.
Menge: 20,000 m

**4.8.30 Bituminöse Befestigung trennen bis 32 cm**
Bituminöse Befestigung abgetreppt trennen.
Anfallendes Material in Eigentum des AN übernehmen und von der Baustelle entfernen.
Deckschicht und bituminöse Unterlage jeweils geradlinig
schneiden. Bituminöse Unterlage schichtweise abtreppen.
Dicke der bituminösen Befestigung insgesamt bis 30 cm
in 3 Lagen.
Menge: 360,000 m

**4.8.40 Bituminöse Befestigung trennen bis 4 cm**
Bituminöse Befestigung abgetreppt trennen.
Anfallendes Material in Eigentum des AN übernehmen und von der Baustelle entfernen.
Deckschicht und bituminöse Unterlage jeweils geradlinig
schneiden.
Dicke der bituminösen Befestigung insgesamt bis 4 cm.
Menge: 360,000 m

**4.8.50 Asphaltdecke bis 15 cm aufbrechen**
Decke aufbrechen und Material aufnehmen.
Fläche reinigen.
Deck-, Binder- und Tragschicht.
Fläche = 'Gesamtfläche ,Zwickel und Streifen
im Bereich der Einfahrten und Privatgrünstücken'

Deckschicht = Asphaltbeton,
Frästiefe bis 15 cm.
Material 'in Eigentum des AN übernehmen und von der
Baustelle entfernen
Der mehrmalige An- und Abtransport der Fräse bedingt
durch den technologischen Bauablaufund der Ausführung
ist in den EP einzurechnen.'
Menge: 500,000 m2

**4.8.60 Asphaltdecke bis 32 cm aufbrechen**
Decke aufbrechen und Material aufnehmen.
Fläche reinigen.
Deck-, Binder- und Tragschicht.
Fläche = 'Gesamtfläche ,Zwickel und Streifen
im Bereich der Einfahrten und Privatgrundstücken'

Deckschicht = Asphaltbeton,
Frästiefe über 20 bis 32 cm.
Material 'in Eigentum des AN übernehmen und von der
Baustelle entfernen
Der mehrmalige An- und Abtransport der Fräse bedingt
durch den technologischen Bauablaufund der Ausführung
ist in den EP einzurechnen.'
Menge: 200,000 m2

**4.8.70 Bituminöse Befestigung rückschneiden**
Bituminöse Befestigung gemäß ZTV-A-Stb
rückschneiden (ca. 15 cm),
Anfallendes Material aus Rückschnitt in Eigentum des AN übernehmen und von der Baustelle entfernen.
Deckschicht und bituminöse Unterlage geradlinig schneiden.
Dicke der bituminösen Befestigung insgesamt bis 32 cm
Menge: 360,000 m

**4.8.80 Asphaltdeckschicht fräsen (4 cm) und entsorgen, Verwertungsklassse A**
Asphaltdecke mit Fräsdicke 4 cm fräsen.
Verwertungsklasse A,
Deckschicht = Asphaltbeton,
Material 'in Eigentum des AN übernehmen und von der
Baustelle entfernen
Der mehrmalige An- und Abtransport der Fräse bedingt
durch den technologischen Bauablaufund der Ausführung
ist in den EP einzurechnen.'
Menge: 1200,000 m2

**4.8.90 Hoch- und Rundbordsteine rückbauen**
Bordsteine aufnehmen.
Hoch- und Rundbord, Naturstein oder Beton

Bordsteine in Beton, Mörtel oder verfestigtes Material versetzt.
Unterbeton, ca. 15 cm dick, und Rückenstütze aufbrechen.
Bordsteine und restliches Aufbruchgut in Eigentum des AN übernehmen und von der Baustelle entfernen.
Menge: 360,000 m

**4.8.100 Tief- und Rasenbordsteine rückbauen**
Bordsteine aufnehmen.
Tief- und Rasenbord, Naturstein oder Beton

Bordsteine in Beton, Mörtel oder verfestigtes Material versetzt.
Unterbeton, ca. 15 cm dick, und Rückenstütze aufbrechen.
Bordsteine und restliches Aufbruchgut in Eigentum des AN übernehmen und von der Baustelle entfernen.
Menge: 30,000 m

**4.8.110 Straßenablauf rückbauen, entsorgen**
Straßenablauf einschließlich Aufsatz vollständig
ausbauen, Teile demontieren, in Eigentum des AN übernehmen und ordnungsgemäß entsorgen,
Anschlussleitung rückbauen und fachgerecht am Abzweig verschließen, Erdbauleistungen werden separat vergütet
Menge: 12,000 St

*Hinweis: Vorbemerkung Leitungskreuzungen*
In nachfolgenden Positionen sind die kompletten Aufwendungen
für das fach- und höhengerechte Auflagern, einbetten und
Ummanteln der Leitungen und Kabel während es
Erdstoffausbaus und -wiedereinbau einzukalkulieren.
Gleichfalls wird ausdrücklich darauf hingewiesen, daß die mit
dem Kabel verlegten Schutzmaßnahmen (Schutzrohre u. dergl.)
in die Sicherung einzubeziehen sind und nicht zusätzlich
vergütet werden.
Beschädigungen an den Leitungen und Kabeln einschl. der
Schutzmaßnahmen gehen zu Lasten des Auftragnehmers.
Im Bereich erdverlegter Kabel und Leitungen sind nur
Handschachtungen erlaubt.
Sollte es bei der Bauausführung zu Behinderungen mit
Leitungen bzw. Kabeln von Versorgungsträgern kommen, hat
sich der AN an das zuständige Versorgungsunternehmen zu
wenden und erforderlichenfalls eine vorübergehende Stillegung
bzw. Freischaltung zu beantragen.
Diesbezüglicher Stillstand der Baumaßnahme wird nicht
gesondert vergütet.
Es wird ausdrücklich darauf hingewiesen, daß der erforderliche
Handaushub infolge Kreuzungen und Parallelverlauf mit Kabeln
und Leitungen nicht gesondert vergütet wird.
Die Erschwernisse und Aufwendungen sind in die Einheitspreise
der nachfolgend aufgeführten Positionen einzukalkulieren.

**4.8.120 Querverlauf v. Rohrleitungen**
Erschwerniszulage für quer verlaufende Rohrleitungen im
Aushubbereich einschl. aller Vorkehrungen und Einrichtungen
zur Sicherung dieser Leitungen, wie Aufhängen, Abfangungen,
Unterstützungen  etc.
Leitungen aller Dimensionen bis DN 1000
Die hierfür erforderlichen Handschachtarbeiten zum Aufsuchen,
Freilegen und Sichern und die damit verbundenen Handschachtarbeiten unter den Rohrleitungen bis zum vorgesehenen
Planum sind hier mit einzukalkulieren.
Rohrleitungen aus Beton, Stahlbeton, Guß, Stahl, PE,
Steinzeug,
Menge: 10,000 St

**4.8.130 Querverlauf Kabel**
Erschwerniszulage  für quer verlaufende Kabel im
Straßenaushubbereich einschl. aller Vorkehrungen und
Einrichtungen zur Sicherung dieser Leitungen, wie Aufhängen,
Abfangungen, Unterstützungen etc.
Kabel aller Dimensionen für Fernsprech-, Breitband- und
Stromversorgungsnetze als Einzelkabel oder als Kabelbündel
bis 4 Kabel
Zulage Die hierfür erforderlichen Handschachtarbeiten zum
Aufsuchen, Freilegen und Sichern und die damit verbundenen
Handschachtarbeiten unter den Kabeln bis zum vorgesehenen
Planum sind hier mit einzukalkulieren.
Menge: 20,000 St

**4.8.140 Parallelverlauf von Kabeltrassen**
Erschwerniszulage für parallel verlaufende Kabel; einschl. aller
Vorkehrungen und Einrichtungen zur Sicherung dieser Leitungen, wie Aufhängen, Abfangungen, Unterstützungen etc.
Die hierfür erforderlichen Handschachtarbeiten zum Aufsuchen,
Freilegen und Sichern und die damit verbundenen Handschachtarbeiten unter den Kabeln bis zum vorgesehenen
Planum sind hier mit einzukalkulieren.
Als parallel laufend werden unter anderem auch Kabel gewertet,
die in einem unter 45° liegenden Winkel zur Leitungsachse
verlaufen.
Kabel aller Dimensionen von Straßenbeleuchtung-, Fernsprech- Breitband- und Stromversorgungsnetzen (NS+MS+FM)
als Einzelkabel oder als Kabelbündel bis 4 Kabel
Menge: 360,000 m

**4.8.150 Suchgraben herstellen**
Boden für Suchgraben nach Angaben des AG ausheben, zur
Wiederverwendung seitlich lagern und nach Beendigung der
Suche wieder einbauen und verdichten.
Verbau und Wasserhaltung, soweit erforderlich, werden nicht
gesondert vergütet. Die Grabentiefe wird gerechnet ab OK
Gelände oder Straße, ggf. unter Abzug des Oberbodens bzw.
OK des vorh. Planum.
Die Vorschriften der Versorgungsunternehmen werden
beachtet.
Grabentiefe: bis 2,00 m
Straßenaufbruch wird nicht gesondert berechnet .
Abgerechnet wird mit senkrechten Wänden.
Menge: 20,000 m3

*Hinweis: Ungebundene Trag- und Deckschichten*

**4.8.160 Frostschutzschicht herstellen Rad- und Gehwege*0/45 URA n. Unterl. AG*EV2 min. 100MN/m2 Dicke Unterl. AG*Abrechng. Auftrag**
Frostschutzschicht aus Baustoffgemisch für Frostschutzschichten herstellen. Gesteinsspezifische Anforderungen
gem. TL Gestein-StB und zugeh. Einführungsschreiben.
Erschwernisse durch Einbauten, Schächte und
Straßenabläufe werden gesondert vergütet.
In Verkehrsflächen für Geh- und Radwege.
Baustoffgemisch 0/45.
Umweltrelevante Anforderungen beim Einsatz von
Baustoffgemischen nach Unterlagen des AG.
Verformungsmodul EV2 auf der Oberfläche mindestens 100
MN/m2, Dpr ≥ 100 %.
Einbaudicke nach Unterlagen des AG.
Abgerechnet wird nach Auftragsprofilen.
Menge: 150,000 m3

**4.8.170 Frostschutzschicht herstellen Bk100 bis Bk1,0*0/56 URA n. Unterl. AG*EV2 min. 120MN/m2 Dicke Unterl. AG*Abrechng. Auftrag**
Frostschutzschicht aus Baustoffgemisch für Frostschutzschichten herstellen. Gesteinsspezifische Anforderungen
gem. TL Gestein-StB und zugeh. Einführungsschreiben.
Erschwernisse durch Einbauten, Schächte und
Straßenabläufe werden gesondert vergütet.
In Verkehrsflächen der Belastungsklassen Bk100 bis
Bk1,0
Baustoffgemisch 0/56.
Umweltrelevante Anforderungen beim Einsatz von
Baustoffgemischen nach Unterlagen des AG.
Verformungsmodul EV2 auf der Oberfläche mindestens 120
MN/m2, Dpr ≥ 100 %.
Einbaudicke nach Unterlagen des AG.
Abgerechnet wird nach Auftragsprofilen.
Menge: 150,000 m3

*Hinweis: Asphaltschichten*

*Hinweis: Rad-/Gehweg*

**4.8.180 Asphalttragdecksch. AC 16 TD herst. Rad- und Gehwege*Dicke 10 cm 70/100*FrosteinwZone III**
StL-Nr. 22900714222200
Asphalttragdeckschicht aus Asphaltragdeckschichtmischgut AC 16 TD herstellen.
Gesteinsspezifische Anforderungen gemäß TL Gestein-StB
und zugeh. Einführungsschreiben.
Anlieferung des Mischgutes in thermoisolierten
Transportbehältern.
In Verkehrsflächen für Rad- und Gehwege.
Einbaudicke 10 cm.
Bindemittel = 70/100.
Frosteinwirkungszone III.
Menge: 500,000 m2

**4.8.190 Zulage für Handeinbau Asphalttragdeckschicht**
Handeinbau als Zuschlag für die Einbaupositionen der
Asphalttraggschicht in maschinell nicht erreichbaren
Teilflächen, Streifen und Zufahrten
Menge: 50,000 m2

**4.8.200 Abstumpfungsmaßnahme durchführen**
Abstumpfungsmaßnahme zur Erhöhung der Anfangsgriffigkeit durch gleichmäßiges Aufbringen und Einwalzen von
Abstreumaterial durchführen.
Nicht gebundenes Material aufnehmen und der Verwertung nach Wahl des AN zuführen.
Abstreumaterial = leicht bituminierte Lieferkörnung 1/3.
Aus Gestein wie grobe Gesteinskörnung in Asphaltdeckschicht.
Abstreumenge 1,0 kg/m2.
Maschinell aufstreuen.
Menge: 500,000 m2

*Hinweis: Belastungsklasse 3,2 (L 1070)*

**4.8.210 Asphalttragschicht AC 32 T S herst. Bk3,2*50/70 res. Dicke 12 cm**
StL-Nr. 22900204411300
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 12 cm.
Menge: 200,000 m2

**4.8.220 Zulage für Handeinbau Asphalttragschicht**
Handeinbau als Zuschlag für die Einbaupositionen der
Asphalttragschicht in maschinell nicht erreichbaren
Teilflächen, Streifen und Zufahrten
Menge: 20,000 m2

**4.8.230 Bitumenhaltiges Bindemittel aufsprühen, BK 3,2**
Bitumenhaltiges Bindemittel aufsprühen,
auf Asphalttragschicht
in Verkehrsflächen der Belastungsklasse 3,2
Verschmutzte Unterlage bzw. einzelne verschmutzte
Stellen vorher reinigen. Kehrgut in Eigentum des AN
übernehmen und von der Baustelle entfernen.
Bindemittel = C 60 BP 1 - S
Bindemittelmenge gemäß ZTV Asphalt StB 07/13 zur Erzielung
des Schichtenverbundes.
Vor Einbau Asphaltbinderschicht.
Menge: 200,000 m2

**4.8.240 Asphaltbinder AC 16 B S herstellen Bk3,2*25/55-55 A Dicke 6 cm**
StL-Nr. 229003073110
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 6 cm.
Menge: 200,000 m2

**4.8.250 Zulage für Handeinbau Asphaltbinderschicht**
Handeinbau als Zuschlag für die Einbaupositionen der Asphaltbinderschicht in maschinell nicht erreichbaren Teilflächen und Streifen.
Menge: 20,000 m2

**4.8.260 Straßenfläche kehren vor Einbau Asphaltdeckschicht**
Straßenfläche mit einer selbstaufnehmenden Kehrmaschine vor Einbau der Aspahaltdeckschicht
jeweils unmittelbar nach Aufforderung durch den AG
kehren.
Splitt und sonstiges Kehrgut in Eigentum des AN übernehmen und von der Baustelle entfernen.
Straßenfläche = Asphaltbinderschicht.
Erforderliche Verkehrssicherungsmaßnahmen durchführen.
Menge: 1400,000 m2

**4.8.270 Bitumenhaltiges Bindemittel aufsprühen, BK 3,2**
Bitumenhaltiges Bindemittel aufsprühen,
auf Asphaltbinderschicht
in Verkehrsflächen der Belastungsklasse 3,2
Verschmutzte Unterlage bzw. einzelne verschmutzte
Stellen vorher reinigen. Kehrgut in Eigentum des AN
übernehmen und von der Baustelle entfernen.
Bindemittel = C 60 BP 1 - S
Bindemittelmenge gemäß ZTV Asphalt StB 07/13 zur Erzielung
des Schichtenverbundes.
Vor Einbau Asphaltdeckschicht.
Menge: 1400,000 m2

**4.8.280 Asphaltbeton AC 11 D S herstellen Bk3,2*Dicke 4 cm 25/55-55 A*FrosteinwZone III**
StL-Nr. 2290040321120000
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone III.
Menge: 1400,000 m2

**4.8.290 Zulage für Handeinbau Asphaltdeckschicht**
Handeinbau als Zuschlag für die Einbaupositionen der Asphaltdeckschicht in maschinell nicht erreichbaren Teilflächen und Streifen.
Menge: 150,000 m2

**4.8.300 Abstumpfungsmaßnahme durchführen bit.LFK 1/3*Gestein wie Decke*maschinell**
Abstumpfungsmaßnahme zur Erhöhung der Anfangsgriffigkeit durch gleichmäßiges Aufbringen und Einwalzen von
Abstreukörnung durchführen. Nicht gebundene Abstreukörnung aufnehmen und nach Wahl des AN verwerten.
Abstreukörnung = leicht bituminierte Lieferkörnung 1/3.
Aus Gestein wie grobe Gesteinskörnung in Asphaltdeckschicht.
Abstreumenge 'gemäß ZTV Asphalt Stb 07/13'
Maschinell abstreuen.
Menge: 1400,000 m2

**4.8.310 Zulage Vorwärmen der Unterlage Decksch. 3-5 Grad**
StL-Nr. 2290083602
Zulage für den Einbau der Binder- oder Deckschicht
bei niedrigen Außentemperaturen. Zulage umfasst
Vorwärmen der Unterlage mittels selbstfahrendem
Infrarot-Flächenstrahler >75 kW.
Einbau der Deckschicht.
Außentemperaturen (Luft und/oder Unterlage) zwischen
>= +3 Grad Celsius und <= +5 Grad Celsius.
Menge: 1400,000 m2

**4.8.320 Magerbetontragschicht 0/32 d= 10-20 cm.**
Magerbetontragschicht 0/32 herstellen.
Für Baugrundverbesserung in Anbindungsbereichen
Einbaudicke 15 cm in Fahrbahnen und Nebenanlagen auf Planum
Einbau auch als Fundationsschicht.
Die Zusammensetzung des Baustoffgemisches ist so zu
wählen, dass in der Eignungsprüfung folgende
Anforderungen eingehalten werden:
mittlere Druckfestigkeit von 3 zusammengehörigen
Probekörpern (D=150 mm, H=125 mm) nach 28 Tagen mind.
15 N/mm2.
Der w/z-Wert sollte 0,40 nicht überschreiten.
Menge: 20,000 m2

**4.8.330 Betondecke, unbew., in Kleinflächen**
Betondecke herstellen, unbewehrt, gem. ZTV-Beton 01,
für Fahrbahnen und Zufahrten.
Deckendicke : 15 cm,
Druckfestigkeitsklasse C 30/37,
Biegezugfestigkeitsklasse F 5,5,
bei Eignungsprüfung und Eigenüberwachung.
Expositionsklassen: XF 4, XM 2.
Zuschlag 0/32 mm bzw. 0/22 mm - Sieblinie A/B,
Körnung über 8 mm zu 50 % aus gebrochenem Zuschlag
Kornform (eK) bzw. mind. 70 % Anteil am Gesamtzuschlag.
Mineralstoffe entsprechend den Vorschriften der o. g. Expositionsklassen
Nachweis der Eignung der Mineralien
nach TL Gestein und DIN 4226.
Bindemittel mit niedrigem wirksamen
alkaligehalt
Na2Oäquivalent < 0,1%
nach DIN EN 196-21,
Mindestzementmenge 350 kg/m3 Fertigbeton.
Betonzusatzmittel mit gültigem Prüfzeugnis.
Im fertigen Beton sind durch Zusatz von Luftporenbildner Mikroporen kleiner 0,3 mm mit
einem Porenvolumen von 3,5 bis 4 Vol.-% einzuhalten
Abbindebeschleuniger sind nicht zugelassen.
Beton unbewehrt
Einbau von Hand in sehr kleinen Flächen und Streifen zur Anpassung
Menge: 50,000 m2

*Hinweis: Fahrbahnanschlüsse, Fugen*

**4.8.340 Anschluss a. Fuge m. Fugenm. herst. Längs-/Querfuge*Deckschicht Tiefe 40 mm*Breite 10 mm Verf. mit Ufst.*Fugenmasse N2**
StL-Nr. 2311391231061201
Anschluss als Fuge mit Fugenmasse herstellen.
Längs- und Querfuge.
In der Asphaltdeckschicht ausbilden.
Fugenspalttiefe = 40 mm.
Fugenspaltbreite = 10 mm.
Fugenspalt verfüllen in einer Lage mit Unterfüllstoff.
Mit heiß verarbeitbarer Fugenmasse Typ N2, einschließlich zugehörigem und zuvor aufgetragenem Voranstrichmittel.
Menge: 360,000 m

**4.8.350 Anschluss a. Fuge m. Fugenm. herst. versch.Randfugen*Deckschicht Tiefe 40 mm*Breite 10 mm Verf. mit Ufst.*Fugenmasse N2**
StL-Nr. 2311391251061201
Anschluss als Fuge mit Fugenmasse herstellen.
Randfuge vor Borden, Übergängen, Abläufen u.ä.
In der Asphaltdeckschicht ausbilden.
Fugenspalttiefe = 40 mm.
Fugenspaltbreite = 10 mm.
Fugenspalt verfüllen in einer Lage mit Unterfüllstoff.
Mit heiß verarbeitbarer Fugenmasse Typ N2, einschließlich zugehörigem und zuvor aufgetragenem Voranstrichmittel.
Menge: 360,000 m

**4.8.360 Randfuge vor Einbauten**
Fugen der bit. Decke  um Einbauteile wie
Abwasserschächte, Schieberkappen, Kabelziehschächte
herstellen, Fugentiefe: 40 mm,
Wandung trocknen und vorstreichen, Fugen mit
Heissvergussmasse vergießen.
Grundlage der Herstllung ist die ZTV Fug
bzw. ZTV Asphalt StB 07/13,
Schneidschlamm absaugen und entsorgen, Schneidbereich
vor Beginn der Arbeiten mit Kehrsaugwagen säubern
Menge: 50,000 m

**4.8.370 Querfuge in Deckschicht**
Anschluss der Asphaltdecke als Fuge herstellen.
Querfuge.
Fugentiefe: 40 mm
Fugenbreite 10 mm
Fugenspalt reinigen, Fugenwandung trocknen und
vorstreichen,
Fugen mit Heißvergussmasse vergießen,
Grundlage der Herstellung ist die ZTV Fug
bzw.  ZTV Asphalt StB 07/13,
Schneidschlamm absaugen und entsorgen, Schneidbereich
vor Beginn der Arbeiten mit Kehrsaugwagen säubern
Menge: 20,000 m

*Hinweis: Pflaster, Borde, Rinnen*

**4.8.380 Bordstein Beton HB 15/30**
Bordstein aus Beton, DIN EN 1340, Maße DIN 483,
Form HB 15/30, Witterungswiderstand D, Abriebwiderstand I,
Biegezugfestigkeit T, engfugig versetzen, mit Fundament und
einseitiger Rückenstütze aus Beton C 20/25 DIN EN 206-1,
Dicke 20 cm, Breite der Rückenstütze 15 cm, im Abstand von
<12 m durchgehende Dehnungsfugen in Betonfundament,
Betonrückenstütze und Bordsteinfuge durch Trennschichten aus
vorgefertigten Dehnscheiben aus Kautschuk oder glw.
Bordsteine setzen einschließlich der erforderlichen
Anpassarbeiten und Schnitte sowie einschließlich aller
erforderlichen Kurven-, Absenk- und Übergangssteine nach
Zeichnung.
Erforderliche Erdarbeiten ausführen.
Einbauhöhe: 12 cm über OK befestigte Fläche.
Menge: 360,000 m

**4.8.390 Bordsteine auf Passmaß trennen. Bordsteine quer schneiden**
Bordsteine auf Passmaß trennen.
Bordsteine quer schneiden.
Bordsteine aus Beton.
Menge: 10,000 St

**4.8.400 Bordsteine auf Passmaß trennen. Bordsteine auf Gehrung schneiden.**
Bordsteine auf Passmaß trennen.
Bordsteine auf Gehrung schneiden.
Bordsteine aus Beton.
Menge: 10,000 St

**4.8.410 Straßenab. o. Aufs. m. Erdarb. einb.**
Straßenablauf aus Betonfertigteilen nach DIN 4052 einbauen. Fugen mit Mörtel MG III nach DIN 1053 dichten
und glattstreichen. Aufsatz wird gesondert vergütet.
Erdarbeiten in Boden der Klassen 3 bis 5 ausführen sowie ggf. Verbau ausführen.
Boden Form 1a mit Abfluss DN 150 im Boden und eingebautem
Steckmuffendichtelement.
Schaft, Form 5d (570 mm hoch.
Ein Zwischenteil, Form 6a (295 mm hoch.
Auflagering Form 10b (für rechteckige Aufsätze.
Auflager aus Beton C 8/10, 20 cm dick, herstellen.
Aushubtiefe 'bis UK Auflager über 1 bis 2 m'

Aushub in Eigentum des AN übernehmen und ordnungsgemäß entsorgen. Füllmaterial liefern und einbauen.
Menge: 12,000 St

**4.8.420 Aufsatz 300x500, D 400; 34,5 mm Dämpf. Einlage,**
Aufsatz für Straßenablauf (Pultform) nach DIN 1229, DIN EN 124 aufsetzen.
Klasse D 400, Ausführung nach DIN 19 594, oder gleichwertiger Art, 300x500, mit Schlitzweite 34,5 mm.
Rahmen aus Gusseisen.
Dämpfende Einlage.
Verzinkter Eimer nach DIN 4052, Form C 3.
Aufsatz zunächst provisorisch auflegen und entsprechend
Bauablauf Zug um Zug bis auf planmäßige Höhe setzen.
Fuge zwischen Fertigteilen mit Mörtel MG III nach DIN
1053 unter Verwendung von mindestens 3 Distanzstücken
entsprechender Festigkeit füllen. Füllung glattstreichen.
Menge: 12,000 St

**4.8.430 Anschluss an Straßenablauf herstellen**
Anschlussleitung an Straßenablauf anschließen,
Anschluss dichten.
Anschluss/Verbindung nach Wahl des AN.
Anschlussleitung DN/OD 160 aus PP nach DIN EN 1852.
Ablauf aus Betonfertigteilen.
Anschluss an Boden Straßenablauf Form 1a mit Abfluss.
Vergütet wird der Mehraufwand für das Herstellen des Anschlusses gegenüber der bis zur Innenfläche des Ablaufes durchgemessenen Rohrleitung.
Inkl. aller notwendigen Erd- und Nebenarbeiten, Form- und Übergangsstücke und Rohrleitungen
Menge: 12,000 St

*Hinweis: Markierung*

**4.8.440 Flaeche fuer Markierung trocknen**
Verkehrsflaeche nach Angabe des AG fuer Markierung trocknen.
Menge: 360,000 m2

**4.8.450 Vormarkierung herstellen, Nach Plan**
Vormarkierung für Längs- und Quermarkierung herstellen.
Abgerechnet wird nach durchgehender Länge der Vormarkierung.
Lage der Markierung nach Plan einmessen und vormarkieren.
Menge: 360,000 m

**4.8.460 Laengsmarkierung S=12 cm herstellen, nach Plan**
Laengsmarkierung entsprechend Vormarkierung herstellen.
Zu markierende Flaechen reinigen. Kehrgut und ggf. Fraesgut
gehen in Eigentum des AN ueber und werden beseitigt.
Abgerechnet wird nach markierter Strichlaenge in der Achse.
Doppelstrich wird als zwei Striche abgerechnet.
Mittel- und Randmarkierung.
Herstellung in Strassenabschnitten bis 300 m
auf bituminoeser Decke,
Thermomarkierung, Typ III, Verkehrsklasse P 7, weiß
Heissplastik, Dicke 3 mm aufgelegt.
Strichbreite 0,12 m.
Menge: 360,000 m

**4.8.470 Pfeilmarkierung herstellen**
Pfeile herstellen.
Zu markierende Flächen reinigen. Kehrgut und ggf.
Fräsgut gehen in Eigentum des AN über und werden beseitigt.
Herstellung auf bituminoeser Decke.
Thermo-Markierung, Verkehrsklasse P 7, Typ III, weiß,
3 mm aufgelegt
Pfeil  links abbiegend, Pfeil geradeaus
Länge 5,00 m.
Lage der Pfeile nach Plan einmessen und vormarkieren.
Menge: 2,000 St

**4.8.480 Poller/Markierungssäulen aus Stahl**
Markierungssäulen aus Stahl verzinkt und einbrennlakiert (ersatzweise Rilsanbeschichtung)
Durchmesser 150 mm,
Fuß mit Bitumenüberzug,
Farbe rot/weiß,
Betonfundament 80/80 cm bis 20 cm unter OKG,
oben und unten geschlossen (Klöpperboden),
einschl. Beton- und Erdarbeiten.
Säulenlänge 3,00 m, davon 1,00 m einbetoniert.
Menge: 2,000 St

#### 4.9 Rodungs- und Baumschutzarbeiten

**4.9.10 Gebüsche/ Sträucher, roden/mulchen B -3m H -4m**
Gebüsche/ Sträucher flächenhaft roden und mulchen,
(z.B. mit Forstmulcher),
Bewuchsbreite 3m, Bewuchshöhe bis 4m,
max. Stückbreite 6 cm,
Schlagabraum häckseln, aufnehmen, abfahren und
fachgerechtes entsorgen des Gehölzes.
Menge: 100,000 m2

**4.9.20 Grundstücksflächen mähen, Unrat beseitigen**
Bauflächen in Teilflächen mähen
Unrat, Steine, Schutt, Gehölze und Wurzeln aufnehmen und beseitigen,
anfallendes Mähgut und Räumgut in Eigentum des AN übernehmen und von der
Baustelle entfernen.
Menge: 240,000 m2

**4.9.30 Landwirtschaftliche Flächen Aufwuchs entfernen**
Bauflächen in Teilflächen bzw. Landwirtschaftlichen Flächen mit geeignetem Gerät abernten / Aufwuchs entfernen.
Unrat, Steine, Schutt, Gehölze und Wurzeln aufnehmen und beseitigen,
anfallendes Ernte- und Räumgut in Eigentum des AN übernehmen und von der Baustelle entfernen.
Menge: 200,000 m2

**4.9.40 Baum fällen Durchm. 0-15cm H -25m**
Baum fällen, Stammdurchmesser über 0 bis 15 cm,
Schnittstelle ca. auf Höhe der Geländeoberfläche,
in diesen Bereichen sind begleitende Gebüsche vor Ort zu entnehmen, anschließend Bäume/ Gebüsche häckseln,
max. Stückbreite 6 cm und auf dem Baugelände und im angrenzenden Wald verteilen.
Menge: 30,000 St

**4.9.50 Baum fällen Durchm. 15-40cm H -25m**
Baum fällen, Stammdurchmesser über 15 bis 40 cm,
Schnittstelle auf ca. Höhe der Geländeoberfläche,
Baumhöhe bis ca. 25 m, alles Holz.
Stammholz in gesamter Länge aufarbeiten (entasten)
und außerhalb des Baugeländes in Abstimmung mit AG auf geeigneten Zwischenlagerplätzen bzw. entlang von Wirtschafts-/ Waldwegen (Sammelplatz) lagern,
Förderweg bis zu 5km.
Menge: 10,000 St

**4.9.60 Wurzelstock fräsen, roden**
bestehende Wurzelstöcke und Wurzelstöcke der gefällten Bäume
> 15 cm Stammdurchmesser roden
max. Stückbreite 6 cm,
Rodungstiefe/ -breite bis 150 cm,
Durchmesser der Schnittfläche bis 80 cm,
Wurzelstockloch mit Fräsmaterial und ggf. ergänzendem Oberboden/ unbelastendem Boden verfüllen,
Herstellung ebene Fläche,
Beschädigungen der Wurzeln von direkt angrenzenden
Bäumen ab 5 cm Durchmesser mit Wundverschluss behandeln.
Menge: 40,000 St

*Hinweis: Baumschutz und Pflegearbeiten*

**4.9.70 Bäume schützen (Durchmesser: bis 100 cm)**
Schutz für Baumstamm herstellen (Durchmesser: bis 100 cm)
Mantel mit Polsterung zum Schutz des Baumstammes vor mechanischer Beschädigung an Einzelstandorten im Baufeld herstellen und während der Bauzeit unterhalten. Der Mantel darf den Baumstamm und die Wurzelanläufe nicht berühren. Äste sind durch Hochbinden zu schützen. Das Einschlagen von Nägeln oder Bauklammern in Äste und Stämme sind verboten!
Des weiteren ist die DIN 18 920 (Schutz von Bäumen, Pflanzbeständen und Vegetationsflächen bei Baumaßnahmen) zu beachten.
Abmessungen nach Stammdurchmesser, nach örtlicher Angabe. Der Stammumfang wird 1 m über der Geländeoberfläche gemessen. Polsterung des Stammes nach Wahl des AN mindestens 10 cm dick.
Mantel aus Brettern, 24 mm dick, lückenlos befestigen. Mantelhöhe bis 2,5 m.
Schutzmaterial nach Beendigung der Bauarbeiten abbauen.
Material wieder in Eigentum des AN übernehmen und von der Baustelle entfernen incl. Entsorgungskosten
Menge: 20,000 St

**4.9.80 Bäume ausästen und zurückschneiden in Absprache mit AG**
Hochstämmige Bäume im Trassenbereich zur Herstellung der Baufreiheit in Absprache mit dem AG bis in einer lichten Höhe von 3,50 m über Gelände ausästen und fachgerecht zurückschneiden (auf einen Zugast einkürzen oder erforderlichenfalls auf Astring absägen).
Schnittgut transportfähig laden, in Eigentum des AN übernehmen und von der Baustelle entfernen. Gebühren zur Enstorgung sind einzukalkulieren.
einschl. Kippgebühren, sowie aller Nebenarbeiten.
Baumhöhe ca.  6 -8 m,
Stamm-Durchmesser 0,1 - 1,0 m,
1,00 m über dem Gelände gemessen.
- Schnittflächen >= 10 cm Durchmesser vollflächig mit
  Wundbehandlungsmittel versehen.
  Wundbehandlungsmittel nur auf den Wundrand und das
angrenzende Splintholz (ca. 2 cm) auftragen.
- Schnittflächen < 10 cm Durchmesser keine
  Wundbehandlungsmittel
Abgerechnet wird das einseitige Ausästen und Zurückschneiden pro Baum.
Menge: 10,000 St

**4.9.90 Wurzeln vorhandener Bäume sauber durchtrennen in Absprache mit AG**
Im Kronenbereich vorhandener und verbleibender Bäume ist im Aushubbereich zum Schutz der Baumwurzeln grundsätzlich Handaushub vorzusehen.
Wurzeln mit einem Durchmesser >= 3 cm sollen möglichst nicht durchtrennt werden.
Wurzeln in Absprache mit dem AG glatt abschneiden.
Wurzeln gegen Austrocknen schützen. Größere abgeschnittene Wurzeln und Unrat in Eigentum des AN übernehmen und von der Baustelle entfernen incl.
Deponiegebühr.
Abgerechnet wird nach Anzahl der Bäume, deren Wurzeln den Rohrgraben kreuzen.
Menge: 10,000 St

**4.9.100 Wurzelbehandlung vorhandene Bäume**
Im Kronenbereich vorhandener und verbleibender Bäume ist im Aushubbereich zum Schutz der Baumwurzeln grundsätzlich Handaushub vorzusehen. Durchtrennte oder beschädigte Wurzeln sind fachgerecht zu behandeln.
Wurzeln glatt abschneiden und Schnittflächen glätten.
- Schnittflächen > 2 cm Durchmesser Wundränder nachschneiden.
  Wundbehandlungsmittel vollflächig auftragen.
- Schnittflächen <= 2 cm Durchmesser Behandlung mit wachstumsfördernden
  Mitteln (keine Wundbehandlungsmittel)
Wurzeln gegen Austrocknen und Frosteinwirkung schützen.
Größere abgeschnittene Wurzeln und Unrat in Eigentum des AN übernehmen und von der Baustelle entfernen. Abgerechnet wird nach Anzahl der Bäume, deren Wurzeln den Rohrgraben kreuzen.
Beachte:
Sollte nach der Entfernung von Wurzeln die Gefahr des Umstürzens eines Baumes bestehen, sind die weiteren Maßnahmen mit dem AG abzustimmen!
Menge: 10,000 St

#### 4.10 Qualitätssicherung

*Hinweis: Qualitätssicherung Erdbau*

**4.10.10 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 1,000 h

**4.10.20 Prüfung stat. Plattendruckversuch**
Kontrollprüfung auf besondere Anordnung des AG für Verformungsmodule des Planums Straßenbau der Frostschutz- bzw. Schottertragschicht durch statische Plattendruckversuche als Komplettleistung.
Die Ergebnisse sind zu dokumentieren an die örtliche BÜ zu übergeben.
Menge: 2,000 St

**4.10.30 Prüfung auf Rohrgrabensohle**
Kontrollprüfung ZTVT STB auf besondere Anordnung des AG für Verformungsmodul auf Rohrgrabensohle
mind. EVdyn > 25 MN/M2
unter Beachtung der Technischen Prüfvorschriften TP BF-StB Teil B 8.3 (2012)
Menge: 10,000 St

**4.10.40 Prüfung der Gleichmäßigkeit der Verdichtung**
Prüfung der Gleichmäßigkeit der Verdichtung mit der leichten Rammsonde nach DIN 4094 an durch die Bauleitung festgelegten Punkten inkl. Bereitstellung aller erforderlicher Materialien und Geräte und unter Berücksichtigung der Allgemeinen Baubeschreibung und Vorbemerkungen.
einsch. Darstellung der Meßergebnisse (3fach)
Menge: 5,000 St

**4.10.50 Durchführung der Dichteprüfung**
Durchführung der Dichteprüfung der Rohrgrabenverfüllung
nach DIN 18125 und 18127 zur Ermittlung der Proctordichte für das Austauschmaterial im Rohrgrabenbereich gem. den einzelnen Dichteanforderungen gemäß Anweisung des AG.
Die Prüfprotokolle sind der Oberbauleitung unaufgefordert vorzulegen.
Menge: 10,000 St

**4.10.60 Umwelttechnische Untersuchung nach Parameterlisten**
Untersuchung des potentiellen Aushubmaterials nach
EBV, Boden/Baggergut, BM 0*, Schütteleluat, EBV Anlage 1, Tab. 3 einschl. der Probenahme als gestörte Bodenprobe  und des Spezifizierens, Beurteilens, Lagerns und der Entsorgung der Bodenproben.
Die Entnahme der Proben hat nach rechtzeitiger Abstimmung in Anwesenheit eines Vertreters des Auftraggebers und entsprechend den Richtlinien der LAGA PN 98 zur erfolgen.
Die Untersuchungsergebnisse sind 3-fach kopierfähig vorzulegen.
Die Laborleistung ist durch ein hierfür zugelassenes und anerkanntes Institut durchführen zu lassen.
Menge: 2,000 St

*Hinweis: Qualitätssicherung Rohrleitungen*

**4.10.70 Kanal reinigen bis DN 300**
Abwasserkanal reinigen,
DN 'bis 300',

sonstige Hindernisse 'während der
Bauzeit entstanden',

durch Hochdruckspülverfahren,
Wasser liefern.
Menge: 870,000 m

**4.10.80 TV-Untersuchung DN 150**
Optische Inspektion der Abwasserleitung, DIN EN 13508-2, DWA-M 149-2, DWA-M 149-5, mit TV-Kamera mit flexiblem Schiebegestänge, mit Drehschwenkkopf und Zoom, mit aufrechtem und seitenrichtigem Bild, Inspektion mit Abschwenken aller Rohrverbindungen, Stutzen, Abzweige, Ergebnisse dokumentieren, Dokumentation der Inspektion als Untersuchungsbericht mit Haltungsgrafik und Bilddokumentation der Schadstellen,je Haltung/Leitung, aufbereitet gemäß ATV-DVWK M 143Teil 2, Übergabe der Video- und Bildergebnisse der TV-Befahrung als CD/DVD, Übergabe der Haltungsdaten als ISYBAU Typ "H" Datei
Das Bedienungspersonal umfasst mind. 1 Techniker und 1 Hilfskraft.
Kanal: DN 150
Menge: 10,000 m

**4.10.90 TV-Untersuchung bis DN 300**
Optische Inspektion der Abwasserleitung, DIN EN 13508-2, DWA-M 149-2, DWA-M 149-5, mit TV-Kamera mit Drehschwenkkopf und Zoom, mit aufrechtem und seitenrichtigem Bild, Inspektion mit Abschwenken aller Rohrverbindungen, Stutzen, Abzweige, mit Neigungs- und Rissbreitenmessung, Deformationsmessung,  Ergebnisse dokumentieren, Dokumentation der Inspektion als Untersuchungsbericht mit Haltungsgrafik und Bilddokumentation der Schadstellen,je Haltung/Leitung, aufbereitet gemäß ATV-DVWK M 143Teil 2, Übergabe der Video- und Bildergebnisse der TV-Befahrung als CD/DVD, Übergabe der Haltungsdaten als ISYBAU Typ "H" Datei
Das Bedienungspersonal umfasst mind. 1 Techniker und 1 Hilfskraft.
Kanal: bis DN 300
Menge: 860,000 m

**4.10.100 Opt.Inspektion Schacht Schmutzwasserkanal TV-Kamera Beton DN1000 T 2-4m Einstieg-Durchm. 625mm**
Optische Inspektion des Schachtes, DIN EN 13508-2, DWA-M 149-2, DWA-M 149-5, in Schmutzwasserkanal, durch Untersuchung mit TV-Kamera, digital, mit vollsphärischer Bilderfassung, Blickwinkel 360 Grad vertikal x 360 Grad horizontal, Dokumentation wird gesondert vergütet, runder Schacht, aus Beton, DN 1000, Tiefe über 2 bis 4 m, Einstiegsöffnung rund, Durchmesser 625 mm, Deckel lose, Klasse D 400 DIN EN 124-1.
Menge: 22,000 St

**4.10.110 Dichtheit prüfen, bis DN 300**
Entwässerungsrohrleitung auf Dichtheit nach DIN EN 1610 prüfen. Erforderliche Verankerungen und Rohrverschlüsse herstellen und beseitigen. Notwendigen Füllstoff liefern und ableiten.
Rohr DN 'bis 300 mm'

Prüfung von Haltungslängen 2 bis 150 m in kleinen Längen vom Hauptkanal aus
Prüfung mit Luft/Wasser nach Wahl des AN.

Auswertung und Darstellung der Meßergebnisse 1-fach grafisch, einschl. Bereitstellung und Entsorgung der Prüfmedien sowie Prüfverschluß aller Zu- und Abläufe
Menge: 870,000 m

**4.10.120 Dichtheitsprüfung Wasser Muffe PP DN200 Verfahren W**
Dichtheitsprüfung DIN EN 1610 mit Wasser, als Abnahmeprüfung, der Muffe aus PP, DN 200, im Schmutzwasserkanal einschl. aller erforderlichen Anlagen (Geräte und Maschinen), Abdichtungen, Verankerungen und Rohrverschlüsse, Verfahren W, Wasser liefern und schadlos beseitigen.
Menge: 20,000 St

**4.10.130 Dichtheitsprüfung - Schachtbauwerk**
Dichtheitsprüfung für ein Schachtbauwerk
bis DN 1.000
Dichtheitsprüfung gemäß DIN EN 1610
Prüfung mit Wasser

Auswertung und Darstellung der Meßergebnisse grafisch, einschl. Bereitstellung und Entsorgung der Prüfmedien sowie Prüfverschluß aller Zu- und Abläufe
Menge: 22,000 St

*Hinweis: Qualitätssicherung Verkehrsanlagen*

**4.10.140 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 1,000 h

**4.10.150 Prüfung stat. Plattendruckversuch**
Kontrollprüfung auf besondere Anordnung des AG für Verformungsmodule des Planums Straßenbau der Frostschutz- bzw. Schottertragschicht durch statische Plattendruckversuche als Komplettleistung.
Die Ergebnisse sind zu dokumentieren an die örtliche BÜ zu übergeben.
Menge: 2,000 St

#### 4.11 EMSR - Leerohrsystem

*Hinweis: Erdarbeiten*

**4.11.10 Aushub Boden Gräben und Baugruben EA-L1**
Boden der Gräben, Schächte und Bauwerke profilgerecht ausheben nach Abtrag des Oberbodens bzw. der Oberflächenbefestigung.
Baugrubenwände verbaut nach Unterlagen des AG.
Mit Behinderung durch Ver- und Entsorgungsleitungen und Kabel ist zu rechnen.
Aushub in Eigentum des AN übernehmen und ordnungsgemäß entsorgen.
Für die Kalkulation der Entsorgung ist grundsätzlich von einer Materialklasse BM-F0 gemäß EBV, AVV-Schlüssel-Nr. 17 05 04, nicht gefährlicher Abfall des Aushubmaterials auszugehen.
Aushubtiefe bis 4,50 m.
Homogenbereich EA-L1 nach Unterlagen des AG gem. Bodengutachten.
Menge: 180,000 m3

**4.11.20 Untergrund verd.**
Untergrund verdichten,
für Gräben,
EV (dyn) = 25 MN/m2,
Homogenbereich gem. Gutachten.
Menge: 200,000 m2

**4.11.30 Bodenaustauschmaterial Hauptverfüllung**
Bodenaustauschmaterial liefern, verdichten, lagenweise Verfüllen, profilgerecht, von Leitungsgräben, Pumpensümpfen, Baugruben und Auffüllbereichen mit vom AN zu liefernden Stoffen gemäß DIN EN 18196
Stoff: Fremdmaterialien aus natürlichen Erdstoffen, im Sinne von Kies oder Schotter der Körnungen 0/45 bis 0/63 mm bevorzugt der Bodengruppen GU/GT gemäß Bodengutachten
(Recycling-Material ist nicht zugelassen!)
Feinkornanteil (d < 0,063 mm) auf 5 bis max. 15 M-% GW bzw der Steinanteil auf < 10 M-% begrenzt  (Größtkorn 63 mm)
Einbau und Verdichtung in Lagen von maximal 30 cm Dicke
LAGA-Verwertungsklasse Z0 (Nachweise der Sieblinie und der LAGA-Verwertungsklasse sind vor Einbau unaufgefordert vorzulegen)
verdichten gemäß Verdichtungsanforderungen ZTVE-StB 17.
Dpr mind. 100 % Planum  bis 0,5 m unter Planum
Dpr mind. 98 % 0,5 m unter Planum bis OK Leitungszone
Dpr mind. 97 % Leitungszone
EV2-Wert im Bereich von Verkehrsflächen >= 45 MN/m2
Menge: 40,000 m3

**4.11.40 Einbett. Übersch. Kabel Sand, Körnung 0/5 mm**
Einbetten und Überschütten, profilgerecht,
von Kabeln und Schutzrohren mit vom AN zu liefernden Stoffen,
Stoff 'Sand, Körnung 0/5 mm, gemäss Verdichtungsanforderungen, ZTVE StB 94 DPR 97 %',
verdichten.

Lieferqualität Sand nach Baurichtlinie
und Angaben des Leerrohrherstellers
Menge: 60,000 m3

*Hinweis: Leerrohrsystem*

**4.11.50 Kabelschutzrohr DA 110 SDR 11**
Druckfestes Kabelschutzrohr  PEHD da 110 nach DIN 16874 geeignet für die Erdverlegung im offenen Graben, Werkstoff PE-HD, schwarz, äußerer Farbstreifen „braun", druckbeständig bis 12 bar bei 35 °C für 2 Stunden. Typ SDR 11;
Fab. Rehau, Fab. Wavin, und gleichwertig einschl. wasserdichter Verbindungselemente und Formstücke gemäß Vorgabe des Betreibers liefern und in vorbereiteten Rohrgraben in Teilstücken verlegen.

Die Aufwendungen für die Dichtigkeitsprüfung mit Luft sind in die Position einzukalkulieren.
Menge: 335,000 m

**4.11.60 Verschluss der Schutzrohre**
Fachgerechtes Verschließen, wasserdicht, der Schutzrohrenenden mit Systemabdeckung des Rohrherstellers, passend zum Rohrmaterial.
liefern und einbauen
Menge: 4,000 St

**4.11.70 Markierung Trasse Trassenband Beschriftung**
Markierung von Leerrohrtrassen mit Trassenband, Farbton gelb, in Trassenmitte, mit Beschriftung "Elektroleitung", verlegen 40 cm über Rohr.
Menge: 335,000 m

*Hinweis: Qualitätssicherung*

**4.11.80 Leerrohre reinigen bis da 110**
Leerrohrkanal reinigen,
da 'bis 110',

sonstige Hindernisse 'während der
Bauzeit entstanden',

durch Hochdruckspülverfahren,
Wasser liefern.
Menge: 335,000 m

**4.11.90 Kalibrierung von KSR DA 110**
Kalibrierung von Kabelschutzrohren DA 110
Das Ergebnis der Kalibrierung ist anhand von Prüfprotokollen mit folgendem Inhalt zu dokumentieren und dem AG zu übergeben:
- Datum der Prüfung;
- Strecke (Länge) des Prüfabschnittes;
- KSR-Nennweite / Kalibrier-Nennweite;
- Druck für den Vortrieb des Molches;
- Dauer der Prüfung;
- Prüfteilnehmer;
- Unterschrift;
Menge: 335,000 m

### 5 TO 5.4 - Wasserversorgungsanlagen

#### 5.1 Dokumentations- / Hilfsleistungen

**5.1.10 Erstabsteckung Trinkwasseranlagen**
Erstabsteckung der Trinkwassertrasse, Knotenpunkte, Richtungsänderungen etc.

Die Trassenhaupt- und nebenpunkte sind durch den AN selbständig abzustecken. Die Koordinaten innerhalb des Baufeldes werden durch die BÜ an den AN übergeben.

Die Festlegung der Knotenpunkte und Richtungsänderungen erfolgt anhand der Ergebnisse in Abstimmung mit der örtlichen Bauüberwachung.
Zur Sicherstellung der geforderten Verlegetiefe hat der AN im Rahmen seiner Absteckung eine Kontrollvermessung der Rohrgrabensohle durchzuführen und diese zu protokollieren.
Der AN hat alle Punkte während der ganzen Bauzeit zu sichern. Es dürfen im Zuge der Bauarbeiten keine Absteckpunkte entfernt werden. Während der Bauarbeiten entfernte Grenzsteine und Absteckpunkte sind auf Kosten des AN von einem öffentlich bestellten Vermesser wieder herzustellen. Den Auftrag hierzu hat der AN auszulösen.
Menge: 1,000 psch

**5.1.20 Dokumentation Trinkwasseranlagen**
Erstellung und Lieferung einer kompletten Dokumentation - anteilig für Trinkwasser in 1-facher Ausfertigung.
Alle verfügbaren Daten sind digital auf Datenträger 1-fach zu beizulegen.

Die Dokumentation ist so aufzubauen, dass sich an Hand einer chronologischen und übersichtlichen Nummerierung die einzelnen Bauteile im Fließschema, in der Stückliste und im Rohrbuch leicht wiederfinden lassen und die
dazugehörigen Herstellerzeugnisse problemlos auffindbar sind.

Die Leistung gilt erst bei Vorlage der vollständigen Dokumentation als erfüllt !
Der genaue Inhalt der Dokumentation ist vor Erstellung mit der ÖBÜ abzustimmen.

Über die Abnahme der Anlage ist durch den AG und den AN ein Protokoll anzufertigen und zu unterzeichnen.
Die Abarbeitung von eventuell festgestellten Mängeln ist schriftlich durch den AN anzuzeigen.
Danach erfolgt nochmals eine gemeinsame Abnahme.
Menge: 1,000 psch

**5.1.30 Digitales Aufmaß Trinkwasseranlagen**
Aufmaß für Trinkwasseranlagen

Digitales Aufmaß (GAEB- Datenart 11 oder X 31 einschl. Abrechnungspläne) zur Erstellung von Aufmaßen und zur Abrechnung gemäß Vorbemerkungen und Einmessvorschrift des Zweckverbandes (Leitung, Formstücke, Schweißnähte etc.) und gemäß Vorbemerkungen erstellen und auf Datenträger übergeben.
Menge: 1,000 psch

**5.1.40 Bestandseinmessung**
Bestandseinmessung Regenwasseranlagen | Kanal und Einleitbauwerk
gemäß dem Anforderungskatalog an die Bestandsdokumentation Trinkwasser und Abwasser des ZWA Holzland, Bearbeitungsstand September 2015

Vom Auftragnehmer ist eine Endvermessung durchzuführen und eine Bestandsdokumentation über die
erbrachten Leistungen nach folgenden Kriterien zu erarbeiten:

- Der Grundplan ist nach DIN 18702 zu erstellen. Er muss ein regelmäßiges Gitternetz enthalten und mindestens 3 Gitterpunkte sind mit vollständigen Koordinatenangaben  zu referenzieren.
- Als Bezug für das Lagenetz gilt das Koordinatensystem ETRS89.
- Die Höhenangaben erfolgen im System m ü NHN, wobei aus Gründen der Darstellung bei entsprechenden Vermerk Kürzungen möglich sind. Höhenangaben in m ü HN sind in Ausnahmefällen nach Rücksprache
- möglich.
- Als Regelmaßstab gelten für bebaute Gebiete 1:500 und für unbebaute Gebiete 1:1000. Im Einzelfall ist bei entsprechender Objektdichte eine großmaßstäbigere Darstellung zu wählen.
- Die Schriftgröße für die Beschriftungen sollte mindesten 1 betragen. Die Verwendung von Projektlageplänen als Grundlage für Bestandslagepläne ist unzulässig.
- Maßangaben zu dauerhaften Bezugspunkten ( vorzugsweise Gebäude )
- Die Überdeckungshöhen der Rohrleitungen bzw. ihrer Bauteile in absoluten Höhen
  OKG 123,45 für Oberkante Gelände und
  OKL 124,56 für Oberkante Leitung
- Angaben über Material und Nennweite sowie deren Wechsel
- Kennzeichnung der Einbauarmaturen
- gesonderter Darstellung der Knoten- und Knickpunkte nach DIN 2429 (als Detail auf dem Bestandsplan)
- Darstellung der Öffentlichkeits- bzw. Leistungsgrenze
- Übergabe der Bestandspläne  in 3- facher Ausfertigung sowie in digitaler Form auf CD oder per Mail an den jeweils verantwortlichen Bauleiter, als DWG- oder DXF- Datei Release 2014 oder kleinere Version in dem o.g. Koordinatensystemen ETRS89 gemäß Anlage 1 - Zeichenvorschrift des ZWA „Thüringer Holzland“

Die Vermessungsleistungen sind durch ein vom AN zu beauftragendes anerkanntes Vermessungsbüro durchzuführen.
Menge: 1,000 psch

**5.1.50 Bestandseinmessung Straßenbeleuchtung**
Digitale Bestandseinmessung Straßenbeleuchtung
Die Bestandspläne sind in kopierfähiger Form 3-fach M 1:250
sowie im DXF- Format auf CD zu übergeben.
Die Vermessung hat sich hierbei auf das Lagesystem: ETRS89 (UTM32/33) sowie auf das Höhensystem: DHHN2016 zu beziehen.

Es sind alle mit dem Projekt neu errichteten oder geänderten Anlagenteile der Straßenbeleuchtung einzumessen. Die Einmessungen von unterirdisch verlegten Leitungen und Kabelmuffen muss am offenen Leitungsgraben erfolgen, hierbei ist auch die Tiefenlage zu erfassen.
Bei Komplexmaßnahmen (innerhalb einer Baumaßnahme werden Anlagen
für verschiedene Gewerke neu errichtet), sind diese für die Anlagenteile der öffentlichen Beleuchtung separat zu erfassen und separat zu übergeben.
Zur Orientierung sind die Borde der Fahrbahnen und Wege im Baufeld sowie die an die Baumaßnahme angrenzenden Häuser anzugeben.

Die Vermessungsleistungen sind durch ein vom AN zu beauftragendes anerkanntes Vermessungsbüro gemäß Fortschritt/Fertigstellung der Kabelverlegung abschnittsweise durchzuführen.
Menge: 1,000 psch

**5.1.60 Dokumentation Straßenbeleuchtung**
Erstellung und Lieferung einer kompletten Dokumentation für die Straßenbeleuchtung

in 3-facher Ausfertigung.
Alle digital verfügbaren Daten sind auf Datenträger 3-fach beizulegen (DWG-, DXF- und PDF-Dateien)

Die Dokumentation ist gemäß den Standard und Richtlinien für den Neubau und Erneuerung von Beleuchtungsanlagen in der Baulast der Stadt Hermsdorf aufzubauen.

Der genaue Inhalt ist vor Erstellung mit der örtlichen Bauüberwachung/Bauoberleitung abzustimmen.

Die Leistung gilt erst bei Vorlage der vollständigen Dokumentation als erfüllt !
Menge: 1,000 psch

**5.1.70 bauzeitliches Spülregime**
bauzeitliches Spülregime für den Übergangsbereich Los 6 - Standort A zu Los 3 - Innere Erschließung Tiefbau in Abstimmung mit dem Zweckverband,
zu kalkulieren ist der Aufbau, das Betreiben, die Kontrolle und der Rückbau der Spülstelle (Gartenhydrant, Standrohr mit Zähleinrichtung o.Ä.)
Die Lieferung des Spülwasser erfolgt aus dem Netz des Zweckverbandes.
Beim Betreiben ist die vom Betreiber geforderte Spülmenge einzuhalten um eine Verkeimung des Netzes zu verhindern.
Dauer der Spülzeit beträgt vsl. 4 Monate.
Menge: 1,000 psch

#### 5.2 Leitungssicherung / Sicherungsmaßnahmen

**5.2.10 Kabel u. Leitungen suchen**
Suchen und Lokalisieren von erdverlegten Kabeln und Leitungen, in Einzelabschnitten, mittels geeignetem Suchgerät unter Beachtung der VBG 4 und der UVV.
Sämtliche Funde müssen dem AG als Daten im Gauss-Krüger-Koordinaten-
system durch den AN zur Verfügung gestellt werden.
Trassenbreite 3 m
Menge: 600,000 m

**5.2.20 Schürfschlitz**
Boden für Schürfschlitz ausheben,
zur Freilegung von Kabeln und
Leitungen mit Kleingerät bzw. Handschachtung,
ab Geländeoberfläche,
Aushub in Eigentum des AN übernehmen und von der Baustelle entfernen, Schürfschlitze mit geeignetem Austauschmaterial verfüllen und verdichten,
Aushubtiefe in m bis 1,50 m,
Sohlenbreite über 1,5 bis 3m,
Homogenbereich EA-L1 und EA-L2.
Menge: 10,000 m3

**5.2.30 Kabel in Schutzrohren sichern**
Kabel längs des Rohrgrabens oder spitzwinklig
in Schutzrohren verlegt, auch in Bündeln bis zu 5 St b= 0,50 cm
(Abrechnung erfolgt als 1 St) unter Spannung,
sichern 'in Einzelabschnitten'.

Tiefe der Leitungsachse unter Gelände bis 1,40 m.
Menge: 600,000 m

**5.2.40 Kabel querend sichern**
Kabel quer zum Rohrgraben auch in Bündeln bis zu 5 St
 (Abrechnung erfolgt als 1 St), Unter Spannung, sichern
Tiefe der Leitungsachse unter Gelände bis 1,40 m.
Menge: 20,000 St

**5.2.50 Rohrleitung bis 3,0 m**
Rohrleitung Abwasser
aus 'unterschiedlichen Materialien,
zB. AZ, Guss, PVC, Stahl, Beton etc.',

'abwasserführend',

DN 'bis 1000',

sichern 'in Einzelabschnitten'.

Tiefe der Leitungsachse unter Gelände bis 3,00 m.
Menge: 20,000 m

**5.2.60 Rohrleitung bis 3,0 m, unter Druck**
Rohrleitung Abwasser
aus 'unterschiedlichen Materialien,
zB. AZ, Guss, PVC, Stahl, Beton etc.',

'wasserführend, unter Druck',

DN 'bis 300',

sichern 'in Einzelabschnitten'.

Tiefe der Leitungsachse unter Gelände bis 3,00 m.
Menge: 20,000 m

**5.2.70 Sicherung bestehender Einfriedungen**
Sicherung der bestehenden Grundstückseinfriedungen für die Dauer der Maßnahme.
Sollten durch die Baumassnahmen Einfriedungen beschädigt werden,so hat sie der AN auf seine Kosten zu ersetzen.
Menge: 150,000 m

#### 5.3 Erdarbeiten

**5.3.10 Oberbodenabtrag Zwischenlagerung, Wiedereinbau**
Oberboden abtragen, in Teilflächen, Material lösen, laden, fördern und auf einer vom AN beigestellten Lagerfläche in Mieten aufsetzen,
einschließlich aller Transportwege
laden, fördern und profilgerecht lagenweise
wieder einbauen in Gräben, Bankette, Leitungsgräben und Böschungen
Abtragdicke im Mittel in cm 'ca. 20',

Leistungen zur Tiefenlockerung und Wiederherstellung der
landwirtschaftlichen Nutzbarkeit werden nicht separat vergütet und sind in diese Position einzukalkulieren.

Abrechnung nach Abtragsprofilen.
Menge: 90,000 m3

**5.3.20 Aushub Boden Gräben und Baugruben EA-L1**
Boden der Gräben für Entwässerungskanäle, Schächte und Bauwerke profilgerecht zwischen Verbau ausheben nach Abtrag des Oberbodens bzw. der Oberflächenbefestigung.
Verbau wird gesondert vergütet, mit Behinderung durch Ver- und Entsorgungsleitungen und Kabel ist zu rechnen.
Aushub in Eigentum des AN übernehmen und ordnungsgemäß entsorgen.
Für die Kalkulation der Entsorgung ist von einer Materialklasse BM-F0 gemäß EBV, AVV-Schlüssel-Nr. 17 05 04, nicht gefährlicher Abfall des Aushubmaterials auszugehen.
Aushubtiefe bis 4,50 m.
Sohlbreite der Gräben bis max. 3,00 m,
Homogenbereich EA-L1 nach Unterlagen des AG gem. Bodengutachten.
Menge: 2030,000 m3

**5.3.30 Aushub Boden Gräben und Baugruben EA-L2**
Boden der Gräben für Entwässerungskanäle, Schächte und Bauwerke profilgerecht zwischen Verbau ausheben nach Abtrag des Oberbodens bzw. der Oberflächenbefestigung.
Verbau wird gesondert vergütet, mit Behinderung durch Ver- und Entsorgungsleitungen und Kabel ist zu rechnen.
Aushub in Eigentum des AN übernehmen und ordnungsgemäß entsorgen.
Für die Kalkulation der Entsorgung ist grundsätzlich von einer Materialklasse BM-F0 gemäß EBV, AVV-Schlüssel-Nr. 17 05 04, nicht gefährlicher Abfall des Aushubmaterials auszugehen.
Aushubtiefe bis 4,50 m.
Sohlbreite der Gräben bis max. 3,00 m,
Homogenbereich EA-L2 nach Unterlagen des AG gem. Bodengutachten.

Der technologische Mehraufwand beim Lösen (z.B. Bagger stärker Reißkraft, Meißelarbeiten, Einsatz Fels- oder Anbaufräse) ist in die Position einzurechnen und wird nicht separat vergütet.
Menge: 660,000 m3

**5.3.40 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 220,000 t

**5.3.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 10,000 m3

**5.3.60 Ausheben Hand, Zulage**
Ausheben von Hand als Zulage zur Bodenbewegung.
Menge: 20,000 m3

**5.3.70 Untergrund verd.**
Untergrund verdichten,
für Grabensohle,
EV (dyn) = > 25 MN/m2
Menge: 1150,000 m2

**5.3.80 Drainschicht, Baugrundverbesserung**
Drainschicht für Baugrundverbesserung/Drainage/Bodenaustausch in der Baugrubensohle in Bereichen von Schichtenwasseranfalls bzw. als Ausgleich für technologisch bedingten Mehraushub.
Gebrochene Mineralstoffe profilgerecht, in Stärken von ca. 20 cm bis zu 60 cm,
mehrlagig unter Bauwerken mit vom AN zu liefernden Stoffen.
Material: gut abgestufter Kies oder Schotter (kein RC-Material!)
Körnung 8/32 bis 8/45 (d. h. bevorzugt mit Zwischenkörnungen) zur Baugrundverbesserung, bauzeitliche Drainage und Bodenaustausch in der Rohrgrabensohle und unter Bauwerken liefern und fachgerecht einbauen,
Materialklasse BM-F0 gemäß EBV (Nachweise der Sieblinie sind vor Einbau unaufgefordert vorzulegen)
entspr. DIN EN 1610 sowie ATV A139 verdichten
(Dpr mind. 97 %),
Austauschmaterial vom Untergrund, Grabenwänden, und Bettung durch Einbau eines Geotextils trennen. Die Lieferung des Geotextils wird gesondert vergütet.
Menge: 230,000 m3

**5.3.90 Trennvlies GRK 3**
Liefern und Einbau eines Trennvlieses der Geotextilrobustheitsklasse GRK 3  zwischen dem Austauschmaterial und anstehenden Baugrund (Verlegung auch mit Befestigung in Böschungsbereichen und an Grabenwänden). Erforderliche Überlappungen werden nicht separat vergütet und sind einzukalkulieren.
Durchlässigkeit von kf = 5x10-3 m/s
150 g/m2
Menge: 2800,000 m2

**5.3.100 Herstellen der provisorischen Befahrbarkeit (bis OK Straße)**
Herstellen der provisorischen Befahrbarkeit über anteilige
Straßenbreite einschl. laufender Unterhaltung, Nachverdichtung;
Dicke ca. 0,90 m von OK-Straße, davon oberste Schicht aus
nicht Klassifizierten verdichtbarenMaterial mit geringen Feinkornanteil, mit vom AN zu liefernden Erdstoff liefern, einbauen und verdichten;
Menge: 630,000 m3

**5.3.110 Einbetten von Rohrleitungen 0/2**
Einbetten und Überschütten, profilgerecht, von Kabeln und Rohrleitungen für Leitungszone mit vom AN zu liefernden Stoffen.
Material mit abgestufter Körnung 0/2 nach DIN EN 805 für
Bettung, Seitenverfüllung und Abdeckung für die
Trinkwasser-Leitungen liefern und fachgerecht in der Rohrleitungszone
einbauen,
LAGA-Verwertungsklasse Z0 (Nachweise der Sieblinie und der
LAGA-Verwertungsklasse sind vor Einbau unaufgefordert
vorzulegen)
entspr. DIN EN 805 verdichten.
in der Leitungszone Dpr 97 %
Menge: 770,000 m3

**5.3.120 Markierung Trasse Trassenband Beschriftung**
Markierung von Rohrtrasse mit Trassenband, Farbton blau, in Trassenmitte, mit Beschriftung "Trinkwasserleitung", verlegen 40 cm über Rohr.
Menge: 1000,000 m

**5.3.130 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) auf 5 bis max. 15 M-% GW bzw der Steinanteil auf < 10 M-% begrenzt Größtkorn 63 mm
Einbau und Verdichtung in Lagen von maximal 30 cm Dicke
gut verdichtbare, unbelastete (BM-0, BM-0* oder BM-F0* nach Ersatzbaustoffverordnung - EBV)
 (Nachweise der Sieblinie und der Materialklasse nach EBV sind vor Einbau unaufgefordert vorzulegen) verdichten gemäß Verdichtungsanforderungen ZTVE-StB 17.
Dpr mind. 100 % Planum  bis 0,5 m unter Planum
Dpr mind. 98 % 0,5 m unter Planum bis OK Leitungszone
Dpr mind. 97 % Leitungszone
EV2-Wert im Bereich von Verkehrsflächen >= 45 MN/m2
Menge: 1920,000 m3

**5.3.140 Rohrmarkierung mit Ortungsseil**
Rohrleitung markieren mit Ortungssteil
Nirostahl, ca. 5 mm mit Gummiummantelung
Seil jeweils in die Straßenkappen einführen (max. Abstand 300 m) und direkt auf Rohrscheitel verlege und befestigen.
Fa. Sewota GmbH oder gleichwertig
Menge: 1000,000 m

**5.3.150 Beton C12/15 als Füllbeton**
Beton C12/15 als Füllbeton,Rohrauflager, Bodenaustausch und -einbettung sowie Dichtung
liefern und bis maximal 30 cm über Rohrscheitel in Verlegetiefen bis 1,5 m unter erschwerten Bedingungen fachgerecht auch in dünnen Schichten und Kleinmengen und  einbauen und Verdichten bzw. unterstopfen.

Abrechnung nach Einbauprofilen entsprechend Vorgabe und statischer Berechnungen
Menge: 10,000 m3

**5.3.160 Ortbeton Fundament Widerlager**
Ortbeton Fundament für Widerlager, obere Betonfläche waagerecht, aus Stahlbeton, Normalbeton C 30/37 DIN EN 206, DIN 1045-2, ohne RC-Baustoffe und industriell hergestellte Gesteinskörnungen, Einzelvolumen über 0,25 bis 0,5 m3.
Menge: 10,000 m3

*Hinweis: Abbruch Schacht, Leitungen und Fundamente*
Hinweis

Die provisorisch erforderlichen Umbindungen während der Bauzeit sind gesondert unter "Wasserhaltung" erfasst!

**5.3.170 Versorgungsleitg. 'Mat. beseitigen' 'T bis 2 m'**
Versorgungsleitung Bestand
(Trinkwasser)
aus 'AZ, PE,Gusseisen oder Stahl',

'außer Betrieb in Einzelabschnitten',

DN '80 bis DN 200.',

ausbauen ',
Material wird Eigentum des AN
und ist zu beseitigen'.

Tiefe der Leitungsachse unter Gelände in m 'bis 2,0
einschließlich aller erforderlicher Erdarbeiten'.
Menge: 10,000 m

**5.3.180 Armaturen, TW abbrechen u. aufnehmen**
Schieber, Hydranten bzw. sonstige Armaturen, alle Dimensionen
einschließlich aller Einbauten und Beschilderung abbrechen und aufnehmen.
Material wird Eigentum des AN und ist zu beseitigen.
Menge: 5,000 St

**5.3.190 Beton abbrechen *Stahlbeton über C12/15 Verwerten**
Beton abbrechen.
Bauteil 'div.Fundamente, Mauern und sonstige'

Material = Beton, Stahlbeton
Druckfestigkeitsklasse über C12/15.
Abbruchgut der Verwertung nach Wahl des AN zuführen.
Menge: 5,000 m3

#### 5.4 Verbauarbeiten

*Hinweis: Vorbemerkungen zum Verbau*
Die Grundwasserstände können auf Grund der Bodenverhältnisse, vorhandener Leitungsgräben etc. örtlich stark schwanken.
Der Grundwasserstand ist niederschlagsbedingten und jahreszeitlichen Schwankungen unterworfen und hängt von den Abflussverhältnissen der Vorfluter ab.

*Hinweis: Hinweise zum Verbau*
Das Einbringen und Ziehen des Verbaus ist unter Verwendung erschütterungsarmer Verfahren durchzuführen.
Der Verbau ist vorauseilend einzudrücken.
Durch geeignete Maßnahmen (Verfüllung von Hohlräumen etc. zwischen dem Verbau und der Wand des Rohrgrabens nach Einbringung) sind Setzungserscheinungen in den Randbereichen auszuschließen.
Bei der Kalkulation der Verbauarbeiten ist zu berücksichtigen, dass sich im gesamten Baufeld Leitungen der Ver- und Entsorgung sowie Kabelsysteme befinden, die im Bestand zu schützen sind und somit eine Behinderung darstellen.

**5.4.10 Statische Berechnung Verbau**
Prüffähige statische Berechnung und Nachweise für Baubehelfe erstellen und liefern.
Gilt für die nachfolgenden 2 Positionen für Grabenverbau einschl. Schachtbaugruben.
Menge: 1,000 psch

**5.4.20 Grabenverbau Typ ES**
Grabenverbau mittels Randgestützen Grabenverbaugeräten
gemäß DIN EN 13331(Typ ES)
einschl. sämtlicher erforderlicher Module und Bauteile nach Wahl des AN

Der Mehraufwand für das Verlegen der Rohrleitungen ist in den Einheitspreis einzukalkulieren.
Einbauart: Es ist darauf zu achten, dass keine Erschütterungen entstehen, die Schäden an den Gebäuden und der angrenzenden Bebauung verursachen.
Einrammen und Einrütteln ist verboten,
mit doppelter waagrechter Aussteifung,
Verankerung nicht möglich.
Verbautiefe bis 4,00 m
Lichte Grabenbreite bis 2,00 m
Bodenarten gem. Bodengutachten,
Verbau wieder beseitigen. Dabei ist darauf zu achten, dass die
entstehenden Hohlräume ordnungsgemäß verfüllt und verdichtet werden,

Die statischen Berechnungen sind der örtlichen BÜ in 1-facher Form geprüft unaufgefordert vor Beginn der Bauarbeiten zu übergeben.
Die hierfür erforderlichen Aufwendungen sind in die Position einzukalkulieren.
Menge: 4940,000 m2

**5.4.30 Aussparung Verbau**
Aussparung als Zulage zu vorgenannten Verbaupositionen zum Durchführen von Ver- und Entsorgungsleitungen.
Ausführung nach Wahl des AN unter Beachtung der einschlägigen Vorschriften und Richtlinien
größte Dimension bis ca. DN 250 einschl. aller erforderlichen
Nebenarbeiten.
Menge: 20,000 St

#### 5.5 Wasserhaltungsarbeiten

*Hinweis: Vorbemerkungen zur Wasserhaltung*
Die mit einer Wasserhaltung versehenen Rohrgrabenabschnitte sind so kurz wie möglich offen zu halten, um die Gefahr von Setzungen der angrenzenden Bebauung infolge der Beeinflussung der Grundwassersituation zu vermeiden.

*Hinweis: Hinweis zur Wasserhaltung*
Die Bemessung / Dimensionierung und Planung einer offenen Wasserhaltung ist nach VOB-C DIN 18305, Absatz 3.3.1 eine vom Auftragnehmer zu erbringende Leistung.
Hierfür stehen die Angaben gemäß DIN 18305:2019-09 (Durchlässigkeit, Bemessungswasserstand usw.) im beigefügten Baugrundgutachten zur Verfügung.

Stehen als Vorfluter Gewässer und / oder Entwässerungsleitungen zur Einleitung der Wasserhaltung zur Verfügung, ist auf Grundlage der wasserrechtlichen Genehmigung oder der Einleitgenehmigung sicherzustellen, dass durch geeignete Maßnahmen (z.B. Absetzbecken, Vorbhandlung, Sedimentationsabscheider o.Ä.) keine Verunreinigungen, Sedimente etc. eingeleitet werden.

Die mit einer Wasserhaltung versehenen Rohrgrabenabschnitte sind so kurz wie möglich offen zu halten um die Gefahr von Setzungen der angrenzenden Bebauung bzw. Oberflächen infolge der Beeinflussung der Grundwassersituation zu vermeiden.

Sämtliche Anlagen der im Folgenden beschriebenen Pauschalleistungen zur offenen Wasserhaltung für Gräben und Baugruben (Pumpenanlagen, Leitungssystem, Stromerzeuger und die zugehörige Mess-, Steuer und Regeltechnik) sind
mindestens einfach redundant auszulegen, wobei bei Versagen des 1. Systems ein selbsttätiges Anlaufen des 2. Systems zur Aufrechterhaltung der Funktionalität der Wasserhaltung sicherzustellen ist.

Alle Systeme sind autark aufzubauen.
Der Strom für den Betrieb der Wasserhaltung ist i. d. R, aus dem  Netz des Auftraggebers gegen Gebühr zu entnehmen.
Die für den Baustomanschluss erforderlichen Regieleistungen, Gebühren etc. sind in die im Folgenden beschriebenen Pauschalpositionen der Wasserhaltung einzukalkulieren.
Erforderlichenfalls sind  für Pumpen mit Elektroantrieb jeweils die geeigneten Stromerzeuger (Dieselaggregate etc.) ebenfalls redundant mit automatischer Redundanzverfolgung vorzusehen.

Die Wasserhaltung ist durch den AN während der Laufzeiten 7 Tage die Woche, 24 h am Tag zu überwachen und eine unterbrechungsfreie Betreibung sicherzustellen.
Betriebsstunden der einzelnen Pumpen und Stromerzeuger sind zu dokumentieren.

Für die vorgenannten Aufwendungen sind alle erforderlichen Leistungen in die Einheitspreise der entsprechenden pauschalen Wasserhaltungspositione einzurechnen und werden nicht gesondert vergütet.

**5.5.10 Beantragung der wasserrechtlichen Erlaubnis**
Beantragung der wasserrechtlichen Erlaubnisse und Betreuung des gesamten Verfahrens bei der zuständigen Wasserbehörde.
Die Antragstellung hat über die Untere Wasserbehörde zu erfolgen.
Übergabe der Ergebnisse 1-fach in Papierform und digital.
Menge: 1,000 psch

**5.5.20 Bemessung der Wasserhaltung**
Bemessung der Wasserhaltungen anteilig für die Abwasseranlagen unter Beachtung der allgemein anerkannten Regeln der Technik und der Ergebnisse des beiliegenden Baugrundgutachtens.
Erforderliche Planunterlagen werden vom AG bereitgestellt.

Übergabe der Ergebnisse 1-fach in Papierform und digital
Menge: 1,000 psch

**5.5.30 Offene Wasserhaltung für Hauptleitung**
Offene Wasserhaltung für Hauptleitung
nach Wahl des AN innerhalb der verbauten Baugruben
in mehreren Teilabschnitten komplett herstellen und abbauen.
In dieser Position ist das Liefern, Einbauen, Vorhalten und Betreiben, sowie der Rückbau sämtlicher für die innere Wasserhaltung des offenen Teilabschnittes der Gräben und Baugruben erforderlichen Einbauten, Maschinen und Anlagen, sowie die hierfür erforderlichen Erdbau und Regieleistungen einschl. der Materiallieferungen enthalten.
Filterrohre können im Boden verbleiben,
Löcher verfüllen, Verfüllstoff 'nach Wahl des AN',
innerhalb von Baugruben ab Geländeoberfläche,
Länge der trocken zu haltenden Strecke 'nach Wahl des AN',

Aushubsohle ab Geländeoberfläche in m 'bis 3,50 m',
vorhandene Grundwasserstände unter
Geländeoberfläche in m 'siehe beiliegendes Baugrundgutachten',

'..........' bis Wasseranfall ca. 25 m3/h
Menge: 1000,000 m

**5.5.40 Zulage für größere Wassermenge**
Zulage zu vorbeschriebener Position für höheren Wasseranfall der Wasserhaltung über 25 m3/h

Länge der Baugrube gesamt in m 'ca. 15 m',

bis Wasseranfall ca. 50 m3/h
Menge: 250,000 m

**5.5.50 Sperrriegel in Leitungsgraben**
Sperrriegel für Rohrleitungsgräben mindestens 1,00 m dick
aus Lehm zur Unterbrechung der Drainwirkung im gesamten Grabenquerschnitt bis Oberkante Planum herstellen.
Stoffe liefern und einbauen.
Der Sperrriegel ist allseitig mindestens 30cm in gewachsenen
Boden einzubinden.
Der Mehraushub ist in diese Position einzukalkulieren. Lagenweiser Einbau von geeignetem Lehmmaterial mit intensivem Verdichten des Lehms im Bereich des Sperrriegels.
Anfallende Materialien beseitigen.
Menge: 25,000 m3

**5.5.60 Stromerzeuger aufst./abbauen**
Stromerzeuger aufstellen, anschliessen und abbauen.
Aufstellung betriebsfertig für vorbeschriebene Wasserhaltungsanlage.
Ausführung nur nach Anordnung des AG.
Menge: 1,000 St

**5.5.70 Vorhalten Stromerzeuger**
Vorhalten des Stromerzeugers, als Vorhaltedauer gilt die Zeit vom vereinbarten
Betriebsbeginn bis zum letzten Betriebstag.
Anzahl der Anlageteile '1 St.'.

Abrechnung nach Stück x Tage.
Menge: 70,000 d

**5.5.80 Betrieb Stromerzeuger**
Betrieb des Stromerzeugers,
Abrechnung nach Stück x Stunden.
Menge: 560,000 h

*Hinweis: Geschlossene Wasserhaltung Rohrgräben*
Grundwasserabsenkung Rohrgräben

Die Wasserhaltung für die Herstellung der Rohrleitungsgräben ist nach geologischen und hydrologischen Erfordernissen abschnittsweise als vorauseilende geschlossene Grundwasserhaltung vorzunehmen, einschließlich Planung, Auswahl, Aufbau, Umbau, Vorhalten, Wartung und Abbau der dazu notwendigen maschinen- und pumpentechnischen Anlagen und Geräten.
Erforderliche Erdarbeiten, Wasserfassungen, Zu-und Ableitungen, Reserveeinrichtungen sind in die Einheitspreise einzurechnen, sofern hierfür nicht gesonderte Positionen ausgewiesen sind. Die Wahl des Vorfluters sowie erforderlich werdende Einleitgenehmigungen obliegt dem AN und ist mit den Einheitspreisen abgegolten.
Einleitgebühren sind einzurechnen und werden nicht gesondert erstattet.
Die Wasserhaltung ist über die gesamte Bauzeit vorzuhalten und zu betreiben. Das Umsetzen der Pumpen sowie die Stromversorgung (Netz oder Generator) werden nicht gesondert vergütet.

**5.5.90 Bemessung der geschlossenen Wasserhaltung/Grundwasserabsenkung**
Bemessung der geschlossenen Wasserhaltungen/ Grundwasserabsendunk unter Beachtung der allgemein anerkannten Regeln der Technik und Ergebnisse des beiliegenden Baugrundgutachtens.
Erforderliche Planunterlagen werden vom AG bereitgestellt.
Übergabe der Ergebnisse 1-fach in Papierform und digital.
Menge: 1,000 psch

**5.5.100 Beantragung der wasserrechtlichen Erlaubnis**
Beantragung der wasserrechtlichen Erlaubnisse und Betreuung des gesamten Verfahrens bei der zuständigen Wasserbehörde.
Die Antragstellung hat über die Untere Wasserbehörde zu erfolgen.
Übergabe der Ergebnisse 3-fach in Papierform und digital.
Menge: 1,000 psch

**5.5.110 Geschlossene Wasserhaltung**
Geschlossene Wasserhaltung nach Wahl des AN herstellen
(z.B. Kleinfilterbrunnenanlage oder Spülfilterlanzen mit Vakuumbeaufschlagung, Bohrbrunnen, gravitative Flachbrunnenanlage ),
nach Baufortschritt umsetzen und abbauen, ab Geländeoberfläche, Länge der trocken zu haltenden Baugrube/Graben in m 'ca. 15',
Einzelabschnitte 'frei wählbar',
Rohrsohle bezogen auf DHHN2016 in m 'i.M. 381,00`
Bemessungsgrundwasserstand gemäß Baugrundgutachten ca. 0,80 bis 2,10 m unter OK Gelände
Bodenschichten und Wasserandrang nach beigefügtem Bodengutachten.
Absenkziel unter Grabensohle in m 'bis 1,00'.
Einschl. Ableitung zum Vorfluter, Entfernung bis ca. 30 m.
Einleitgenehmigung beschafft AN.

Rückbau der Anlage nach Fertigstellung.
Menge: 100,000 m

**5.5.120 Vorhaltung der beschriebenen Anlagen**
Vorhalten der beschriebenen Anlagen während der gesamten Bauzeit.
Menge: 5,000 d

**5.5.130 Betrieb der beschriebenen Anlagen**
Betrieb der beschriebenen Anlagen, inkl aller Hilfsmittel und Betriebsstoffe.
Menge: 50,000 h

#### 5.6 Trinkwasserleitungsarbeiten

*Hinweis: Hinweis zur Wasserprobenahme*
- Die Wasserprobenahme ist vom AN beim Gesundheitsamt zu beantragen.
- Auftraggeber für die Untersuchung ist der AN. Er beauftragt das Labor für die Probenahme, welches mit dem ZWA abzustimmen ist
- Das Prüfergebnis ist an den AG weiterzuleiten.
- Die Freigabe erteilt das Gesundheitsamt.
- Die Kosten für alle Prüfungen übernimmt der AN.
- Die Verbindung der neuen mit der bestehenden Rohrleitung darf erst nach
Vorlage der einwandfreien Probenahme erfolgen.
Die Anschlussarbeiten an die bestehende Wasserleitung und die Inbetriebnahme sind mit dem AG abzustimmen.

*Hinweis: Hinweise zu Flanschverbindungsteilen*
Flanschverbindungen sind mit folgenden Materialien auszuführen:
- Schrauben und Unterlegscheiben (beidseitig): V2A
- Unterlegscheiben und Isolierhülsen: Isoliermaterial G10, G11, Mylar oder Nomex
- Muttern: V4A
Schrauben mit Isolierhülse. Ausführung mit je einer Stahl- und einer Isolierunterlegscheibe.
Herstellung aller Flanschverbindungen komplett mit Dichtungen und Schrauben.

Alle dafür erforderlichen Aufwendungen sind in die Einheitspreise einzurechnen

*Hinweis: Hinweise Rohrschnitte Kunststoff-Rohre*
Erforderliche Rohrschnitte an Kunststoff-Rohren (wie z.B. PE-HD-Rohren, XCS 50- Vollwandrohren und XSC 50 / PE 100-RC / XSC 50 - Drei-Schicht-Rohren etc.) werden nicht gesondert vergütet und sind in die Einheitspreise einzurechnen.

*Hinweis: Hinweis Schweißprotokolle für PE-HD-Heizwendelschweißfittings*
Für eingesetzte PE-HD-Heizwendelschweißfittings sind Schweißprotokolle zu erstellen und dem AG zu übergeben.
Die Kosten dafür sind in die Einheitspreise einzurechnen.

*Hinweis: Vorbemerkungen zu den Rohrleitungspositionen*
1. Für die Rohrverbindungen mit Elektroschweißfittings für PE-HD-Rohre sind nur DVGW- zugelassene Elektroschweißfittings einzusetzen. Es sind nur Schweißapparate mit automatischer Protokollierung zugelassen, die Schweißprotokolle sind Bestandteil der Endabnahme.
Die Schweißungen sind dauerhaft mit lfd. Nr., und Schweißdatum nachvollziehbar zu markieren.
Die PE-Leitungen sind auf der freien Strecke im Stumpfschweißverfahren zu verbinden. Lediglich im Bereich von Einbindepunkten/Schieberkreuzen sind Verbindungen mittels Schweißmuffen zulässig.

2. Gußformstücke und Armaturen sind vor und nach dem Einbau auf Beschädigung des Korrosionsschutzes zu prüfen und ggf. ist dieser fachgerecht nachzubessern.

*Hinweis: Rohrmaterial PE*

**5.6.10 Rohrleitung PE 100-RC OD 250 SDR 11 für Trinkwasser**
Druckrohr PE 100-RC, OD 250 x 22,70 mm, SDR 11 (PN 16),
Farbe blau, für Trinkwasser
nach DIN EN 12201, DVGW-Zeichen nach GW 335-A2
koextrudiertes Drei-Schicht-Rohr mit einer Innen- und einer außenliegenden Schutzschicht
einschließlich Rohrverbindungen und Formstücke
sowie Nachumhüllung der Schweißbereiche
liefern und fachgerecht nach einschlägigen Verlegerichtlinien im Heizelementstumpfschweiß-Verfahren verlegen.

Fabrikat:  Wavin TS DOQ®, Trinkwasserrohre, Dreischichtrohr
Hersteller:  Wavin GmbH, Industriestr. 2049767 Twist
  Tel. 05939 - 120, Fax. 05936 - 12211
  e-mail: info@wavin.de  http://www.wavin.de

oder gleichwertiger Art

Ausführung einschließlich
- Sichtkontrolle der Rohre bei Anlieferung und Überprüfung der aufgedruckten Angaben
- ggf. erforderliche Vorbehandlung im Bereich der Rohrverbindungen
- Nachbehandlung und/oder Nachisolierung im Bereich der Rohrverbindungen entsprechend Herstellerangaben.
Menge: 1000,000 m

**5.6.20 HDPE Bogen 11° OD 250**
wie Pos. zuvor,
jedoch HDPE Bogen 22 1/2° OD 250
Menge: 5,000 St

**5.6.30 HDPE Bogen 22 1/2° OD 250**
wie Pos. zuvor,
jedoch HDPE Bogen 22 1/2° OD 250
Menge: 5,000 St

**5.6.40 HDPE Bogen 30° OD 250**
wie Pos. zuvor,
jedoch HDPE Bogen 30° OD 250
Menge: 5,000 St

**5.6.50 HDPE Bogen 45° OD 250**
wie Pos. zuvor,
jedochHDPE Bogen 45° OD 250
Menge: 10,000 St

**5.6.60 HDPE Endkappe OD 250**
wie Pos. zuvor,
jedoch HDPE Endkappe, OD 250
Menge: 2,000 St

**5.6.70 Sonderflansch, PN 16, SDR 11, DN 250 / d 280**
Sonderflansch
PN 16, SDR 11,
DN 250, d = 280 mm,
für Trinkwasser,
bestehend aus Vorschweißbund PE 100 (PE 100 Sonderflansch) mit langem PE-Schweißende und Hinterlegflansch aus Stahl,
mit Kunststoffbeschichtung DN EN 10310 (Stahlhinterlegflansch),
Bund- und Hinterlegflansch Bohrbild PN 16 nach DIN EN 1092-1
inkl. EPDM O-Ring,
einschließlich dauerhaft korrosionsbeständiger Schrauben,
liefern und montieren

Hersteller: Fa. Reinert-Ritz GmbH oder gleichwertig
Menge: 12,000 St

**5.6.80 HDPE Muffe PE 100 SDR 11 OD 250**
HDPE Elektroschweißfitting SDR 11, PN 16 für Trinkwasser,
für Heizwendel-Schweißen, liefern und verlegen.
Material: PE 100

Überschiebmuffe OD 250
Menge: 5,000 St

*Hinweis: Sonstiges, Zubehör*

**5.6.90 Einbindung in druckführende TW-Leitung**
Einbindung in druckführende TW-Leitung durch Aufschneiden der Leitung DN 100 bis DN 250, alle Materialien, und Einbau von Form- und Paßstücken.
Der Leistungszeitraum ist langfristig und mit ausreichender Vorlaufzeit mit dem ZWA und AG abzustimmen.
Leistung als Komplettleistung einschl. aller Nebenleistungen ggf. auch Wasserhaltung (Material ist nicht einzurechnen) einschl. sämtlicher erforderlicher Regieleistungen zur rechtzeitigen Abstimmung der Umbindung mit ZWA/AG und Grundstückseigentümer/Bewohner, inkl. Verteilung der Absageschreiben an die Grundstückseigentümer/Bewohner
Menge: 1,000 St

**5.6.100 Leitungen trennen**
Bestehende Leitungen freilegen für Netztrennungen,
Leitungen trennen, rückbauen und entsorgen,
einschließlich aller Erdarbeiten und aller notwendigen Arbeiten
wie Entleeren usw.,
unterschiedliche Materialien wie Guss
bzw. PE und Durchmesser ca. DN 100 bis DN 250.
Menge: 1,000 St

*Hinweis: Rohrmaterial GGG*

**5.6.110 Weichdichtende doppelexzentrische Absperrklappe DN 200, PN 16**
Weichdichtende doppelexzentrische Absperrklappe DN 200, PN 16
Flanschanschlussmaße nach DIN EN 1092
Klappenscheibe im Gehäuse doppelexzentrisch in wartungsfreien Buchsen gelagert
Mediumfreie Lagerung als Vierkantsteckverbindung, spiel- und kerbfrei
Lageraugen an der Klappenscheibe geschlossen.
Welle und Wellenabdichtung ausblasesicher, für Vakuum geeignet
Profildichtung EPDM gekammert, nachstellbar, leicht zu wechseln - beidseitig dicht
Robustes, wartungsfreies Schubkurbelgetriebe, selbsthemmend, durch Kniehebelgelenk angepasster Drehmomentverlauf, mechanische Stellungsanzeige,
Dichtheitsprüfung nach DIN EN 12266-1, Leckrate A

Gehäuse, Klappenscheibe und Klemmring aus EN-GJS-400-15,
Klappenwelle nichtrostender Stahl, 1.4021 (X20Cr13)
Lagerbuchsen Bronze CC483K (Cn-Sn12-C-GC) nach DIN EN 1982
Alle Schrauben aus Edelstahl A2
Gehäusesitz Email - korrosionsbeständig, unterwanderungssicher, verschleißfest
Alle Dichtungswerkstoffe entsprechen den Anforderungen nach DIN EN 682 / DIN EN 549
Alle mediumberührten Teile nach KTW und DVGW Arbeitsblatt W270,
entsprechend der UBA-Leitlinie

Korrosionsschutz:
Gehäuse, Klappenscheibe und Klemmring übergangslose Emaillierung, DIN EN ISO 11177, nach DEV-Richtlinie, geprüft für Bodenklasse III, Farbton kobaltblau ähnlich RAL 5013

Bedienungsart:
- mit Teleskop Einbaugarnitur mit Flanschglocke, mit Räderzeigerwerk
- mit Vierkantschoner
- mit mechanischer Verblockung der Klappenscheibe – UVV-Verriegelung

Hersteller:  Düker GmbH
  Hauptstraße 39-41
  63846 Laufach
  www.dueker.de

Düker Absperrklappe Typ 4510 oder gleichwertig

liefern und einbauen
Menge: 2,000 St

**5.6.120 Teleskop- Einbaugarnitur**
Stufenlos höhenverstellbares, zweiteiliges Gestänge aus Vierkantstahl und Vierkantrohr, Edelstahl,
Niro-Spiralfedersysteme mit Polyamidhülsen,
auszuggesichert,
Kuppelmuffe und Vierkantschoner aus Temperguß,
Niro-Spezialspindelstift mittels Stecker zur bequemen Entnahme aus Spindelbohrung befestigt;
integriert in zweiteiligem die Auszugkräfte minimierenden Hülsrohr aus Polyethylen mit Abstreifring,
oberer Hülsrohrabschnitt mit integriertem Kunststoffvierkantschoner sowie schmutzdichter und wasserabweisender Zentrierkappe,
vorbereitet für die Aufnahme von Beschriftungssteckern, reflektierende Markierungsfahne zum Schutz vor Beschädigungen,
reflektierende Markierungsfahne zum Schutz vor Beschädigungen,
PE-Spezialglocke zur Aufnahme von Schmutzscheiben/Adapter;
Nennweite: DN 200
armaturenabhängiger Verstellbereich von ca. RD 1,70 - 2,75 m, die genaue Rohrdeckung ist vor der Bestellung an der eingebauten Armatur zu ermitteln

Kettler (ECO-Teleskop) oder gleichwertig

liefern und einbauen
Menge: 2,000 St

**5.6.130 T-Stück dukt.Guss PN16 DN200x200**
Doppelflanschstück mit Flanschabzweig, T-Stück, für Druckrohrleitung aus duktilem Gusseisen für Trinkwasser DIN EN 545, Flansch DIN EN 1092-2, PN 16, DN 200 x 200, werkseitige Epoxidharz-Umhüllung DIN EN 14901-1, werkseitige Epoxidharz-Auskleidung DIN EN 14901-1, Ausführung gemäß Zeichnung.
Menge: 6,000 St

**5.6.140 F-Stück dukt.Guss PN16 DN200**
Einflanschstück F-Stück, für Druckrohrleitung aus duktilem Gusseisen für Trinkwasser DIN EN 545, Flansch DIN EN 1092-2, PN 16, DN 200, werkseitige Epoxidharz-Umhüllung DIN EN 14901-1, werkseitige Epoxidharz-Auskleidung DIN EN 14901-1, Ausführung gemäß Zeichnung.
Menge: 1,000 St

**5.6.150 FF-Stück dukt.Guss PN16 DN80**
FF-Stück, für Druckrohrleitung aus duktilem Gusseisen für Trinkwasser DIN EN 545, Flansch DIN EN 1092-2, PN 16, DN 80, werkseitige Epoxidharz-Umhüllung DIN EN 14901-1, werkseitige Epoxidharz-Auskleidung DIN EN 14901-1, Ausführung gemäß Zeichnung.
Menge: 9,000 St

**5.6.160 FF-Stück dukt.Guss PN16 DN200**
FF-Stück, für Druckrohrleitung aus duktilem Gusseisen für Trinkwasser DIN EN 545, Flansch DIN EN 1092-2, PN 16, DN 200, werkseitige Epoxidharz-Umhüllung DIN EN 14901-1, werkseitige Epoxidharz-Auskleidung DIN EN 14901-1, Ausführung gemäß Zeichnung.
Menge: 1,000 St

**5.6.170 Unterflurhydrant mit Doppelabsperrung Form AD**
Unterflurhydrant mit Doppelabsperrung
Form AD nach EN 1074-6 und EN 14339
DIN-DVGW registriert für Trinkwasser
DN 80, PN 16
Selbsttätig wirkende Kugelabsperrung;
Doppeltes Entleersystem mit zwei unabhängigen Entleerungen mit Druckwasserschutz – kein Restwasser;
Mit integrierter Sicherheitsverriegelung der Innengarnitur;
Selbstschließender Klauendeckel (variabel einstellbar auf offenstehend);
Klaue mit Haltenasen; integrierter Mündungsschoner;
Gekapselte, spielfreie Spindellagerung;
Wartungsfreie Spindelabdichtung mit 3-facher O-Ring Abdichtung in Messingbuchse gelagert;
Einteiliges Mantelrohr;
Integrierte Multifunktionsdichtung am Anschlussflansch;
Flanschanschlussmaße nach EN 1092-2;
Alle medienberührten Teile nach KTW und DVGW Arbeitsblatt W270 (bakteriologisch unbedenklich);
Mantelrohr, Aufsatz und Klaue aus duktilem Gusseisen;
Ventilkegel aus duktilem Gusseisen allseitig mit EPDM vulkanisiert;
Spindel aus nichtrostendem Stahl 1.4021;
Sämtliche Schrauben aus Edelstahl A2;
Druckrohr und Verbindungsstifte aus Edelstahl 1.4301;
Spindelmutter und Ventilsitzbuchse aus Messing

Korrosionsschutz:
innen und außen mit Epoxid-Beschichtung in GSK-Ausführung „Schwerer Korrosionsschutz“ nach
DIN 30 677-2, Schichtdicke >250 µm, Farbton blau, RAL 5005

VAG HYDRUS® G2 Unterflurhydrant, Form ADoder gleichwertig

Rohrdeckung: 1,25 m (die genaue Rohrdeckung ist vor Bestellung der Armatur zu ermitteln)

Hersteller:  VAG GmbH
  Carl-Reuther-Str. 1
  68305 Mannheim
  Deutschland
  www.vag-group.com

oder gleichwertig

liefern und einbauen
Menge: 3,000 St

**5.6.180 Sickerpackung Unterflurhydrant 2tlg Kunststoff DN80**
Sickerpackung für Unterflurhydrant, 2-teilig, aus Kunststoff, Hydrant DN 80.
liefern und einbauen
Menge: 3,000 St

**5.6.190 Be- und Entlüftungsgarnitur**
Be- und Entlüftungsgarnitur für Trinkwasser, kompakte Bauweise,
bestehend aus einem Schacht aus nichtrostendem Stahl mit integriertem Be- und Enlüftungsventil (BEV) aus nichtrostendem Stahl und Absperrung,
stufenlos arbeitend von 0 - 16 bar,
zum Befüllen und Entleeren und für betriebliches Be- und Entlüften von Rohrleitungen,
mit Rollmembran-Technik für die Entlüftung großer Luftmengen unter Betriebsdruck,
Dichtprinzip mit Rollmembran hat druckstoßdämpfende Wirkung, vakuumbrechende Funktion,
BEV dichtet auch im drucklosen Zustand ab,
Standrohr mit Entleerungsfitting,
Abluftöffnung mit Insektengitter, mit unterem Flanschabgang,
max. Entlüftungsleistung 770 m3/h,
Entlüftungsquerschnitt 1.500 mm2,
Be- und Entlüftungsventil kann für Wartungsarbeiten aus der Garnitur ausgebaut werden,
Garnitur bauseits um 100 mm kürzbar,
Material:
Schacht: nichtrostender Stahl
Sockel/Spannjoch: GJS-400, Korrosionsschutz durch Epoxidharz-Pulverbeschichtung innen und außen gemäß Gütesicherung RAL-GZ 662 der Gütegemeinschaft Schwerer Korrosionsschutz – GSK unter Berücksichtigung der DIN 3476 (P) und DIN 30677-2 (Schichtdicke: min. 250 μm, Porenfreiheit bei 3 kV, Haftung innen und außen min. 12 N/mm² nach Heißwasserlagerung,
Nachweis der Trinkwassertauglichkeit, Fremdüberwachung durch neutrales Prüfinstitut)
Spannschraube: nichtrostender Stahl
BEV-Gehäuse: POM
Haube: PE
Medium: Trinkwasser
Betriebsbereich: 0 - 16 bar
Abgang: Flanschverbidung DN 80
Rohrdeckung: 1,25 m
inkl. passendem Sickerelement

Fa. Hawle oder gleichwertig

liefern und einbauen
Menge: 3,000 St

**5.6.200 Höhenverstellbare Schieber-Straßenkappe aus Gusseisen**
Höhenverstellbare Schieber-Straßenkappe aus Gusseisen in Anlehnung an DIN 4056 mit vergrößertem Innenraum
Medium: Trinkwasser
Auszugshöhe bis 180 mm stufenlos verstellbar
Gehäuse und konischer Deckel aus EN-GJL (GG)
Breiter konischer Rand und Deckelsitz
Beschichtung durch kathodische Tauchlackierung
Sicherungsbolzen und Öffnungssteg aus Edelstahl
Deckelbeschriftung: „W“
Fließrichtungspfeile
Kerbe zum Anheben des Deckels
Hersteller: KEULAHÜTTE LÜNEBURG Armaturen GmbH Gebrüder- Heyn-Str. 6a 21337 Lüneburg
oder gleichwertiger Art
einschließlich passender Tragplatte aus bruchfesten, stabilen, unverrottbaren Material gefertigt. Einbauhöhe: 30 mm
Menge: 3,000 St

**5.6.210 Höhenverstellbare Hydranten-Straßenkappe aus Gusseisen**
Höhenverstellbare Hydranten-Straßenkappe aus Gusseisen in Anlehnung an DIN 4055
Medium: Trinkwasser
Auszugshöhe bis 180 mm stufenlos verstellbar
Gehäuse und konischer Deckel aus EN-GJL (GG)
Breiter konischer Rand und Deckelsitz
Beschichtung durch kathodische Tauchlackierung
Sicherungsbolzen und Öffnungssteg aus Edelstahl
Deckelbeschriftung: „HYDRANT“
Kerbe zum Anheben des Deckels
Hersteller: KEULAHÜTTE LÜNEBURG Armaturen GmbH Gebrüder- Heyn-Str. 6a 21337 Lüneburg
oder gleichwertiger Art
einschließlich passender Tragplatte aus bruchfesten, stabilen, unverrottbaren Material gefertigt. Einbauhöhe: 30 mm
Menge: 3,000 St

**5.6.220 Höhenverstellbare BEV- Straßenkappe aus Gusseisen**
Straßenkappe für Be- und Entlüftungsgarnitur einwalzbar, Ausführung rund,
bestehend aus Kappe, Ziehring und Deckel mit Haltestift.
Ziehring mit großem Verstellbereich,
vorzugsweise für den Einbau in bituminöse Verkehrsflächen.
Mit Dämpfungsring zwischen Deckel und Kappe für leichte Lösbarkeit und geringe Klapperneigung des Deckels.
Material:
Kappe: GJL-200, schwarz getaucht
Ziehring: GJL-250, schwarz getaucht
Deckel: GJS-250, schwarz getaucht
Haltestift, Unterlegscheibe, Splint: nichtrostender Stahl
Dämpfungsgummi: NBR
Medium: Trinkwasser
Deckelform: rund
Deckelaufschrift: Be- und Entlüftung
einschließlich passender Tragplatte aus bruchfesten, stabilen, unverrottbaren Material gefertigt.
Hersteller: Hawle oder gleichwertig
Menge: 3,000 St

#### 5.7 Rohrvortrieb

*Hinweis: Start- und Zielgruben, Wasserhaltung und Verbau - anteilig TO 5.4 - Wasserversorgungsanlagen -*

**5.7.10 Pumpensumpf herst.beseit. '0.50x0.50 m' T 0.50m**
Pumpensumpf zum Abpumpen von Grund- und Schichtenwasser innerhalb des Verbaus der Startgrube und innerhalb des verbaus der Zielgrube herstellen, unterhalten und beseitigen.
Abmaße ca.: l x b x h = 0.50m x 0.50 m x 0.50m
Menge: 1,000 St

**5.7.20 Pumpenanlage, Förderleistung bis 25 m³/h, auf- u. abbauen**
Pumpenanlage, Förderleistung bis 25 m³/h, betreiben und unterhalten, passend zu vorstehendem Pumpensumpf.
Pumpenanlage dient der Entwässerung innerhalb des Verbaus.

Die Stromversorgung der Pumpe(n) ist Sache des AN und wird nicht gesondert vergütet.
Menge: 500,000 h

**5.7.30 Bodenaushub für Start- und Zielgrube EA-L1**
Baugruben herstellen
Erdaushub inkl. Entsorgung und inkl. Zulagen EBV
mit den lichten Abmessungen (L x B x T):
Startgrube  6,50 m x 15,00 m x ca. 4,50 m
Zielgrube  4,00 m x 14,00 m x ca. 5,20 m
es sind einzurechnen:
Boden und Homogenbereiche lt. Baugrundgutachten EA-L1 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.
Menge: 110,000 m3

**5.7.40 Bodenaushub für Start- und Zielgrube EA-L2**
Baugruben herstellen
Erdaushub inkl. Entsorgung und inkl. Zulagen EBV
mit den lichten Abmessungen (L x B x T):
Startgrube  6,50 m x 15,00 m x ca. 4,50 m
Zielgrube  4,00 m x 14,00 m x ca. 5,20 m
es sind einzurechnen:
Boden und Homogenbereiche lt. Baugrundgutachten EA-L2 und Statik lagenweise ausheben, Aushub im möglichen Umfang seitlich lagern bzw. innerhalb der Baustelle transportieren.
Zwischenlagerung an einen vom AN zu stellenden Zwischenlagerplatz ist mit einzukalkulieren.
Verfüllen und verdichten nach den Zusätzlichen Technischen Vertragsbedingungen und Richtlinien für Aufgrabungen in Verkehrsflächen ( ZTV A- StB),
nicht geeigneter bzw. überschüssiger Aushub wird Eigentum des AN und ist zu beseitigen, einschl. Laden des zum Wiedereinbau nicht geeigneten Bodens.
Für die Kalkulation der Entsorgung ist grundsätzlich von einer Materialklasse BM-F0 gemäß EBV, AVV-Schlüssel-Nr. 17 05 04, nicht gefährlicher Abfall des Aushubmaterials auszugehen.

Der technologische Mehraufwand beim Lösen (z.B. Bagger stärker Reißkraft, Meißelarbeiten, Einsatz Fels- oder Anbaufräse) ist in die Position einzurechnen und wird nicht separat vergütet.
Menge: 170,000 m3

**5.7.50 Hindernis im Boden beseitigen**
zusätzlichen Leistungen zu allen vorbeschrieben Aushubpositionen.
jedoch 'Abbruch und Beseitigung von Hindernissen aus Mauerwerk oder unbewehrtem Beton (z.B.Fundamente, Mauern) im Bereichdes Bodenaushubes. Abbruchmethode nach Wahl des AN.'

Material geht in Eigentum des AN über und ist auf einer Deponie fachgerecht zu entsorgen bzw. zu verwerten.
Nachweis der Deponie oder Verwertungsstelle ist erforderlich.
Deponiekosten bzw. Verwertungskosten sind in die Einheitspreise einzukalkulieren.
Menge: 10,000 m3

**5.7.60 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 10,000 t

**5.7.70 Sohle Baugrube nachverdichten**
Sohle nach Aushub für Baugruben bzw. für zusätzlichen Bodenaustausch aus Gründen der Standsicherheit auf voller Grabenbreite nachverdichten.
Menge: 60,000 m2

**5.7.80 Beton C 20/25 als Füllbeton**
Beton C 20/25 als Sauberkeitsschicht in der Baugrubensohle, liefern und bis maximal 20 cm, in Verlegetiefen bis 4,0 m unter erschwerten Bedingungen zwischen Verbau fachgerecht auch in dünnen Schichten und Kleinmengen einbauen und Verdichten bzw. unterstopfen.

Abrechnung nach Einbauprofilen entsprechend Vorgabe und statischer Berechnungen
Menge: 12,000 m3

**5.7.90 Verbau Startgrube**
Alle Positionen des Verbaus verstehen sich als Lieferung, Herstellung und Rückbau der einzelnen Teile des Verbaus nach den Vorgaben der einschlägigen Richtlinien sowie der UVV.
Herstellen inkl. aller notwendigen Schweißarbeiten.

Startgrube als wasserdichter Trägerbohlwandverbau, gebohrt, mit den lichten Abmessungen (L x B): 6,50 m x 15,00 m herstellen und rückbauen.
Der statische Nachweis inkl. Standsicherheitsnachweis und die Ausführungszeichnung sind durch den AN zu erstellen und beim AG zur Prüfung rechtzeitig vor Beginn der Arbeiten vorzulegen. Die Leistungen sind in diese Position einzukalkulieren.
Lastannahmen sind durch den AN zu treffen, das Baugrundgutachten ist zu berücksichtigen.
Nachfolgend Hinweise können zur Kalkulation herangezogen werden.

Leistung beinhaltet:

- das Einbringen der Bohlträger nach statisch konstruktiven Erfordernissen der notwendigen Bohrarbeiten einschließlich Baustelleneinrichtung und Betonverfüllung, Anbringen der Längsträger / Gurtung, Querträger, Steifen, Streben, Querrippen inkl. aller notwendigen Konsolen und Strinplatten nach statisch konstruktiven Erfordernissen
- Ausfachung mit Holzbohlen, Querschnitt und Länge nach vom AN vorzulegender Statik
- Herstellen einer umlaufenden Mattenbewehrten Spritzbetonausfachung
- Herstellen einer Absturzsicherung gem. den einschlägigen Vorschriften
- das Abbrennen/Schneiden der im Erdreich verbleibenden Bohlträger
Die im Erdreich unterhalb der Baugrubensohle verbleibenden Materialien sind in die Position einzukalkulieren.
Abgerechnet wird die sichtbar verbaute Fläche oberhalb der Baugrubensohle.
Menge: 75,000 m2

**5.7.100 Herstellung Pressenwiderlager**
Herstellung Pressenwiderlager als Trägerrost gem. Statik. Trägerrost bestehend aus:
3 Stück HEB200 S235 JR, L = 1700mm

Herstellung inkl. Aussteifungsrippen

Abmaße: 20 x 90 x 170mm
Anzahl: 18 Stück

Presswiderstandskraft bis 200kN

Liestung inkl. Aussteifung des Zwischenraums von Widerlager bis zur Außenkante des Bohrgeräts. Aussteifung entsprechend den Vorgaben des Herstellers.
Menge: 1,000 St

**5.7.110 Verbau Zielgrube**
Alle Positionen des Verbaus verstehen sich als Lieferung, Herstellung und Rückbau der einzelnen Teile des Verbaus nach den Vorgaben der einschlägigen Richtlinien sowie der UVV.
Herstellen inkl. aller notwendigen Schweißarbeiten.

Zielgrube als wasserdichter Trägerbohlwandverbau, gebohrt, mit den lichten Abmessungen (L x B): 4,00 m x 14,00 m herstellen und rückbauen.
Der statische Nachweis inkl. Standsicherheitsnachweis und die Ausführungszeichnung sind durch den AN zu erstellen und beim AG zur Prüfung rechtzeitig vor Beginn der Arbeiten vorzulegen. Die Leistungen sind in diese Position einzukalkulieren.
Lastannahmen sind durch den AN zu treffen, das Baugrundgutachten ist zu berücksichtigen.
Nachfolgend Hinweise können zur Kalkulation herangezogen werden.

Leistung beinhaltet:

- das Einbringen der Bohlträger nach statisch konstruktiven Erfordernissen der notwendigen Bohrarbeiten einschließlich Baustelleneinrichtung und Betonverfüllung, Anbringen der Längsträger / Gurtung, Querträger, Steifen, Streben, Querrippen inkl. aller notwendigen Konsolen und Strinplatten nach statisch konstruktiven Erfordernissen
- Ausfachung mit Holzbohlen, Querschnitt und Länge nach vom AN vorzulegender Statik
- Herstellen einer umlaufenden Mattenbewehrten Spritzbetonausfachung
- Herstellen einer Absturzsicherung gem. den einschlägigen Vorschriften
- das Abbrennen/Schneiden der im Erdreich verbleibenden Bohlträger
Die im Erdreich unterhalb der Baugrubensohle verbleibenden Materialien sind in die Position einzukalkulieren.
Abgerechnet wird die sichtbar verbaute Fläche oberhalb der Baugrubensohle.
Menge: 70,000 m2

*Hinweis: Baustelleneinrichtung Vortrieb - anteilig TO 5.4 - Wasserversorgungsanlagen -*

**5.7.120 Baustelle einrichten**
Baustelle für Rohrvortrieb DWA-A 125 (Verfahren 6.1.3.1.3. Mikrotunnelbau mit Spülförderung) einrichten,
dazu gehören sämtliche Antransporte der baulichen Anlagen, Geräte, Maschinen und Hilfseinrichtungen zur Durchführung des Rohrvortriebes, der einsatzbereiten Sicherheits- und Rettungsgeräte als Mindestausrüstung nach den gültigen Unfallverhütungsvorschriften und Sicherheitsregeln.
Vortriebseinrichtung zum Vortrieb von Produktrohren mittels Schildvortriebsmaschine mit integriertem Brecherkegel und Spülförderung, bei gleichzeitigem vollflächigen Bodenabbau durch einen Bohrkopf an der mechanisch und flüssigkeitsgestützten Ortsbrust.
Die Vermessung erfolgt mit einem Laserstrahl.
Richtungsänderungen werden durch einen hydraulisch verschwenkbaren Bohrkopf ausgeführt.
Die Bodenförderung erfolgt kontinuierlich.
Der Antrieb des Bohrkopfes befindet sich im Vortriebsschild.
Das Heranführen von Strom, Wasser und das Abführen von Abwasser wird gesondert vergütet.
Menge: 1,000 St

**5.7.130 Betonwiderlager für Vortrieb**
Betonwiderlager für Vortriebsmaschine DA 760 mm in der Startgrube nach Wahl des AN entsprechend statischen Erfordernissen herstellen, einschl. Schalung ggf. Bewehrung, liefern und herstellen, einschl. aller erforderlichen Nebenleistungen / Materialien für die ordnungsgemäße Ausführung.
Betonwiderlager nach Abschluss der Arbeiten abbrechen. Material einer ordnungsgemäße Verwertung zuführen.
Menge: 1,000 St

**5.7.140 Einfahrkonstruktion DA 760 in Startgruben herstellen**
Einfahrkonstruktion herstellen Einfahrkonstruktion im Einfahrbereich der Startgrube anbauen Einfahrbrille für Stahlbeton-Vortriebsrohre DA 760 mm
Menge: 1,000 St

**5.7.150 Ausfahrkonstruktion DA 760 in Zielgruben herstellen**
Ausfahrkonstruktion herstellen
Ausfahrkonstruktion im Ausfahrbereich der Zielgrube anbauen Ausfahrbrille für Stahlbeton-Vortriebsrohre DA 760 mm
Menge: 1,000 St

**5.7.160 Baustelle räumen**
Baustelle für Rohrvortrieb DWA-A 125 (Verfahren 6.1.3.1.3.) räumen,
dazu gehören sämtliche Abtransporte der baulichen Anlagen, Geräte, Maschinen und Hilfseinrichtungen zur Durchführung des Rohrvortriebes, einsatzbereite Sicherheits- und Rettungsgeräte als Mindestausrüstung nach den gültigen Unfallverhütungsvorschriften und Sicherheitsregeln. Das Demontieren von Einrichtungen für Strom (ggf. Notstromanlage), Wasser und Abwasser wird gesondert vergütet.
Menge: 1,000 St

**5.7.170 Geodätisches Messprogramm Vortriebsarbeiten**
Geodötisches Messprogramm Vortriebsarbeiten für 1 Vortriebshaltungen
- Feinabsteckung der Vortriebsachsen nach Koordinaten des AG
- Höheneinmessung der Vortriebshaltungen
Absteckkoordinaten und Höhenpunkte werden vom AG an den AN vor Baubeginn übergeben.
Menge: 1,000 psch

**5.7.180 Vortriebseinrichtung DN 500 einbauen**
Einbau der kompletten, dem vom AN gewählten Verfahren entsprechenden Vortriebseinrichtung zum Mikrotunnelbau mit Spülförderung.
Aufbau der Vortriebseinrichtung in der Startgrube und Einrichten der Vortriebsmaschine zum Einbau von Stahlbeton-Vortriebsrohre DN 500
einschließlich aller benötigten Geräte, Maschinen, Hilfseinbauten und -einrichtungen, betrieblichen und baulichen Anlagen
Menge: 1,000 St

**5.7.190 Vortriebseinrichtung in Startbaugrube ausbauen für DN 500**
Ausbau der kompletten Vortriebseinrichtung in der Startgrube, entsprechend dem vom AN gewählten Verfahren.
- Stahlbeton-Vortriebsrohre DN 500
Menge: 1,000 St

**5.7.200 Vortriebskopf DN 500 in Zielgrube ausbauen**
Ausbauen und Bergen des Vortriebskopfes DN 500 aus der Zielgrube des Mikrotunnelvortriebes.
Menge: 1,000 St

**5.7.210 Umbau der gesamten Vortriebsanlage DN 500 in Startgrube für den Vortrieb der parallelen Vortriebshaltung**
Menge: 1,000 St

**5.7.220 Wasserversorgung / Abführen Abwasser**
Wasserversorgung / Abwasserentsorgung der Vortriebseinrichtung und eventuell zur Förderung des abgebauten Erdreiches sowie für die sanitären Anlagen, entsprechend der erforderlichen Leistung einrichten, vorhalten, betreiben, ggfls. umsetzen und abbauen einschl. der Gebühren für Wasser und Abwasser.
Die Art der Versorgung bleibt dem AN überlassen.
Menge: 1,000 psch

**5.7.230 Stromversorgung**
Stromversorgung (ggfls. Notstromanlage) der Vortriebseinrichtung einschl. Stromverbrauch entsprechend der erforderlichen Leistung einrichten, vorhalten, betreiben, ggfls. umsetzen und abbauen.
Die Art der Versorgung bleibt dem AN überlassen.
Menge: 1,000 psch

**5.7.240 Separieranlage**
Separieranlage liefern, aufbauen, vorhalten, betreiben und nach Abschluss der Schildvortriebsarbeiten räumen.
Dimensionierung und Bestückung mit Sieben, Zyklonen usw. entsprechend dem anstehenden Boden und dem von AN gewählten Vortriebsverfahren.
Einzurechnen ist die Beschaffung des Stromanschlusses. Die Art der Versorgung bleibt dem AN überlassen.
Menge: 1,000 psch

**5.7.250 Zentrifuge**
Zentrifuge liefern, aufbauen, vorhalten, betreiben und nach Abschluss der Schildvortriebsarbeiten räumen. Dimensionierung entsprechend dem anstehenden Boden und dem von AN gewählten Vortriebsverfahren.
Einzurechnen ist die Beschaffung des Stromanschlusses.
Die Art der Versorgung bleibt dem AN überlassen.
Menge: 1,000 psch

*Hinweis: Gesteuerter Rohrvortrieb - anteilig TO 5.4 - Wasserversorgungsanlagen -*

*Hinweis: Vorbemerkung*
Arbeitsblatt DWA-A 125 Rohrvortrieb und verwandte Verfahren
Ausgabe: 12-2008
Arbeitsblatt DWA-A 161 (Oktober 2017)
VOB/C DIN 18319

**5.7.260 Tragwerksplanung für die Vortriebsrohre - prüffähig**
Tragwerksplanung für die Vortriebsrohre in den maßgeblichen Berechnungsschritten für  Bau- und Betriebszustände
- Darstellung der Lastannahmen und - fälle
- Ermittlung der Vortriebskraft nach der DWA- A 161
- Baugrunddaten nach Bodenuntersuchung bzw. Baugutachten
in 2 Ausfertigungen liefern, prüffähige Statik
Menge: 1,000 psch

**5.7.270 Stahlbeton-Vortriebsrohre DN 500 liefern**
Stahlbeton SB-VT-VM DN 500/760 mm, BL 3,00 m
schalungserhärtet, C40/50
DIN EN 1916 - DIN V 1201 - Typ 2
S235 Manschette, Drückübertragungsring gem. Statik
Normalrohr / Bentonitrohr mit Keilgleitdichtung inkl. Anker
bemessen für Verkehrslasten LM1
Überdeckung 2,0 bis 8,0 m
Menge: 90,000 m

**5.7.280 Zulage für Passstück für Stahlbeton-Vortriebsrohre, DN 500, DA=760 mm**
Menge: 1,000 St

**5.7.290 Zulage Stahlbeton-Vortriebsrohr als Anfangsrohr**
Zulage für Anfangsrohr, einseitig zum Anschluss an das Maschinensystem des Ausführenden angepasst, liefern, zur Verwendungsstelle transportieren und unter Beachtung der
Herstellerangaben ordnungsgemäß im Vortrieb einbauen und zur Wiederverwendung ausbauen.
Baulänge: 3,0 m
Vergütung erfolgt als Zulage zu Position
"Vortriebsrohr DN 500 / DA 760 mm liefern"
Menge: 1,000 St

**5.7.300 Rohrvortrieb DN 500 vorhalten, betreiben, Mikrotunnelvortrieb mit Spülförderung**
Rohrvortrieb DN 500/DA 760 mm, Baulänge 3,0 m nach DWA-A 125 mit
Stahlbeton-Vortriebsrohren
Rohrlieferung wird gesondert vergütet
Rohre aufnehmen, in die Startgrube ablassen und mittels hydraulischem Pressen in Richtung und Gefälle planmäßig vortreiben,
mit hydraulisch gestützter Ortsbrust, steuerbares Verfahren, Schildvortrieb, bei gleichzeitigem Abbau des anstehenden Erdreiches nach geologischem
Gutachten, dessen horizontale und vertikale Förderung.
Förderung des durch die Rohre verdrängten Bodens mittels Nassförderung.
Der Abbau der Bodenmassen vor der Schneide ist untersagt.
Während des Vortriebes ist ständig eine Bentonitsuspension von ausreichend
hoher Fließgrenze zur Minderung der Reibung und zur Füllung entstehender
Hohlräume und Auflockerungen einzupressen. Die hierfür erforderliche Bentonitsuspension ist in den EP einzurechnen.
Abweichungen von der max. Gradiente dürfen in der gesamten Vortriebsstrecke die Werte der DWA-A 125 (Verfahren 6.1.3.1.3.) nicht überschreiten.
Die Vortriebskräfte und Richtungsabweichungen sind kontinuierlich aufzuzeichnen. Ein entsprechendes Vortriebsprotokoll ist zu führen und wird in einer gesonderten Position vergütet.
Die für die Bergung von Hindernissen erforderlichen Baugruben und die während dieser Zeit erforderlichen Kosten für den Stillstand der Vortriebseinrichtung werden gesondert vergütet.
Die Rohrverbindungen der Vortriebsrohre müssen die Anforderungen an die Dichtheit des Rohrstoßes erfüllen.
Überdeckungshöhe:  min. Höhe: ca.  2,95 m
max. Höhe: ca. 10,50 m
Grundwasserkoordinate: i.M. 341,41 m ü. DHHN 2016
einschl. Vorhalten und Betreiben der Vortriebsanlagen und -einrichtungen, Lösen von Boden/Fels beim Vortrieb sowie Fördern bis übertage, Vortrieb in steuerbaren Verfahren, Rohrvortrieb unbemannt, Mikrotunnelbau mit Spülförderung, Vortrieb in gerader Trasse, Rohrsohle unter Bemessungswasserstand,
Boden gemäß Baugrunduntersuchung DIN 18319 Klasse
Homogenbereich 1: RV 1
Homogenbereich 2: RV 2
Menge: 90,000 m

**5.7.310 Bentonit zur Ortbrustsicherung**
Zulage für das Aufbringen von Bentonit auf die Ortsbrust zur
zusätzlichen Unterstützung der Ortsbrust.
Menge: 25,000 m3

**5.7.320 Entsorgung separierbarer Aushub Analyseergebnisse des Bodenmaterials nach EBV: BM-F0**
Aus der Vortriebsstrecke übertage gefördertes Aushubmaterial separieren, abfahren und entsorgen.
Material geht in Eigentum des AN und ist von der Baustelle zu entfernen.
Abgerechnet wird der durch die Rohrleitung verdrängte Boden.
Analyseergebnisse des Bodenmaterials nach EBV: BM-F0
Menge: 45,000 m3

**5.7.330 Entsorgung nicht separierbaren Aushub Analyseergebnisse des Bodenmaterials nach EBV: BM-F0***
Abfuhr und Entsorgung von nicht mehr separierbarem Aushub.
Material geht in Eigentum des AN und ist von der Baustelle zu entfernen.
Analyseergebnisse des Bodenmaterials nach EBV: BM-F0*
Menge: 30,000 m3

**5.7.340 Vortriebsprotokoll**
Vortriebsprotokolle mittels elektronischer Aufzeichnung nach DWA-A 125 einschl. Presskraftaufzeichnung über die gesamte Vortriebsstrecke erstellen.
Die Aufzeichnungen sind der Bauleitung nach Beendigung jeder Vortriebsstrecke vorzulegen und im Rahmen der Erstellung der Qualitätsmappe dem AG auszuhändigen.
Menge: 1,000 St

**5.7.350 Kolonnenstunden**
Kolonnenstunde für die Beseitigung von Vortriebshindernissen oder aus
anderen Gründen, die der AN nicht zu vertreten hat.
Einzurechnen sind hier Lohnkosten für die gesamte Vortriebsmannschaft
einschl. aller Erschwerniszulagen, die Kosten für den Einsatz aller Geräte,
Betriebsstoffe sowie alle sonst üblichen Betriebsmittel.
Der AN ist verpflichtet, Vortriebshindernisse unter Anwendung optimaler
Arbeitsmethoden zu beseitigen.
Alle Maßnahmen sind im Einvernehmen und mit Zustimmung der Bauleitung
durchzuführen unter Wahrung aller erforderlichen Sicherheitsmaßnahmen.
Die Pos. wird im Moment der Bekanntgabe des Stillstandes bis zum Zeitpunkt
der Wiederaufnahme des Vortriebes, Vergütung bis max. 12h/Tag.
Beim Antreffen eines Vortriebshindernisse ist umgehend die Bauleitung des AG
zu informieren (telefonisch oder per Email).
Menge: 10,000 h

*Hinweis: Rohreinzug Medienrohr*

**5.7.360 Verlegung/Einschieben des Rohrpaketes**
Verlegung/Einschieben des Rohrpaketes Trinkwasserleitung da 250 PE in das Schutzrohr DN 500, inkl. Ortungsseil,
Einzurechnen sind alle erforderlichen Nebenleistungen.
Menge: 90,000 m

**5.7.370 Gleitkufen Rohrbündelung**
Kunststoffgleitkufen, bestehend aus Einzelsegmenten, metallfrei zusammensetzbar für den erforderlichen Rohrdurchmesser oder der Rohrbündelung
zur Führung der Medienrohre im Mantelrohr, sowie ausreichender Menge Schubsicherungsband zur Lagesicherung der Gleitkufenringe während des
Einzuges, liefern und gemäß Einbauvorschriften des Herstellers montieren.
Verbindung für Abwasserleitung DN 200 PP und Schutzrohr da 110 in Stahlbetonschutzrohr DN 500, einschließlich erforderliches Zubehör und Verbindungselemente
Abstand der Gleitkufen gem. statischer Erfordernis min. 2,5 m
liefern und installieren gemäß Einbauanleitung
System CaseX Ranger II Kunststoffgleitkufen oder gleichwertig
Menge: 220,000 St

**5.7.380 Abschlussmanschette DA 760**
Abschlussmanschette DA 760 einbauen. Einschließlich alle vorbereitenden Arbeiten am Vortriebsrohr zur Aufnahme der Abschlussmanschette.

Kegelform.

Befestigung mit Edelstahlspannbändern.

Vorbereiten der Abschlussmanschette für die Aufnahme der durchzuführenden Rohrleitungen ist einzukalkulieren.
Menge: 2,000 St

**5.7.390 Dokumentation**
Für das Zusammenstellen einer vollständigen Dokumentation aller erbrachten Leistungen, Nachweise und Prüfungen bestehend aus:
- Wasserhaltung
- die Vortriebsrohrherstellung und -lieferung
- Betongüte und Festigkeit
- Dichtheitsprüfung
- Kamerabefahrung
- Vortriebsprotokolle

Die Dokumentation ist in 2-facher Ausfertigung zu übergeben.

Die Dokumentation ist je Pressung einzeln aufzustellen.
Menge: 1,000 psch

#### 5.8 Oberflächenaufbruch- und wiederherstellung

*Hinweis: Abbruchmaßnahmen*

**5.8.10 Schild / Baake/ Haltetafeln/ Werbetafel versetzen**
Schilder / Baake  / Werbetafel im Bereich der Baumaßnahme
einschl. Haltekonstruktion aus Stahl und Gründung aus Beton zurückbauen und in Abstimmung mit dem AG bzw. Betreiber betriebsbereit wieder aufbauen.
Einschließlich aller erforderlichen Erd- und Betonarbeiten
Abgerechnet wird nach Anzahl der umgesetzten
Schilder/ Tafeln.
Menge: 3,000 St

**5.8.20 Bituminöse Befestigung trennen bis 15 cm**
Bituminöse Befestigung abgetreppt trennen.
Anfallendes Material in Eigentum des AN übernehmen und von der Baustelle entfernen.
Deckschicht und bituminöse Unterlage jeweils geradlinig
schneiden. Bituminöse Unterlage schichtweise abtreppen.
Dicke der bituminösen Befestigung insgesamt bis 15 cm
in 2 Lagen.
Menge: 360,000 m

**5.8.30 Bituminöse Befestigung trennen bis 32 cm**
Bituminöse Befestigung abgetreppt trennen.
Anfallendes Material in Eigentum des AN übernehmen und von der Baustelle entfernen.
Deckschicht und bituminöse Unterlage jeweils geradlinig
schneiden. Bituminöse Unterlage schichtweise abtreppen.
Dicke der bituminösen Befestigung insgesamt bis 30 cm
in 3 Lagen.
Menge: 30,000 m

**5.8.40 Asphaltdecke bis 15 cm aufbrechen**
Decke aufbrechen und Material aufnehmen.
Fläche reinigen.
Deck-, Binder- und Tragschicht.
Fläche = 'Gesamtfläche ,Zwickel und Streifen
im Bereich der Einfahrten und Privatgrünstücken'

Deckschicht = Asphaltbeton,
Frästiefe bis 15 cm.
Material 'in Eigentum des AN übernehmen und von der
Baustelle entfernen
Der mehrmalige An- und Abtransport der Fräse bedingt
durch den technologischen Bauablaufund der Ausführung
ist in den EP einzurechnen.'
Menge: 730,000 m2

**5.8.50 Asphaltdecke bis 32 cm aufbrechen**
Decke aufbrechen und Material aufnehmen.
Fläche reinigen.
Deck-, Binder- und Tragschicht.
Fläche = 'Gesamtfläche ,Zwickel und Streifen
im Bereich der Einfahrten und Privatgrundstücken'

Deckschicht = Asphaltbeton,
Frästiefe über 20 bis 32 cm.
Material 'in Eigentum des AN übernehmen und von der
Baustelle entfernen
Der mehrmalige An- und Abtransport der Fräse bedingt
durch den technologischen Bauablaufund der Ausführung
ist in den EP einzurechnen.'
Menge: 30,000 m2

**5.8.60 Bituminöse Befestigung rückschneiden bis 15 cm**
Bituminöse Befestigung gemäß ZTV-A-Stb
rückschneiden (ca. 15 cm),
Anfallendes Material aus Rückschnitt in Eigentum des AN übernehmen und von der Baustelle entfernen.
Deckschicht und bituminöse Unterlage geradlinig schneiden.
Dicke der bituminösen Befestigung insgesamt bis 15 cm
Menge: 360,000 m

**5.8.70 Bituminöse Befestigung rückschneiden bis 32 cm**
Bituminöse Befestigung gemäß ZTV-A-Stb
rückschneiden (ca. 15 cm),
Anfallendes Material aus Rückschnitt in Eigentum des AN übernehmen und von der Baustelle entfernen.
Deckschicht und bituminöse Unterlage geradlinig schneiden.
Dicke der bituminösen Befestigung insgesamt bis 32 cm
Menge: 30,000 m

**5.8.80 Hoch- und Rundbordsteine rückbauen**
Bordsteine aufnehmen.
Hoch- und Rundbord, Naturstein oder Beton

Bordsteine in Beton, Mörtel oder verfestigtes Material versetzt.
Unterbeton, ca. 15 cm dick, und Rückenstütze aufbrechen.
Bordsteine und restliches Aufbruchgut in Eigentum des AN übernehmen und von der Baustelle entfernen.
Menge: 20,000 m

*Hinweis: Vorbemerkung Leitungskreuzungen*
In nachfolgenden Positionen sind die kompletten Aufwendungen
für das fach- und höhengerechte Auflagern, einbetten und
Ummanteln der Leitungen und Kabel während es
Erdstoffausbaus und -wiedereinbau einzukalkulieren.
Gleichfalls wird ausdrücklich darauf hingewiesen, daß die mit
dem Kabel verlegten Schutzmaßnahmen (Schutzrohre u. dergl.)
in die Sicherung einzubeziehen sind und nicht zusätzlich
vergütet werden.
Beschädigungen an den Leitungen und Kabeln einschl. der
Schutzmaßnahmen gehen zu Lasten des Auftragnehmers.
Im Bereich erdverlegter Kabel und Leitungen sind nur
Handschachtungen erlaubt.
Sollte es bei der Bauausführung zu Behinderungen mit
Leitungen bzw. Kabeln von Versorgungsträgern kommen, hat
sich der AN an das zuständige Versorgungsunternehmen zu
wenden und erforderlichenfalls eine vorübergehende Stillegung
bzw. Freischaltung zu beantragen.
Diesbezüglicher Stillstand der Baumaßnahme wird nicht
gesondert vergütet.
Es wird ausdrücklich darauf hingewiesen, daß der erforderliche
Handaushub infolge Kreuzungen und Parallelverlauf mit Kabeln
und Leitungen nicht gesondert vergütet wird.
Die Erschwernisse und Aufwendungen sind in die Einheitspreise
der nachfolgend aufgeführten Positionen einzukalkulieren.

**5.8.90 Querverlauf v. Rohrleitungen**
Erschwerniszulage für quer verlaufende Rohrleitungen im
Aushubbereich einschl. aller Vorkehrungen und Einrichtungen
zur Sicherung dieser Leitungen, wie Aufhängen, Abfangungen,
Unterstützungen  etc.
Leitungen aller Dimensionen bis DN 600
Die hierfür erforderlichen Handschachtarbeiten zum Aufsuchen,
Freilegen und Sichern und die damit verbundenen Handschachtarbeiten unter den Rohrleitungen bis zum vorgesehenen
Planum sind hier mit einzukalkulieren.
Rohrleitungen aus Beton, Stahlbeton, Guß, Stahl, PE,
Steinzeug,
Menge: 10,000 St

**5.8.100 Querverlauf Kabel**
Erschwerniszulage  für quer verlaufende Kabel im
Straßenaushubbereich einschl. aller Vorkehrungen und
Einrichtungen zur Sicherung dieser Leitungen, wie Aufhängen,
Abfangungen, Unterstützungen etc.
Kabel aller Dimensionen für Fernsprech-, Breitband- und
Stromversorgungsnetze als Einzelkabel oder als Kabelbündel
bis 4 Kabel
Zulage Die hierfür erforderlichen Handschachtarbeiten zum
Aufsuchen, Freilegen und Sichern und die damit verbundenen
Handschachtarbeiten unter den Kabeln bis zum vorgesehenen
Planum sind hier mit einzukalkulieren.
Menge: 20,000 St

**5.8.110 Parallelverlauf von Kabeltrassen**
Erschwerniszulage für parallel verlaufende Kabel; einschl. aller
Vorkehrungen und Einrichtungen zur Sicherung dieser Leitungen, wie Aufhängen, Abfangungen, Unterstützungen etc.
Die hierfür erforderlichen Handschachtarbeiten zum Aufsuchen,
Freilegen und Sichern und die damit verbundenen Handschachtarbeiten unter den Kabeln bis zum vorgesehenen
Planum sind hier mit einzukalkulieren.
Als parallel laufend werden unter anderem auch Kabel gewertet,
die in einem unter 45° liegenden Winkel zur Leitungsachse
verlaufen.
Kabel aller Dimensionen von Straßenbeleuchtung-, Fernsprech- Breitband- und Stromversorgungsnetzen (NS+MS+FM)
als Einzelkabel oder als Kabelbündel bis 4 Kabel
Menge: 540,000 m

**5.8.120 Suchgraben herstellen**
Boden für Suchgraben nach Angaben des AG ausheben, zur
Wiederverwendung seitlich lagern und nach Beendigung der
Suche wieder einbauen und verdichten.
Verbau und Wasserhaltung, soweit erforderlich, werden nicht
gesondert vergütet. Die Grabentiefe wird gerechnet ab OK
Gelände oder Straße, ggf. unter Abzug des Oberbodens bzw.
OK des vorh. Planum.
Die Vorschriften der Versorgungsunternehmen werden
beachtet.
Grabentiefe: bis 2,00 m
Straßenaufbruch wird nicht gesondert berechnet .
Abgerechnet wird mit senkrechten Wänden.
Menge: 20,000 m3

*Hinweis: Ungebundene Trag- und Deckschichten*

**5.8.130 Frostschutzschicht herstellen Rad- und Gehwege*0/45 URA n. Unterl. AG*EV2 min. 80MN/m2 Abrechng. Auftrag**
StL-Nr. 2290010730315001
Frostschutzschicht aus Baustoffgemisch für Frostschutzschichten herstellen. Gesteinsspezifische Anforderungen
gem. TL Gestein-StB und zugeh. Einführungsschreiben.
Erschwernisse durch Einbauten, Schächte und
Straßenabläufe werden gesondert vergütet.
In Verkehrsflächen für Geh- und Radwege.
Baustoffgemisch 0/45.
Umweltrelevante Anforderungen beim Einsatz von
Baustoffgemischen nach Unterlagen des AG.
Verformungsmodul EV2 auf der Oberfläche mindestens 80
MN/m2.
Abgerechnet wird nach Auftragsprofilen.
Menge: 230,000 m3

**5.8.140 Frostschutzschicht herstellen Bk100 bis Bk1,0*0/56 URA n. Unterl. AG*EV2 min. 120MN/m2 Dicke Unterl. AG*Abrechng. Auftrag**
Frostschutzschicht aus Baustoffgemisch für Frostschutzschichten herstellen. Gesteinsspezifische Anforderungen
gem. TL Gestein-StB und zugeh. Einführungsschreiben.
Erschwernisse durch Einbauten, Schächte und
Straßenabläufe werden gesondert vergütet.
In Verkehrsflächen der Belastungsklassen Bk100 bis
Bk1,0
Baustoffgemisch 0/56.
Umweltrelevante Anforderungen beim Einsatz von
Baustoffgemischen nach Unterlagen des AG.
Verformungsmodul EV2 auf der Oberfläche mindestens 120
MN/m2, Dpr ≥ 100 %.
Einbaudicke nach Unterlagen des AG.
Abgerechnet wird nach Auftragsprofilen.
Menge: 20,000 m3

*Hinweis: Asphaltschichten*

*Hinweis: Rad-/Gehweg*

**5.8.150 Asphalttragdecksch. AC 16 TD herst. Rad- und Gehwege*Dicke 10 cm 70/100*FrosteinwZone III**
StL-Nr. 22900714222200
Asphalttragdeckschicht aus Asphaltragdeckschichtmischgut AC 16 TD herstellen.
Gesteinsspezifische Anforderungen gemäß TL Gestein-StB
und zugeh. Einführungsschreiben.
Anlieferung des Mischgutes in thermoisolierten
Transportbehältern.
In Verkehrsflächen für Rad- und Gehwege.
Einbaudicke 10 cm.
Bindemittel = 70/100.
Frosteinwirkungszone III.
Menge: 730,000 m2

**5.8.160 Zulage für Handeinbau Asphalttragdeckschicht**
Handeinbau als Zuschlag für die Einbaupositionen der
Asphalttraggschicht in maschinell nicht erreichbaren
Teilflächen, Streifen und Zufahrten
Menge: 50,000 m2

**5.8.170 Abstumpfungsmaßnahme durchführen**
Abstumpfungsmaßnahme zur Erhöhung der Anfangsgriffigkeit durch gleichmäßiges Aufbringen und Einwalzen von
Abstreumaterial durchführen.
Nicht gebundenes Material aufnehmen und der Verwertung nach Wahl des AN zuführen.
Abstreumaterial = leicht bituminierte Lieferkörnung 1/3.
Aus Gestein wie grobe Gesteinskörnung in Asphaltdeckschicht.
Abstreumenge 1,0 kg/m2.
Maschinell aufstreuen.
Menge: 730,000 m2

*Hinweis: Belastungsklasse 3,2 (Reichenbacher Straße und L 1070)*

**5.8.180 Asphalttragschicht AC 32 T S herst. Bk3,2*50/70 res. Dicke 12 cm**
StL-Nr. 22900204411300
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 12 cm.
Menge: 30,000 m2

**5.8.190 Zulage für Handeinbau Asphalttragschicht**
Handeinbau als Zuschlag für die Einbaupositionen der
Asphalttragschicht in maschinell nicht erreichbaren
Teilflächen, Streifen und Zufahrten
Menge: 30,000 m2

**5.8.200 Bitumenhaltiges Bindemittel aufsprühen, BK 3,2**
Bitumenhaltiges Bindemittel aufsprühen,
auf Asphalttragschicht
in Verkehrsflächen der Belastungsklasse 3,2
Verschmutzte Unterlage bzw. einzelne verschmutzte
Stellen vorher reinigen. Kehrgut in Eigentum des AN
übernehmen und von der Baustelle entfernen.
Bindemittel = C 60 BP 1 - S
Bindemittelmenge gemäß ZTV Asphalt StB 07/13 zur Erzielung
des Schichtenverbundes.
Vor Einbau Asphaltbinderschicht.
Menge: 30,000 m2

**5.8.210 Asphaltbinder AC 16 B S herstellen Bk3,2*25/55-55 A Dicke 6 cm**
StL-Nr. 229003073110
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 6 cm.
Menge: 30,000 m2

**5.8.220 Zulage für Handeinbau Asphaltbinderschicht**
Handeinbau als Zuschlag für die Einbaupositionen der Asphaltbinderschicht in maschinell nicht erreichbaren Teilflächen und Streifen.
Menge: 30,000 m2

**5.8.230 Straßenfläche kehren vor Einbau Asphaltdeckschicht**
Straßenfläche mit einer selbstaufnehmenden Kehrmaschine vor Einbau der Aspahaltdeckschicht
jeweils unmittelbar nach Aufforderung durch den AG
kehren.
Splitt und sonstiges Kehrgut in Eigentum des AN übernehmen und von der Baustelle entfernen.
Straßenfläche = Asphaltbinderschicht.
Erforderliche Verkehrssicherungsmaßnahmen durchführen.
Menge: 30,000 m2

**5.8.240 Bitumenhaltiges Bindemittel aufsprühen, BK 3,2**
Bitumenhaltiges Bindemittel aufsprühen,
auf Asphaltbinderschicht
in Verkehrsflächen der Belastungsklasse 3,2
Verschmutzte Unterlage bzw. einzelne verschmutzte
Stellen vorher reinigen. Kehrgut in Eigentum des AN
übernehmen und von der Baustelle entfernen.
Bindemittel = C 60 BP 1 - S
Bindemittelmenge gemäß ZTV Asphalt StB 07/13 zur Erzielung
des Schichtenverbundes.
Vor Einbau Asphaltdeckschicht.
Menge: 30,000 m2

**5.8.250 Asphaltbeton AC 11 D S herstellen Bk3,2*Dicke 4 cm 25/55-55 A*FrosteinwZone III**
StL-Nr. 2290040321120000
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone III.
Menge: 30,000 m2

**5.8.260 Zulage für Handeinbau Asphaltdeckschicht**
Handeinbau als Zuschlag für die Einbaupositionen der Asphaltdeckschicht in maschinell nicht erreichbaren Teilflächen und Streifen.
Menge: 30,000 m2

**5.8.270 Abstumpfungsmaßnahme durchführen bit.LFK 1/3*Gestein wie Decke*maschinell**
Abstumpfungsmaßnahme zur Erhöhung der Anfangsgriffigkeit durch gleichmäßiges Aufbringen und Einwalzen von
Abstreukörnung durchführen. Nicht gebundene Abstreukörnung aufnehmen und nach Wahl des AN verwerten.
Abstreukörnung = leicht bituminierte Lieferkörnung 1/3.
Aus Gestein wie grobe Gesteinskörnung in Asphaltdeckschicht.
Abstreumenge 'gemäß ZTV Asphalt Stb 07/13'
Maschinell abstreuen.
Menge: 30,000 m2

**5.8.280 Zulage Vorwärmen der Unterlage Decksch. 3-5 Grad**
StL-Nr. 2290083602
Zulage für den Einbau der Binder- oder Deckschicht
bei niedrigen Außentemperaturen. Zulage umfasst
Vorwärmen der Unterlage mittels selbstfahrendem
Infrarot-Flächenstrahler >75 kW.
Einbau der Deckschicht.
Außentemperaturen (Luft und/oder Unterlage) zwischen
>= +3 Grad Celsius und <= +5 Grad Celsius.
Menge: 30,000 m2

**5.8.290 Magerbetontragschicht 0/32 d= 10-20 cm.**
Magerbetontragschicht 0/32 herstellen.
Für Baugrundverbesserung in Anbindungsbereichen
Einbaudicke 15 cm in Fahrbahnen und Nebenanlagen auf Planum
Einbau auch als Fundationsschicht.
Die Zusammensetzung des Baustoffgemisches ist so zu
wählen, dass in der Eignungsprüfung folgende
Anforderungen eingehalten werden:
mittlere Druckfestigkeit von 3 zusammengehörigen
Probekörpern (D=150 mm, H=125 mm) nach 28 Tagen mind.
15 N/mm2.
Der w/z-Wert sollte 0,40 nicht überschreiten.
Menge: 20,000 m2

**5.8.300 Betondecke, unbew., in Kleinflächen**
Betondecke herstellen, unbewehrt, gem. ZTV-Beton 01,
für Fahrbahnen und Zufahrten.
Deckendicke : 15 cm,
Druckfestigkeitsklasse C 30/37,
Biegezugfestigkeitsklasse F 5,5,
bei Eignungsprüfung und Eigenüberwachung.
Expositionsklassen: XF 4, XM 2.
Zuschlag 0/32 mm bzw. 0/22 mm - Sieblinie A/B,
Körnung über 8 mm zu 50 % aus gebrochenem Zuschlag
Kornform (eK) bzw. mind. 70 % Anteil am Gesamtzuschlag.
Mineralstoffe entsprechend den Vorschriften der o. g. Expositionsklassen
Nachweis der Eignung der Mineralien
nach TL Gestein und DIN 4226.
Bindemittel mit niedrigem wirksamen
alkaligehalt
Na2Oäquivalent < 0,1%
nach DIN EN 196-21,
Mindestzementmenge 350 kg/m3 Fertigbeton.
Betonzusatzmittel mit gültigem Prüfzeugnis.
Im fertigen Beton sind durch Zusatz von Luftporenbildner Mikroporen kleiner 0,3 mm mit
einem Porenvolumen von 3,5 bis 4 Vol.-% einzuhalten
Abbindebeschleuniger sind nicht zugelassen.
Beton unbewehrt
Einbau von Hand in sehr kleinen Flächen und Streifen zur Anpassung
Menge: 20,000 m2

*Hinweis: Fahrbahnanschlüsse, Fugen*

**5.8.310 Anschluss a. Fuge m. Fugenm. herst. Längs-/Querfuge*Deckschicht Tiefe 40 mm*Breite 10 mm Verf. mit Ufst.*Fugenmasse N2**
StL-Nr. 2311391231061201
Anschluss als Fuge mit Fugenmasse herstellen.
Längs- und Querfuge.
In der Asphaltdeckschicht ausbilden.
Fugenspalttiefe = 40 mm.
Fugenspaltbreite = 10 mm.
Fugenspalt verfüllen in einer Lage mit Unterfüllstoff.
Mit heiß verarbeitbarer Fugenmasse Typ N2, einschließlich zugehörigem und zuvor aufgetragenem Voranstrichmittel.
Menge: 400,000 m

**5.8.320 Anschluss a. Fuge m. Fugenm. herst. versch.Randfugen*Deckschicht Tiefe 40 mm*Breite 10 mm Verf. mit Ufst.*Fugenmasse N2**
StL-Nr. 2311391251061201
Anschluss als Fuge mit Fugenmasse herstellen.
Randfuge vor Borden, Übergängen, Abläufen u.ä.
In der Asphaltdeckschicht ausbilden.
Fugenspalttiefe = 40 mm.
Fugenspaltbreite = 10 mm.
Fugenspalt verfüllen in einer Lage mit Unterfüllstoff.
Mit heiß verarbeitbarer Fugenmasse Typ N2, einschließlich zugehörigem und zuvor aufgetragenem Voranstrichmittel.
Menge: 40,000 m

**5.8.330 Randabdichtung herstellen Flankenfl. rein.*Abd. 25/55-55 A ein Arbeitsgang*über 10-12 cm**
StL-Nr. 231139221113
Flankenfläche des hochliegenden Randes der Asphaltschichten abdichten.
Reinigen der Flankenfläche mit Hochdruckreiniger.
Abdichtung mit 25/55-55 A.
Herstellung für alle Schichten in einem Arbeitsgang.
Dicke der abzudichtenden Asphaltbefestigung über 10 bis
12 cm.
Menge: 540,000 m

**5.8.340 Randfuge vor Einbauten**
Fugen der bit. Decke  um Einbauteile wie
Abwasserschächte, Schieberkappen, Kabelziehschächte
herstellen, Fugentiefe: 40 mm,
Wandung trocknen und vorstreichen, Fugen mit
Heissvergussmasse vergießen.
Grundlage der Herstllung ist die ZTV Fug
bzw.  ZTV Asphalt StB 07/13,
Schneidschlamm absaugen und entsorgen, Schneidbereich
vor Beginn der Arbeiten mit Kehrsaugwagen säubern
Menge: 10,000 m

**5.8.350 Querfuge in Deckschicht**
Anschluss der Asphaltdecke als Fuge herstellen.
Querfuge.
Fugentiefe: 40 mm
Fugenbreite 10 mm
Fugenspalt reinigen, Fugenwandung trocknen und
vorstreichen,
Fugen mit Heißvergussmasse vergießen,
Grundlage der Herstellung ist die ZTV Fug
bzw. ZTV Asphalt StB 07/13,
Schneidschlamm absaugen und entsorgen, Schneidbereich
vor Beginn der Arbeiten mit Kehrsaugwagen säubern
Menge: 20,000 m

*Hinweis: Pflaster, Borde, Rinnen*

**5.8.360 Bordstein Beton HB 15/30**
Bordstein aus Beton, DIN EN 1340, Maße DIN 483,
Form HB 15/30, Witterungswiderstand D, Abriebwiderstand I,
Biegezugfestigkeit T, engfugig versetzen, mit Fundament und
einseitiger Rückenstütze aus Beton C 20/25 DIN EN 206-1,
Dicke 20 cm, Breite der Rückenstütze 15 cm, im Abstand von
<12 m durchgehende Dehnungsfugen in Betonfundament,
Betonrückenstütze und Bordsteinfuge durch Trennschichten aus
vorgefertigten Dehnscheiben aus Kautschuk oder glw.
Bordsteine setzen einschließlich der erforderlichen
Anpassarbeiten und Schnitte sowie einschließlich aller
erforderlichen Kurven-, Absenk- und Übergangssteine nach
Zeichnung.
Erforderliche Erdarbeiten ausführen.
Einbauhöhe: 12 cm über OK befestigte Fläche.
Menge: 10,000 m

**5.8.370 Bordstein Beton RB 15/22**
Bordstein aus Beton, DIN EN 1340, Maße DIN 483, Form RB
15/22, Witterungswiderstand D, Abriebwiderstand I,
Biegezugfestigkeit T, engfugig versetzen, mit Fundament und
einseitiger Rückenstütze aus Beton  C 20/25 DIN EN 206-1,
Dicke 20 cm, Breite der Rückenstütze 15 cm, im Abstand von
<12 m durchgehende Dehnungsfugen in Betonfundament,
Betonrückenstütze und Bordsteinfuge durch Trennschichten aus
vorgefertigten Dehnscheiben aus Kautschuk oder glw.
Erforderliche Erdarbeiten ausführen.
Bordsteine setzen einschließlich der erforderlichen
Anpassarbeiten und Schnitte sowie einschließlich aller
erforderlichen Kurven-, Absenk- und Übergangssteine nach
Zeichnung.
Einbauhöhe: 3-5 cm über OK befestigte Fläche
Menge: 5,000 m

**5.8.380 Bordsteine auf Passmaß trennen. Bordsteine quer schneiden**
Bordsteine auf Passmaß trennen.
Bordsteine quer schneiden.
Bordsteine aus Beton.
Menge: 2,000 St

**5.8.390 Bordsteine auf Passmaß trennen. Bordsteine auf Gehrung schneiden.**
Bordsteine auf Passmaß trennen.
Bordsteine auf Gehrung schneiden.
Bordsteine aus Beton.
Menge: 2,000 St

#### 5.9 Straßenbeleuchtung

*Hinweis: Tiefbauleistungen*

**5.9.10 Kabelgraben ausheben**
Kabelgraben profilgerecht ausheben, wieder verfüllen und verdichten.
Aufbruch und Wiederherstellen der vorhandenen Oberfläche wird separat vergütet
Aushub Homogenbereich EA-L1 und EA-L2 nach Unterlagen des AG gem. Bodengutachten.
Bodenaushub einschl. Transport (bis 2 km) und flächenhaften Einbau des Aushubmaterials im Baufeld in Lagen <= 30 cm
einschl. Verdichtung Dpr >= 97 % profilgerecht in Teilmengen
Aushubtiefe bis 0,8 m,
Sohlenbreite des Grabens bis 1,00 m.
Menge: 600,000 m

**5.9.20 Zulage Handschachtung**
Kabelgraben in Handschachtung als Zulage zu vorgenannter Position ausheben, verfuellen und verdichten.
Abschnittsweise und als Kleinleistungen in Abstimmung mit dem AG / Bauleitung.
Menge: 10,000 m3

**5.9.30 Einbettung/Überschüttung**
Einbau von Füllmaterial für Einbettung von Kabeln und
Schutzrohren, profilgerecht, schichtenweise in folgender Reihenfolge als Sandbettung
10 cm unter und
10 cm über dem Kabel
bzw. den Schutzrohren, mit vom AN zu liefernden Stoffen,
Material Sand, Körnung bis 0/2 mm, Einbauen in Baugruben unter Ver- und Entsorgungsleitungen, Kabeln.
Menge: 600,000 m

**5.9.40 Markierung Trasse liefern Kabelwarnband**
Markierung von Kabeltrassen
liefern und verlegen, aus Kabelwarnband,
Farbton gelb, mit schwarzer Beschriftung: "Straßenbeleuchtung"
Verlegung ca. 20 cm über der letzten Sandschicht
Menge: 600,000 m

**5.9.50 Kabelabdeckfolie 200 mm**
Signalband / Kabelwarnband zum Schutz der Erdkabel mit Aufschrift "Achtung Starkstromkabel" zur Früherkennung von Kabeln bei Erdarbeiten, Breite 200 mm, Farbe gelb liefern und fachgerecht einbaue,
Menge: 600,000 m

**5.9.60 Kabel sichern**
Kabel erdverlegt, unter Spannung,
Kabelaußendurchmesser bis 80 mm,
sichern 'in Einzelabschnitten'.

Tiefe der Leitungsachse unter Gelände bis 1,75 m.
Menge: 20,000 m

**5.9.70 Rohrleitung 'in Einzelabschn.' sichern**
Rohrleitung
aus 'unterschiedlichen Materialien,
zB. AZ, Guss, PVC, Stahl usw.',

'Gas- und Trrinkwasserführend unter Druck',

DN 'bis 100',

sichern 'in Einzelabschnitten'.
Menge: 50,000 m

**5.9.80 Kreuzende Leitungen sichern**
Rohrleitung
aus 'unterschiedlichen Materialien,
zB. Beton, Steinzeig, Guss, PVC, Stahl usw.',

'abwasserführend',

DN 'bis 250',

sichern 'in Einzelabschnitten'.
Menge: 20,000 St

**5.9.90 Ab-/Aufbau Mast Straßenbeleuchtung**
Abbauen und Zwischenlagern Masten für Straßenbeleuchtung,
aus Stahl, Holz oder Beton, inklusive Abbruch des Fundamentes.
Straßenbeleuchtung in Betrieb.
Mast säubern und auf Lagerfläche nach Angabe des AG zwischenlagern.
Restliches Abbruchgut aufnehmen und entsorgen.
Mast aus Zwischenlager aufnehmen und fachgerecht im Hülsenfundament einbauen, einschl. aller erforderlichen Nebenarbeiten.
Der Versorgungsträger ist in den gesamten Vorgang des Rückbaus und des Stellen der Masten einzubeziehen.
Menge: 12,000 St

**5.9.100 Baugrube, Fundamentrohr**
Baugrube für Lichtmast ausheben, Bodenaushub einschl. Transport (bis 2 km) und flächenhaften Einbau des Aushubmaterials im Baufeld in Lagen <= 30 cm
einschl. Verdichtung Dpr >= 97 % profilgerecht in Teilmengen
Aushubtiefe min 1,5 m
Aushubgrundfläche bis 1 m2
Fundamentrohr zur Aufnahme von Lichtmasten,
Größe: min. DN 350, Länge: 1000 mm, starr, PE in Verbundbauweise, Außenrohr: gewellt, Innenrohr: glatt,
Druckfestigkeit schwer, Befestigung mit Magerbeton, einschließlich aller Nebenarbeiten und Einbringen von 2 Leerrohren DN 50 als unterirdische Kabeleinführung
Aufstellung in Erdgrube bis ca. 20 cm unter späterer GOK,
Menge: 12,000 St

**5.9.110 Kabelschutzrohr DA 50 flexibel**
Kabelschutzrohr DA 50 als flexibler Spiralschlauch mit Hyton-Innenbeschichtung einschl. wasserdichter Verbindungselemente und Formstücke gemäß Vorgabe des Betreibers liefern und in vorbereiteten Rohrgraben in Teilstücken verlegen.
Einziehen Fädeldraht aus Stahl, Durchmesser min. 3 mm, mit je 1,5 m Überstand am Rohrende.
Menge: 600,000 m

*Hinweis: Kabelanlagen Niederspannung*

**5.9.120 Freischachten vorhandener STAS**
Freischachten der im Bestand vorhandenen STAS um die Bestandsleitungen zu demontieren, den Tiefenerder zu installieren und die neu verlegten SB-Kabel wieder einzuführen. Nach Abschluss der Arbeiten ist die Grube wieder fachgerecht zu Verfüllen und die Oberfläche wieder herzustellen.
Zu Realisierung der Bauabschnitte und der möglichen Provisorien ist mehrfach mit dem Freischachten der STAS zu rechnen.
Menge: 2,000 St

**5.9.130 Kabel NYY-O 4x16**
Starkstromkabel NYY-O 4 G 16 re  Festverlegtes PVC-Erdkabel mit verschiedenen Einsatzbereichen; Nennspannung U0/U: 0,6/1,0kV; Prüfspannung: 4000V; Aderisolation auf PVC-Basis; Ader-Ident-Code: bis 5 Adern nach VDE 0293-308, ab 6 Adern schwarz mit weißen Ziffern; Leiter: Kupferlitze blank, re = runder Leiter, eindrähtig; rm = runder Leiter, mehrdrähtig; sm = sektorförmiger Leiter, mehrdrähtig; Füllmischung über dem Aderverband; Außenmantel auf PVC-Basis; Temperaturbereich: bei Verlegung: -5°C bis 50°C, fest verlegt: -40°C bis +70°C; flammwidrig nach IEC 60332-1-2; Norm-Referenzen: HD 603/VDE 0276-603 (für 1 bis 5 Adern)
liefern frei Baustelle und in bauseitig erstellten Kabelgräben im Schutzrohr verlegen.
Menge: 750,000 m

**5.9.140 Kabelverbindungsmuffe bis 4x16²**
Schrumpfmuffe für Erdkabel NYY-O 4x16mm² einschl. Verbinder, 0,6/1 kV (1,2kV),  Aus hochwertigem vernetztem Polyofin, Schrumpfrate 3:1, Dauergebrauchstemperatur: -40°C bis +120°C, Nicht korrosiv und Cadmium-frei, Farbe: schwarz
liefern, fachgerecht montieren und prüfen
Menge: 10,000 St

**5.9.150 Spannungsfeste Kabelendmuffe nis 4x16²**
Spannungsfeste Endmuffe für den Endabschluss von unarmierten Kunststoffkabeln und Leitungen sowie von Kunststoffkabeln mit konzentrischem Leiter mit Isolierungen aus PVC, PE und VPE. Anwendungsgebiete: Innenraum, Freiluft, Erdreich, Wasser, Installationskanäle, Leerrohre. Eigenschaften: Großer Leitungs- und Kabelquerschnittsbereich, beständig gegen chemische Einflüsse, beständig gegen Erdalkalien, stabilisiert gegen UV-Strahlen, frei von lackbenetzungsstörenden Substanzen, halogenfrei, querwasserdicht, hohe elektrische Isolationswerte, hohe mechanische Festigkeit. Lieferumfang: Dichtkappen, Schrumpfkappe mit Spannungspfeil, Reinigungstuch, Schmirgelleinen, Montageanleitung.
Liefern, fachgerecht montieren und prüfen.
Menge: 2,000 St

*Hinweis: Sonstiges*

**5.9.160 Endabnahme gemäß VOB**
Endabnahme gemäß VOB Teil B § 12, die förmliche Abnahme ist durch den AN rechtzeitig beim AG  zu beantragen.
Zur Abnahme muss die komplette Dokumentation durch den AG geprüft vorliegen. Die Abnahme wird protokolliert, sich ergebende Mängel oder Beanstandungen sind fristgerecht abzuarbeiten.
Menge: 1,000 St

**5.9.170 Messprotokoll NS-Anlagen DIN VDE 0100-600 einschl. Protokollierung**
Erstprüfung nach DIN VDE 0100-600 durch Besichtigen, Erproben und Messen der neu errichteten Anlage durch die elektrische Fachkraft zur Sicherstellung der ordnungsgemäßen Errichtung der Anlage zum Zeitpunkt der Übergabe an den AG.
Es müssen folgende Prüfungen durchgeführt und dokumentiert werden:
1. -Durchgängigkeit der Leiter
2. -Isolationswiderstand
3. -Isolationswiderstand zur Bestätigung der Wirksamkeit des Schutzes durch SELV, PELV oder durch Schutztrennung
4. -Isolationswiderstand/-impedanz von isolierenden Fußböden und isolierenden Wänden
5. -Prüfung der Spannungspolarität
6. -Prüfung zur Bestätigung der Wirksamkeit des Schutzes durch automatische Abschaltung der Stromversorgung
7. -Prüfung zur Bestätigung der Wirksamkeit des zusätzlichen Schutzes
8. -Prüfung der Phasenfolge der Außenleiter
9. -Funktionsprüfungen
10. -Spannungsfall
11. Der Prüfbericht muss folgende Punkte enthalten:
12. -Details des Anlagenumfangs, der durch den Bericht abgedeckt ist
13. -Aufzeichnungen über das Besichtigen und die Ergebnisse des Erprobens und Messens, hierbei ist jeder Stromkreis aufzuführen
14. Das Messprotokoll und die Prüfung an sich sind im Vorfeld mit dem AG abzustimmen, gegebenenfalls gemeinsam durchzuführen.
Menge: 1,000 St

**5.9.180 Einmessen der Straßenbeleuchtungsanlage**
Einmessen der Straßenbeleuchtungsanlage
Das Einmessen erfolgt durch den AN Tiefbau, die Einmesspläne werden dem AN Straßenbeleuchtung in digitalform (.dwg und .pdf) übergeben. Die Einmesspläne sind mit den Angaben der Nummerierungen und der Typen zu den STAS, den KV, den Leitungen und den Leuchten zu ergänzen.
Die Pläne sind so revidiert dem AG digital zu übergeben.
Die Eingemessenen Kabellagen und Standorte sind in die zu erstellende Dokumentation zu übernehmen.
Menge: 1,000 St

**5.9.190 Dokumentation**
Dokumentation, Messungen, Einweisungen gemäß technischer Beschreibung.

Die Dokumentation ist in deutscher Sprache auszuführen.
Als Dokumentationsunterlagen sind Ausführungs- und
Montagezeichnungen zu liefern, die den Stand zum
Zeitpunkt der Abnahme/ Übergabe wiedergeben bzw. in
denen alle im
Rahmen der Ausführung vorgekommenen Änderungen
berichtigt worden sind. Hierzu gehören:
- Übersichtsschemata, Darstellung Netzstruktur,
- Installationspläne mit Angabe der Lage, Bezeichnung
  und Nummern von Verteilern und Datenanschlußdosen und
  Darstellung der Trassenführung
- Kabellisten (Kabelnummer, Kabelbezeichnung,
  Kabellänge, Kabelweg von/nach)

Pläne sind in folgender Form zu übergeben:
- 4x Satz in Mappen oder Ordnern, davon Grundrißpläne
  farbig angelegt nach DIN-Norm,
- 1x Satz zum Einlegen in den einzelnen Verteilern.

Ferner sind folgende Bestandsunterlagen jeweils
dreifach, in Mappen geordnet mit Inhaltsverzeichnis
versehen, zu liefern:
- Bedienungsanweisungen, abgestimmt auf die
  ausgeführten Anlagen,
- Geräte-, Stück- und Ersatzteillisten,
- Anlage- und Funktionsbeschreibung mit Hinweisen auf
  eine wirtschaftliche Betriebsführung,
- detaillierte Wartungsanweisungen,
- Kopien sämtlicher Prüfbescheinigungen.

Eine Abstimmung bzw. Harmonisierung mit der Dokumentation von projektierten und realisierten Anlagen ist erforderlich.

Sämtliche Meßprotokolle sind der Dokumentation
beizufügen.

Das Fachpersonal für die Wartung und Unterhaltung und für die Netzwerkadministration / Nutzerbetreuung (FmSktBw, Nutzende Dienststelle)
sind in die anlagenspezifischen Besonderheiten der ausgeführten Anlagen, insbesondere der Schaltanlagen  einzuweisen.
Menge: 1,000 St

**5.9.200 Montageplanung / Werkplanung vor Ausführung erstellen**
Montageplanung / Werkplanung auf der Grundlager des Leistungsverzeichnisses, der übergebenen Ausführungsplanung vor Ausführung erstellen. Die Monatgeplanung hat folgende Dokumente zu enthalten:
1. Fabrikate- / Stücklisten einschl. der zugehörenden Datenblätter
2. Lagepläne mit den eingetragenen Lichtpunkten, STAS, Leitungswegen. Die Lichtpunkte und Leitungen sind mit der Nummerierung und der Stromkreizuordnung zu kennzeichnen.
3. Auflistung bereits erkannter Kollisionen oder Probleme
4. Berechnungen der elektrischen Daten nach Stromkreise, Leistung, Spannungsfall, Strombelastung, Schutzeinrichtung
5. Lichttechnische Berechung
6. Aufstellung der Baustellenverantwortlichen mit Namen, Funktion und Kontaktmöglichkeiten.
Die Überarbeitung nach Prüfung durch den AG ist hier mit zu kalkulieren.
Menge: 1,000 St

**5.9.210 Anmeldung zum Netzanschluss**
Anmeldung zum Netzanschluss, Formular erstellen, die notwendigen Unterschriften einholen und bei den Stadtwerken einreichen.
Menge: 1,000 St

#### 5.10 Qualitätssicherung

*Hinweis: Qualitätssicherung Erdbau*

**5.10.10 Hilfsleistungen für Kontrollprüfungen**
Gegengewicht für Kontrollprüfungen bereitstellen
Belastungswiderlager (Gegengewicht) für Plattendruckversuche nach DIN 18134 bereitstellen.
Nutzbare Last: mindestens 4t
Als Belastungswiderlager geeignet sind :
        * beladener LKW,
        * beladener LKW-Anhänger,
        * Walze o.ä.
Gesamtmasse für vorgennantes Belastungswiderlager:
        * mindestens 8t
die Bauart des Belastungswiderlagers muß zum Anbringen der Meßeinrichtung geeignet sein.
Menge: 1,000 h

**5.10.20 Prüfung stat. Plattendruckversuch**
Kontrollprüfung auf besondere Anordnung des AG für Verformungsmodule des Planums Straßenbau der Frostschutz- bzw. Schottertragschicht durch statische Plattendruckversuche als Komplettleistung.
Die Ergebnisse sind zu dokumentieren an die örtliche BÜ zu übergeben.
Menge: 2,000 St

**5.10.30 Prüfung auf Rohrgrabensohle**
Kontrollprüfung ZTVT STB auf besondere Anordnung des AG für Verformungsmodul auf Rohrgrabensohle
mind. EVdyn > 25 MN/M2
unter Beachtung der Technischen Prüfvorschriften TP BF-StB Teil B 8.3 (2012)
Menge: 5,000 St

**5.10.40 Prüfung der Gleichmäßigkeit der Verdichtung**
Prüfung der Gleichmäßigkeit der Verdichtung mit der leichten Rammsonde nach DIN 4094 an durch die Bauleitung festgelegten Punkten inkl. Bereitstellung aller erforderlicher Materialien und Geräte und unter Berücksichtigung der Allgemeinen Baubeschreibung und Vorbemerkungen.
einsch. Darstellung der Meßergebnisse (3fach)
Menge: 2,000 St

**5.10.50 Durchführung der Dichteprüfung**
Durchführung der Dichteprüfung der Rohrgrabenverfüllung
nach DIN 18125 und 18127 zur Ermittlung der Proctordichte für das Austauschmaterial im Rohrgrabenbereich gem. den einzelnen Dichteanforderungen gemäß Anweisung des AG.
Die Prüfprotokolle sind der Oberbauleitung unaufgefordert vorzulegen.
Menge: 10,000 St

**5.10.60 Umwelttechnische Untersuchung nach Parameterlisten**
Untersuchung des potentiellen Aushubmaterials nach
EBV, Boden/Baggergut, BM 0*, Schütteleluat, EBV Anlage 1, Tab. 3 einschl. der Probenahme als gestörte Bodenprobe  und des Spezifizierens, Beurteilens, Lagerns und der Entsorgung der Bodenproben.
Die Entnahme der Proben hat nach rechtzeitiger Abstimmung in Anwesenheit eines Vertreters des Auftraggebers und entsprechend den Richtlinien der LAGA PN 98 zur erfolgen.
Die Untersuchungsergebnisse sind 3-fach kopierfähig vorzulegen.
Die Laborleistung ist durch ein hierfür zugelassenes und anerkanntes Institut durchführen zu lassen.
Menge: 2,000 St

*Hinweis: Qualitätssicherung Trinkwasserleitung*

**5.10.70 Spülen, Entkeimung und Druckprüfung bis DN 250**
Spülen und Desinfektion gemäß DVGW - Regelwerk W 291 und W 263, einschl. Bereitstellung und Entsorgung von Wasser und Betriebsmitteln, für die TW- Versorgungsleitung
Mitwirkung an der  Freigabe durch das Gesundheitsamt, Aufwendungen zur Druckprüfung gemäß DIN 4279 für Trinkwasserleitungen bis DN 250.

Spülen, Entkeimung und Druckprüfung sind nach Vorgaben und in Abstimmung mit dem ZWA durchzuführen, ansonsten erfolgt keine Anerkennung der Qualitätssicherung!
Menge: 1000,000 m

*Hinweis: Qualitätssicherung Leerrohr Straßenbeleuchtung*

**5.10.80 Kalibrierung von KSR DA 50**
Kalibrierung von Kabelschutzrohren DA 50
Das Ergebnis der Kalibrierung ist anhand von Prüfprotokollen mit folgendem Inhalt zu dokumentieren und dem AG zu übergeben:
- Datum der Prüfung;
- Strecke (Länge) des Prüfabschnittes;
- KSR-Nennweite / Kalibrier-Nennweite;
- Druck für den Vortrieb des Molches;
- Dauer der Prüfung;
- Prüfteilnehmer;
- Unterschrift;
Menge: 1000,000 m

### 6 TO 7.2 - Leerrohrsystem

#### 6.1 Dokumentations- / Hilfsleistungen

**6.1.10 Erstabsteckung Leerrohrsystem**
Erstabsteckung der Leerrohrtrassen, Schächte und Bauwerke

Die Trassenhaupt- und Nebenpunkte sind durch den AN selbständig abzustecken. Die Koordinaten innerhalb des Baufeldes werden durch die BÜ an den AN übergeben.

Die Festlegung der Schachtmittelpunkte erfolgt anhand der Ergebnisse in Abstimmung mit der örtlichen Bauüberwachung.
Zur Sicherstellung der geforderten Verlegetiefe hat der AN im Rahmen seiner Absteckung eine Kontrollvermessung der Leitungsgrabensohle durchzuführen und diese zu protokollieren.
Der AN hat alle Punkte während der ganzen Bauzeit zu sichern. Es dürfen im Zuge der Bauarbeiten keine Absteckpunkte entfernt werden. Während der Bauarbeiten entfernte Grenzsteine und Absteckpunkte sind auf Kosten des AN von einem öffentlich bestellten Vermesser wieder herzustellen. Den Auftrag hierzu hat der AN auszulösen.
Menge: 1,000 psch

**6.1.20 Dokumentation Leerohrsystem**
Erstellung und Lieferung einer kompletten Dokumentation - anteilig für das Leerrohrsystem  in 1-facher Ausfertigung.
Alle verfügbaren Daten sind digital auf Datenträger 1-fach zu beizulegen.

Die Dokumentation ist so aufzubauen, dass sich an Hand einer chronologischen und übersichtlichen Nummerierung die einzelnen Bauteile im Fließschema, in der Stückliste und im Rohrbuch leicht wiederfinden lassen und die
dazugehörigen Herstellerzeugnisse problemlos auffindbar sind.

Die Leistung gilt erst bei Vorlage der vollständigen Dokumentation als erfüllt !
Der genaue Inhalt der Dokumentation ist vor Erstellung mit der ÖBÜ abzustimmen.

Über die Abnahme der Anlage ist durch den AG und den AN ein Protokoll anzufertigen und zu unterzeichnen.
Die Abarbeitung von eventuell festgestellten Mängeln ist schriftlich durch den AN anzuzeigen.
Danach erfolgt nochmals eine gemeinsame Abnahme.
Menge: 1,000 psch

**6.1.30 Digitales Aufmaß Leerrohrsystem**
Aufmaß für Leerrohrsystem

Digitales Aufmaß (GAEB- Datenart 11 oder X 31 einschl. Abrechnungspläne) zur Erstellung von Aufmaßen und zur Abrechnung gemäß Vorbemerkungen und Einmessvorschrift des Zweckverbandes (Leitung, Formstücke, Schweißnähte etc.) und gemäß Vorbemerkungen erstellen und auf Datenträger übergeben.
Menge: 1,000 psch

**6.1.40 Bestandseinmessung**
Bestandseinmessung Leerrohrsystem

Die Bestandspläne sind in kopierfähiger Form 3-fach M 1:250
sowie im DWG-, PDF, DXF- Format auf CD zu übergeben.
Die Vermessung hat sich hierbei auf das
Lagesystem: ETRS89 (UTM32) sowie auf das
Höhensystem: DHHN2016 zu beziehen.

Es sind alle mit dem Projekt neu errichteten oder geänderten Anlagenteile des Leerrohrsystems einzumessen. Die Einmessungen von unterirdisch verlegten Schächten und Leerrohren muss am offenen Ggraben erfolgen, hierbei ist auch die Tiefenlage zu erfassen.
Bei Komplexmaßnahmen (innerhalb einer Baumaßnahme werden Anlagen
für verschiedene Gewerke neu errichtet), sind diese für die Anlagenteile des Leerrohrsystems separat zu erfassen und separat zu übergeben.
Zur Orientierung sind die Borde der Fahrbahnen und Wege im Baufeld sowie die an die Baumaßnahme angrenzenden Häuser anzugeben.

Die Vermessungsleistungen sind durch ein
vom AN zu beauftragendes anerkanntes Vermessungsbüro
durchzuführen.
Menge: 1,000 psch

#### 6.2 Erdarbeiten

**6.2.10 Oberbodenabtrag Zwischenlagerung, Wiedereinbau**
Oberboden abtragen, in Teilflächen, Material lösen, laden, fördern und auf einer vom AN beigestellten Lagerfläche in Mieten aufsetzen,
einschließlich aller Transportwege
laden, fördern und profilgerecht lagenweise
wieder einbauen in Gräben, Bankette, Leitungsgräben und Böschungen
Abtragdicke im Mittel in cm 'ca. 20',

Leistungen zur Tiefenlockerung und Wiederherstellung der
landwirtschaftlichen Nutzbarkeit werden nicht separat vergütet und sind in diese Position einzukalkulieren.

Abrechnung nach Abtragsprofilen.
Menge: 5,000 m3

**6.2.20 Aushub Boden Gräben und Baugruben EA-L1**
Boden der Gräben, Schächte und Bauwerke profilgerecht ausheben nach Abtrag des Oberbodens bzw. der Oberflächenbefestigung.
Baugrubenwände verbaut nach Unterlagen des AG.
Mit Behinderung durch Ver- und Entsorgungsleitungen und Kabel ist zu rechnen.
Aushub in Eigentum des AN übernehmen und ordnungsgemäß entsorgen.
Für die Kalkulation der Entsorgung ist grundsätzlich von einer Materialklasse BM-F0 gemäß EBV, AVV-Schlüssel-Nr. 17 05 04, nicht gefährlicher Abfall des Aushubmaterials auszugehen.
Aushubtiefe bis 1,50 m.
Homogenbereich EA-L1 nach Unterlagen des AG gem. Bodengutachten.
Menge: 15,000 m3

**6.2.30 N.gefährl. Abfall aus Baustelle ent*Entsorgung AN Gebühr einrechn.**
Nicht gefährlichen Abfall aus Baustelle laden, fördern
und entsorgen. Schadstoffbelastung nach Unterlagen des AG.
Abgerechnet wird nach Wiegescheinen.Abfall Aushub Boden/Festgestein < 10% Fremdbestandteile,
Homogenbereich EA-L1 | EA-L2,
Materialklasse BM-F0* gemäß EBV,
AVV-Schlüssel-Nr. 17 05 04
Entsorgung nach Wahl des AN.
Gebühren der Abfallentsorgung sind einzurechnen.
Menge: 1,000 t

**6.2.40 Untergrund verd.**
Untergrund verdichten,
für Gräben,
EV (dyn) = 25 MN/m2,
Homogenbereich gem. Gutachten.
Menge: 15,000 m2

**6.2.50 Bodenaustauschmaterial Hauptverfüllung**
Bodenaustauschmaterial liefern, verdichten, lagenweise Verfüllen, profilgerecht, von Leitungsgräben, Pumpensümpfen, Baugruben und Auffüllbereichen mit vom AN zu liefernden Stoffen gemäß DIN EN 18196
Stoff: Fremdmaterialien aus natürlichen Erdstoffen, im Sinne von Kies oder Schotter der Körnungen 0/45 bis 0/65 mm bevorzugt der Bodengruppen GW bzw. GU/GT gemäß Bodengutachten
(Recycling-Material ist nicht zugelassen!)
Feinkornanteil (d < 0,063 mm) 5 bis max. 15 M-% GW Steinanteil auf < 10 M-% begrenzt Größtkorn 100 mm
Einbau und Verdichtung in Lagen von maximal 30 cm Dicke
gut verdichtbare, unbelastete (BM-0, BM-0* oder BM-F0* nach Ersatzbaustoffverordnung - EBV)
 (Nachweise der Sieblinie und der Materialklasse nach EBV sind vor Einbau unaufgefordert vorzulegen) verdichten gemäß Verdichtungsanforderungen ZTVE-StB 17.
Dpr ≥ 98 % Planum  bis 0,5 m unter Planum
EV2-Wert im Bereich von Verkehrsflächen >= 45 MN/m2
Menge: 10,000 m3

**6.2.60 Einbett. Übersch. Kabel Sand, Körnung 0/5 mm**
Einbetten und Überschütten, profilgerecht,
von Kabeln und Schutzrohren mit vom AN zu liefernden Stoffen,
Stoff 'Sand, Körnung 0/5 mm, gemäss Verdichtungsanforderungen, ZTVE StB 94 DPR 97 %',
verdichten.

Lieferqualität Sand nach Baurichtlinie
und Angaben des Leerrohrherstellers
Menge: 5,000 m3

**6.2.70 Markierung Trasse Trassenband Beschriftung**
Markierung von Leerrohrtrassen mit Trassenband, Farbton gelb, in Trassenmitte, mit Beschriftung "Elektroleitung", verlegen 40 cm über Rohr.
Menge: 50,000 m

#### 6.3 Leerrohrsystem

**6.3.10 Kabelschutzrohr DA 50 SDR 11**
Druckfestes Kabelschutzrohr  PEHD da 50 nach DIN 16874 geeignet für die Erdverlegung im offenen Graben, Werkstoff PE-HD, schwarz, äußerer Farbstreifen „braun", druckbeständig bis 12 bar bei 35 °C für 2 Stunden. Typ SDR 11;
Fab. Rehau, Fab. Wavin, und gleichwertig einschl. wasserdichter Verbindungselemente und Formstücke gemäß Vorgabe des Betreibers liefern und in vorbereiteten Rohrgraben in Teilstücken verlegen.

Die Aufwendungen für die Dichtigkeitsprüfung mit Luft sind in die Position einzukalkulieren.
Menge: 50,000 m

**6.3.20 Verschluss der Schutzrohre**
Fachgerechtes Verschließen, wasserdicht, der Schutzrohrenenden mit Systemabdeckung des Rohrherstellers, passend zum Rohrmaterial.
liefern und einbauen
Menge: 4,000 St

**6.3.30 Markierung Trassenwarnband**
Trassenwarnband zweizügig vom AG bereitgestell in max. 40 cm über Rohrscheitel bei der Grabenverfüllung einlegen.
Einzurechnen ist die Behinderung beim Verfüllen des Grabens durch sorgfältige Behandlung des Warnbandes.
Eine besondere Vergütung für das Verfüllen in 2 Abschnitten wird nicht gewährt.
Menge: 50,000 m

#### 6.4 Qualitätssicherung

**6.4.10 Leerrohre reinigen bis DN 50**
Leerrohrkanal reinigen,
DN 'bis 50',

sonstige Hindernisse 'während der
Bauzeit entstanden',

durch Hochdruckspülverfahren,
Wasser liefern.
Menge: 50,000 m

**6.4.20 Kalibrierung von KSR DA 160**
Kalibrierung von Kabelschutzrohren DA 50
Das Ergebnis der Kalibrierung ist anhand von Prüfprotokollen mit folgendem Inhalt zu dokumentieren und dem AG zu übergeben:
- Datum der Prüfung;
- Strecke (Länge) des Prüfabschnittes;
- KSR-Nennweite / Kalibrier-Nennweite;
- Druck für den Vortrieb des Molches;
- Dauer der Prüfung;
- Prüfteilnehmer;
- Unterschrift;
Menge: 50,000 m
